# 694 Veitshöchheim Eichendorff
Angebotsaufforderung (GAEB DA XML 3.1, DA83)
Projekt: 694 Veitshöchheim  Eichendorff
Projektbezeichnung: 694 Veitshöchheim  Eichendorff
Währung: EUR
Erstellt mit: CaliforniaX by G&W Software AG, CaliforniaX V25.2.07, 15.10.2026

## 2023-14-45_1 GaLa-Bau
Datum: 15.10.2026

### 01 Vorbemerkungen

*Hinweis: LV-Deckblatt*
L E I S T U N G S V E R Z E I C H N I S

Leistung:  Tief- und Landschaftsbauarbeiten

Bauherr:  Gemeinde Veitshöchheim
  Erwin-Vornberger Platz 1
  97209 Veitshöchheim

Baumaßnahme:  213102
  Generalsanierung Eichendorff Grund- und Mittelschule, Veitshöchheim
  Neubau Haus VI - Freianlagen

Bauort:  Günterslebenerstraße 41, 97209 Veitshöchheim

Bieter:  _____________________________________
  _____________________________________
  _____________________________________

Angebotssumme brutto:  Ungeprüfte Bruttosumme:

  EUR  _________________________

Angebotssumme brutto:  Geprüfte Bruttosumme:

  EUR  _________________________

Nachlass
  ¨ Nein
  ¨ Ja:  __________________%

*Hinweis: 00 ALLGEMEINE BAUBESCHREIBUNG*
ALLGEMEINE BAUBESCHREIBUNG

ALLGEMEIN
Die Gemeinde Veitshöchheim ist Schulaufwandsträger und Bauherr der Eichendorff-Grund-/ Mittelschule und plant die Erweiterung um ein Hortgebäude zur Mittagsbetreuung und Angebot an einer Ganztagesbetreuung auf dem Schulcampus.

Bei dem Neubau handelt es sich um ein teilunterkellertes 4-geschossiges Gebäude (Ebene -3 bis Ebene 0). Die unterste Ebene, in Stahlbeton errichtet, schiebt sich aufgrund der Geländesituation mit den Technikflächen in den Hang und stellt kein Vollgeschoss dar. Die unterste Ebene beherbergt die Mensa mit Küche, sowie Lager und Technikräume. Der Zugang erfolgt stufenlos über den Vorplatz.
In den drei oberirdischen Geschossen, die in Holzbauweise errichtet werden, befinden sich alle notwendigen Räume wie Differenzierungs-/ Bewegungsräume, Gruppenräume des Ganztages/ der Mittagsbetreuung, aber auch sämtliche notwendigen Personalräume sowie Sanitäranlagen.

Die Gemeinde Veitshöchheim ist Eigentümer des Grundstückes und der bestehenden Bebauung der Grund- und Mittelschule. Das Grundstück mit Gebäudezugang ist im Südwesten an der Günterslebener Straße gelegen. Eine Bushaltestelle befindet sich unmittelbar vor dem geplanten Neubau und den notwendigen Freiflächen und wird in die Planung einbezogen. In näherer Umgebung befindet sich die Rupert-Egenberger-Schule, ein Schulsportzentrum, die Kindertagestätte Menschenskinder und auf der gegenüberliegenden Straßenseite ein Wohngebiet.

FREIANLAGEN
Allgemeine Beschreibung
Der Neubau des Hortgebäudes mit Speisesaal schiebt sich topografisch in den bestehenden Hang mit Ein- und Ausgängen auf drei verschiedenen Ebenen. Dadurch ergeben sich auch in den Freianlagen mehrere Ebenen, die sowohl über Stufen als auch zum Verweilen einladenden Sitzstufen miteinander verbunden sind. Die direkte barrierefreie Verbindung der Ebenen erfolgt über den Aufzug im Gebäude.
Den zentralen Freiraum bildet der Außenbereich des Speisesaals mit Bestuhlung, der umlaufend durch Zäune und Mauern eingefriedet ist. Dieser Freibereich wird zur Beschattung mit locker gestellten Bäumen überspannt. An der östlichen Stützmauer, die das Gelände zum ca. 2,20 m höher gelegenen Parkplatz abfängt, wird als Bewegungsangebot eine Boulderwand angelegt.
Der Höhenunterschied im Süden wird ebenfalls durch eine kleine Stützmauer abgefangen, an die sich innerhalb ein Sitzdeck und an der Außenseite zwei Sitzbänke der Bushaltestelle angliedern. Beide Bereiche werden durch ein gemeinsames Dach überspannt.
Vor der verglasten Fassade des Speisesaals markiert eine großzügige öffentliche Platzfläche mit einer zentralen Baum- und Sitzinsel das Entree an der Günterslebener Straße.

Erschließung
Der Hauptzugang des Hortgebäudes ist von Süden über den Außenbereich des Speisesaals barrierefrei zu erreichen. Der dortige Freibereich ist zum öffentlichen Raum durch ein zweiflügliges Tor eingefriedet.
Von Osten kommend befindet sich ein Zugang in das Treppenhaus mit Aufzug auf Höhe eines Zwischenpodest. Ein Fußweg führt von dieser Ebene stufenlos nach Osten Richtung Parkplätze. Im Obergeschoss befindet sich ein weiterer Zugang zum nördlichen Schulhof. Die Feuerwehrzufahrt erfolgt über eine Rampe westlich des Gebäudes auf den zentralen Schulhof.
Der Parkplatz mit 19 Stellplätzen, davon ein barrierefreier Stellplatz (Umsetzung im 2. BA = nicht Bestandteil dieser Leistungsbeschreibung), wird von Osten erschlossen. Am westlichen Ende zweigen Fußwege barrierefrei nach Norden auf das Schulwegenetz und nach Süden in Richtung Günterslebener Straße / Bushaltestelle ab. Als Ladeinfrastruktur wird eine Doppelladesäule hergestellt, fünf weitere Ladesäulen-Standorte werden für eine spätere Realisierung technisch vorgerichtet.
Im Südwesten entstehen an der Grundstücksgrenze drei Pkw-Stellplätze für den benachbarten Kindergarten. Hier befinden sich auch drei Anlehnbügel für 6 Fahrräder.
Unmittelbar am südlichen Entree befindet sich eine Bushaltestelle. Diese wird barrierefrei und mit Blindenleitsystem ausgeführt. Die Stützwand, die den Höhenunterschied des Freibereichs des Speisesaals zur Straße hin abfängt, bildet die Rückwand des überdachten Haltestellenbereichs mit Sitzgelegenheiten.

Regenwasserkonzept
Alle Beläge inkl. Unterbau werden nach dem Prinzip der Schwammstadt wasserdurchlässig mit einem Klimastein ausgeführt, zudem werden die Pkw-Stellplätze sowie der zentrale Freibereich am Speisesaal mit Rasenfugen versehen. Die Baumstandorte im Freibereich Speisesaal erhalten Baumrigolen, in die das angrenzende Oberflächenwasser eingeleitet wird.
Die Dachflächen erhalten unter der PV-Anlage eine extensive Dachbegrünung. Überschüssiges Regenwasser der Dachflächen wird in einer Zisterne mit Frischwasser-Nachspeiseeinrichtung gesammelt. Diese speist über eine automatische Bewässerungsanlage die Pflanzflächen. Vor dem Übergabeschacht in das öffentliche Kanalnetz wird für das überschüssige Niederschlagswasser eine Rigole mit gedrosseltem Ablauf gesetzt.

BAUSTELLENZUFAHRT/BAUSTELLENEINRICHTUNG
Die Zufahrt erfolgt über die bestehende Straße 'Günterslebener Straße'. Beim Einfahren auf die Baustelle ist besondere Vorsicht geboten, da dabei ein Geh- und Schulweg überquert wird. Die allgemeine Baustelleneinrichtung erfolgt über eine separate Firma. Lediglich die gewerkespezifischen Baustelleneinrichtungen sind in dieser Ausschreibung enthalten.

LAGERMÖGLICHKEITEN
Lager- und Arbeitsplätze und allg. Flächen für Baustelleneinrichtung stehen in Abstimmung mit der Objektüberwachung im Südwesten und Südosten zur Verfügung. Im Bereich der Baustelleinfahrt 1 sind Park- und BE-Flächen vorhanden (siehe Anhang BE-Plan). Die BE-Fläche wird von mehreren Gewerken gleichzeitig genutzt. Park- und Lagerflächen sind eingeschränkt vorhanden.

SAUBERKEIT AUF DER BAUSTELLE
Die Baustelle, der Baustellenbereich, deren Umfeld und die vom Auftragnehmer genutzten privaten und öffentlichen Verkehrsflächen sind sauber zu halten.
Der Auftragnehmer ist dafür verantwortlich, dass die von ihm, seinen Subunternehmern oder einem von ihm beauftragten Dritten (z.B. Lieferanten) verursachten Verunreinigungen umgehend beseitigt werden. Es ist kein Bauschuttcontainer vorhanden. Der AN ist für die Entsorgung seiner Abfälle allein verantwortlich.
Die Aufforderung zur Schutt- und Abfallbeseitigung kann durch die Bauleitung bei kürzester Fristsetzung mündlich, telefonisch oder schriftlich erfolgen. Kommt der Auftragnehmer dieser Verpflichtung nicht am selben Tag nach, so ist der Auftraggeber berechtigt, den Schutt, Abfall und die Verunreinigungen auf Kosten des Auftragnehmers beseitigen zu lassen und die entstehenden Kosten bei Rechnungsstellung des Auftragnehmers abzuziehen. Bei Unklarheiten, wer den Schutt, o.ä. verursacht hat, wird die notwendig gewordene Baureinigung auf alle am Bauvorhaben beteiligten Auftragnehmer umgelegt. Dabei verzichtet der Auftragnehmer hierdurch ausdrücklich auf jeden Einspruch.
Eine Verschmutzung von Boden und Grundwasser ist auszuschließen. Farbreste, Säure, Laugen und sonstige Wasser gefährdende Stoffe dürfen nicht in die Kanalisation geleitet werden.

ARBEITSZEITEN / ÖFFNUNGSZEITEN DER BAUSTELLE:
Grundsätzlich gilt eine werktägliche (5-Tage-Woche / Montag-Freitag) Arbeitszeit. Danach richten sich auch die Öffnungszeiten der Baustelle/Schule. Die Anlieferung von Material, etc. sollte erst ab 8:00Uhr erfolgen, wenn die Kinder in der Schule sind (Kreuzung Schulweg. Arbeiten am Samstag oder Arbeiten, die über die genannte Arbeitszeit hinausgehen, sind mindestens zwei Werktage im Voraus anzumelden und zu beantragen. Der Bauablaufplan des AG mit Angabe der Arbeitstage basiert auf o.a. 5-Tage-Woche. Das Hinweisblatt für Maßnahmen zum Schutz gegen Baulärm der Baugenehmigung ist zu beachten.

*Hinweis: 01 LV TIEF- UND LANDSCHAFTSBAUARBEITEN/ ZUSÄTZLICHE ANGABEN ZUR AUSFÜHRUNG*
1. HINWEISE ZUR KALKULATION DER LEISTUNGSBESCHREIBUNG

Folgende Hinweise sind in die Einheitspreise der Leistungsbeschreibung einzukalkulieren.

1. Lage der Baustelle, Umgebungsbedingungen, Zufahrtsmöglichkeiten und Beschaffenheit der Zufahrt sowie etwaige Einschränkungen bei ihrer Benutzung. Lage / Erschließung:
Es wird empfohlen, das Baugelände, die entsprechenden Zufahrts- und Arbeitsbereiche vor der Kalkulation zu besichtigen. Nachträgliche Einwendungen wegen Unkenntnis der Anlagen oder wegen Erschwernis der Arbeiten können nicht geltend gemacht werden.
Angabe von Erschwernissen, bzw. Baustellengeräte, und die Art der Materiallieferung, welche auf die Gegebenheiten abzustimmen sind:
- innerstädtische Baustelle, beengte Baustellensituation, öffentliche Verkehrs- und Fußwege, umliegende Baustellen, Höhenunterschiede im Baufeld
- Zwischenlager mit Zulassung nach BImSchG, einschl. Zwischentransporte
- Zugänglichkeit für Handwerker
- abschnittsweises Bauen,
- umliegende Baustellen

2. Art und Lage der baulichen Anlagen:
Die Lage und Flächen des Bauvorhabens ist im Lageplan dargestellt.
3. Verkehrsverhältnisse auf der Baustelle, insbesondere Verkehrsbeschränkungen:
Das Baufeld steht in nicht vollem Umfang zur Verfügung. Es ist in mehrere Bauabschnitte gem. Plan Bauabschnitte - Übersicht.
Es ist daher grundsätzlich von abschnittsweiser Realisierung auszugehen. Die Arbeiten müssen in Abstimmung mit dem Bauherrn sowie der Bauleitung ausgeführt werden. Eventuell erforderliche verkehrsrechtliche Anordnungen sind mit dem Fachbereich der Gemeinde Veitshöchheim abzustimmen. Bei der Andienung und in der Ausführung ist auf den laufenden Verkehr und der auf den laufenden Schulbetrieb zu achten.

4. Verkehrsverhältnisse Lage, Art, Anschlusswert und Bedingungen für das Überlassen von Anschlüssen für Wasser, Energie und Abwasser:
Für die Nutzung des vom Bauherrn zur Verfügung gestellten Baustroms und Bauwassers werden dem AN pauschal
0,5 % von der geprüften Schlussrechnungssumme abgezogen. Ein gesonderter Nachweis erfolgt nicht.
Bauschild:
Es dürfen eigenmächtig keine firmeneigenen Bau- und Werbeschilder aufgestellt oder angebracht werden. Der AG
möchte alle beauftragten Firmen auf dem Bauschild vertreten wissen. Aus diesem Grund werden bei der Schlussrechnung hierfür 100€/netto pauschal in Abzug gebracht. Der AN stellt dem AG das Firmenlogo digital zur Verfügung - Größe 30x60cm. Druck und Montage führt der AG aus. Ein gesonderten Nachweis erfolgt nicht.

5. Lage und Ausmaß der dem Auftragnehmer für die Ausführung seiner Leistungen zur Benutzung oder Mitbenutzung überlassenen Flächen, Räume:
Wiederherrichten: nach dem Räumen der Baustelle sind alle vom AN benutzten Lagerplätze und Verkehrswege durch den AN wieder in ihren vorherigen Zustand zu versetzen, d.h. alle Baubehelfsmaßnahmen sind restlos zu entfernen. Vor Baubeginn erfolgt eine gemeinsame Bestandsaufnahme.
6. Bodenverhältnisse, Baugrund und seine Tragfähigkeit, Ergebnisse von Bodenuntersuchungen, Hinweise zur Entsorgung:
Siehe Anlagen (geotechnischer Bericht, vom 22.11.2022 & Aktenvermerk Nr. 01 vom 01.09.2023:von GMP - Geotechnik GmbH & Co.KG/siehe Anlage).
7. Hydrologische Werte von Grundwasser und Gewässern. Art, Lage, Abfluss, Abflussvermögen und Hochwasserverhältnisse von Vorflutern. Ergebnisse von Wasseranalysen:
Wie vor.
8. Besondere umweltrechtliche Vorschriften:
gem. Leistungsbeschreibung und Weitere Besondere Vertragsbedingungen.
9. Besondere Vorgaben für die Entsorgung, z.B. besondere Beschränkungen für die Beseitigung von Abwasser und Abfall:
gem. Leistungsbeschreibung und Weitere Besondere Vertragsbedingungen
1.10 Schutzgebiete oder Schutzzeiten im Bereich der Baustelle, z.B. wegen Forderungen des Gewässer-,
  Boden-, Natur-, Landschafts- oder Immissionsschutzes, vorliegende Gutachten o. Ä.:
Hinweis:
Wir weisen darauf hin, dass ab 01.01.2017 bei Baumaßnahmen die am 30.Dezember 2015 in Kraft getretene " Verordnung der Landesregierung zur Verbesserung der Luftqualität in Gebieten mit hoher Luftschadstoffbelastung" (Luftqualitätsverordnung-Baumaschinen) des Landes Baden-Württemberg wirksam wird und daher im Rahmen entsprechender Leistungsangebote der Anbieter berücksichtigt sein muss. Baumaschinen müssen zudem in einem technisch einwandfreien Zustand sein, insbesondere auf die Dichtigkeit der Hydraulikanlage und des Motors ist zu achten. Die eingesetzten Baumaschinen müssen mit biologisch abbaubaren Hydraulikölen betrieben werden. Entsprechende Nachweise sind der Bauüberwachung vor Beginn der Maßnahme vorzulegen. Nichtbeachtung führt zur sofortigen Stilllegung des betreffenden Fahrzeuges. Der Bieter hat auf Verlangen des AG die Art und den Umfang der Lärmschutzmaßnahmen zu erläutern, sowie die Einhaltung der geltenden Immissionsrichtwerte nachzuweisen. Die Verantwortlichkeit des AN für die Einhaltung der Lärmschutzvorschriften bleibt davon unberührt. Der AN ist verpflichtet den AG von allen Ansprüchen Dritter freizuhalten, die sich aus der Nichtbeachtung ergeben. Auf Grund des laufenden Schulbetriebes ist der Lärm auf ein Minimum zu beschränken. Die Baustelle ist arbeitstäglich zu reinigen. Die Kosten hierfür trägt der AN. Der AG behält sich vor, bei Mißachtung dieser Anordnungen eine Reinigung auf Kosten des AN zu veranlassen.
1.11 Art und Umfang des Schutzes von Bäumen, Pflanzenbeständen, Vegetationsflächen, Verkehrsflächen,
  Bauteilen, Bauwerken, Grenzsteinen u.ä. im Bereich der Baustelle:
Das natürliche Wasseraufnahmevermögen der anstehenden Böden ist so wenig wie möglich zu beeinträchtigen, indem eine schonende technische Vorgehensweise und das Arbeiten bei trockenen Witterungsbedingungen (abgetrockneter Boden) erfolgt. Die Arbeiten im Bereich der Bäume sind mit größter Sorgfalt auszuführen. Die beiliegend Richtlinie zum Schutz von Bäumen, Sträuchern und Grünflächen der Stadt Veitshöchheim ist zwingend zu beachten und einzuhalten (siehe Anlage: Merkblatt Baumschutz auf Baustellen der Stadt Würzburg/Fachbereich Umwelt- und Klimaschutz Gartenamt).
1.12 Im Baugelände vorhandene Anlagen, insbesondere Abwasser- und Versorgungsleitungen:
Grundsätzlich gilt, dass über das Vorhandensein von Leitungen und unterirdischen Bauteilen im Baustellenbereich sich der AN bei den zuständigen Leitungsträgern zu erkundigen hat und der AN für Schäden, die er an Leitungen verursacht, haftet.
1.13 Bekannte oder vermutete Hindernisse im Bereich der Baustelle:
---keine---
1.14 Vermutete Kampfmittel im Bereich der Baustelle, Ergebnisse von Erkundungs-oder
  Beräumungsmaßnahmen:
---keine---
1.15 Ggf. gemäß der Baustellenverordnung getroffene Maßnahmen:
---keine---
1.16 Besondere Anordnungen, Vorschriften und Maßnahmen der Eigentümer:
Jour-Fixe:
Der AN ist verpflichtet während der Ausführung der eigenen Leistung wöchentlich an den stattfindenden Koordinationsgesprächen (Jour-Fixe) teilzunehmen. Hierzu ist ein deutschsprachiger Bauleiter verantwortlich.
Bautagebuch:
Während der Arbeiten ist ein Bautagebuch zu führen, auf Verlangen vorzuzeigen und als Kopie an die Bauüberwachung auszuhändigen. Mindestangaben sind:
-Zahl und Art der beschäftigten Mitarbeiter und der eingesetzten Maschinen
-Art und Umfang der täglichen Arbeiten und Leistungen (u. a. bearbeitete Teilbereiche) Grund-und Zusatzleistungen sind getrennt aufzulisten
-Anlieferung von Geräten und Baustoffen
-Beginn und Ende der täglichen Arbeitszeit
-vertraglich wichtige Termine, wie z. B. Beginn und Ende von Bauabschnitten
-Witterungsverhältnisse (max. und min. Temperatur, Niederschlag)
-besondere Vorkommnisse, wie Leitungsbeschädigungen, Unfall, Hochwasser etc.
-Ergebnisse von Absprachen mit Leitungsträgern.
1.17 Art und Umfang von Schadstoffbelastungen:
siehe 1.6.
1.18 Art und Zeit der vom Auftraggeber veranlassten Vorarbeiten:
---keine---
1.19 Arbeiten anderer Unternehmer auf der Baustelle:
Fassadenbau, Ausbaugewerke, teilweise Leitungsträger und vom AG sep. beauftragte Firmen.

1.20 Lieferung von außerhalb der Europäischen Union:
Für Pflaster, Platten, Bord-und Werksteinmaterial u. ä. das nicht in den Ländern der Europäischen Union hergestellt wird, verlangt der Auftrageber die "Erklärung zur Vermeidung des Erwerbs von Produkten aus ausbeuterischer Kinderarbeit".
1.21 Muster:
Für folgende Produkte sind vor der Bestellung Muster / Handmuster mit entsprechender Oberfläche / Farbe vorzulegen: Betonsteinbeläge, Stufen, Betonfertigteile, Hölzer und Ausstattungsgegenstände. Erst nach Freigabe durch die Bauleitung / durch den AG dürfen die Materialien bestellt und eingebaut werden.
1.22 Kontrollprüfungen, Plattendruckversuche, etc.:
Werden bei der Prüfung die vertraglich vereinbarten Eigenschaften nicht nachgewiesen, gehen die Kosten der entsprechenden Kontrollprüfung zu Lasten des Auftragnehmers.
1.23 Fertigstellungspflege:
Die Fertigstellungspflege umfasst sämtliche Vegetationsflächen (Pflanz- und Rasenflächen). Bei den Einheitspreisen (EP) der Wässer-, Dünge-und Mähgänge ist jeweils der Preis für 1 Arbeitsgang pro Stück / m2 einzutragen.
Beispiel: 180 m2 Pflanzfläche x 10 Arbeitsgänge Wässern = 1.800 m2 Menge. Abgerechnet wird nach den tatsächlich erbrachten und notwendigen Arbeitsgängen. Die vorgesehene Anzahl der Arbeitsgänge kann je nach Witterung der einzelnen Jahre stark variieren. Der Nachweis und die Dokumentation der tatsächlich ausgebrachten Wassermenge erfolgt über Wasserzähler, die bei jedem Gießvorgang per Foto dokumentiert werden müssen. Für das benötigte Wasser muss selbst gesorgt werden ( Hydrant / Wasserfass etc.). Sämtliche Pflegegänge sind 2 Tage vor Arbeitsbeginn bei der Bauleitung anzumelden. Nach Abschluss der Pflegegänge sind innerhalb von 2 Werktagen die Ausführungsnachweise / Tagesberichte per Fax oder e-mail vorzulegen.
1.24 Baustellenbesetzung:
Die Baustellenbesetzung und die Arbeitszeiten sind so zu bemessen, dass die geplanten Bauzeiten für die einzelnen Bauabschnitte verbindlich eingehalten werden können.

2. ANGABEN ZUR AUSFÜHRUNG

1. Vorgesehene Arbeitsabschnitte, Arbeitsunterbrechungen und -beschränkungen nach Art, Ort und Zeit sowie Abhängigkeit von Leistungen anderer:

Die Fertigstellungspflege beginnt jeweils direkt nach den erfolgten Pflanz-und Ansaatarbeiten.

2. Besondere Erschwernisse während der Ausführung:
-innerstädtische Baustelle
-öffentliche Verkehrs-und Fußwege, umliegende Baustellen, Schulweg und Schulbetrieb, Bushaltestellen,
-Arbeiten anderer Gewerke: Ortbetonmauern, Schlosser, Fassadenarbeiten, Leitungsbau, vorh. Gerüsttürme, Innenausbau, ...
-Bildung von Haufwerken von zu entsorgenden Materialien zur Beprobung,
- Zwischenlager mit Zulassung nach BImSchG, einschl. Zwischentransporte
-abschnittsweises Bauen,
-zu erhaltender Baumbestand
-beengten Platzverhältnisse innerhalb des Baugeländes

3. Besondere Anforderungen für Arbeiten in kontaminierten Bereichen, ggf. besondere Anordnungen für Schutz-und Sicherheitsmaßnahmen:
---keine---

4. Besondere Anforderungen an die Baustelleneinrichtung und Entsorgungseinrichtungen z.B. Behälter für die getrennte Erfassung:
---gem. Leistungsbeschreibung---
5. Besonderheiten der Regelung und Sicherung des Verkehrs:
Während der gesamten Bauzeit sind verkehrssichere Zuwege und Zufahrten zu den Gebäuden vorzuhalten. Insbesondere die Feuerwehrzufahrten. Die Sicherung der Wege mit Zäunen, Schildern und Beleuchtung wird in gesonderten Positionen vergütet. Der Aufwand durch Arbeiten in mehreren Abschnitten wie oben beschrieben, ist in die Preise einzurechnen.
Die Baustellen- und Verkehrssicherungspflicht obliegt grundsätzlich dem Auftragnehmer. Sämtliche Eingriffe in den öffentlichen Verkehrsraum bedürfen einer verkehrsrechtlichen Anordnung der Gemeinde Veitshöchheim.
Das Aufstellen der dafür erforderlichen Verkehrszeichen und das Beantragen/Einholen der verkehrsrechtlichen Anordnungen ist Sache des Auftragnehmers und ist min. 2 Wochen vor der Ausführung zu beantragen.
Die Leitung, Regelung und Sicherung des Verkehrs einschließlich der Sicherung, Beschilderung und Signalisierung des Baustellenbereichs hat gemäß den Anordnungen der behördlichen Stelle zu erfolgen.
Vermessungs- und Grenzzeichen sind über die gesamte Bauzeit durch geeignete Maßnahmen zu schützen. Veranlasst der AN Maßnahmen, durch die Grenz- und Vermessungszeichen gefährdet werden können, ist gemäß den Vermessungs- und Abmarkungsgesetzen der Länder rechtzeitig deren Sicherung beim zuständigen Vermessungs- bzw. Katasteramt oder einem Öffentlich bestellten Vermessungsingenieur zu beantragen.
Die Verkehrssicherungspflicht innerhalb der dem AN überlassenen Baufeldern geht für die Dauer der Bauzeit auf diesen über. Notwendige Sicherungsmaßnahmen sind in Abstimmung mit dem Bauherrn, dem Ordnungsamt und dem Gewerbeaufsichtsamt zu erbringen. Die Kosten sind in die Einheitspreise einzurechnen.
Die Sicherung der Baustelle während der Bauzeit (Tag und Nacht) ist Nebenleistung, jederzeit zu gewährleisten und zu kontrollieren. Der Bauzaun muss täglich nach Beendigung der Arbeiten geschlossen werden.
Die Arbeiten auf der Baustelle wecken das öffentliche Interesse. Mit starkem Publikumsverkehr ist zu rechnen. Der Absperrung und deren Unterhaltung kommt deshalb besondere Bedeutung zu, um Schäden Dritter zu vermeiden.
Der Auftragnehmer hat für die Beseitigung von durch seine Arbeiten entstandenen Verschmutzungen auf Gehwegen und Straßen selbst Sorge zu tragen. Eine gesonderte Vergütung hierfür erfolgt nicht.
Bauzaun:
Die Sicherung der Baustelle während der Bauzeit (Tag und Nacht) ist Nebenleistung und ist jederzeit zu gewährleisten und zu kontrollieren (täglich: um 11.30 Uhr und um 17.00 Uhr).
Baubetrieb:
Sämtliche Maßnahmen sind mit der örtlichen Bauleitung und dem Bauherrn abzustimmen. Während des laufenden Baubetriebes müssen Lärm und Erschütterungen verursachende Tätigkeiten mit Geräten durchgeführt werden, die dem neusten Stand der Technik in Hinsicht auf Schalldämpfung und Erschütterungsschutz entsprechen. Der laufende Straßenverkehr sowie die Ausführung der weiteren Gewerke dürfen nicht behindert werden. Lärmintensive Arbeiten müssen mit dem Schulbetrieb abgestimmt werden.
Schutzeinrichtungen:
Schutzeinrichtungen, wie Abdeckungen von Aussparungen, provisorische Geländer und Abschrankungen, sind während der gesamten Ausbauzeit vorzuhalten und danach wieder abzubauen. Sie sind Bestandteil der Baustellensicherung.
Beleuchtung der Baustelle:
Dem AN obliegt die verkehrssichere Beleuchtung der Baustelle.
Wassergefährdende Flüssigkeiten:
Baustellenbetriebstofftanks sind von der Größe her auf den Baustellenbetrieb abzustimmen. Die Behälter müssen der Verordnung zur Lagerung wassergefährdender Flüssigkeiten (VLwF), die Umschlagstellen der VLwF und der Verordnung über brennbare Flüssigkeiten (VbF) entsprechen (Auffangwanne oder doppelwandiger Tank, Umschlagbereich wasserdicht und ölfest, keine Abflussmöglichkeit zum Kanal oder Gewässer usw.). Die Zugangsmöglichkeit zu der Tankanlage muss der Öffentlichkeit durch entsprechende Betriebseinrichtungen (Umzäunung) erschwert sein.
6. Auf- und Abbauen sowie Vorhalten der Gerüste, die nicht Nebenleistung sind:
---entfällt---
7. Mitbenutzung fremder Gerüste, Hebezeuge, Aufzüge, Aufenthalts-und Lagerräume, Einrichtungen und dergleichen durch den Auftragnehmer:
---entfällt---
8. Wie lange, für welche Arbeiten und ggf. für welche Beanspruchung der Auftragnehmer seine Gerüste, Hebezeuge, Aufzüge, Aufenthalts-und Lagerräume, Einrichtungen und dergleichen für andere Unternehmer vorzuhalten hat:
---entfällt---
9. Verwendung oder Mitverwendung von wiederaufbereitenden (Recycling-) Stoffen:
Die Verwendung von Recycling-Stoffen dürfen nur in Abstimmung mit der Bauleitung und entsprechenden Prüfzeugnissen eingebaut werden.
2.10 Anforderungen an wiederaufbereitende (Recycling-) Stoffe und an nicht genormte Stoffe und Bauteile:
---keine---
2.11 Besondere Anforderungen an Art, Güte und Umweltverträglichkeit der Stoffe und Bauteile auch
  z.B. an die schnelle biologische Abbaubarkeit von Hilfsstoffen:
Für die Ausführung sind die jeweils gültigen DIN-oder Euro -Normen, die allgemeinen Technischen Vorschriften der VOB, Teil C sowie die anerkannten Vorschriften, Richtlinien und Regeln der Technik in ihrer letzten gültigen Fassung verbindlich und gelten als zusätzliche Vertragsbedingungen. Die gesamten Bauarbeiten sind von anerkannten Fachfirmen auszuführen. Der Nachweis hat vor Auftragsvergabe in der Liste der Subunternehmer zu erfolgen.
2.12 Art und Umfang der vom Auftraggeber verlangten Eignungs- und Güternachweise:
Der Nachweis der Gleichwertigkeit zu den ausgeschriebenen Produkten hat mit der Angebotsabgabe zu erfolgen.
2.13 Unter welchen Bedingungen auf der Baustelle gewonnene Stoffe verwendet werden dürfen bzw.
  müssen oder einer anderen Verwertung zuzuführen sind:
---gem. Leistungsbeschreibung---
2.14 Art, Zusammensetzung und Menge der aus dem Bereich des Auftraggebers zu entsorgenden Böden,
  Stoffen und Bauteile; Art der Verwertung bzw. bei Abfall die Entsorgungsanlage; Anforderungen
  an die Nachweise über Transport, Entsorgung und die vom Auftraggeber zu tragenden
  Entsorgungskosten. Die Abrechnung erfolgt nach Lieferscheinen:
---gem. Leistungsbeschreibung---
2.15 Art, Menge, Gewicht der Stoffe und Bauteile, die vom Auftraggeber beigestellt werden,
  sowie Art, Ort (genaue Bezeichnung) und Zeit ihrer Übergabe erfolgt in Abstimmung:
---keine---
2.16 In welchem Umfang der Auftraggeber Abladen, Lagern und Transport von Stoffen und
  Bauteilen übernimmt oder dafür dem Auftragnehmer Geräte oder Arbeitskräfte zur Verfügung stellt:
---keine---
2.17 Leistungen für andere Unternehmer:
  ---keine---

2.18 Mitwirken beim Einstellen von Anlageteilen und bei der Inbetriebnahme von Anlagen im
  Zusammenwirken mit anderen Beteiligten:
---keine---
2.19 Benutzung von Teilen der Leistung vor der Abnahme:
---keine---
2.20 Übertragung der Wartung während der Dauer der Verjährungsfrist für die Gewährleistungsansprüche
  für maschinelle und elektrotechnische/elektronische Anlagen oder Teile davon, bei denen die
  Wartung Einfluss auf die Sicherheit und die Funktionsfähigkeit hat
  (vergleiche §13 Nr.4 Abs. 2 VOB/B), durch einen besonderen Wartungsvertrag:
---keine---
2.21 Abrechnung:
Mit den Preisen werden alle Leistungen abgegolten, die nach der Leistungsbeschreibung, den Zusätzlichen Technischen Vertragsbedingungen für Bauleistungen und der gewerblichen Verkehrssitte zur vertraglichen Leistung gehören. Macht der AN Mehrforderungen gegenüber dem abgegebenen Preis geltend, sind diese substantiiert darzulegen und zu begründen. Eine Vergütung bestimmt sich nach den Grundlagen der Preisermittlung für die vertragliche Leistung und den besonderen Kosten der geforderten Leistung. Nach der gewerblichen Verkehrssitte sind u.a. folgende Leistungen abgegolten:
-Lieferung der einzubauenden Stoffe und der Hilfsstoffe einschl. aller Lade-und Transportleistungen
-Vorhaltung und Unterhaltung von Maschinen, Geräten und der nichtkörperlich in das Bauwerk eingehenden Stoffe.
-Einbau der gelieferten oder bauseits bereitgestellten Stoffe
-Alle Befestigungsteile wie Nägel, Schrauben, Dübel, Klammern usw. sind einzukalkulieren. Eine separate Vergütung erfolgt nicht.
-Sofern in den einzelnen Positionen des Leistungsverzeichnisses nicht anders vermerkt ist, gelten für sämtliche Leistungen komplette Lieferung und Montage einschI. Befestigungsmaterial sowie sämtliche Nebenleistungen und alle Transporte.
-Gebühren für Patentanwendung, Lizenzen und Franchising sind mit dem Preis grundsätzlich abgegolten.
-Alle Erdarbeiten insbesondere auch Auffüllungen werden, soweit nicht anders angegeben, nach den tatsächlich ausgeführten Querschnitten aufgemessen.
-Bodenklasse 7 bedarf der Festlegung und Bestätigung des Geologen.
-Hindernisse aus Beton-und Stahlbeton sowie Mauerwerk und Straßenbefestigung müssen durch örtliches Aufmaß sofort aufgemessen und durch Unterschrift der Bauleitung bestätigt werden, spätere Aufmaße werden nicht akzeptiert.
-Die Umrechnung von Schüttgütern erfolgt auf Grundlage der Umrechnungstabelle, sowie den Ergänzungen in den Vorbemerkungen der Ausschreibung.
-Für alle in die Baumaßnahme eingehende Stoffe/Materialien sind die Lieferscheine vorzulegen. Dies gilt auch, wenn nach Aufmaß oder pauschal abgerechnet wird. Lieferscheine müssen den hier genannten Anforderungen entsprechen. Bei Verwendung von gebrauchten Baustoffen muss ebenfalls in allen Fällen das Gewicht nachgewiesen werden.
von Bodenmengen
Gemäß VOB C DIN 18300 werden alle Bodenmengen in festem Zustand abgerechnet.
2.22 Sonstige Leistungen:
Darüber hinaus sind folgende Leistungen in die Einheitspreise einzukalkulieren: -Das Einrichten, Vorhalten und Räumen der Baustelle wird gem. DIN 18299 als Nebenleistungen nicht gesondert vergütet:
-Anfallende Kosten durch Schutz-und Arbeitsgerüste.
-Behördliche Auflagen sind einzuhalten. Der entstehende Aufwand ist einzukalkulieren.
-Vorkehrungen, die infolge von Witterungseinflüssen notwendig sind, sind einzukalkulieren
-Generell gilt, dass alle Leistungen die Lieferung der dazugehörigen Stoffe, Bauteile einschließlich abladen, umsetzen und lagern auf der Baustelle umfassen, sowie das Abtransportieren überschüssiger und unbrauchbarer Materialien und Rohstoffe. Alle Leistungen sind inklusive aller nötigen Maschinen und Geräte zu kalkulieren.

2.23 Abnahme, Mängelbeseitung:
Ergänzend zu EVM (B) ZVB/E Nr. 14 Abnahme gilt insbesondere: Die Abnahme erfolgt förmlich. Im Zuge der Bauarbeiten verdeckte Leistungen sind vorher aufzumessen. Mit dieser Handlung kann eine technische Leistungsfeststellung gem. § 4 Nr.10 VOB/B verbunden werden; sie gilt jedoch nicht als rechtsgeschäftliche Abnahme. Die Termine für Mängelbeseitigung sind einvernehmlich mit dem AG abzustimmen.
2.23 Behinderung:
Ergänzend zu VOB/B § 6 ist über die schriftliche Anzeige hinaus, die Dauer sowie der Entfall der Behinderung anzuzeigen, ebenso der Zeitraum bis zur Wiederaufnahme der Arbeiten.
2.24 Vermessung:
Die Bauvermessung findet vor Ort in Abstimmung/Anwesenheit mit der Bauleitung statt. Polygon-und Nivellementpunkte müssen vom AN auf eigene Kosten beim zuständigen Vermessungsamt erhoben werden. Alle erforderlichen Aufwendungen für das Einmessen von Lage-und Höhenkoordinaten werden kostenfrei durch den AN ausgeführt. Arbeiten im Bereich von Grundstücksgrenzen dürfen erst nach der Fertigstellung der amtlichen Grenzen erfolgen. Neue oder nicht auffindbare Grenzpunkte werden nach Erfordernis durch ein vom AG beauftragtes Vermessungsbüro eingemessen.
2.25 Darstellung Aufmaße:
Zur Abrechnung ist ein prüffähiger Abrechnungsplan vorzulegen. Aufmaße müssen mit besonderer Sorgfalt erstellt, farblich abgesetzt und mit Angabe des Baubereiches und einer Datumsangabe versehen und vom AN und der Objekt/ Bauüberwachung unterzeichnet werden. Die Angaben sind entspr. den Positionen innerhalb des Leistungsverzeichnisses den Ordnungszahlen zuzuordnen.
2.26 Digitale Abrechnung / Schlussrechnung:
Erfolgt die Abrechnung durch Austausch von elektronischen Datenträgern, muss diese über GAEB  erfolgen. Bei der Abnahme, bzw. mit Schlussrechnung hat der AN dem AG 2-fach zu übergeben:
-Tagesberichte (Original + Kopie)
-Dokumentationsaufnahmen ( z. B. eingemessene Leitungen, Fotos)
-Materialnachweise

2.27 Stundenlohnarbeiten:
Die angebotenen Preise sind Festpreise. Die Stundenlohnsätze kommen nur für außerplanmäßige Arbeiten in Frage und dürfen nur auf besondere Anordnung der Objektüberwachung ausgeführt werden. Die Leistungen sind nach Ausführung sofort zu protokollieren und von der Objektüberwachung gegenzeichnen zu lassen, oder Übermittlung per Mail  am Tag der Ausführung. Die Stundenlohnsätze verstehen sich incl. aller Zuschläge für Unkosten, Verpackung, Vorhaltung, Gewinn, sowie frei Bau zu den Verwendungsstellen.
Die 10 %ige Mehr-und Mindermengenregel gemäß VOB gilt bei Stundenlohnarbeiten nicht.
Stundenlohnarbeiten sind so anzufertigen, dass jeder Teilleistung eindeutig die entsprechenden Stunden und ggfs. die verbrauchten Materialien zuzuordnen sind, ansonsten erfolgt keine Vergütung.
2.28 Geänderte und Zusätzliche Leistungen/Nachträge:
Der Auftragnehmer ist verpflichtet, auf Verlangen des Auftraggebers weitere und veränderte Leistungen im Rahmen des Bauvorhabens bis zur Endabnahme zu übernehmen. Für solche außervertraglichen Arbeiten muss ein schriftlicher Auftrag des Auftraggebers oder seines Bevollmächtigten vorliegen. Ein mündlich erteilter Auftrag ist vom Auftragnehmer zu bestätigen.
Die Vergütung solcher Leistungen erfolgt:
a) nach den Preisen der vergleichbaren Positionen im Angebot,
b) bei nicht vergleichbaren oder veränderten Leistungen nach Preisen,
c) die auf derselben Kalkulationsbasis wie die vertraglich vereinbarten Preise ermittelt werden.

Der Bauherr fordert evtl. nach Auftragserteilung die Urkalkulation des Bieters an. Diese wird sicher verwahrt und nach Bedarf zur Klärung strittiger Punkte gemeinsam mit dem Bieter eingesehen. Nachträge sind grundsätzlich schriftlich über die Objekt/ Bauüberwachung mit Durchschlag an den AG einzureichen und müssen als solche deutlich gekennzeichnet sein.
Der Bieter hat die in Nachträgen enthaltenden Leistungen eindeutig und erschöpfend zu beschreiben; die Gliederung des Leistungsverzeichnisses ist, soweit möglich, beizubehalten. Es müssen alle Leistungen mit den entsprechenden Kalkulationsgrundlagen erfasst sein, die zu einer einwandfreien Ausführung erforderlich sind.
Die Teilleistungen der Nachträge sind mit einer Positionsnummer, einer Ordnungszahl, einem Kurztext, der Menge, der Einheit, dem Einheitspreis und dem Gesamtbetrag darzustellen. Sofern für die vertraglich vereinbarten Leistungen Preisnachlässe festgelegt sind, gelten diese auch für die weiteren und veränderten Leistungen. In Nachträgen sind auch die Teilleistungen (Positionen) zu erfassen, die das Auftrags-Leistungsverzeichnis beeinflussen (ändern, ersetzen, entfallen lassen, zusätzlich erfordern). Die Mengenansätze und Einzelpreise sind aufzugliedern. Nachträge sind fortlaufend zu nummerieren. Nachtragsangebote sind, wenn möglich digital zu übergeben; dabei sind die Positionen in Datenart GAEB auszuweisen.
3. GRUNDLEGENDE NORMEN UND HINWEISE FÜR DIE AUSFÜHRUNG

Grundlegende Normen und Hinweise für die Ausführung:
VOB / C: 2015, ATV DIN 18318 (DIN-Taschenbuch 2015)

Erläuterungen:
AP = Arbeitspapier
MB = Merkblatt
RG = Richtlinie für die Güteüberwachung
RL = Richtlinie
TL = Technische Lieferbedingungen
TP = Technische Prüfvorschriften
ZTV = Zusätzliche Technische Vertragsbedingungen
Nr. = FGSV-Nummer

Befestigte Flächen / Entwässerungseinrichtungen:
-RAS-Ew Richtlinien für die Anlagen von Straßen, Teil: Entwässerung Nr. 539 (2005)
-ZTV Ew-StB 91 Bau von Entwässerungseinrichtungen im Straßenbau Nr. 598 (2014)

Befestigte Flächen / Erdbau:
-M Geok E, Merkblatt für die Anwendung von Geotextilien und Geogittern im Erdbau des Straßenbaus Nr. 535 (2016)
-ZTVE-StB 09 Erdarbeiten im Straßenbau Nr. 599 (2009, korrigiert 06/2010)

Befestigte Flächen / Gesteinskörnungen, Tragschichten u. a.:
-RStO 12 Richtlinien für die Standardisierung des Oberbaues von Verkehrsflächen, Nr. 499 (2012)
-TL Gestein-StB 04, Technische Lieferbedingungen für Gesteinskörnungen im Straßenbau, Nr. 613 (2004/2007), (ergänzt 06/2008)
-TL G SoB-StB für Baustoffgemische und Böden zur Herstellung von Schichten ohne Bindemittel im Straßenbau, Teil Güteüberwachung, Nr. 696 (2004/2007) (ergänzt 04/2008)
-TL SoB-StB Technische Lieferbedingungen für Baustoffgemische und Böden zur Herstellung von Schichten ohne Bindemittel im Straßenbau, Nr. 697 (2004/2007) (ergänzt 04/2008)
-ZTV SoB-StB 04 Bau von Schichten ohne Bindemittel im Straßenbau Nr. 698 (2004/2007), (ergänzt 04/2008)
-TP Beton-Stb 10, TP für Tragschichten mit hydraulischen Bindemitteln und Fahrbahndecken aus Beton Nr. 892 (2010, korrigiert 07/2010)
-TPD-StB 12 Bestimmung der Dicken von Oberbauschichten im Straßenbau Nr. 774, (2012)

Befestigte Flächen / Pflaster und Plattenbeläge:
-Merkblatt über den Rutschwiderstand von Pflaster-und Plattenbelägen für den Fußgängerverkehr, Nr. 407 (1997)
-MB Merkblatt für Flächenbefestigungen mit Pflasterdecken und Plattenbelägen, Teil 1 Regelbauweise Nr 618/1 (2015)
-AP Arbeitspapier Flächenbefestigungen mit Pflasterdecken und Plattenbelägen in gebundener Bauweise, Nr. 618/2 (2007)
-TL Pflaster-StB 06/5, Techn. Lieferbedingungen für Bauprodukte zur Herstellung von Pflasterdecken, Plattenbelägen und Einfassungen, Nr. 643 (2006/Fassung 2015)
-ZTV Pflaster-StB 06, Nr. 699 (2006), (ergänzt und korrigiert 08/2006 + 07/2008 + 04/2015)

Befestigte Flächen / Asphalt:
-Merkblatt für den Bau offenporiger Asphaltdeckschichten, Nr. 750, (2013)
-TL Asphalt -StB 07/13, TL für Asphaltmischgut für den Bau von Verkehrsflächenbefestigungen, Nr. 797, (2007/Fassung 2013) (ergänzt 12/2013)
-ZTV Asphalt-StB 07/13 (2007/Fassung 2013) Bau von Verkehrsflächenbefestigungen aus Asphalt, Nr. 799 (ergänzt 12/2013)

Befestigte Flächen / Beton:
-Merkblatt für Dränbetontragschichten (DBT), Nr. 827 (2013)
-TL Beton StB 07 Baustoffe und Baustoffgemische für Tragschichten mit hydraulischen Bindemitteln und Fahrbahndecken aus Beton, Nr. 891 (2007) (ergänzt 06/2008 + 12/2012 + 01/2013 + 09/2015)
-ZTV Beton-StB 07 Bau von Fahrbahndecken aus Beton, Nr. 899 (2007) (ergänzt 06/2008 + 12/2012 + 01/2013)

Befestigte Flächen / Messungen:
-TP Eben -Berührende Messungen für Ebenheitsmessungen auf Fahrbahnoberflächen in Längs- und Querrichtung, Nr. 404/1 (2007) (ergänzt 01/2007).

Befestigte Flächen / Sonstiges:
-ZTVLa-StB 05 Landschaftsbauarbeiten im Straßenbau, Nr. 224 (2005) (korrigiert 02/2011)
-EAR 05 Empfehlungen für die Anlagen des ruhenden Verkehrs, Nr. 283 (2005) (ergänzt 02/2011+ 06/2012)
-ERA 95 Empfehlungen für Radverkehrsanlagen, Nr. 284 (2010) (ergänzt 10/2008)
-RAS-LP 1 Richtlinie für die Anlage von Straßen, Teil: Landschaftspflege, Abschnitt 1: Landschaftspflegerische Begleitplanung, Nr. 2931 (2011) (ergänzt 10/2011)
-RAS-LP 2 Richtlinie für die Anlage von Straßen, Teil: Landschaftspflege, Abschnitt 2: Landschaftspflegerische Ausführung, Nr. 2932 (2013) (ergänzt 11/2001)
-RAS-LG 3: Richtlinie für die Anlage von Straßen, Teil: Landschaftsgestaltung, Abschnitt 3: Lebendverbau, Nr. 293/3 (1983)
-RAS-LP 4 Richtlinie für die Anlage von Straßen, Teil: Landschaftspflege, Abschnitt 4: Schutz von Bäumen, Veg.-beständen und Tieren bei Baumaßnahmen, Nr. 293/4 (1999) (korrigiert 01/2003)
-RAL 12 Richtlinie für die Anlage von Landstraßen Nr. 201 (2012) (ergänzt 05/2013)
-RASt 06 Richtlinie für die Anlage von Stadtstraßen Nr. 200 (2006) (ergänzt 11/2008, korr. 15.12.2008)
-ZTV Fug-StB 01Vertragsbedingungen und Richtlinien in Verkehrsflächen 897/1 (2001)
-MB wasserdurchlässige Befestigungen von versickerungsfähigen Verkehrsflächen Nr. 947 (2013) -Änderungen und Ergänzungen zu MB wasserdurchlässige Befestigungen von Verkehrsflächen Nr. 947/1 (2009)
-ZTVA-StB 12 Aufgrabungen in Verkehrsflächen, Nr. 976 (2012)
-ZTV Wegebau (2013)

Bäume und Gehölze:
-MB Baumstandorte und unterirdische Ver-und Entsorungsleitungen, Nr. 939 (2013)

FLL-Regelwerke zur Ergänzung der einschlägigen DIN-Normen und der Allgemeinen Technischen Vertragsbedingungen (ATV) der Vergabe und Vertragsordnung für Bauleistungen (VOB)

Bäume, Gehölze und Kletterpflanzen:
-Fassadenbegrünung mit Kletterpflanzen (2000)
-Wertermittlung Teil A: Schutz-und Gestaltungsgrün (2002)
-Baumpflanzungen Teil 1 (2015)
-Baumpflanzungen Teil 2 (2010)
-ZTV Großbaumverpflanzung (2005)
-Bautechnik: -Begrünung von Problemflächen (1998)
-Begrünungsverfahren (1999) -Spielplätze und Freiräume zum Spielen (2002)
-Abrechnung von Bauvorhaben im GaLaBau (2006)
-Licht im Freiraum (2007) -Besondere Leistungen, Nebenleistungen und Gewerbliche Verkehrssitte (2008)
-Trockenmauern aus Naturstein (2012)
-Gabionen (2012) -Empfehlungen für Planung, Bau und Instandhaltung der Übergangsbereiche von Freiflächen zu Gebäuden (2012)

Gewässer und Entwässerung:
-Öffentliche Schwimm-und Badeteichanlagen (2003)
-Abdichtungssysteme für Gewässer (2005)
-Versickerung und Wasserrückhaltung (2005) -Private Schwimm-und Badeteichanlagen (2006)

Kompost, Dünger, Abfall:
-Mulchstoffe und Komposte (1994)
-Entsorgung von Abfällen (2005)

Pflege von Grün:
-Pflege und Wartung von begrünten Dächern (2002)
-Flächen aus begrünbaren Pflasterdecken und Plattenbelägen (2008) (in begrünten Flächenbefestigungen (s. Wegebau))
-Baumkontrollrichtlinie (2010)
-ZTV Baum
-StB 04 (2004)
-Pflege historischer Gärten
-Teil 1 (2006) -ZTV Baumpflege (2006)
-Management von Freianlagen (2009)
-Bewässerungsrichtlinie -Richtlinien für die Planung, Installation und Instandhaltung von Bewässerungsanlagen in Vegetationsflächen (2015)

Produktion / Gütebestimmungen:
-Baumschulpflanzen (2004) -Stauden (2015) -RSM (2015)

Wegebau:
-Verkehrsflächen auf Bauwerken (2005)
-Begrünbare Flächenbefestigungen (2008)
-Wassergebundene Wege (2007) -ZTV Wegebau (2013)

Spielflächen:
-Spielplätze und Freiräume zum Spielen (2012)
-Spielplatzgeräte DIN EN 1176-1 (2014) -Stoßdämpfende Spielplatzboden DIN EN 1177 (2008)

Bodenverhältnisse, Baugrund und seine Tragfähigkeit, Ergebnisse von Bodenuntersuchungen,
Hinweise zur Entsorgung:
Bei der Entsorgung von belasteten Materialien sind alle gültigen gesetzlichen Grundlagen wie das Kreislaufwirtschafts – und Abfallgesetz (KrWAbfG), die Deponieverordnung (DepV), die Abfallverzeichnisverordnung (AVV), die Handlungshilfe für die Entscheidungen über die Ablagerbarkeit PAK-, MKW-, BTEX-, LHKW-, PCB-, PCDD/F- und herbizidhaltiger Abfälle auf Deponien, der Leitfaden zum Umgang mit teerhaltigen Straßenaufbruch des Ministeriums für Umwelt, Naturschutz und Verkehr, die Verordnung über Nachweisführung bei der Entsorgung von Abfällen (NNachwV) und seit dem 01.08.2023 die Verordnung zur Einführung einer Ersatzbaustoffverordnung, zur Neufassung der Bundes-Bodenschutz- und Altlastenverordnung und zur Änderung der Deponieverordnung und der Gewerbeabfallverordnung (Mantelverordnung), in der jeweils gültigen Fassung zu beachten. Die Aufzählung erhebt keinen Anspruch auf Vollständigkeit.
Weiterhin wird darauf hingewiesen, dass seit dem 01.02.2011 das elektronische Nachweisverfahren (eANV) im Regelfall verbindlich anzuwenden ist.
Der AG überträgt mit dem Bauvertrag die Verantwortung für die ordnungsgemäße Entsorgung der auszubauenden Materialien auf den AN.

Über die Entsorgung hinaus, hat der AN bei der Entsorgung die Aufgaben des Abfallerzeugers, insbesondere die Nachweis- und Registerführung zu übernehmen und die hieraus entstehenden Aufwendungen in die Einheitspreise einzukalkulieren. Eine Weiterdelegation der Aufgaben an einen fachlich geeigneten externen Dritten
(z.B. Ing. Büro) ist grundsätzlich möglich.

Mit Beendigung der Maßnahme ist dem AG eine lückenlose Dokumentation (Kopien der Lieferscheine) über sämtliche entsorgte Materialien zu übergeben.
Die Deklaration der zu entsorgenden Aushubmaterialien wird am Haufwerk oder speziell im Pausenhofbereich
Insitu vorgenommen.

Der AN hat auf Verlangen des AG ein Entsorgungskonzept vorzulegen, in dem die vorgesehenen Entsorgungswege nachvollziehbar dargestellt sind.

Bei zusätzlich notwendigen Nachbeprobungen werden die sich eventuell ergebenden Wartezeiten zwischen Probenahme und Analyseergebnis nicht gesondert vergütet. In der Regel ist nach der Probenahme eine Zeitraum von ca. 10 Werktagen bis zur Vorlage der Deklaration in den Ablaufplan den AN einzuplanen. Die Deklaration erfolgt durch den vom AG beauftragten Gutachter.
Das Aushubmaterial ist in Haufwerken oder vergleichbar zwischenzulagern und gegen Witterungseinflüsse zu sichern.
Diese Vorhaltezeiten und das erneute Laden auf dem Lagerplatz werden nicht gesondert vergütet und sind im Einheitspreis einzurechnen.

Der AN hat dafür Sorge zu tragen, dass unnötige Vermischungen unterschiedlich belasteter Materialien vermieden werden. Mehrkosten im Bereich Entsorgung, die auf das Vermengen verschieden belasteter Materialien beim oder nach dem Aushub zurückzuführen sind, gehen zu Lasten des AN.

Die Verwendung oder Mitverwertung von Ersatzbaustoffen im Bereich des Straßenkoffers wird ausgeschlossen. Dies gilt auch für Materialien, die als Produkt mittels Recycling hergestellt werden.
Unterhalb des Planums und bei Einhaltung der Vorgaben der Ersatzbaustoffverordnung werden Ersatzbaustoffe zur Grabenverfüllung in sonstigen Bereichen nicht grundsätzlich ausgeschlossen. Zugelassen werden, neben Primärbaustoffen, ausschließlich Ersatzbaustoffe der Klassifikation ≤ BM-F1 und RC-1, sofern die bautechnische Eignung bestätigt und dargelegt wurde. Die Verwendung der Ersatzbaustoffe Gleisschotter und Baggergut der Materialklassen ≤ GS-1 bzw. ≤ BG-F1 ist im Einzelfall abhängig vom Verwendungszweck und nur nach ausdrücklicher Genehmigung des Straßenbaulastträgers erlaubt.

Folgende Voraussetzungen sind zu erfüllen:

1.Vorlage der aktuellen Prüfzeugnisse (Eignungsnachweis, werkseigene Produktionskontrolle, Fremdprüfung)
2.Zuordnungswert ≤ BM-F1 oder RC-1 nach Ersatzbaustoffverordnung
3.Einbau von Ersatzbaustoffen nur möglich nach den Einbauweisen der Ersatzbaustoffverordnung unter Voraussetzung der bautechnischen Eignung
4.Asphaltanteil max. 15 %, kein Anteil von Fremdstoffen (Störstoffe).
5.Verdichtungskontrollen sind durchzuführen und die Tragfähigkeit auf dem Planum ist nachzuweisen.

Ende der ATV

*Hinweis: 02. PLÄNE & ANLAGEN*
Planliste gem. Anlage : nur zu Kalkulationszwecken
Lagepläne:
694_05_01_LP_100 M 1:100 Lageplan
694_05_02_LP_100 M 1:100 Koordinierter Leitungsplan Fachingenieure
694_05_03_LP_250 M 1:250 Pflanzplan
694_05_04_LP_100 M 1:100 Leitungsplan Bewässerung
694_05_05_LP_100 M 1:250 Bauabschnitte

Detailpläne:
694_05_01_DP_20 M 1:20 Stufen + Sitzstufen Mensa
694_05_02_DP_20 M 1:20 Stufen + Mensa
694_05_03_DP_20 M 1:20 Stufen Bushalt
694_05_10_DP_20 M 1:25 Belags-Regeldetails

weitere Anlagen:
-Geotechnischer Bericht, vom 21.11.2022
-Aktenvermerk Nr. 01, vom 01.09.2023

*Hinweis: 03. UMRECHNUNGEN*
Für Umrechnungen (m³/t) gelten soweit im LV nicht aufgeführt, die nachfolgend genannten Umrechnungswerte:

| Material | Einheit | lose | verdichtet |
| --- | --- | --- | --- |
| Sand 0/2 | 1 m³ | 1,60 to | 1,85 to |
| Sand 0/8 | 1 m³ | 1,60 to | 1,85 to |
| Sand 2/8 | 1 m³ | 1,70 to | 1,85 to |
| Kies 8/16 | 1 m³ | 1,80 to | 1,85 to |
| Kies 8/32 | 1 m³ | 1,80 to | 1,85 to |
| Kies 16/32 | 1 m³ | 1,60 to | 1,75 to |
| Filterkies 0/32 | 1 m³ | 1,70 to | 2,05 to |
| Filterkies 0/56 | 1 m³ | 1,75 to | 2,30 to |
| Kiessand 2/16 | 1 m³ | 1,80 to | 2,25 to |
| Kiessand 0/32 | 1 m³ | 1,80 to | 2,30 to |
| Kiessand 0/56 | 1 m³ | 1,80 to | 2,25 to |
| STS/FFS 0/45 | 1 m³ | 1,80 to | 2,30 to |
| Mineralgemisch 0/32, 0/45 | 1 m³ | 1,80 to | 2,30 to |
| Siebschutt | 1 m³ | 1,65 to | 2,00 to |
| Sand-Splitt-Schottergemisch | 1 m³ | 1,80 to | 2,30 to |
| Grobschotter | 1 m³ | 1,50 to | 1,75 to |
| Schotter 32/45, 45/65, | 1 m³ | 1,50 to | 1,75 to |
| Schotter 0-100/200 | 1 m³ | 1,60 to | 2,25 to |
| Splitt 2/32 | 1 m³ | 1,50 to | 1,75 to |
| bit. Tragschicht | 1 m³ | -- | 2,40 to |
| Asphaltbinder | 1 m³ | -- | 2,40 to |
| Gussasphalt | 1 m³ | -- | 2,45 to |
| Äste | 1 m³ | 0,45 to |  |
| Holz, Stämme> 10 cm Durchmesser | 1 m³ | 0,90 to |  |

Umrechnungssätze Bodenabtransport nach LKW

| je m³ Oberboden/Rohboden | 1,7 to |
| --- | --- |
| je m³ Schutt/Unrat | 1,8 to |
| je m³ Geröll | 1,9 to |
| je m³ Lehm/Ton | 2,1 to |

(Umrechnung z. B. = 8 to Schutt = 8:1,8 = 4,444 m³)

| LKW | Ober-/Rohboden | Schutt/Unrat | Geröll | Lehm/Ton |
| --- | --- | --- | --- | --- |
| to | m³ | m³ | m³ | m³ |
| 2,5 | 1,470 | 1,388 | 1,316 | 1,190 |
| 5,5 | 3,235 | 3,055 | 2,895 | 2,619 |
| 7,5 | 4,412 | 4,166 | 3,947 | 3,571 |
| 10 | 5,882 | 5,555 | 5,263 | 4,761 |
| 12 | 7,058 | 6,666 | 6,135 | 5,714 |
| 14 | 8,235 | 7,777 | 7,368 | 6,666 |

Werden für die ausgeschriebenen Arbeiten im Zuge anderer Untersuchungen (Kontrollprüfungen für Gütenachweise) an neutralen Instituten auch Gewichte von Schüttgütern ermittelt, treten die dort festgestellten an die Stelle der hier festgelegten Werte.

Die Umrechnungstabelle hat nur abrechnungstechnische, jedoch keine bodenmechanische Bedeutung.
Auflockerungsfaktor für Roh- und Oberboden: 1 m³ fest = 1,25 m³ lose (für Transporte)
Hangneigungen und Böschungen bis 1:2 sind in die Einheitspreise der einzelnen Positionen einzukalkulieren!

### 02 Fachbereich Tiefbau und Grünflächen

#### 02.01 VERKEHRSSICHERUNG

**02.01.0001 VZ-Pläne/VRAO einh. für städtisches Bauvorhaben**
Einholung und ggf. Verlängerung verkehrsrechtliche Anordnung
Günterslebener Straße, einschl. Fuß- Radwege, mit den erforderlichen Anträgen, Verkehrszeichenpläne bei der zuständigen Behörde der Stadt Veitshöchheim.
Menge: 1,000 St

*Hinweis: Verkehrszeichen*

**02.01.0002 Verkehrszeichen RA2 Gr.2 aufbauen**
STLB-Bau 2022-10 000
Verkehrszeichen nach StVO, Spezifischer Rückstrahlwert RA2 DIN EN 12899-1, Größe 2 nach Verkehrszeichenkatalog, mit Aufstellvorrichtung, mit Standsicherheitsnachweis, aufbauen, Ausführung gemäß Einzelbeschreibung,
Einzelbeschreibungs-Nr 'Ausführung gemäß vom AN beizustellenden Verkehrszeichenplan'.
Menge: 5,000 St

**02.01.0003 Verkehrszeichen RA2 Gr.2 abbauen**
STLB-Bau 2021-04 000
Verkehrszeichen nach StVO, Spezifischer Rückstrahlwert RA2 DIN EN 12899-1, Größe 2 nach Verkehrszeichenkatalog, mit Aufstellvorrichtung, mit Standsicherheitsnachweis, abbauen, Ausführung gemäß Einzelbeschreibung,
Einzelbeschreibungs-Nr 'Ausführung gemäß vom AN beizustellenden Verkehrszeichenplan'.
Menge: 5,000 St

**02.01.0004 Verkehrszeichen temporär RA2 Gr.2 vorhalten**
STLB-Bau 2023-10 000
Verkehrszeichen nach StVO, temporär, spezifischer Rückstrahlwert RA2 DIN EN 12899-1, Größe 2 nach Verkehrszeichenkatalog, mit Aufstellvorrichtung, mit Standsicherheitsnachweis, neben der Fahrbahn, vorhalten,
Positionsmenge = Produkt aus '5' (Vorhaltemenge)

mal '23' (Vorhaltedauer)
Ausführung gemäß Einzelbeschreibung.
Menge: 115,000 StWo

**02.01.0005 Verkehrszeichen RA2 Gr.2 umsetzen**
STLB-Bau 2021-04 000
Verkehrszeichen nach StVO, Spezifischer Rückstrahlwert RA2 DIN EN 12899-1, Größe 2 nach Verkehrszeichenkatalog, mit Aufstellvorrichtung, mit Standsicherheitsnachweis, umsetzen, Ausführung gemäß Einzelbeschreibung,
Einzelbeschreibungs-Nr 'Ausführung gemäß vom AN beizustellenden Verkehrszeichenplan'.
Menge: 5,000 St

**02.01.0006 Verkehrslenkungs- Wegweisertafel Fläche 2 m2 Warnleuchten WL7 aufbauen**
STLB-Bau 2021-04 000
Verkehrslenkungs- und Wegweisertafel nach StVO,
Fläche Verkehrslenkungs-, Wegweisertafel '2' m2, mit Aufstellvorrichtung, mit Standsicherheitsnachweis, mit Warnleuchten, Typ WL7, TL Aufstellvorrichtungen und TL Warnleuchten, aufbauen, Ausführung gemäß Einzelbeschreibung,

Einzelbeschreibungs-Nr 'Ausführung gemäß vom AN beizustellenden Verkehrszeichenplan'.
Menge: 2,000 St

**02.01.0007 Verkehrslenkungs- Wegweisertafel Fläche 2 m2 Warnleuchten WL7 abbauen**
STLB-Bau 2021-04 000
Verkehrslenkungs- und Wegweisertafel nach StVO,
Fläche Verkehrslenkungs-, Wegweisertafel '2' m2, mit Aufstellvorrichtung, mit Standsicherheitsnachweis, mit Warnleuchten, Typ WL7, TL Aufstellvorrichtungen und TL Warnleuchten, abbauen, Ausführung gemäß Einzelbeschreibung,

Einzelbeschreibungs-Nr 'Ausführung gemäß vom AN beizustellenden Verkehrszeichenplan'.
Menge: 2,000 St

**02.01.0008 Verkehrslenkungs- Wegweisertafel außer Kraft in Kraft setzen**
STLB-Bau 2021-04 000
Verkehrslenkungs- und Wegweisertafel nach StVO, vorübergehend außer Kraft setzen, wieder in Kraft setzen, Ausführung gemäß Einzelbeschreibung,
Einzelbeschreibungs-Nr 'Ausführung gemäß vom AN beizustellenden Verkehrszeichenplan'.
Menge: 2,000 St

**02.01.0009 Verkehrslenkungs- Wegweisertafel vorhalten**
STLB-Bau 2021-04 000
Verkehrslenkungs- und Wegweisertafel nach StVO, Spezifischer Rückstrahlwert RA1 DIN EN 12899-1,
Fläche Verkehrslenkungs-, Wegweisertafel '2' m2, mit Aufstellvorrichtung, mit Standsicherheitsnachweis, mit Warnleuchten, Typ WL7, vorhalten,

Positionsmenge = Produkt aus '2'

(Vorhaltemenge)
mal '23'

(Vorhaltedauer)
Ausführung gemäß Einzelbeschreibung,
Einzelbeschreibungs-Nr 'Ausführung gemäß vom AN beizustellenden Verkehrszeichenplan'.
Menge: 46,000 StWo

**02.01.0010 Verkehrseinr. Leitbake RA1 Schraffenbake aufbauen**
STLB-Bau 2021-04 000
Verkehrseinrichtung nach StVO, Leitbake, TL Leitbaken, Spezifischer Rückstrahlwert RA1 DIN EN 12899-1, als Schraffenbake, beidseitig, mit Warnleuchten, TL Warnleuchten, Lichtfarbe rot, eine Leuchte, aufbauen, Ausführung gemäß Einzelbeschreibung,
Einzelbeschreibungs-Nr 'Ausführung gemäß vom AN beizustellenden Verkehrszeichenplan'.
Menge: 115,000 St

**02.01.0011 Verkehrseinr. Leitbake RA1 Schraffenbake abbauen**
STLB-Bau 2021-04 000
Verkehrseinrichtung nach StVO, Leitbake, TL Leitbaken, Spezifischer Rückstrahlwert RA1 DIN EN 12899-1, als Schraffenbake, beidseitig, mit Warnleuchten, TL Warnleuchten, Lichtfarbe rot, eine Leuchte, abbauen, Ausführung gemäß Einzelbeschreibung,
Einzelbeschreibungs-Nr 'Ausführung gemäß vom AN beizustellenden Verkehrszeichenplan'.
Menge: 115,000 St

**02.01.0012 Verkehrseinr. Leitbake RA1 Schraffenbake vorhalten**
STLB-Bau 2021-04 000
Verkehrseinrichtung nach StVO, Leitbake, TL Leitbaken, Spezifischer Rückstrahlwert RA1 DIN EN 12899-1, als Schraffenbake, beidseitig, mit Warnleuchten, TL Warnleuchten, Lichtfarbe rot, eine Leuchte, vorhalten,
Positionsmenge = Produkt aus '115'

(Vorhaltemenge)
mal '23'

(Vorhaltedauer)
Ausführung gemäß Einzelbeschreibung,
Einzelbeschreibungs-Nr 'Ausführung gemäß vom AN beizustellenden Verkehrszeichenplan'.
Menge: 2645,000 StWo

**02.01.0013 Verkehrseinr. Leitbake RA1 Schraffenbake umsetzen**
STLB-Bau 2021-04 000
Verkehrseinrichtung nach StVO, Leitbake, TL Leitbaken, Spezifischer Rückstrahlwert RA1 DIN EN 12899-1, als Schraffenbake, beidseitig, umsetzen, Ausführung gemäß Einzelbeschreibung,
Einzelbeschreibungs-Nr 'Ausführung gemäß vom AN beizustellenden Verkehrszeichenplan'.
Menge: 75,000 St

*Hinweis: Behelfsüberfahrten*

**02.01.0014 Behelfsüberfahrt Stahl herstellen**
STLB-Bau 2021-04 000
Behelfsüberfahrt einschl. Schutz- und Leiteinrichtungen, über Graben, Verkehrslast 52 kN/m2, für nichtöffentlichen Verkehr, Abdeckung mit Stahl, herstellen.
Menge: 20,000 m2

**02.01.0015 Behelfsüberfahrt Stahl umsetzen**
STLB-Bau 2021-04 000
Behelfsüberfahrt einschl. Schutz- und Leiteinrichtungen, über Graben, Verkehrslast 52 kN/m2, für nichtöffentlichen Verkehr, Abdeckung mit Stahl, umsetzen nach besonderer Anordnung des AG.
Menge: 20,000 m2

**02.01.0016 Behelfsüberfahrt Stahl räumen**
STLB-Bau 2021-04 000
Behelfsüberfahrt einschl. Schutz- und Leiteinrichtungen, über Graben, Verkehrslast 52 kN/m2, für nichtöffentlichen Verkehr, Abdeckung mit Stahl, räumen.
Menge: 20,000 m2

*Hinweis: Behelfsbrücke*

**02.01.0017 Behelfsbrücke Fußgänger B bis 1,5m L 2-2,5m 1Aufgang Schutzgeländer Stahl verz herstellen**
STLB-Bau 2021-04 000
Behelfsbrücke für Fußgänger, ohne offene Fugen, mit rutschhemmender Oberfläche, in Geländehöhe, für öffentlichen Verkehr, Verkehrslast 5 kN/m2, Nutzbreite bis 1,5 m, Länge über 2 bis 2,5 m, mit einem Aufgang, mit Schutzgeländer aus verzinktem Stahl, herstellen.
Menge: 2,000 St

**02.01.0018 Behelfsbrücke Fußgänger B bis 1,5m L 2-2,5m 1Aufgang Schutzgeländer Stahl verz umsetzen**
STLB-Bau 2021-04 000
Behelfsbrücke für Fußgänger, ohne offene Fugen, mit rutschhemmender Oberfläche, in Geländehöhe, für öffentlichen Verkehr, Verkehrslast 5 kN/m2, Nutzbreite bis 1,5 m, Länge über 2 bis 2,5 m, mit einem Aufgang, mit Schutzgeländer aus verzinktem Stahl, umsetzen nach besonderer Anordnung des AG.
Menge: 2,000 St

**02.01.0019 Behelfsbrücke Fußgänger B bis 1,5m L 2-2,5m 1Aufgang Schutzgeländer Stahl verz räumen**
STLB-Bau 2021-04 000
Behelfsbrücke für Fußgänger, ohne offene Fugen, mit rutschhemmender Oberfläche, in Geländehöhe, für öffentlichen Verkehr, Verkehrslast 5 kN/m2, Nutzbreite bis 1,5 m, Länge über 2 bis 2,5 m, mit einem Aufgang, mit Schutzgeländer aus verzinktem Stahl, räumen.
Menge: 2,000 St

**02.01.0020 Behelfsbrücke Fußgänger B bis 1,5m L 2-2,5m 1Aufgang Schutzgeländer Stahl verz vorhalten**
STLB-Bau 2021-04 000
Behelfsbrücke für Fußgänger, ohne offene Fugen, mit rutschhemmender Oberfläche, in Geländehöhe, für öffentlichen Verkehr, Verkehrslast 5 kN/m2, Nutzbreite bis 1,5 m, Länge über 2 bis 2,5 m, mit einem Aufgang, mit Schutzgeländer aus verzinktem Stahl, vorhalten,
Positionsmenge = Produkt aus '2'

(Vorhaltemenge)
mal '8 Monate'
(Vorhaltedauer).
Menge: 16,000 StMt

*Hinweis: Bauzaun*

**02.01.0021 Schutzzaun versetzbar Kunststoff H 1m aufstellen räumen**
Schutzzaun, versetzbar, auf befestigtem Untergrund, als Absturzsicherung aus Kunststoff, Zaunoberkante über Oberfläche Gelände 1 m, aufstellen und räumen.
Menge: 150,000 m

**02.01.0022 Schutzzaun versetzbar Kunststoff H 1m vorhalten**
Schutzzaun, versetzbar, auf befestigtem Untergrund, als Absturzsicherung aus Kunststoff, Zaunoberkante über Oberfläche Gelände 1 m, vorhalten,
Positionsmenge = Produkt aus '150' (Vorhaltemenge)

mal '32' (Vorhaltedauer).
Menge: 4800,000 mWo

**02.01.0023 Schutzzaun versetzbar Kunststoff H 1m umsetzen**
STLB-Bau 2022-10 000
Schutzzaun, versetzbar, auf befestigtem Untergrund, als Absturzsicherung aus Kunststoff, mit Standfüßen, Zaunoberkante über Oberfläche Gelände 1 m, umsetzen nach besonderer Anordnung des AG.
Menge: 150,000 m

**02.01.0024 vorh. Schutzzaun versetzbar Stahlrohrrahmen verz. blickdicht H 2m umsetzen**
vorhandener Schutzzaun, versetzbar, auf befestigtem Untergrund, aus Einzelelementen mit verzinktem Stahlrohrrahmen und Vergitterung, mit Standfüßen, Zaunoberkante über Oberfläche Gelände 2 m, umsetzen nach besonderer Anordnung des AG, Ausführung gemäß Einzelbeschreibung,
Einzelbeschreibungs-Nr 'Blickdichter Bauzaun, mit Holz-Bretterfüllung und Befestigung mit Gewichten'.

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Menge: 50,000 m

*Hinweis: Behelfsrampen*

**02.01.0025 Behelfsm. ungeb.Wegbefestigung D 30cm B 2m herstellen räumen**
Behelfsmäßiger Weg als ungebundene Wegbefestigung, Dicke 30 cm, Nutzbreite 2 m, herstellen, verdichten, und räumen.
Schotteranrampungen, geeignet  Länge bis 4 m, Breite bis 2 m,  aus Baustoffgemisch für Frostschutzschicht, ohne RC-Baustoffe, Körnung 0/32, Schichtdicke bis 0 -30 cm.
Anfallende Stoffe innerhalb der Belagsflächen wieder einbauen.
Menge: 25,000 m3

**02.01.0026 Baustellenverkehrsfläche B 3,75-5m D 50cm herstellen räumen**
Fläche für Baustellenverkehr für nichtöffentlichen Verkehr,
Breite über 3,75 bis 5 m, Dicke 50 cm, ungebunden, aus Schotter, natürliche Gesteinskörnung TL Gestein, herstellen, verdichten und räumen.
Schotteranrampungen, geeignet  Länge bis 5 m, Breite bis 5 m,  aus Baustoffgemisch für Frostschutzschicht, ohne RC-Baustoffe, Körnung 0/32, Schichtdicke bis 0,50 cm.
Anfallende Stoffe innerhalb der Belagsflächen wieder einbauen.
Menge: 25,000 m3

**02.01.0027 Asphaltkeil herstellen entlang Bordstein**
Asphaltkeil als Anrampung entlang Bordstein mit Asphaltbeton AC 8 DN auf eine Breite von ca. 40 cm herstellen.
h = 10-15 cm
b = 70/100 cm.
Es handelt sich um Einzellängen in nicht zusammenhängenden Abschnitten.
Menge: 40,000 m

**02.01.0028 Asphaltkeil abrechen entlang Bordstein**
Asphaltkeil als Anrampung entlang Bordstein mit Asphaltbeton AC 8 DN auf eine Breite von ca. 40 cm am Ende der Baumaßnahme abbrechen.
h = 10-15 cm
b = 70/100 cm.
aufgenommene Stoffe sammeln, auf LKW des AN laden, transportieren, entsorgen, Vergütung der Entsorgung übernimmt AN.
Menge: 40,000 m

*Hinweis: Schachtabdeckungen*

**02.01.0029 Abdeck. Stahl aufbauen Lastaufnahme 5kN/m2 bis 1m2**
STLB-Bau 2021-04 000
Abdeckung aus Stahl unverschiebbar und durchtrittsicher aufbauen, Lastaufnahme mind. 5 kN/m2, auf Schächten, Befestigung an Untergrund aus Stahlbeton, Öffnungsgröße bis 1 m2.
Menge: 5,000 St

**02.01.0030 Abdeck. Stahl entfernen bis 1m2**
STLB-Bau 2021-04 000
Abdeckung aus Stahl entfernen, auf Schächten, Befestigung an Untergrund aus Stahlbeton, Öffnungsgröße bis 1 m2.
Menge: 5,000 St

**02.01.0031 Behelfsbrücken für Kabel und Schläuche**
Behelfsbrücken für Kanäle, Kabel und Leitungen (KKL-Brücken)
Quer, Lasten <= 1,0 kN/m, Spannweite > 2,00 bis 6,00 m
ein- und ausbauen sowie vor- und unterhalten.
Menge: 30,000 m

**02.01.0032 Behelfsbrücken umsetzen**
Behelfsbrücken für Kanäle, Kabel und Leitungen (KKL-Brücken), umsetzen nach besonderer Anordnung des AG.
Menge: 30,000 m

*Hinweis: baubedingte Schutzmaßnahmen von ausgeführten Belagsarbeiten*

**02.01.0033 Abstellen von Pflasterbelägen herstellen und vorhalten**
Seitliche Sicherung herstellten, vorhalten von Pflasterbelägen und Einfassungen, Steinstärken von 8-14 cm nach Wahl des AN, einschl. Befestigungsmaterial.
Die Belagsarbeiten müssen in Abschnitten bzw. halbseitig hergestellt werden. Aus diesem Grund muss das Pflaster einschl. Bettung nach Fertigstellung des Tagespensum mit z.B. Kanthölzern, Schalbrettern, etc. abgestellt bzw. gesichert werden, damit eine mögliche Überfahrung von Einsatzfahrzeugen gewährleistet werden kann.
Es handelt sich um Einzellängen in nicht zusammenhängenden Abschnitten.
Menge: 50,000 m

**02.01.0034 Abstellen von Pflasterbelägen umsetzen**
Seitliche Sicherung der oben beschriebenen Position umsetzen einschl. Befestigungsmaterial.
Es handelt sich um Einzellängen in nicht zusammenhängenden Abschnitten.
Menge: 25,000 m

**02.01.0035 Abstellen von Pflasterbelägen aufnehemen**
Seitliche Sicherung der oben beschriebenen Position demontieren und einer Verwertung/Entsorgung zuführen, einschl. Gebühren.
Es handelt sich um Einzellängen in nicht zusammenhängenden Abschnitten.
Menge: 50,000 m

**02.01.0036 Trennschicht Geotextil Überlappungs-B 10cm**
STLB-Bau 2022-10 080
Provisorische Trennschicht aus Geotextil, auf Pflasterflächen verlegen, Überlappungsbreite 10 cm, Ausführung gemäß Einzelbeschreibung,
Einzelbeschreibungs-Nr 'Schutzmaßnahme, der Belagsflächen, nur auf Anweisung der Objektüberwachung, Ausführung in mehreren Einzelfächen (bis 50 m²)'.
Menge: 25,000 m2

**02.01.0037 Schicht frostunempfindl.mineral.Stoffe Gemisch SfM 0/4 D 10cm**
STLB-Bau 2021-04 080
Schicht aus frostunempfindlichen mineralischen Stoffen, aus Baustoffgemisch für Schichten aus frostunempfindlichen mineralischen Stoffen, rezyklierte Gesteinskörnung (RC-Baustoff) TL Gestein, Körnung 0/4, Schichtdicke 10 cm, abgerechnet wird nach Auftragprofilen, Ausführung gemäß Einzelbeschreibung,
Einzelbeschreibungs-Nr 'Schutzmaßnahme, der Belagsflächen, nur auf Anweisung der Objektüberwachung, Ausführung in mehreren Einzelfächen (bis 50 m²)'.
Menge: 25,000 m2

**02.01.0038 Schicht frostunempfindl.mineral.Stoffe Gemisch SfM 0/32 D 30cm**
STLB-Bau 2021-04 080
Schicht aus frostunempfindlichen mineralischen Stoffen, aus Baustoffgemisch für Schichten aus frostunempfindlichen mineralischen Stoffen, rezyklierte Gesteinskörnung (RC-Baustoff) TL Gestein, Körnung 0/32, Schichtdicke 30 cm, abgerechnet wird nach Auftragprofilen, Ausführung gemäß Einzelbeschreibung,
Einzelbeschreibungs-Nr 'Schutzmaßnahme, der Belagsflächen, nur auf Anweisung der Objektüberwachung, Ausführung in mehreren Einzelfächen (bis 50 m²),  vorhalten, verkehrssicher halten'.
Menge: 8,000 m3

**02.01.0039 Trennschicht Geotextil Überlappungs-B 10cm, aufnehmen**
Provisorische Trennschicht aus Geotextil, auf Pflasterflächen, Überlappungsbreite 10 cm, aufgenommene Stoffe sammeln, auf LKW des AN laden, transportieren, entsorgen, Vergütung der Entsorgung übernimmt AN.
Ausführung in mehreren Einzelflächen (bis 50 m²)
Menge: 25,000 m2

**02.01.0040 Schicht frostunempfindl.mineral.Stoffe Gemisch SfM 0/4 D 10cm, abbrechen**
Schicht aus frostunempfindlichen mineralischen Stoffen abbrechen, aus Baustoffgemisch für Schichten aus frostunempfindlichen mineralischen Stoffen, rezyklierte Gesteinskörnung (RC-Baustoff) TL Gestein, Körnung 0/4, Schichtdicke 10 cm, aufgenommene Stoffe sammeln, auf LKW des AN laden, transportieren, entsorgen, Vergütung der Entsorgung übernimmt AN.
Ausführung in mehreren Einzelflächen (bis 50 m²).
Menge: 25,000 m2

**02.01.0041 Schicht frostunempfindl.mineral.Stoffe Gemisch SfM 0/32 D 30cm, abbrechen**
Schicht aus frostunempfindlichen mineralischen Stoffen abbrechen, aus Baustoffgemisch für Schichten aus frostunempfindlichen mineralischen Stoffen, rezyklierte Gesteinskörnung (RC-Baustoff) TL Gestein, Körnung 0/32, Schichtdicke 30 cm, aufgenommene Stoffe sammeln, auf LKW des AN laden, transportieren, entsorgen, Vergütung der Entsorgung übernimmt AN.
Ausführung in mehreren Einzelflächen (bis 50 m²).
Menge: 8,000 m3

**02.01.0042 Schutz von vorhandenen Gebäudeteilen/Einbauten**
Bei Abbruch-, Aushub-, Verdichtungs- und Belagsarbeiten direkt an der Gebäudefassade und Einbauten (historischer Gebäude und Einbauten wie z.B. Brunnen, aus Naturstein/Sandstein) ist diese zu schützen. Der Schutz der angrenzenden Bauteile wie Fenster, Fassade, Glasfassade erfolgt nach Wahl des AN. Höhe bis 100 cm.
Menge: 100,000 m

#### 02.02 VERMESSUNG

**02.02.0001 Vermessung / Dokumentation / Revision**
Vorarbeiten und Allgemeine Arbeiten
Projektbearbeitung
Vermessungstechnische Leistungen:
Hauptachsen der Pflasterfugen,
sämtliche Leitungstrassen, Ver- und Entsorgungsleitungen.
Aufnahme im unverfüllten Graben und Dokumentation über:
Leitungsart
Nennweite
Höhenlage

Aufnahme folgender Objekte:
Gebäude und sonstige bauliche Anlagen
einschließlich EFH-Höhen
Straßen, Wege, Plätze (einschl. Befestigungsart),
Höhen UK-Randstein
Treppen, Stützmauern, Schrittplattenbereiche, Eingangs- und
Traufstreifenbereiche, Anschlusshöhen von Treppen und Zugängen
Zäune, Tore, Abschrankungen, Ausstattungsgegenstände, Rinnen,
Sinkkästen, Lichtschächte, Regenfallrohre, Wasserhähne
Böschungen / Geländeform, Pflanz- und Rasenflächen, Bäume
(einschl. Stamm- und Kronendurchmesser und Baumnummer)
Abwasserschächte, Höhen der Sohlen, Ein- und Ausläufe,
Haltungsgeometrie, sämtl. Leitungen mit Durchmesser (DN), Gefällerichtungen, vor Verfüllung Rohrleitungsgraben auf dem Rohrscheitel, Materialien sämtliche anderen sichtbaren Einrichtungen der unter- und oberirdischen Leitungsnetze wie Schächte, Schieber, Hydranten, Einstiege, Lampen, Masten, Kabelmerksteine, Telefon, Kabelfernsehen, I3M, Strom, Wasser, Gas, Regnerleitungen, Regner, Fahnenmasten, Mülleimer, Poller, Spielgeräte, Unterstände, Grillplätze, usw.

Koordinaten der Festpunkte und Objektpunkte als ASCII-File auf Datenträger.
Verschlüsselung / Codierung im Klartext.
Einhaltung der in den Bestandsdaten bzw. in der Prototypenzeichnung vorgegebenen Layerstruktur.
Datenaustauschformat:
AutoCAD - DWG .
CD-Rom Datenträger als Dateien im Format dwg und pdf
mit Datenverzeichnissen, Layerverzeichnissen und
Stiftverzeichnis jeweils 3fach
Analoge Pläne:
Planausgabe für den Maßstab 1 : 50/100/200 nach Vorgabe des AG´s.
je 3 Ausfertigungen auf Papier, gefaltet auf DIN A4,
in Ordner mit Rückenschilder fortlaufend beschriftet,
einschl. Inhaltsverzeichnis.

Die nach Abschluss der Baumaßnahme neu entstandenen bzw.
geänderten Objekte sind vermessungstechnisch zu erfassen,
und in den vorhandenen digitalen Datenbestand einzuarbeiten
Dabei sind auch Objekte, die im Zuge der Baumaßnahme
entfernt wurden, aus dem Datenbestand zu löschen.

Die Ergebnisse der Leistungen sind gem. den Vorgaben des AG zu übergeben, dass sie vom EDV-System des Auftraggebers problemlos eingelesen werden können.
Grundlagen dieses Auftrags sind bereits erbrachte
Vermessungsleistungen für oben angeführte Baumaßnahme
des AG. Höhenpunkte und Achsen werden durch den AG zu Verfügung gestellt.
Menge: 1,000 psch

#### 02.03 VORARBEITEN

*Hinweis: Baufeld reinigen/säubern*
Schuttmulden für Bauschutt  anderer Gewerke
aufstellen, vorhalten und abfahren
Er ist nach Erfordernis zu sortieren und auf einer zugelassenen Deponie nach Wahl des Auftragnehmers zu entsorgen. Sortier-, Transport- und Deponiekosten sind in die Einheitspreise einzukalkulieren.
Abgerechnet wird die Menge des entsorgten Bauschutts in t.

**02.03.0001 Baufeld aufräumen**
Baufeld aufräumen
Stoffe unterschiedlicher Materialien, auf der  Baustelle gelagert, aufnehmen laden, fördern, Förderweg bis 200 m und  in die vom AN aufgestellten Container nach Material getrennt entsorgen
Aufwandsentschädigung:
Dauer 1 Arbeitstage
3 Arbeitskräfte
1 Radlader mit Bedienung
Menge: 1,000 St

**02.03.0002 Bauschutt Kunststoff**
Bauschutt aus Kunststoffmaterialien
(Folien, Hartschaum usw./ AVV 170904 gem. Bau- und Abbruchabfälle)
wie oben beschrieben entsorgen.
Menge: 0,500 t

**02.03.0003 Bauschutt mineral.**
Bauschutt aus mineralischen Baumaterialien
(Beton, Ziegel, Gips usw./<DK I)
wie oben beschrieben entsorgen.
Menge: 1,000 t

**02.03.0004 Baumischabfälle unsortiert**
Auf der Baustelle nicht sortierte Baumischabfälle einschl. evtl. erforderlicher Nachsortierung wie oben beschrieben entsorgen.
AVV 170904 gem. Bau- und Abbruchabfälle
Menge: 1,000 t

**02.03.0005 Kabelabzweigschacht reinigen Räumgut bergen T bis 1m**
Schacht, eckig, aus Mauerwerk/Beton reinigen durch Bergen sperrigen Räumgutes, als Vorlauf für optische Inspektion, Abfall aufsaugen/aufnehmen,  Wasser auspumpen, Schachtboden reinigen, anfallende Stoffe geordnet entsorgen einschließlich Gebühren.
Länge ca.1,20 m: Breite ca. 0,80 m, Tiefe bis ca. 1,0 m, Deckel verschraubt, Schachtdeckel nach der Reinigung wieder fachgerecht einbauen und verschließen.
Menge: 2,000 St

**02.03.0006 Kontrollschacht reinigen Räumgut bergen T bis 2m**
Kontrollschacht DN 1200/Abwasser aus Beton reinigen durch Bergen sperrigen Räumgutes, als Vorlauf für optische Inspektion, Abfall aufsaugen/aufnehmen,  Wasser auspumpen, Schachtboden reinigen, anfallende Stoffe geordnet entsorgen einschließlich Gebühren.
Tiefe bis ca. 2,0 m, Deckel verschraubt, Schachtdeckel nach der Reinigung wieder fachgerecht einbauen und verschließen.
Menge: 3,000 St

**02.03.0007 Kabelverteilerschrank abbauen und entsorgen**
Kabelverteilerschrank abbauen und entsorgen
einschließlich trennen elektrischer Anschlüsse, die Anlage wird vom AG spannungsfrei übergeben Abmessungen ca. bis 1,50x0,50x1,50 m,
anfallende Stoffe geordnet entsorgen einschließlich Gebühren.
Menge: 2,000 St

**02.03.0008 Asphaltoberbau schneiden D 15-20cm**
STLB-Bau 2023-10 080
Asphaltoberbau schneiden, Dicke der Befestigung über 15 bis 20 cm, Ausführung mit Fugenschneidgerät.
Menge: 25,000 m

**02.03.0009 Bitumenhaltige Befestigung abbrechen 20kN/m3 D 10-20cm**
Abbruch der bitumenhaltigen Befestigung in Straßenflächen,
Dicke über 10 bis 20 cm, aufgenommene Stoffe sammeln, separieren, laden und transportieren Förderweg bis 200m, Einschneiden oder Abkanten wird gesondert vergütet. Ausführung gemäß Einzelbeschreibung,  Einzelbeschreibungs-Nr 'Einzelflächen > 5 m2  Breiten >0,5 m, auch Einzelflächen und Streifen'.
Menge: 15,000 m3

**02.03.0010 Betondecke schneiden D 20-25cm**
Betondecke senkrecht in voller Aufbruchtiefe schneiden, Beton bewehrt, Deckendicke über 20 bis 25 cm.
Menge: 5,000 m

**02.03.0011 Betonbelag aufnehmen**
Betonbelag aufnehmen Dicke in cm, bis 20,
auf Tragschicht aus ungebundenen Baustoffen bzw. Schutzvlies, in Gehwegen,  Abbruch erfolgt den Bauabschnitten der Außenanlagen, auch Einzelflächen und Streifen, aufgenommene Stoffe sammeln, laden, transportieren, entsorgen, zum Lager/zur Anlage nach Wahl des AN,
Abfall ist nicht gefährlich, nicht schadstoffbelastet, Zuordnung RC1,
Vergütung der Entsorgung übernimmt AN.
Menge: 5,000 m2

**02.03.0012 Pflaster/Platten, 8 cm, abbrechen**
Pflaster/Platten abbrechen einschl. Bettung
in Geh-/Radwegen, Betonpflaster -/platten
Dicke in cm, bis 8
verlegt in Sand/Brechsand, Dicke in cm 5 Fugenfüllung aus Sand/Brechsand,
Anfallende Stoffe  laden, fördern und einer Verwertung/Entsorgung zuführen, einschl. Gebühren.
Menge: 660,000 m2

**02.03.0013 Pflaster/Platten, 8 cm, aufnehmen einschl. Bettung**
Pflaster/Platten aufnehmen einschl. Bettung
in Geh-/Radwegen, Betonpflaster -/platten
Dicke in cm, bis 8
verlegt in Sand/Brechsand, Dicke in cm 5 Fugenfüllung aus Sand/Brechsand,
Anfallende Stoffe Steinmaterial säubern laden, fördern und auf Paletten zur Wiederverwendung lagern Förderweg bis 200 m.
Bettungsmaterial geordnet entsorgen einschließlich Gebühren
Menge: 100,000 m2

**02.03.0014 Leitstreifen Beton 30/30cm D 12cm Rippenstruktur Bettung, aufnehmen**
Leitstreifen gem. Ausführungsbeschreibung aus taktilen Bodenindikatoren DIN 32984, aus Beton, Maße 30/30 cm, Dicke 12 cm, mit Rippenstruktur AR 43 mm, Bettung aus Baustoffgemisch Körnung 0/5 aus natürlichen gebrochenen Gesteinskörnungen, TL Pflaster-StB Kategorie GU, Dicke 3 bis 5 cm, Fugenmaterial als  gebrochene Gesteinskörnung 0/4,
Pflaster aufnehmen, säubern und zu Wiederverwendung lagern.
Bettungsmaterial aufnehmen, laden,  transportieren und einer Verwertung/Entsorgung zuführen, einschl. Gebühren.
Menge: 2,000 m

**02.03.0015 Aufmerksamkeitsfeld Beton 30/30cm D 12cm Noppenstruktur aufnehmen**
Aufmerksamkeitsfeld gem. Ausführungsbeschreibung aus taktilen Bodenindikatoren DIN 32984, aus Beton, Maße 30/30 cm, Dicke 12 cm, mit Noppenstruktur, Bettung aus Baustoffgemisch Körnung 0/5 aus natürlichen gebrochenen Gesteinskörnungen, TL Pflaster-StB Kategorie GU, Dicke 3 bis 5 cm, Fugenmaterial als  gebrochene Gesteinskörnung 0/4,
Pflaster aufnehmen, säubern und zu Wiederverwendung lagern.
Bettungsmaterial aufnehmen, laden, transportieren und einer Verwertung/Entsorgung zuführen, einschl. Gebühren.
Menge: 2,000 m2

**Ausführungsbeschreibung 1 Tragschichten**
*Belastung nicht bekannt*

**02.03.0016 vorh. Behelfsm. Straße D -30cm räumen**
Behelfsmäßige Straße für Baustellen- Verkehr,  Dicke in cm  10 bis 30,
Abbruch der Schicht Baustoffgemisch für Schichten aus frostunempfindlichen Stoffen, RC-Material, teilweise durchmischt mit Bodenbestandteilen und  durchmischt mit Baustellenabfällen, im Rahmen einer Totalabbruchmaßnahme, Stoffe abtragen/profilgerecht lösen, fördern, lagern als Miete zur Wiederverwendung (Füllmaterial Leitungsgräben), Förderweg bis 200m. Mengenermittlung nach Aufmaß.
Menge: 300,000 m3

**02.03.0017 ungebundene Befestigung aufbrechen u.lagern**
Ungebundene Befestigungen aufbrechen
aus Unterbaumaterial  Schotter/Splitt/ Sand Gemisch  teilweise durchmischt mit Bodenbestandteilen Dicke in cm  20 bis 50,  laden, fördern und auf Miete setzen zur Beprobung, Förderweg bis 200 m.
Menge: 350,000 m3

*Hinweis: Belagseinfassungen*

**02.03.0018 Bordst. aufnehmen, entsorgen**
Bordstein aus Beton, sämtliche Formate einschl. Bettung aufnehmen Breite in mm  bis 160, Höhe in mm bis 300, versetzt  in Beton Dicke bis 30 cm, Fugenfüllung aus hydraulischem Mörtel, anfallende Stoffe  geordnet entsorgen einschließlich Gebühren. Mengenermittlung nach Aufmaß,  die Entsorgungsgebühren werden vom AN übernommen.
Menge: 75,000 m

**02.03.0019 Bordstein Naturstein abbrechen und lagern**
Abbruch des Bordsteins aus Naturstein, Bord innerhalb der Baustelle lagern zur Wiederverwendung, Form B 6 (140/250 bis 280), einschl. Fundament aus Beton und zweiseitige Rückenstütze, Bettungsdicke 30 cm, Dicke der Rückenstütze 20 cm, Wichte des Abbruchstoffes DIN EN 1991-1-1 30 kN/m3, Geräteeinsatz ist möglich, max. Gesamtgewicht der Geräte ohne Beschränkung,
anfallendes Stoffe (Fundament/RC1) sammeln, auf LKW des AN laden, transportieren, entsorgen, Vergütung der Entsorgung übernimmt AN.
Menge: 15,000 m

**02.03.0020 Bordstein Naturstein abbrechen 30kN/m3 Geräteeinsatz mgl. laden transp. LKW AN entsorgen**
Abbruch des Bordsteins aus Naturstein, im Rahmen einer Totalabbruchmaßnahme, Form B 6 (140/250 bis 280), einschl. Fundament aus Beton und zweiseitige Rückenstütze, Bettungsdicke 30 cm, Dicke der Rückenstütze 20 cm, Wichte des Abbruchstoffes DIN EN 1991-1-1 30 kN/m3, Geräteeinsatz ist möglich, max. Gesamtgewicht der Geräte ohne Beschränkung,
aufgenommene Stoffe sammeln, auf LKW des AN laden, transportieren, entsorgen, zum Lager/zur Anlage nach Wahl des AN,
Abfall ist nicht gefährlich, nicht schadstoffbelastet, Zuordnung Z RC1,
Abfallschlüssel nach AVV (Abfallverzeichnis-Verordnung) 170107 Gemische aus Beton, Ziegeln, Fliesen und Keramik,
Vergütung der Entsorgung übernimmt AN.
Menge: 15,000 m

**02.03.0021 Einfassung Beton aufnehmen, zweizeilig**
Einfassung  aus Beton, Betonpflaster ca. 20x20 cm, Dicke in cm, bis14, einschl. Bettung aufnehmen, zweizeilig, Breite bis 35 cm, Fugenfüllung aus hydraulischem Mörtel, Bettung Beton Dicke bis 30 cm.
Anfallende Stoffe geordnet entsorgen einschließlich Gebühren. Mengenermittlung nach Aufmaß.
Menge: 15,000 m

*Hinweis: Hindernisse im Boden*

**02.03.0022 Hindernis im Bod. Stromkabel abbrech./aufnehm.**
Hindernis im Boden aus Elektrokabel, abbrechen und aufnehmen, anfallende Stoffe geordnet entsorgen einschließlich Gebühren.
Menge: 10,000 m

**02.03.0023 Hindernis im Bod. Entwässerungsleitung Polyvinylchlorid hart abbrech./aufnehm.**
Hindernis im Boden aus Entwässerungsleitung, Polyvinylchlorid hart  bis DN 250, abbrechen und aufnehmen, anfallende Stoffe geordnet entsorgen einschließlich Gebühren.
Menge: 15,000 m

**02.03.0024 Hindernis im Bod. Entwässerungsleitung Beton abbrech./aufnehm.**
Hindernis im Boden aus Entwässerungsleitung, Beton bis DN 150, abbrechen und aufnehmen, anfallende Stoffe geordnet entsorgen einschließlich Gebühren.
Menge: 10,000 m

**02.03.0025 Hindernis im Bod. Entwässerungsleitung Steinzeug abbrech./aufnehm.**
Hindernis im Boden aus Entwässerungsleitung, Steinzeug bis DN 200, abbrechen und aufnehmen, anfallende Stoffe geordnet entsorgen einschließlich Gebühren.
Menge: 25,000 m

**02.03.0026 Hindernis im Bod. Drainageleitung abbrech./aufnehm.**
Hindernis im Boden aus Drainageleitung bis DN 100 PVC, abbrechen und aufnehmen, anfallende Stoffe geordnet entsorgen einschließlich Gebühren.
Menge: 10,000 m

**02.03.0027 Hindernis im Bod. Kabelleerrohr abbrech./aufnehm.**
Hindernis im Boden aus flexiblem Kabelleerrohr  bis DN 110, abbrechen und aufnehmen, anfallende Stoffe geordnet entsorgen einschließlich Gebühren.
Menge: 15,000 m

**02.03.0028 Hindernis im Bod. Leitung PE HD PN 63 abbrech./aufnehm.**
Hindernis im Boden
aus PE HD Rohr PN 12  63 x 5,8 mm einschließlich aller Form - und Verbindungsteilen, abbrechen und aufnehmen,
anfallende Stoffe geordnet entsorgen einschließlich Gebühren.
Menge: 10,000 m

**02.03.0029 Hindernis im Boden aus unb. Beton, abbrechen**
Hindernis im Boden aus Beton, abbrechen und aufnehmen, Beton unbewehrt, Mauern, Fundamente, Fundamentplatten, Einzelgröße bis 1 m³. Anfallende Stoffe geordnet entsorgen einschließlich Gebühren. Maschinenausbruch.
Menge: 15,000 m3

**02.03.0030 Hindernis im Boden aus unb. Beton, abbrechen**
Hindernis im Boden aus Beton, abbrechen und aufnehmen, Beton unbewehrt, Mauern, Fundamente, Fundamentplatten, Einzelgröße bis 1 m³. Anfallende Stoffe geordnet entsorgen einschließlich Gebühren. Handausbruch Kompressor.
Menge: 10,000 m3

**02.03.0031 Hindernis im Boden aus Stahlbeton, abbrechen**
Hindernis im Boden aus Stahlbeton, abbrechen und aufnehmen, Beton bewehrt, Mauern, Fundamentplatten, Einzelgröße bis 1 m³. Anfallende Stoffe geordnet entsorgen einschl. Gebühren. Maschinenausbruch.
Menge: 5,000 m3

**02.03.0032 Hindernis im Boden aus Stahlbeton, abbrechen**
Hindernis im Boden aus Stahlbeton, abbrechen und aufnehmen, Beton bewehrt, Mauern, Fundamentplatten, Einzelgröße bis 1 m³. Anfallende Stoffe geordnet entsorgen einschl. Gebühren. Handausbruch Kompressor.
Menge: 10,000 m3

*Hinweis: Entwässerungs- und Elektrotechnische Einrichtungen*

**02.03.0033 Kontrollschacht DN 1200 ausbrechen**
Kontrollschacht vor Verfüllung ausbrechen, aufnehmen, Kanalschacht DN 1200
Schachtaufbau bis 1,0 m abbrechen Rohrende verschließen und anfallende Stoffe geordnet entsorgen einschließlich Gebühren.
Menge: 3,000 St

**02.03.0034 Kontrollschachtabdeckung ausbrechen**
Kontrollschachtabdeckung ausbrechen, aufnehmen D bis 70 cm Füllung Guss, anfallende Stoffe geordnet entsorgen einschließlich Gebühren.
Menge: 5,000 St

**02.03.0035 Mastleuchte LPH bis 10 m ausbrechen**
Mastleuchte einschl. Leuchtenkopf LPH bis 10 m ausbrechen, elektrischen Anschluss fachgerecht trennen, Anlage außer Betrieb, einschließlich  Fundament, sämtl. anfallende Stoffe geordnet entsorgen.
Mast und Leuchtenkopf zur Wiederverwendung lagern.
Menge: 1,000 St

*Hinweis: Verkehrseinrichtungen*

**02.03.0036 Bodenhülse ehem. Schild/VZ mit Fundament aufnehmen**
Bodenhülse für  Rohrpfosten D 60,3 mm ausbrechen, mit Betonfundament, Verkehrsschild und anfallende Stoffe des Fundament Beton  ca. 0,2 m3 abspitzen und entsorgen einschließlich Gebühren.
Menge: 5,000 St

**02.03.0037 VZ-Schild mit Fundament aufnehmen**
Verkehrsschild aus Metall ausbrechen mit Fundament
Verkehrsschild lagern zur Wiederverwendung
anfallende Stoffe des Fundament Beton  ca.0,2 m3
abspitzen und entsorgen einschließlich Gebühren
Menge: 5,000 St

*Hinweis: Ausstattungen*

**02.03.0038 Lichtschächte reinigen Räumgut bergen**
Lichtschächte reinigen durch Bergen sperrigen Räumgutes/Baumüll, als Vorlauf für optische Inspektion, Abfall aufsaugen/aufnehmen, Schachtboden reinigen, anfallende Stoffe geordnet entsorgen einschließlich Gebühren.
Lichtschachtabdeckung nach der Reinigung wieder fachgerecht einbauen und verschließen.
Abmessungen:
Breite: 185 cm
Tiefe:  75 cm
Menge: 2,000 St

**02.03.0039 Ausstattungsgegenstand ausbrechen**
Ausstattungsgegenstand Hinweisschild/Bauschild auf Betonsockel ausbrechen. Gegenstand steht auf dem Belag.

Abmessungen: Schild
H X B X T
2000 x 800 x 300 mm.
Abmessungen: Betonfundament
L X B X H
200 x 100 x 30 cm.
Anfallende Stoffe geordnet entsorgen einschließlich Gebühren. Mengenermittlung nach Aufmaß.
Menge: 1,000 St

**02.03.0040 Wartehalle demontieren**
Bushaltestelle/Wartehalle demontieren und einer Verwertung / Entsorgung zuführen, einschl. Gebühren. Leistung einschließlich Schaukasten, Sitzbänke, Schilder, Regenfallrohre Betonfundament. Anfallende Stoffe geordnet entsorgen einschließlich Gebühren. Betonfundamente C20/25 bewehrt, ca. 80 x 80 x 80 cm, abspitzen und entsorgen einschließlich Gebühren. Die Elemente müssen mit entsprechender Sorgfalt ausgebaut werden. Entsprechende Schutzmaßnahmen sind einzukalkulieren.
Förderweg bis 2,5 km.

Abmessungen:
LxBxH: ca. 5,60 x 2,50 x 2,50-2,80 m
Pfosten/Stützen/Träger:
Abmessungen ca. 10 cm, QR feuerverzinkt und lackiert,
Stützen mit Fußplatten auf Betonfundamente aufgedübelt (ca. -15 cm unter GOK).

Dach (zweigeteilt):
Pfetten aus T-Profilen und einer Dacheindeckung aus Verbundsicherheitsglas (VSG), Klarglas.
Glasdach: Verbundsicherheitsglas mit Glasklemmprofile/ Klemmprofil mit EPDM Lippendichtung.

Wände: Verbundsicherheitsglas mit Glasklemmprofile
Seitenwände mit umlaufenden Rahmen, QR ca. 10x10 cm.
Sämtliche Stahlteile: feuerverzinkt und lackiert.
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Menge: 1,000 St

**02.03.0041 Metallzaun ausbrechen Höhe bis 1,50 m, entlang Grundstücksgrenze**
Metallzaun ausbrechen Höhe bis 1,50 m, entlang Grundstücksgrenze,
Zaunart Stabgitterzaunzaun beschichtet einschließlich Pfosten und Fundament  je Pfosten 50x50x80 cm  Pfostenabstand 2,50 m. Stahlteile: kunststoffbeschichtet grün. Maschendrahtzaun und Pfosten.
Anfallende Stoffe geordnet entsorgen einschließlich Gebühren. Mengenermittlung nach Aufmaß.
Menge: 40,000 m

**02.03.0042 Absturzsicherung auf vorhandener Mauer ausbrechen**
Absturzsicherung auf vorhandener Mauer ausbrechen
Höhe bis 1,0 m, Pfostenabstand max. 2,0 m
Zaunart: Metalltor aus Stahlrundrohr D ca. 20 mm, Oberfläche:
feuerverzinkt und lackiert.
Pfosten in Mauer eingelassen, Pfosten abtrennen nach Wahl des AN, anfallende Stoffe geordnet entsorgen einschließlich Gebühren
Menge: 10,000 m

**02.03.0043 Höhen anzeichnen**
Genaue Höhen des geplanten Geländeverlaufs an der Hausfassade/ Gebäudefassaden anzeichnen (Schlagschnur), als Vorbereitung für den Sockelanstrich durch die Fassadenfirma.
Menge: 150,000 m

**02.03.0044 Baustromverteiler Verteilerschrank umsetzen**
Baustromverteiler DIN EN 61439-4 (VDE 0660-600-4), als Verteilerschrank, baubedingt umsetzen.
Bedienung durch elektrotechnischen Laien, mit Berührungsschutzabdeckung DIN EN 50274 (VDE 0660-514), Zählerplatz nach den technischen Anschlussbedingungen des zuständigen EVU,
Anzahl der Zählerfelder '1' St, Gehäuse aus verzinktem Stahl, pulverbeschichtet, Schutzklasse I,

Bemessungsstrom I Index nA tiefgestellt '63' A, Bemessungsbetriebsspannung 230/400 V AC,

Bemessungsbelastungsfaktor '0,8', Freiluftaufstellung ungeschützt, Schutzart IP 44 DIN EN 60529 (VDE 0470-1), Schutzart IK10 DIN EN 62262 (VDE 0470-100),

min. Umgebungstemperatur '-25' Grad C,

max. Umgebungstemperatur '40' Grad C,

max. Umgebungstemperatur täglicher Mittelwert '35' Grad C,

max. relative Luftfeuchte bei einer Temperatur von 40 Grad C '50' %, Verschmutzungsgrad 3 (schwer) DIN EN 61010-1 (VDE 0411-1),

Höhe über NN '2000' m, EMV-Umgebung B Wohnbereiche, geschlossene Bauform, generelle Erweiterung der Verteil- und Endstromkreise nach Abschaltung, Anlage ortsveränderbar, Standmontage, einschl. Rohrgestell, innerhalb des Baufeldes umsetzen.
Menge: 2,000 St

**02.03.0045 Untergrund reinigen Betonwerkstein Betonreste Hochdruckwasserstrahlen**
Reinigen der vorhandenen Betonmauer Ost, von grober Verschmutzung, von Betonresten, festhaftend, durch Hochdruckwasserstrahlen, aufgenommene Stoffe sammeln, und auf der Baustelle lagern, Abfall ist nicht gefährlich, nicht schadstoffbelastet.
Menge: 35,000 m2

**02.03.0046 Gabionenstützwand abbrechen**
Gabionenkonstruktion als Stützwand, Bauwerksanfang abgestuft, Bauwerksende abgestuft, abbrechen,  anfallendes Stoffe geordnet aufnehmen, laden, transportieren und eine Verwertung/Entsorgung geordnet zuführen, einschl. Gebühren.
Gesamthöhe Gabionenkonstruktion ca. '3' m,

Breite Gabionenkonstruktion am Kopf ca. '1' m,
Einzelgabionen aus Drahtgittermatten (Drahtgitterkorb), aus punktgeschweißten Doppelstabmatten, Dicke der senkrechten Drähte ca. 5 mm, Dicke der waagerechten Drähte ca. 5 mm, aus verzinktem Stahl, Maschenweite ca.  50/100 mm, Aussteifung der Gabionenkörbe mit Distanzhaltern, Länge Einzelgabione 100 cm, Breite Einzelgabione 100 cm, Höhe Einzelgabione 100 cm.
Füllung der senkrechten Sichtseiten mit Bruchstein, Körnung 100/300 mm, Gesteinsart Naturstein, hohlraumarm verfüllen, Füllung des restlichen Volumens der Einzelgabionen mit Schotter, Körnung 32/56 mm, Füllung verwitterungs-/frost- und tausalzbeständig DIN EN 1367-1,
zwischen den übereinanderliegenden Korblagen eine Ausgleichsschicht Gesteinskörnung 16/32, Dicke 5 cm,
abgerechnet wird nach Wandlänge x Wandhöhe (Höhe i.M 215 cm) =
30 m x 2,15 m = 64,50 m²
Menge: 65,000 m2

#### 02.04 Erdarbeiten Elektro/ Erdung

**Ausführungsbeschreibung 2 Bodenabtrag**
*Hinweis:*
Für die nachfolgenden Positionen 'Boden abtragen/Bodenaushub' ist gemäß Anlagen mit folgenden Bodenbeschaffenheiten zu rechnen.
In den nachstehenden Positionen wird nicht mehr auf die Bodenbeschaffenheiten eingegangen.

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
**02.04.0001 Boden Aushub Leerrohrtrasse lösen laden lagern**
Boden der Gräben für Kabelkanäle und Leerrohre, nach Abtrag der Oberflächenbefestigung, profilgerecht ausheben, laden, separieren  und transportieren, lagern auf Mieten/Haufwerken zur Beprobung, Aushubtiefe bis 0,8 m, Sohlenbreite der Gräben über 0,6 bis 1,2 m. Mengenermittlung nach Aufmaß.
Transportentfernung bis 200 m.
Menge: 730,000 m3

**02.04.0002 Boden Schächte Aushub, T 1,0 m, lagern**
Boden für Schächte/KZS profilgerecht ausheben, profilgerecht lösen, laden, separieren, transportieren und lagern auf Mieten/Haufwerken zur Beprobung. Aushub nach Abbrucharbeiten und Flächenabtrag. Aushubtiefe bis 1,0 m, Sohlenbreite der für Schächte über 1,0 bis 2,0 m. Mengenermittlung nach Aufmaß.
Transportentfernung bis 200 m.
Menge: 25,000 m3

*Hinweis: Erschwerniszulagen*

**02.04.0003 Zulage besondere Bodenschichten**
Zulage zu Erdaushubpositionen,
Anteile gemäß Bodengutachten FELS
beim Lösen der Felssteine entstehende Mehrbreiten
der Gräben und Gruben über die Regelgrabenbreite
hinausgehend werden nicht gesondert vergütet und sind
in diese Position einzurechnen.
Ausführung nach Freigabe durch die Obejektüberwachung.
Menge: 330,000 m3

**02.04.0004 Zulage Boden von Hand lösen**
Boden der Gräben und Schächte, profilgerecht lösen nach
Abtrag des Oberbodens, Verbau wird gesondert vergütet,
Aushub laden oder seitl. lagern, Deponierung wird
gesondert vergütet, in allen vorkommenden Tiefen,
Sohlenbreite der Gräben über 0,5 m,
Aushub laden oder seitl. lagern, lösen, laden, fördern, lagern, Förderweg bis 0,20 km, auf Erdmieten lagern, zur Bodenbeprobung, gemäß beiliegendem Bodengutachten, Arbeiten von Hand, nur auf Anweisung des AG.
Menge: 45,000 m3

**02.04.0005 Zulage Erschwernisse durch Leitungen quer freilegen sichern**
Erschwernis für den Aushub und Einbau von Boden oder Tragschichten entlang bestehender Kabel 1 bis 4 zügig und Rohrleitungen <= DN 200, quer und längs.
Tiefe der Leitungsachse variabel. Best. Leitung freilegen, sichern und schützen.
Menge: 25,000 m

*Hinweis: Rohrauflager*

**02.04.0006 Planum Graben Abweichung +/-2cm**
STLB-Bau 2022-10 002
Planum herstellen, für Gräben, zulässige Abweichung von der Sollhöhe +/- 2 cm.
Menge: 610,000 m2

**02.04.0007 Sand Bettungsschicht einbauen verdichten D 10-15cm**
STLB-Bau 2022-10 002
Sand, natürliche Gesteinskörnung TL Gestein, Körnung 0/2, liefern, für Bettungsschichten, profilgerecht einbauen und verdichten, in Graben für Kabel, Schichtdicke über 10 bis 15 cm.
Menge: 95,000 m3

**02.04.0008 Einbett.Übersch. Elektroleitung H bis 0,3 m**
Einbetten und Überschütten,
profilgerecht, von Elektroleitungen mit Sand  0/2', Einbauhöhe bis 0,30 m.
Menge: 190,000 m3

#### 02.05 Erdarbeiten Kanalbau

**Ausführungsbeschreibung 3 Bodenabtrag**
*Hinweis:*
Für die nachfolgenden Positionen 'Boden abtragen/Bodenaushub' ist gemäß Anlagen mit folgenden Bodenbeschaffenheiten zu rechnen.
In den nachstehenden Positionen wird nicht mehr auf die Bodenbeschaffenheiten eingegangen.

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
**02.05.0001 Boden Graben, Leitungen, Schachtgruben lösen, b >0,5m, t bis 2,0m**
Boden der Gräben, Schachtgruben und HA-Leitungen profilgerecht lösen nach Abtrag des Oberbodens/ Oberbau (Planumshorizont), Aushubtiefe bis 2,0 m, Sohlenbreite der Gräben über 0,50 m, Verbau wird gesondert vergütet, anfallende Stoffe laden, separieren, lagern und transportieren auf Haufwerk/Miete zur Beprobung lagern, Mengenermittlung nach Aufmaß. Transportentfernung bis 200 m.
Menge: 650,000 m3

**02.05.0002 Boden Schächte Aushub**
Boden für Schächte profilgerecht ausheben, Aushub seitlich lagern.
Aushub nach Abbrucharbeiten und Flächenabtrag.
anfallende Stoffe laden, separieren, lagern und transportieren, auf Haufwerk/Miete zur Beprobung lagern, Aushubtiefe 1,50 bis 3,50 m, Sohlenbreite der für Schächte über 1,0 bis 3,0 m. Mengenermittlung nach Aufmaß.
Transportentfernung bis 200 m.
Menge: 50,000 m3

*Hinweis: Erschwerniszulagen*

**02.05.0003 Zulage besondere Bodenschichten**
Zulage zu Erdaushubpositionen,
Anteile gemäß Bodengutachten FELS
beim Lösen der Felssteine entstehende Mehrbreiten
der Gräben und Gruben über die Regelgrabenbreite
hinausgehend werden nicht gesondert vergütet und sind
in diese Position einzurechnen.
Ausführung nach Freigabe durch die Obejektüberwachung.
Menge: 330,000 m3

**02.05.0004 Zulage Boden von Hand lösen**
Boden der Gräben und Schächte, profilgerecht lösen nach
Abtrag des Oberbodens, Verbau wird gesondert vergütet,
Aushub laden oder seitl. lagern, Deponierung wird
gesondert vergütet, in allen vorkommenden Tiefen,
Sohlenbreite der Gräben über 0,5 m,
Aushub laden oder seitl. lagern, lösen, laden, fördern, lagern, Förderweg bis 0,20 km, auf Erdmieten lagern, zur Bodenbeprobung, gemäß beiliegendem Bodengutachten, Arbeiten von Hand, nur auf Anweisung des AG.
Menge: 45,000 m3

**02.05.0005 Zulage Erschwernisse durch Leitungen quer freilegen sichern**
Erschwernis für den Aushub und Einbau von Boden oder Tragschichten entlang bestehender Kabel 1 bis 4 zügig und Rohrleitungen <= DN 200, quer und längs.
Tiefe der Leitungsachse variabel. Best. Leitung freilegen, sichern und schützen.
Menge: 25,000 m

*Hinweis: Rohrauflager*

**02.05.0006 Planum Graben Abweichung +/-2cm**
STLB-Bau 2022-10 002
Planum herstellen, für Gräben, zulässige Abweichung von der Sollhöhe +/- 2 cm.
Menge: 400,000 m2

**02.05.0007 Baustoffgemisch aus Lagerung in Gräben, laden, fördern, einbauen**
Baustoffgemisch aus Lagerung in Leitungsgraben einschließlich Schachtbaugruben von Lager aufnehmen, transportieren, lageweises einbauen und verdichten. Grabentiefe bis 3,00 m, Breite der Grabensohle > 0,50m, Material nach Verlegen der Leitung (Kanal, Wasserleitungen Leerrohre) in Graben oberhalb der Leitungszone in Verkehrsflächen einbauen und verdichten. Verdichten gem. Vorgaben der ZTV-E. Transportentfernung bis 200 m.
Menge: 350,000 m3

*Hinweis: Einbau Verbau*
Für alle Verbaupositionen gilt:
Der Einbau des Verbaus hat im Zuge des Aushubs zu erfolgen.
Der Einsatz eines senkrechten, kraftschlüssig voreilenden Verbaus wird zwingend vorgeschrieben.
Das Einsetzen des Verbaus nach erfolgtem Grabenaushub wird nicht zugelassen. Sich hieraus ergebende Mehraufwendungen sind in die EP einzurechnen.

*Hinweis: Hinweis*
Ein- und Ausbauen, einschließlich Queraussteifung, Vor- und Unterhalten
Arbeitsebene: Gelände oder Baugrubensohle.

**02.05.0008 Verbau von Gräben und Gruben, vollflächig, zweiseitig, t > 1,25 bis 3,00 m**
Verbau von Gräben und Gruben für Hauptleitung und HA nach Wahl des AN, vollflächig, entspr. DIN 4124 Rammen und Rütteln sind nicht zugelassen, Verbautiefe von 1,25 bis 3 m, Sohlenbreite zwischen den Bekleidungen über 1 bis 3 m, Verbau wieder beseitigen. Vergütet wird die Ansichtsfläche des Verbaus beidseitig.
Menge: 300,000 m2

**02.05.0009 Verbau von Gräben und Gruben, vollflächig, zweiseitig, t > 1,25 bis 4,00 m**
Verbau von Gräben und Gruben für Hauptleitung und HA nach Wahl des AN, vollflächig, entspr. DIN 4124 Rammen und Rütteln sind nicht zugelassen, Verbautiefe von 1,25 bis 4 m,
Sohlenbreite zwischen den Bekleidungen über 1 bis 3 m,
Verbau wieder beseitigen.
Vergütet wird die Ansichtsfläche des Verbaus beidseitig
Menge: 400,000 m2

#### 02.06 ERDARBEITEN Tief- und Landschaftsbau

*Hinweis: Pflanzliche Bodendecken Wiese/Rasen abräumen*

**02.06.0001 Mähen Rasen, Wiese entsorgen**
Bewachsene Flächen mähen, Schnittgut laden anfallende Stoffe geordnet entsorgen einschließlich Gebühren.
Bewuchs Rasen, Wiese; Höhe bis ca. 30 cm. Flächenneigung eben bis 1:3,
die Ausführung erfolgt in mehreren Einzel- und Kleinflächen, in Einzelflächen,  bis 5 Einzelflächen, Förderweg bis 0,20 km.
Menge: 100,000 m2

**02.06.0002 B.-Decke abräum. Dicke 5-10 cm Rasen/ Wiese**
Pflanzliche Bodendecke abräumen, anfallende Stoffe geordnet entsorgen einschließlich Gebühren, Schichtdicke über 5 bis 10 cm, Bewuchs Rasen/ Wiese, Flächenneigung eben, die Ausführung erfolgt in mehreren Einzel- und Kleinflächen, in Einzelflächen, 5 bis 10 Einzelflächen.
Menge: 100,000 m2

**02.06.0003 Handarbeit im Wurzelbereich**
Bodendecke abräumen als Ausführung in Handarbeit im Wurzelbereich der vorhandenen Bäumen.
Ausführung nur nach gesonderter Anweisung und schriftlicher Freigabe durch die Bauleitung. Diese Massen werden sofort gemeinsam mit der Bauleitung aufgemessen.
Menge: 25,000 m2

**02.06.0004 B.-Schicht abräum., Sträucher 50 bis 150 cm**
Pflanzliche Bodendecke (mehrere Einzelflächen, Einfassung Stellplätze) einschl. Wurzelstöcken abräumen, anfallende Stoffe laden geordnet entsorgen einschließlich Gebühren
Schichtdicke in cm '50 bis 150', Bewuchs Hecken und Sträucher,
Bodengruppe 4 DIN 18915.
Menge: 75,000 m2

**02.06.0005 Großstrauch fällen H 3-5 m**
Großstrauch fällen, als Einzelstrauch Wurzelstock roden, anfallende Stoffe geordnet entsorgen einschließlich Gebühren, Strauchhöhe über 3 bis 5 m.
Menge: 3,000 St

**02.06.0006 Großstrauch fällen H 5-7 m**
Großstrauch fällen, als Einzelstrauch, Wurzelstock roden, anfallende Stoffe geordnet entsorgen einschließlich Gebühren, Strauchhöhe über 5 bis 7 m.
Menge: 2,000 St

**02.06.0007 Wurzelstock roden Ø 50-70cm**
Wurzelstock roden, Durchmesser der Schnittfläche über 50 bis 70 cm, ohne Beschädigung der angrenzenden Bauteile (Gehweg, Gehwegeinfassung und Zaun) Geländeneigung eben.
Menge: 8,000 St

**02.06.0008 Wurzelstöcke ausfräsen**
Wurzelstöcke ausfräsen, DU 0,50 - 1,0m
Wurzelstöcke einschließlich Wurzelansätze ausfräsen. Gemessen wird der Durchmesser der Schnittstelle desWurzelstocks.
Frästiefe über 30 bis 100 cm.
Fräsgut aufnehmen und der Verwertung nach Wahl des AN
zuführen.
Menge: 8,000 St

**02.06.0009 Wurzelbehandlung**
Wurzelbehandlung durchführen von freiliegende Wurzeln von Hand schräg nach innen schneiden und glätten. Schnittflächen Durchmesser 2-8 cm mit
Wurzelbehandlungsstoffen verstreichen, Schnittflächen Durchmesser 8 cm mit wachstumsfördernden Mitteln behandeln.
Menge: 30,000 St

**Ausführungsbeschreibung 4 Bodenabtrag**
*Hinweis:*
Für die nachfolgenden Positionen 'Oberboden und Boden abtragen/Bodenaushub' ist gemäß Anlagen mit folgenden Bodenbeschaffenheiten zu rechnen.
In den nachstehenden Positionen wird nicht mehr auf die Bodenbeschaffenheiten eingegangen.

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Die Leistung AN Erdarbeiten umfasst das lösen, laden,
verfahren und lagern des Aushubmaterials. Entweder auf
dem Grundstück auf Haufwerken von ca. 500m³ oder auf
einem Zwischenlager. Die Deklarationsanalyse, sowie die
Entsorgung wird gesondert beauftragt.
In diese Position ist die Bereitstellung des
notwendigen Baggers mit Fahrer und Treibstoff
einzukalkulieren.

**02.06.0010 Oberboden /nach abräumen Aufwuchs abtragen**
Oberboden aus abgeräumten Grünflächen, profilgerecht abtragen, laden, fördern und auf Miete setzen zur Bodenbeprobung, in Einzelflächen, 5 bis 10 Einzelflächen, Abtragsdicke über 20 bis 30 cm, anfallende Stoffe laden, separieren, lagern und transportieren auf Haufwerk/Miete zur Beprobung lagern, Förderweg bis 0,20 km, Mengenermittlung nach Abtragprofilen. Flächenneigung : eben und geneigt bis zu 1:2.
Wurzel-, und Gehölzreste aus den abgeräumten Grünflächen (Bewuchs Sträucher und Bäume) separieren und getrennt zu entsorgen.
Menge: 55,000 m3

**02.06.0011 Handarbeit im Wurzelbereich**
Oberbodenabtrag als Ausführung in Handarbeit im Wurzelbereich der vorhandenen Bäumen.
Ausführung nur nach gesonderter Anweisung und schriftlicher Freigabe durch die Bauleitung. Diese Massen werden sofort gemeinsam mit der Bauleitung aufgemessen.
Menge: 25,000 m2

**02.06.0012 Boden als Flächenabtrag, abtragen separieren und lagern**
Boden als Flächenabtrag, profilgerecht abtragen, Abtragtiefe bis 1,00 m, Mengenermittlung nach Abtragprofilen, Boden profilgerecht lösen, laden, separieren, transporiteren, lagern auf Mieten/Haufwerken zur Beprobung, Mengenermittlung nach Abtragprofilen.
Menge: 670,000 m3

**02.06.0013 Boden Belagsflächen abtragen separieren und lagern**
Boden für Beläge, Abtragtiefe 0,20 bis 0,45 m, profilgerecht lösen, laden, separieren, transporiteren, lagern auf Mieten/Haufwerken zur Beprobung, Mengenermittlung nach Abtragprofilen.
Menge: 385,000 m3

**02.06.0014 Handarbeit im Wurzelbereich**
Bodenabtrag als Ausführung in Handarbeit im Wurzelbereich der vorhandenen Bäumen.
Ausführung nur nach gesonderter Anweisung und schriftlicher Freigabe durch die Bauleitung. Diese Massen werden sofort gemeinsam mit der Bauleitung aufgemessen.
Menge: 25,000 m2

**02.06.0015 Unterlage profilieren Auf-Abtrag 5cm Abweichung +/-2cm**
STLB-Bau 2022-10 080
Unterlage profilieren, zur Aufnahme einer Tragschicht ohne Bindemittel, Auf- und Abtrag bis 5 cm, zulässige Abweichung von der Sollhöhe +/- 2 cm.
Menge: 1300,000 m2

**02.06.0016 Planum Verkehrsfläche Abweichung +/-2cm EV2 45MPa**
STLB-Bau 2022-10 002
Planum herstellen, für Verkehrsflächen, zulässige Abweichung von der Sollhöhe +/- 2 cm, Verformungsmodul mind. EV2 45 MPa.
Menge: 1300,000 m2

**02.06.0017 Nachverdichten Fläche ruhender Verkehr DPr1 EV2 45MPa**
Nachverdichten von Verkehrsflächen, Verdichtungsgrad mind. DPr 1, Verformungsmodul mind. EV2 45 MPa,  Ausführung gemäß Einzelbeschreibung, Einzelbeschreibungs-Nr 'Einzelflächen > 5 m2  Breiten >0,5 m, auch Einzelflächen und Streifen'.
Menge: 200,000 m2

*Hinweis: Bodenaushub Wurzelraumerweiterung*

**02.06.0018 Boden T bis 1,0 m, Baumsubstrat, lagern**
Boden für Baumstandorte profilgerecht lösen, laden, separieren, lagern und transportieren Transportentfernung bis 200 m und auf Erdmieten lagern, zur Bodenbeprobung., Pflanzgrubenerweiterung ca. 4,0 m x  3,0 m, Abtragtiefe bis 1,0 m ab Belagsplanum  Sohle lockern 10 cm
Mengenermittlung nach Abtragprofilen.
Menge: 110,000 m3

*Hinweis: Bodenaushub Fundamente*

**02.06.0019 Boden Fundament Aushub bis 1,00 m**
Boden für Streifenfundamente profilgerecht lösen, laden, separieren, transportieren lagern auf Mieten/Haufwerken zur Beprobung, Breite der Fundamentsohle bis 1,0 m, Aushubtiefe bis 1,00 m.Transportentfernung bis 200 m.
Menge: 35,000 m3

**02.06.0020 Boden Einzelfund. Aushub lagern, Tiefe bis 1,25 m**
Boden für Einzelfundamente
profilgerecht lösen, laden, separieren, lagern und transportieren Transportentfernung bis 200 m und auf Erdmieten lagern, zur Bodenbeprobung.
Breite der Fundamentsohle über 1,0 bis 2,0 m, Aushubtiefe bis 1,00 m
Menge: 20,000 m3

**02.06.0021 Boden Betonmauern Aushub lagern, Tiefe bis 3,5 m**
Boden für Betonmauernprofilgerecht lösen, laden, separieren, transporieren, lagern auf Mieten/Haufwerken zur Beprobung. Breite der Fundamentsohle bis 3,0 m, Aushubtiefe bis 3,50 m. Transportentfernung bis 200 m.
Menge: 320,000 m3

**02.06.0022 Planum herstellen, Fundamentsohle zur Übergabe ORTBETONMAUERN**
Planum herstellen, für Fundamentsohlen, zulässige Abweichung von der Sollhöhe +/- 2 cm.
Leistung einschl. Dokumentation der Verdichtungswerte und der Sollhöhe zur geordneten Übergabe an das Folgegewerk Ortbetonmauern.
Menge: 130,000 m2

**02.06.0023 Planum Abweichung +/-2cm**
Planum herstellen, für Fundamentsohlen, zulässige Abweichung von der Sollhöhe +/- 2 cm.
Menge: 150,000 m2

**02.06.0024 Zulage besondere Bodenschichten**
Zulage zu Erdaushubpositionen,
Anteile gemäß Bodengutachten FELS
beim Lösen der Felssteine entstehende Mehrbreiten
der Gräben und Gruben über die Regelgrabenbreite
hinausgehend werden nicht gesondert vergütet und sind
in diese Position einzurechnen.
Ausführung nach Freigabe durch die Obejektüberwachung.
Menge: 145,000 m3

*Hinweis: Kanal*
Erdarbeiten Leitungsbau
Allgemeine Angaben:

In der Leistungsbeschreibung bedeutet profilgerecht, dass bei den Erdarbeiten folgende Abweichungen vom Sollmaß zugelassen ist, für Sohlen +/- 2 cm.

SEITLICH LAGERN bedeutet lagern innerhalb der definierten Baustelle. Zwischentransporte innerhalb der definierten Baustelle sowie von und zu den Zwischenlagern werden nicht gesondert vergütet.

Sämtl. Materiallieferungen verstehen sich frei Verwendungsstelle (z.B. auch in nicht mit dem Bagger/ Lkw zugängliche Privatgrundstücke) einschl. Transport von und zu den Zwischenlagern.

Sofern der anstehende Boden infolge Aushubarbeiten an der Grabensohle gelockert wurde, ist dieser ohne gesonderte Vergütung nachzuverdichten auf einen Wert von mind. 45 kN/m².

Die mittlere Grabentiefe ist definiert als arithmetisches Mittel der Grabentiefe an zwei benachbarten Schächten, nach Oberbodenabtrag/ Vorabhub.

**02.06.0025 Boden Graben, Leitungen, Schachtgruben lösen, b >0,5m, t bis 2,0m**
Boden der Gräben, Schachtgruben und HA-Leitungen profilgerecht lösen nach Abtrag des Oberbodens/ Oberbau (Planumshorizont), Aushubtiefe bis 2,0 m, Sohlenbreite der Gräben über 0,50 m, Verbau wird gesondert vergütet, anfallende Stoffe laden, separieren, lagern und transportieren auf Haufwerk/Miete zur Beprobung lagern, Mengenermittlung nach Aufmaß. Transportentfernung bis 200 m.
Menge: 200,000 m3

**02.06.0026 Boden Schächte Aushub**
Boden für Schächte profilgerecht ausheben, Aushub seitlich lagern.
Aushub nach Abbrucharbeiten und Flächenabtrag.
anfallende Stoffe laden, separieren, lagern und transportieren, auf Haufwerk/Miete zur Beprobung lagern, Aushubtiefe 1,50 bis 3,50 m, Sohlenbreite der für Schächte über 1,0 bis 3,0 m. Mengenermittlung nach Aufmaß.
Transportentfernung bis 200 m.
Menge: 75,000 m3

**02.06.0027 Boden Wasserleitungen Aushub 0,7 m**
Boden der Gräben für Wasserleitung, Aushubtiefe bis 0,7 m, Sohlenbreite der Gräben bis 0,60 m, profilgerecht lösen, laden, separieren, transportieren, Mengenermittlung nach Abtragprofilen.
Aushub erfolgt den Bauabschnitten der Außenanlagen, auch Einzelflächen und Streifen, aufgenommene Stoffe sammeln, separieren, laden und transportieren auf Haufwerk/Miete zur Beprobung lagern, Mengenermittlung nach Aufmaß. Transportentfernung bis 200 m.
Menge: 40,000 m3

*Hinweis: Bodenaushub Elektroleitungen*

**02.06.0028 Boden Aushub Leerrohrtrasse lösen laden lagern**
Boden der Gräben für Kabelkanäle und Leerrohre, nach Abtrag der Oberflächenbefestigung, profilgerecht ausheben, laden, separieren  und transportieren, lagern auf Mieten/Haufwerken zur Beprobung, Aushubtiefe bis 0,8 m, Sohlenbreite der Gräben über 0,6 bis 1,2 m. Mengenermittlung nach Aufmaß.
Transportentfernung bis 200 m.
Menge: 60,000 m3

**02.06.0029 Boden Schächte Aushub, T 1,0 m, lagern**
Boden für Schächte/KZS profilgerecht ausheben, profilgerecht lösen, laden, separieren, transportieren und lagern auf Mieten/Haufwerken zur Beprobung. Aushub nach Abbrucharbeiten und Flächenabtrag. Aushubtiefe bis 1,0 m, Sohlenbreite der für Schächte über 1,0 bis 2,0 m. Mengenermittlung nach Aufmaß.
Transportentfernung bis 200 m.
Menge: 15,000 m3

*Hinweis: Erschwerniszulagen*

**02.06.0030 Zulage Boden von Hand lösen**
Boden der Gräben und Schächte, profilgerecht lösen nach
Abtrag des Oberbodens, Verbau wird gesondert vergütet,
Aushub laden oder seitl. lagern, Deponierung wird
gesondert vergütet, in allen vorkommenden Tiefen,
Sohlenbreite der Gräben über 0,5 m,
Aushub laden oder seitl. lagern, lösen, laden, fördern, lagern, Förderweg bis 0,20 km, auf Erdmieten lagern, zur Bodenbeprobung, gemäß beiliegendem Bodengutachten, Arbeiten von Hand, nur auf Anweisung des AG.
Menge: 10,000 m3

**02.06.0031 Zulage Erschwernisse durch Leitungen quer freilegen sichern**
Erschwernis für den Aushub und Einbau von Boden oder Tragschichten entlang bestehender Kabel 1 bis 4 zügig und Rohrleitungen <= DN 200, quer und längs.
Tiefe der Leitungsachse variabel. Best. Leitung freilegen, sichern und schützen.
Menge: 50,000 m

*Hinweis: Suchgräben*

**02.06.0032 Boden Such-und Erkundungsgräben l Aushub 2,00 m**
Boden der Gräben für Such-und Erkundungsgräben
profilgerecht ausheben nach Abtrag des Flächenabtrages
verfüllen und verdichten, Bodenverdrängung über 30 bis 40 %, Aushubtiefe bis 2,0 m, Sohlenbreite der Gräben bis 1,0 m, Such und Erkundungsgräben im freien Gelände, Ausführung nach Freigabe durch Bauleitung,
Einzelvolumen <=1,00 - 5,0 m3.
Anfallende Stoffe laden, separieren, laden, separieren, transportieren und lagern auf Mieten/Haufwerken zur Beprobung. Aushub nach Abbrucharbeiten und Flächenabtrag.
Menge: 15,000 m3

**02.06.0033 Boden Kopflöcher Aushub 2,50 m**
Boden der Gruben für Kopflöcher am Gebäude profilgerecht ausheben,
mit geböschten Wänden, verfüllen und verdichten, Bodenverdrängung über 30 bis 40 %, Aushubtiefe bis 2,50 m, Sohlenbreite der Gruben über 1,5 bis 3,0 m,
Ausführung nach Freigabe durch Bauleitung.
Anfallende Stoffe laden, separieren, laden, separieren, transportieren und lagern auf Mieten/Haufwerken zur Beprobung. Aushub nach Abbrucharbeiten und Flächenabtrag.
Menge: 15,000 m3

*Hinweis: Rohrauflager*

**02.06.0034 Planum Graben Abweichung +/-2cm**
STLB-Bau 2022-10 002
Planum herstellen, für Gräben, zulässige Abweichung von der Sollhöhe +/- 2 cm.
Menge: 200,000 m2

**02.06.0035 Splitt Auflager Rohr DN150-200 einbauen verdichten D 10-15cm**
Splitt, natürliche Gesteinskörnung TL Gestein, Körnung 5/11, liefern, für Auflager von Rohrleitungen, DN über 150 bis 200 mm, profilgerecht einbauen und verdichten, in Graben für Abwasserkanäle, Schichtdicke über 10 bis 15 cm.
Menge: 35,000 m3

**02.06.0036 Einbett.Übersch. Rohrleitung H bis 0,3 m**
Einbetten und Überschütten,
profilgerecht, von Rohrleitungen mit Splitt 2/5
Einbauhöhe bis 0,30 m.
Menge: 70,000 m3

**02.06.0037 Sand Bettungsschicht einbauen verdichten D 10-15cm**
STLB-Bau 2022-10 002
Sand, natürliche Gesteinskörnung TL Gestein, Körnung 0/2, liefern, für Bettungsschichten, profilgerecht einbauen und verdichten, in Graben für Kabel, Schichtdicke über 10 bis 15 cm.
Menge: 15,000 m3

**02.06.0038 Einbett.Übersch. Elektroleitung H bis 0,3 m**
Einbetten und Überschütten,
profilgerecht, von Elektroleitungen mit Sand  0/2', Einbauhöhe bis 0,30 m.
Menge: 30,000 m3

**02.06.0039 verdichtungsfähigen, schadstofffreien Sand EBV BM-0**
für die Bettung der Rohre und Kabel liefern,
zur Einbaustelle neben die Gräben transportieren.
Die Abrechnung erfolgt nach fester Masse.
Schichtdicke: max. 30 cm (15 cm unter den Rohrleitungen und 15 cm über den Rohrleitungen)
(für die Lieferung von mineralischen Baustoffen ist ein Zertifikat zur Schadstoffreiheit gem. technischen Regeln für Gefahrenstoffe TRGS-517 zu erbringen)
Menge: 30,000 m3

**02.06.0040 Einbett.Übersch. Wasserversorgungsleitung H bis 0,3 m**
Einbetten und Überschütten, Sand 0/2  für Rohrauflager und -ummantelung, liefern, verdichten und profilgerecht einbauen, von Wasserversorgungsleitung, Einbauhöhe 10 bis 0,30 m, 100kg Zement je m³ in Mischanlage trocken gemischt einbauen.
Menge: 15,000 m3

**02.06.0041 Splitt Ausgleichsschicht als Auflager von Schächten einbauen verdichten D 10-15cm**
Splitt, natürliche Gesteinskörnung TL Gestein, Körnung 2/8, liefern, für Auflager Ausgleichschicht von Schächten und UF-Verteilern, profilgerecht einbauen und verdichten, in Schachtgruben, Schichtdicke über 10 bis 15 cm.
Menge: 35,000 m3

**02.06.0042 Baustoffgemisch aus Lagerung in Gräben, laden, fördern, einbauen**
Baustoffgemisch aus Lagerung in Leitungsgraben einschließlich Schachtbaugruben von Lager aufnehmen, transportieren, lageweises einbauen und verdichten. Grabentiefe bis 3,00 m, Breite der Grabensohle > 0,50m, Material nach Verlegen der Leitung (Kanal, Wasserleitungen Leerrohre) in Graben oberhalb der Leitungszone in Verkehrsflächen einbauen und verdichten. Verdichten gem. Vorgaben der ZTV-E. Transportentfernung bis 200 m.
Menge: 150,000 m3

**02.06.0043 Liefern und Einbauen von Siebschutt Ver- und Entsorgungsleitungen**
Liefern von Stoffen, einschließlich Einbauen als Grabenverfüllung im Bereich der Ver-und Entsorgungsleitungen  bis UK Belagsoberbau  Verdichten DPr 100%', EV2 45 MN /m2 Baustoff Siebschutt  0/40 (Nachweis Verdichtungsgrad je 200 m2 Auffüllfläche )
Menge: 75,000 m3

**02.06.0044 Bohrungen Baumbewässerung**
Löcher für Wurzelzonenbewässerungen/Löcher für Baumbewässerungsset herstellen
(Direkt neben den Wurzelballen der zu pflanzenden Bäume)
mittels Erdbohrer oder von Hand ausheben,
Tiefe von ca. 0,5 m
Durchmesser 0,2 m
und wiederverfüllen.
Menge: 18,000 St

*Hinweis: Bodeneinbau*

**02.06.0045 Baustoffgemisch aus Lagerung zur Arbeitsraumverfüllung entlang Gebäuefassade**
Baustoffgemisch aus Lagerung
von Lager aufnehmen, transportieren, lageweises einbauen und verdichten. Einbauen als Auffüllung im  Bereich der Arbeitsräume bis -1,50 m Geländeoberfläche, zur Arbeitsraumverfüllung entlang Gebäuefassade, Verdichten DPr 100%', EV2 45 MN /m2 (Nachweis Verdichtungsgrad je 200 m2 Auffüllfläche ).
Transportentfernung bis 200 m.
Menge: 200,000 m3

**02.06.0046 Befestigung ohne Bindemittel einbauen**
Befestigung ohne Bindemittel Schichten aus frostunempfindlichen Stoffen, von Lager aufnehmen, transportieren, einschließlich Einbauen als Auffüllung im  Bereich der Belagsflächen bis UK Belagsoberbau,  Verdichten DPr 100%', EV2 45 MN/m2  (Nachweis Verdichtungsgrad je 200 m2 Auffüllfläche).
Menge: 50,000 m3

**02.06.0047 Bodeneinbau bis 0,50 m, gelagert**
Bodeneinbau  im Auftragsbereich  Grünflächen mit Unterboden aus Lagerung laden transportieren und lageweise einbauen, Einbauschichthöhe bis 30 cm, Einbauhöhe bis 0,50 m, einschließlich verdichten DPr 95 %,  Flächenneigung eben, Förderweg bis 0,20 km, Mengenermittlung nach Auftragsprofilen (Nachweis Verdichtungsgrad je 200 m2 Auffüllfläche).
Menge: 130,000 m3

**02.06.0048 Liefern und Einbauen von Siebschutt Belag**
Liefern von Stoffen, einschließlich Einbauen als Auffüllung im  Bereich der Belagsflächen bis UK Belagsoberbau  Verdichten DPr 100%', EV2 45 MN/m2 Baustoff Siebschutt 0/40 (Nachweis Verdichtungsgrad je 200 m2 Auffüllfläche).
Ausführung nach Freigabe durch Bauleitung
Menge: 50,000 m3

**02.06.0049 Liefern, Einbauen Schroppen**
Liefern von Stoffen als Bodenverbesserung, einschließlich Einbauen und Verdichten DPr100%, Baustoff Schroppen 0/150, Mengenermittlung in verdichtetem Zustand. Ausführung nach Freigabe durch Bauleitung.
Menge: 50,000 m3

#### 02.07 ENTSORGUNG

**Ausführungsbeschreibung 5 Verwertung & Entsorgung**
*Entsorgung Ausbruch- und Aushubmaterialien*
Die Analysen gemäß der Aushubvoruntersuchungen gem. Anlagen sind zu berücksichtigt.

Die Ausbruch- und Aushubmaterialien aus den oben aufgeführten Titeln Vor- arbeiten (Belags-, Tragschichtenausbruch) und Erdarbeiten (Bodenaushub Belagsflächen, Leitungen,Erdung, Kanal, Fundamente, Gräben) sind innerhalb der Baustelle auf Haufwerk/Miete zur Beprobung zulagern. Die Analyse wird von einem vom AG beauftragen Gutachter durchgeführt. Für die Beprobung und Vorlage der Deklarationsanalyse ist ein Zeitraum vom 10 AT einzukalkulieren.

Die Massenaufteilung der Ausbruch- und Aushubmaterialien, in die Verwertungs- bzw. Entsorgungsklassen beruhen auf der abfalltechnischen Untersuchung. Hieraus können sich Massenverschiebungen innerhalb der nachfolgenden Positionen ergeben. Dies gilt auch, wenn die Beprobungen eine geringere Belastung ergeben.

Die Annahmeerklärung für selbstgewählte Entsorgungswege/-anlage und ein Entsorgungskonzept ist durch den Bieter zur Angebotsabgabe mit vorzulegen.

Die Leistung AN Entsorgen umfasst das lösen, laden,
verfahren und lagern des Aushubmaterials. Entweder auf
dem Grundstück auf Haufwerken von ca. 500m³ oder auf
einem Zwischenlager. Die Deklarationsanalyse, sowie die
Entsorgung wird gesondert beauftragt.
In diese Position ist die Bereitstellung des
notwendigen Baggers mit Fahrer und Treibstoff
einzukalkulieren.

**02.07.0001 Zwischenlager mit Zulassung nach BImSchG**
Zwischenlager mit Zulassung nach BImSchG
vorhalten und betreiben,
Zulassung für Materialien mit AVV  170504
bei Einstufungen bis Z 2 nach LVGBT / BM-F3 nach EBV
inkl. Kosten für Eingangsverwiegung, Aufhaltung,
Einlagerung, Baggergestellung für Probenahme,
Verladung, Ausgangsverwiegung, Reinigung der
geräumten Lagerfläche.
Lagerzeit 4 Wochen
Beginn der Lagerzeit: ab 1. Anlieferung der jeweiligen
Charge, Lagerung unter Dach in Betonboxen,
Genehmigungsbescheid bzw. Zustimmung der
Überwachungsbehörde auf Verlagen der Vergabestelle
vorzulegen.
Menge: 3000,000 m3

**02.07.0002 Zulage für Lagerzeitverlängerung**
Zulage für Lagerzeitverlängerung
am Zwischenlager über die Grundlagerzeit
von 4 Wochen hinaus.
Menge: 1500,000 m3

**02.07.0003 Rücktransport Zwischenlager des AN außerhalb der Baustelle**
Rücktransport von geeignetem Material vom Zwischenlager des AN zur Baustelle, der Transport einschl. laden von Aushubmaterialien (Tragschichten,  Erdaushub, etc.) vom Lagerplatz, Transport zur Baustelle und abladen.
Menge: 1000,000 m3

**02.07.0004 Schutz Haufwerke/Bodenmieten**
Die Haufwerke/Bodenmieten sind wie wie folgt gegen Erosion zu schützen,
Abdeckung mit Folie, Dicke 8 mym,
Bahnenbreite 300 cm,
Überlappungsbreite mind. 40 cm,
Bahnen miteinander und an den durch die Geländeform
bedingten Überlappungen dauerhaft verbinden,
mit Spanndraht überspannen,
gehalten an Pflöcken,
Neigung der Fläche steiler als 1:4 bis 1:2.
Nach der Bodenentsorgung sind die Stoffe aufzunehmen
werden Eigentum des AN und sind
einer Wiederverwertung zuzuführen.
Menge: 2000,000 m2

*Hinweis: Asphalt*

**02.07.0005 Abfall belastet transp. entsorgen Entsorg.-geb. AN**
Bitumengemische, Asphalt PAK < 20mg/kg, AVV 170302 Bitumengemische,
als Haufwerk lagernd, laden, mit LKW des AN transportieren, max. Gesamtgewicht ohne Beschränkung, zur Verwertungsanlage,  nach Wahl des AN, Entsorgungsnachweis gemäß Nachweisverordnung ist erforderlich, die Entsorgungsgebühren werden vom AN übernommen. Mengenermittlung nach Wiegekarte.
Menge: 15,000 m3

*Hinweis: ungebundene Deck- & Tragschichten*

**02.07.0006 Ungebundene Befestigungen, LKW AN transp. entsorgen Entsorg.-geb. AN Z0 bis einschl. Z0***
Ungebundene Befestigungen
aus Unterbaumaterial  Schotter/Splitt/ Sand Gemisch/Schroppen, Z0 bis einschl. Z0*  als Haufwerk lagernd, laden, mit LKW des AN transportieren, max. Gesamtgewicht ohne Beschränkung, zur Verwertungsanlage,  nach Wahl des AN,
Entsorgungsnachweis gemäß Nachweisverordnung ist erforderlich, die Entsorgungsgebühren werden vom AN übernommen. Mengenermittlung nach Wiegekarte.
Menge: 150,000 m3

**02.07.0007 Ungebundene Befestigungen Z1.1, LKW AN transp. entsorgen Entsorg.-geb. AN**
Ungebundene Befestigungen aufbrechen
aus Schotter/Splitt/ Sand Gemisch/Schroppen, belastet Z1.1,
als Haufwerk lagernd, laden, mit LKW des AN transportieren, max. Gesamtgewicht ohne Beschränkung, zur Verwertungsanlage,  nach Wahl des AN,
Entsorgungsnachweis gemäß Nachweisverordnung ist erforderlich, die Entsorgungsgebühren werden vom AN übernommen. Mengenermittlung nach Wiegekarte.
Menge: 75,000 m3

**02.07.0008 Ungebundene Befestigungen Z1.2, LKW AN transp. entsorgen Entsorg.-geb. AN**
Ungebundene Befestigungen aufbrechen
aus  Schotter/Splitt/ Sand Gemisch/Schroppen, belastet Z1.2
als Haufwerk lagernd, laden, mit LKW des AN transportieren, max. Gesamtgewicht ohne Beschränkung, zur Verwertungsanlage,  nach Wahl des AN,
Entsorgungsnachweis gemäß Nachweisverordnung ist erforderlich, die Entsorgungsgebühren werden vom AN übernommen. Mengenermittlung nach Wiegekarte.
Menge: 75,000 m3

*Hinweis: Bodenaushub*

**02.07.0009 Abfuhr und Entsorgung von Oberboden**
Laden, Abfuhr und Entsorgung von unbelastetem
Aushubmaterial Oberboden Trockenfüllung nach BBodSchV i Anl.1; Tab. 1und 2 eingehalten,
als Haufwerk lagernd, laden, mit LKW des AN transportieren, max. Gesamtgewicht ohne Beschränkung, zur Verwertungsanlage,  nach Wahl des AN,
Entsorgungsnachweis gemäß Nachweisverordnung ist erforderlich, die Entsorgungsgebühren werden vom AN übernommen. Mengenermittlung nach Wiegekarte.
Menge: 55,000 m3

**02.07.0010 Abfuhr und Entsorgung von Aushubmaterial**
Laden, Abfuhr und Entsorgung von  Aushubmaterial, nach Leitfaden für die Verfüllung von Gruben und Brüchen,  aus gelagerter Erdmiete, Zuordnungswert Z 0/BM-0 Bodenabtrag nach EBV, Pflanzgruben, Baugruben, Fundamente und Grabenaushub,  als Haufwerk lagernd, laden, mit LKW des AN transportieren, max. Gesamtgewicht ohne Beschränkung, zur Verwertungsanlage,  nach Wahl des AN, AVV 170504 boden und Steine.
Entsorgungsnachweis gemäß Nachweisverordnung ist erforderlich, die Entsorgungsgebühren werden vom AN übernommen. Mengenermittlung nach Wiegekarte.
Menge: 2700,000 m3

**02.07.0011 Abfuhr und Entsorgung von Aushubmaterial BM-0***
Laden, Abfuhr und Entsorgung von Aushubmaterial, aus gelagerter Erdmiete, Zuordnungswert Z 0 Trockenverfüllung nach LVGBT A/BM-0* nach EBV, Bodenabtrag, Pflanzgruben, Baugruben, Fundamente und Grabenaushub,
als Haufwerk lagernd, laden, mit LKW des AN transportieren, max. Gesamtgewicht ohne Beschränkung, zur Verwertungsanlage,  nach Wahl des AN, AVV 170504 Boden und Steine.
Entsorgungsnachweis gemäß Nachweisverordnung ist erforderlich, die Entsorgungsgebühren werden vom AN übernommen. Mengenermittlung nach Wiegekarte.
Menge: 530,000 m3

**02.07.0012 Abfuhr und Entsorgung von Aushubmaterial Z1.1/BM-F0***
Laden, Abfuhr und Entsorgung von Aushubmaterial
Zuordnungswert Z1.1 nach LVGBT/BM-F0* nach EBV, Baugruben Fundamente und Grabenaushub, als Haufwerk lagernd, laden, mit LKW des AN transportieren, max. Gesamtgewicht ohne Beschränkung, zur Verwertungsanlage,  nach Wahl des AN, AVV 170504 Boden und Steine.
Entsorgungsnachweis gemäß Nachweisverordnung ist erforderlich, die Entsorgungsgebühren werden vom AN übernommen. Mengenermittlung nach Wiegekarte.
Menge: 280,000 m3

**02.07.0013 Abfuhr und Entsorgung von Aushubmaterial Z1.2/BM-F1**
Laden, Abfuhr und Entsorgung von Aushubmaterial
Zuordnungswert Z1.2 nach LVGBT/BM-F1 nach EBV, Baugruben Fundamente und Grabenaushub, als Haufwerk lagernd, laden, mit LKW des AN transportieren, max. Gesamtgewicht ohne Beschränkung, zur Verwertungsanlage,  nach Wahl des AN, AVV 170504 Boden und Steine.
Entsorgungsnachweis gemäß Nachweisverordnung ist erforderlich, die Entsorgungsgebühren werden vom AN übernommen. Mengenermittlung nach Wiegekarte.
Menge: 250,000 m3

**02.07.0014 Abfuhr und Entsorgung von Aushubmaterial Z2/BM-F3**
Laden, Abfuhr und Entsorgung von Aushubmaterial
Zuordnungswert Z2 nach LVGBT/BM-F3 nach EBV, Baugruben Fundamente und Grabenaushub, als Haufwerk lagernd, laden, mit LKW des AN transportieren, max. Gesamtgewicht ohne Beschränkung, zur Verwertungsanlage,  nach Wahl des AN, AVV 170504 Boden und Steine.
Entsorgungsnachweis gemäß Nachweisverordnung ist erforderlich, die Entsorgungsgebühren werden vom AN übernommen. Mengenermittlung nach Wiegekarte.
Menge: 250,000 m3

#### 02.08 Rückbau

*Hinweis: Grabenöffnung und -sicherung*
Grabenöffnung und -sicherung gem. Titel Erdarbeiten KANALBAU

**02.08.0001 Rohrltg Kunststoff AD 200-250mm abbrechen nicht schadstoffbelastet v.Hand Stoffe laden LKW AN ges.Vergüt.Entsorg.**
Abbruch Abwasser Rohrleitung aus Kunststoff, Außendurchmesser über 200 bis 250 mm, im Rohrgraben, Tiefe bis 4 m, Graben mit Verbau,
im Rahmen einer Totalabbruchmaßnahme, nicht schadstoffbelastet,
Abfall ist nicht gefährlich,
Abbruch von Hand/mit handgeführten Kleingeräten, Ausführung lärmarm, Lärmpegel max. 80 dB(A), aufgenommene Stoffe zur Entsorgung sortieren, sammeln, auf LKW des AN laden, und entsorgen
Menge: 40,000 m

**02.08.0002 Rohrltg Muffensteinzeug AD 200-250mm abbrechen nicht schadstoffbelastet v.Hand Stoffe laden LKW AN ges.Vergüt.Entsorg.**
Abbruch Abwasser Rohrleitung aus Muffensteinzeug Außendurchmesser über 200 bis 250 mm, im Rohrgraben, Tiefe bis 4 m, Graben mit Verbau,
im Rahmen einer Totalabbruchmaßnahme, nicht schadstoffbelastet,
Abfall ist nicht gefährlich,
Abbruch von Hand/mit handgeführten Kleingeräten, Ausführung lärmarm, Lärmpegel max. 80 dB(A), aufgenommene Stoffe zur Entsorgung sortieren, sammeln, auf LKW des AN laden, und entsorgen
Menge: 15,000 m

**02.08.0003 Schacht Beton DN1000 T 2,0-3,0 m abbrechen nicht schadstoffbelastet 24kN/m3 Geräteeinsatz mgl. Stoffe laden LKW AN ges.Vergüt.Entsorg.**
Abbruch des Schachtes aus unbewehrtem Beton, Normalbeton, Betonfestigkeitsklasse gemäß Bestandsunterlagen, eine Überschreitung der Betondruckfestigkeit(en) gemäß Bestandsunterlagen im dort zugrunde gelegten Druckfestigkeitssystem (Nennfestigkeiten bzw. charakteristische Festigkeiten) bis zu 2 Druckfestigkeitsklassenstufen ist einzukalkulieren,
Betonfestigkeitsklasse C25/30

Durchmesser 1000 mm, Tiefe über 2,0 bis 3,0 m, im Rahmen einer Totalabbruchmaßnahme, nicht schadstoffbelastet,
Abfall ist nicht gefährlich, Werte gemäß Ersatzbaustoffverordnung 2023 sind eingehalten, Charakterisierung gemischter Bauschutt Klasse RC-1 nach EBV 2023, Anlage 1, Tabelle 1, Wichte des Abbruchstoffes DIN EN 1991-1-1 24 kN/m3,
Geräteeinsatz ist möglich, max. Gesamtgewicht bis 10 t, Ausführung staubarm TRGS 559, aufgenommene Stoffe zur Entsorgung sortieren, sammeln, ohne Zerkleinerung, auf LKW des AN laden, einschl. Entsorgung
Menge: 2,000 St

#### 02.09 Grundleitung

**02.09.0001 Abwasserkanal PP-MD Mischwasser benzin-öl-fettbest. Steckverbindung OD DN110 SN16 Graben verbaut T 1,25-1,75m Bettung Typ1 Bettungs-D 10cm Sand ob.Schicht Sand**
Abwasserkanal aus PP-MD (Polypropylen mit mineralischen Additiven)-Vollwandrohren DIN EN 14758-1, für Mischwasser, benzin-/öl-/fettbeständig, mit Steckverbindung, Rohrende mit Muffe, DN/OD 110, Nenn-Ringsteifigkeit SN 16 DIN EN ISO 9969, Verlegung DIN EN 1610 in vorh. verbautem Graben, Grabentiefe über 1,25 bis 1,75 m, einschl. Bettung Typ 1, Dicke der unteren Bettungsschicht mind. 10 cm, aus Sand, obere Bettungsschicht aus Sand,
Hersteller und Typ '--'.
Menge: 15,000 m

**02.09.0002 Abwasserkanal PP-MD Mischwasser benzin-öl-fettbest. Steckverbindung OD DN125 SN16 T 1-1,25m Bettung Typ1 Bettungs-D 10cm Sand ob.Schicht Sand**
Abwasserkanal aus PP-MD (Polypropylen mit mineralischen Additiven)-Vollwandrohren DIN EN 14758-1, für Mischwasser, benzin-/öl-/fettbeständig, mit Steckverbindung, Rohrende mit Muffe, DN/OD 125, Nenn-Ringsteifigkeit SN 16 DIN EN ISO 9969, Grabentiefe über 1 bis 1,25 m, einschl. Bettung Typ 1, Dicke der unteren Bettungsschicht mind. 10 cm, aus Sand, obere Bettungsschicht aus Sand.
Menge: 10,000 m

**02.09.0003 Abwasserkanal PP-MD Mischwasser benzin-öl-fettbest. Steckverbindung OD DN160 SN16 Graben verbaut T 1,25-1,75m Bettung Typ1 Bettungs-D 10cm Sand ob.Schicht Sand**
Abwasserkanal aus PP-MD (Polypropylen mit mineralischen Additiven)-Vollwandrohren DIN EN 14758-1, für Mischwasser, benzin-/öl-/fettbeständig, mit Steckverbindung, Rohrende mit Muffe, DN/OD 160, Nenn-Ringsteifigkeit SN 16 DIN EN ISO 9969, Verlegung DIN EN 1610 in vorh. verbautem Graben, Grabentiefe über 1,25 bis 1,75 m, einschl. Bettung Typ 1, Dicke der unteren Bettungsschicht mind. 10 cm, aus Sand, obere Bettungsschicht aus Sand.
Menge: 15,000 m

**02.09.0004 Abwasserkanal PP-MD Mischwasser benzin-öl-fettbest. Steckverbindung OD DN200 SN16 Graben verbaut T 1,25-1,75m Bettung Typ1 Bettungs-D 10cm Sand ob.Schicht Sand**
Abwasserkanal aus PP-MD (Polypropylen mit mineralischen Additiven)-Vollwandrohren DIN EN 14758-1, für Mischwasser, benzin-/öl-/fettbeständig, mit Steckverbindung, Rohrende mit Muffe, DN/OD 200, Nenn-Ringsteifigkeit SN 16 DIN EN ISO 9969, Verlegung DIN EN 1610 in vorh. verbautem Graben, Grabentiefe über 1,25 bis 1,75 m, einschl. Bettung Typ 1, Dicke der unteren Bettungsschicht mind. 10 cm, aus Sand, obere Bettungsschicht aus Sand.
Menge: 55,000 m

**02.09.0005 Abwasserkanal PP-MD Mischwasser benzin-öl-fettbest. Steckverbindung OD DN200 SN16 Graben verbaut T 1,75-4m Bettung Typ1 Bettungs-D 10cm Sand ob.Schicht Sand**
Abwasserkanal aus PP-MD (Polypropylen mit mineralischen Additiven)-Vollwandrohren DIN EN 14758-1, für Mischwasser, benzin-/öl-/fettbeständig, mit Steckverbindung, Rohrende mit Muffe, DN/OD 200, Nenn-Ringsteifigkeit SN 16 DIN EN ISO 9969, Verlegung DIN EN 1610 in vorh. verbautem Graben, Grabentiefe über 1,75 bis 4 m, einschl. Bettung Typ 1, Dicke der unteren Bettungsschicht mind. 10 cm, aus Sand, obere Bettungsschicht aus Sand.
Menge: 40,000 m

**02.09.0006 Passstück PP-MD Abwasserkanal benzin-öl-fettbest. Schnitt auf der Baustelle Steckverbindung OD DN110 SN16**
Passstück, Formstück aus PP-MD (Polypropylen mit mineralischen Additiven) DIN EN 14758-1, für Abwasserkanal, für Mischwasser, benzin-/öl-/fettbeständig, auf der Baustelle schneiden, Steckverbindung, Rohrende mit Muffe, DN/OD 110, Nenn-Ringsteifigkeit SN 16 DIN EN ISO 9969.
Menge: 4,000 St

**02.09.0007 Passstück PP-MD Abwasserkanal benzin-öl-fettbest. Schnitt auf der Baustelle Steckverbindung OD DN125 SN16**
Passstück, Formstück aus PP-MD (Polypropylen mit mineralischen Additiven) DIN EN 14758-1, für Abwasserkanal, für Mischwasser, benzin-/öl-/fettbeständig, auf der Baustelle schneiden, Steckverbindung, Rohrende mit Muffe, DN/OD 125, Nenn-Ringsteifigkeit SN 16 DIN EN ISO 9969.
Menge: 3,000 St

**02.09.0008 Passstück PP-MD Abwasserkanal benzin-öl-fettbest. Schnitt auf der Baustelle Steckverbindung OD DN160 SN16**
Passstück, Formstück aus PP-MD (Polypropylen mit mineralischen Additiven) DIN EN 14758-1, für Abwasserkanal, für Mischwasser, benzin-/öl-/fettbeständig, auf der Baustelle schneiden, Steckverbindung, Rohrende mit Muffe, DN/OD 160, Nenn-Ringsteifigkeit SN 16 DIN EN ISO 9969.
Menge: 2,000 St

**02.09.0009 Passstück PP-MD Abwasserkanal benzin-öl-fettbest. Schnitt auf der Baustelle Steckverbindung OD DN200 SN16**
Passstück, Formstück aus PP-MD (Polypropylen mit mineralischen Additiven) DIN EN 14758-1, für Abwasserkanal, für Mischwasser, benzin-/öl-/fettbeständig, auf der Baustelle schneiden, Steckverbindung, Rohrende mit Muffe, DN/OD 200, Nenn-Ringsteifigkeit SN 16 DIN EN ISO 9969.
Menge: 18,000 St

**02.09.0010 Bogen PP-MD Abwasserkanal benzin-öl-fettbest. 45Grad Steckverbindung OD DN110 SN16**
Bogen, Formstück aus PP-MD (Polypropylen mit mineralischen Additiven) DIN EN 14758-1, für Abwasserkanal, für Mischwasser, benzin-/öl-/fettbeständig, 45 Grad, Steckverbindung, Rohrende mit Muffe, DN/OD 110, Nenn-Ringsteifigkeit SN 16 DIN EN ISO 9969.
Menge: 8,000 St

**02.09.0011 Bogen PP-MD Abwasserkanal benzin-öl-fettbest. 45Grad Steckverbindung OD DN125 SN16**
Bogen, Formstück aus PP-MD (Polypropylen mit mineralischen Additiven) DIN EN 14758-1, für Abwasserkanal, für Mischwasser, benzin-/öl-/fettbeständig, 45 Grad, Steckverbindung, Rohrende mit Muffe, DN/OD 125, Nenn-Ringsteifigkeit SN 16 DIN EN ISO 9969.
Menge: 3,000 St

**02.09.0012 Bogen PP-MD Abwasserkanal benzin-öl-fettbest. 45Grad Steckverbindung OD DN160 SN16**
Bogen, Formstück aus PP-MD (Polypropylen mit mineralischen Additiven) DIN EN 14758-1, für Abwasserkanal, für Mischwasser, benzin-/öl-/fettbeständig, 45 Grad, Steckverbindung, Rohrende mit Muffe, DN/OD 160, Nenn-Ringsteifigkeit SN 16 DIN EN ISO 9969.
Menge: 8,000 St

**02.09.0013 Bogen PP-MD Abwasserkanal benzin-öl-fettbest. 45Grad Steckverbindung OD DN200 SN16**
Bogen, Formstück aus PP-MD (Polypropylen mit mineralischen Additiven) DIN EN 14758-1, für Abwasserkanal, für Mischwasser, benzin-/öl-/fettbeständig, 45 Grad, Steckverbindung, Rohrende mit Muffe, DN/OD 200, Nenn-Ringsteifigkeit SN 16 DIN EN ISO 9969.
Menge: 12,000 St

**02.09.0014 Reduzierstück exzentrisch PP-MD Abwasserkanal benzin-öl-fettbest. Steckverbindung OD DN125 DN110 SN16**
Reduzierstück, exzentrisch, Formstück aus PP-MD (Polypropylen mit mineralischen Additiven) DIN EN 14758-1, für Abwasserkanal, für Mischwasser, benzin-/öl-/fettbeständig, Steckverbindung, Rohrende mit Muffe, DN/OD 125, 2. DN 110, Nenn-Ringsteifigkeit SN 16 DIN EN ISO 9969.
Menge: 1,000 St

**02.09.0015 Reduzierstück exzentrisch PP-MD Abwasserkanal benzin-öl-fettbest. Steckverbindung OD DN160 DN125 SN16**
Reduzierstück, exzentrisch, Formstück aus PP-MD (Polypropylen mit mineralischen Additiven) DIN EN 14758-1, für Abwasserkanal, für Mischwasser, benzin-/öl-/fettbeständig, Steckverbindung, Rohrende mit Muffe, DN/OD 160, 2. DN 125, Nenn-Ringsteifigkeit SN 16 DIN EN ISO 9969.
Menge: 1,000 St

**02.09.0016 Reduzierstück exzentrisch PP-MD Abwasserkanal benzin-öl-fettbest. Steckverbindung OD DN200 DN160 SN16**
Reduzierstück, exzentrisch, Formstück aus PP-MD (Polypropylen mit mineralischen Additiven) DIN EN 14758-1, für Abwasserkanal, für Mischwasser, benzin-/öl-/fettbeständig, Steckverbindung, Rohrende mit Muffe, DN/OD 200, 2. DN 160, Nenn-Ringsteifigkeit SN 16 DIN EN ISO 9969.
Menge: 1,000 St

**02.09.0017 Reduzierstück exzentrisch PP-MD Abwasserkanal benzin-öl-fettbest. Steckverbindung OD DN200 DN110 SN16**
Reduzierstück, exzentrisch, Formstück aus PP-MD (Polypropylen mit mineralischen Additiven) DIN EN 14758-1, für Abwasserkanal, für Mischwasser, benzin-/öl-/fettbeständig, Steckverbindung, Rohrende mit Muffe, DN/OD 200, 2. DN 110, Nenn-Ringsteifigkeit SN 16 DIN EN ISO 9969.
Menge: 1,000 St

**02.09.0018 Abzweig PP-MD Abwasserkanal benzin-öl-fettbest. 45Grad Steckverbindung OD DN110 SN16**
Abzweig, Formstück aus PP-MD (Polypropylen mit mineralischen Additiven) DIN EN 14758-1, für Abwasserkanal, für Mischwasser, benzin-/öl-/fettbeständig, 45 Grad, Steckverbindung, Rohrende mit Muffe, DN/OD 110, Nenn-Ringsteifigkeit SN 16 DIN EN ISO 9969.
Menge: 1,000 St

**02.09.0019 Abzweig PP-MD Abwasserkanal benzin-öl-fettbest. 45Grad Steckverbindung OD DN160 SN16**
Abzweig, Formstück aus PP-MD (Polypropylen mit mineralischen Additiven) DIN EN 14758-1, für Abwasserkanal, für Mischwasser, benzin-/öl-/fettbeständig, 45 Grad, Steckverbindung, Rohrende mit Muffe, DN/OD 160, Nenn-Ringsteifigkeit SN 16 DIN EN ISO 9969.
Menge: 2,000 St

**02.09.0020 Abzweig PP-MD Abwasserkanal benzin-öl-fettbest. 45Grad Steckverbindung OD DN200 SN16**
Abzweig, Formstück aus PP-MD (Polypropylen mit mineralischen Additiven) DIN EN 14758-1, für Abwasserkanal, für Mischwasser, benzin-/öl-/fettbeständig, 45 Grad, Steckverbindung, Rohrende mit Muffe, DN/OD 200, Nenn-Ringsteifigkeit SN 16 DIN EN ISO 9969.
Menge: 3,000 St

**02.09.0021 Doppelmuffe PP-MD Abwasserkanal benzin-öl-fettbest. Steckverbindung OD DN110 SN16**
Doppelmuffe, Formstück aus PP-MD (Polypropylen mit mineralischen Additiven) DIN EN 14758-1, für Abwasserkanal, für Mischwasser, benzin-/öl-/fettbeständig, Steckverbindung, Rohrende mit Muffe, DN/OD 110, Nenn-Ringsteifigkeit SN 16 DIN EN ISO 9969.
Menge: 2,000 St

**02.09.0022 Doppelmuffe PP-MD Abwasserkanal benzin-öl-fettbest. Steckverbindung OD DN160 SN16**
Doppelmuffe, Formstück aus PP-MD (Polypropylen mit mineralischen Additiven) DIN EN 14758-1, für Abwasserkanal, für Mischwasser, benzin-/öl-/fettbeständig, Steckverbindung, Rohrende mit Muffe, DN/OD 160, Nenn-Ringsteifigkeit SN 16 DIN EN ISO 9969.
Menge: 2,000 St

**02.09.0023 Doppelmuffe PP-MD Abwasserkanal benzin-öl-fettbest. Steckverbindung OD DN200 SN16**
Doppelmuffe, Formstück aus PP-MD (Polypropylen mit mineralischen Additiven) DIN EN 14758-1, für Abwasserkanal, für Mischwasser, benzin-/öl-/fettbeständig, Steckverbindung, Rohrende mit Muffe, DN/OD 200, Nenn-Ringsteifigkeit SN 16 DIN EN ISO 9969.
Menge: 8,000 St

**02.09.0024 Überschiebemuffe PP-MD Abwasserkanal benzin-öl-fettbest. Steckverbindung OD DN110 SN16**
Überschiebemuffe, Formstück aus PP-MD (Polypropylen mit mineralischen Additiven) DIN EN 14758-1, für Abwasserkanal, für Mischwasser, benzin-/öl-/fettbeständig, Steckverbindung, Rohrende mit Muffe, DN/OD 110, Nenn-Ringsteifigkeit SN 16 DIN EN ISO 9969.
Menge: 1,000 St

**02.09.0025 Überschiebemuffe PP-MD Abwasserkanal benzin-öl-fettbest. Steckverbindung OD DN160 SN16**
Überschiebemuffe, Formstück aus PP-MD (Polypropylen mit mineralischen Additiven) DIN EN 14758-1, für Abwasserkanal, für Mischwasser, benzin-/öl-/fettbeständig, Steckverbindung, Rohrende mit Muffe, DN/OD 160, Nenn-Ringsteifigkeit SN 16 DIN EN ISO 9969.
Menge: 1,000 St

**02.09.0026 Überschiebemuffe PP-MD Abwasserkanal benzin-öl-fettbest. Steckverbindung OD DN200 SN16**
Überschiebemuffe, Formstück aus PP-MD (Polypropylen mit mineralischen Additiven) DIN EN 14758-1, für Abwasserkanal, für Mischwasser, benzin-/öl-/fettbeständig, Steckverbindung, Rohrende mit Muffe, DN/OD 200, Nenn-Ringsteifigkeit SN 16 DIN EN ISO 9969.
Menge: 4,000 St

**02.09.0027 Anschlussstück Steinzeugrohrmuffe PP-MD Abwasserkanal benzin-öl-fettbest. Steckverbindung OD DN200 SN16**
Anschlussstück für Steinzeugrohrmuffe, Formstück aus PP-MD (Polypropylen mit mineralischen Additiven) DIN EN 14758-1, für Abwasserkanal, für Mischwasser, benzin-/öl-/fettbeständig, Steckverbindung, Rohrende mit Muffe, DN/OD 200, Nenn-Ringsteifigkeit SN 16 DIN EN ISO 9969.
Menge: 2,000 St

**02.09.0028 Schachtfutter PP-MD Abwasserkanal benzin-öl-fettbest. Steckverbindung OD DN200 SN16**
Schachtfutter, Formstück aus PP-MD (Polypropylen mit mineralischen Additiven) DIN EN 14758-1, für Abwasserkanal, für Mischwasser, benzin-/öl-/fettbeständig, Steckverbindung, Rohrende mit Muffe, DN/OD 200, Nenn-Ringsteifigkeit SN 16 DIN EN ISO 9969.
Menge: 5,000 St

**02.09.0029 Anschlussstück KG-Muffe PP profiliert Abwasserkanal benzin-öl-fettbest. Steckverbindung OD DN200 SN16**
Anschlussstück für KG-Muffe, Formstück aus PP (Polypropylen) DIN EN 13476-3, für Abwasserkanal, für Mischwasser, benzin-/öl-/fettbeständig, Steckverbindung, Rohrende mit Muffe, DN/OD 200, Nenn-Ringsteifigkeit SN 16 DIN EN ISO 9969.
Menge: 2,000 St

**02.09.0030 Muffenstopfen PP profiliert Abwasserkanal benzin-öl-fettbest. Steckverbindung OD DN110 SN16**
Muffenstopfen, Formstück aus PP (Polypropylen) DIN EN 13476-3, für Abwasserkanal, für Mischwasser, benzin-/öl-/fettbeständig, Steckverbindung, Rohrende mit Muffe, DN/OD 110, Nenn-Ringsteifigkeit SN 16 DIN EN ISO 9969.
Menge: 2,000 St

**02.09.0031 Bestehnde Steinzeugleitung trennen**
Bestehnde Steinzeugleitung trennen
2 Trennschnitte fachgerecht herstellen
aus Steinzeug DN 200
Trennen der Leitung
vorbereitung für Anschluß
entnahme der getrenten Leitungslänge
max. 2,0 m
Arbeitsraumtiefe bis 2,0 m
Arbeitsraum mit Verbau
Menge: 1,000 St

**02.09.0032 Anschluß herstellen an bestehende Grundleitung**
Anschluß herstellen an bestehende Grundleitung
aus Steinzeug DN 200
vorbereitung für Anschluß
Einbau Übergangsstück
Arbeitsraumtiefe bis 2,0 m
Arbeitsraum mit Verbau
Menge: 2,000 St

**02.09.0033 Universelle Rohrkupplung DN 200 mit exzentrischem Ausgleichsring, Spannbereich 200mm - 260mm**
Rohrkupplung mit exzentrischem Ausgleichsring zur axialen Verbindung von Freispiegel-Kanalrohren und nach Herstellervorgaben einbauen.
Rohrkupplung mit Allgemeiner Bauaufsichtlicher Zulassung / DIBt-Zulassung zur Verbindung von biegesteifen und biegeelastischen Rohren mit glattwandiger, gerippter oder gewellter Wandung in beliebiger Kombination.
Außendurchmesser der Rohrleitung 1: ca. 200mm - 260mm
Außendurchmesser der Rohrleitung 2: ca. 200mm
Einstecktiefe: min. 82mm
EPDM-Dichtung nach DIN EN 681-1 mit Mehrfachdichtprofil, zusätzlich mit integrierten durch Wasser aktivierbaren quellfähigen Sekundärdichtungen. Flexibler Stützkörper aus bruchstabilem, schlagfestem Kunststoff mit beidseitiger Spannbandführung. Spannbänder einschl. Spannvorrichtung aus nicht rostendem Edelstahl V2A.
Spannbänder mit austauschbaren Schlössern und Riemen.
Spannbandbreite: ca. 55 mm
Dichtheit bis min. 2,5 bar Innendruck.
Exzentrischer Ausgleichsring zur Reduzierung eines möglichen Sohlsprunges bei der zentrischen Verbindung von Rohren unterschiedlicher Wanddicken.
Exzentrischer Ausgleichsring aus EPDM nach DIN EN 681-1, zusätzlich mit integrierter durch Wasser aktivierbarer quellfähiger Sekundärdichtung.
Innendurchmesser 200mm, Außendurchmesser 222mm
Menge: 2,000 St

**02.09.0034 Sattelstück DN/OD 200/90° mit Kugelgelenk, KG an Beton, Stb, Stz**
Sattelstück DN/OD 200/90 Grad aus Polypropylen mit integriertem Kugelgelenk liefern und einbauen.
Sattelanschluss- und Rohranschlussdichtung aus säuren- und laugenbeständigem EPDM.
Anschlussleitung im Kugelgelenk allseitig zwischen 0 und 7,5° (gesamt 15°) stufenlos abwinkelbar.
Sattelanschlussdichtung zusätzlich mit innenliegender Lippendichtung und Quelldichtung zur Bohrlochlaibung aus thermoplastischem Elastomer zur möglichen Kompensation von Bohrlochunregelmäßigkeiten.
Sattelstück mit dauerhafter Innensignierung
Schraubkrone mit Anschlagring zur definierten Einbautiefe in Dichtung und Hauptrohr.
Sattelstück mit bauaufsichtlicher Zulassung zum seitlichen Anschluss von glattwandigen Kanalrohren DN/OD 200 an Beton-, Stahlbeton- oder Steinzeugrohre.

Hauptrohrdurchmesser: 200 mm
Steinzeugrohr

Einschl. fachgerechte Anschluss mittels Kernbohrgerät (Bohrung: 257mm +2/-1mm) am Hauptkanal
Einbau-/Bohrlochprotokoll erstellen.
Menge: 1,000 St

**02.09.0035 Dichtheitsprüfung Wasser Abwasserkanal PE-HD DN100 abschnittsweise L bis 30m Verfahren W**
Dichtheitsprüfung DIN EN 1610 mit Wasser, als Vorprüfung, des Abwasserkanales als Mischwasserkanal aus PE-HD, DN 100, Prüfung abschnittsweise,
Anzahl Haltungen '2' St, Haltungslänge bis 30 m, bis DN 200, einschl. aller erforderlichen Anlagen (Geräte und Maschinen), Abdichtungen, Verankerungen und Rohrverschlüsse, Verfahren W, Wasser liefern und schadlos beseitigen,
Gesamtanzahl zu verschließender Seitenzuläufe

'2' erschwerende Bedingungen
keine.
Menge: 15,000 m

**02.09.0036 Dichtheitsprüfung Wasser Abwasserkanal PE-HD DN125 abschnittsweise L bis 30m Verfahren W**
Dichtheitsprüfung DIN EN 1610 mit Wasser, als Vorprüfung, des Abwasserkanales als Mischwasserkanal aus PE-HD, DN 125, Prüfung abschnittsweise,
Anzahl Haltungen '2' St, Haltungslänge bis 30 m, bis DN 200, einschl. aller erforderlichen Anlagen (Geräte und Maschinen), Abdichtungen, Verankerungen und Rohrverschlüsse, Verfahren W, Wasser liefern und schadlos beseitigen,
Gesamtanzahl zu verschließender Seitenzuläufe

'2' erschwerende Bedingungen
keine.
Menge: 10,000 m

**02.09.0037 Dichtheitsprüfung Wasser Abwasserkanal PE-HD DN150 abschnittsweise L bis 30m Verfahren W**
Dichtheitsprüfung DIN EN 1610 mit Wasser, als Vorprüfung, des Abwasserkanales als Mischwasserkanal aus PE-HD, DN 150, Prüfung abschnittsweise,
Anzahl Haltungen '2' St, Haltungslänge bis 30 m, bis DN 200, einschl. aller erforderlichen Anlagen (Geräte und Maschinen), Abdichtungen, Verankerungen und Rohrverschlüsse, Verfahren W, Wasser liefern und schadlos beseitigen,
Gesamtanzahl zu verschließender Seitenzuläufe

'2' erschwerende Bedingungen
keine.
Menge: 15,000 m

**02.09.0038 Dichtheitsprüfung Wasser Abwasserkanal PE-HD DN200 abschnittsweise L bis 30m Verfahren W**
Dichtheitsprüfung DIN EN 1610 mit Wasser, als Vorprüfung, des Abwasserkanales als Mischwasserkanal aus PE-HD, DN 200, Prüfung abschnittsweise,
Anzahl Haltungen '6' St, Haltungslänge bis 30 m, bis DN 200, einschl. aller erforderlichen Anlagen (Geräte und Maschinen), Abdichtungen, Verankerungen und Rohrverschlüsse, Verfahren W, Wasser liefern und schadlos beseitigen,
Gesamtanzahl zu verschließender Seitenzuläufe

'17' erschwerende Bedingungen
keine.
Menge: 95,000 m

**02.09.0039 Dichtheitsprüfung Wasser Abwasserkanal PE-HD DN100 abschnittsweise L bis 30m Verfahren W**
Dichtheitsprüfung DIN EN 1610 mit Wasser, als Abnahmeprüfung, des Abwasserkanales als Mischwasserkanal aus PE-HD, DN 100, Prüfung abschnittsweise,
Anzahl Haltungen '2' St, Haltungslänge bis 30 m, bis DN 200, einschl. aller erforderlichen Anlagen (Geräte und Maschinen), Abdichtungen, Verankerungen und Rohrverschlüsse, Verfahren W, Wasser liefern und schadlos beseitigen,
Gesamtanzahl zu verschließender Seitenzuläufe

'2' erschwerende Bedingungen
keine.
Menge: 15,000 m

**02.09.0040 Dichtheitsprüfung Wasser Abwasserkanal PE-HD DN125 abschnittsweise L bis 30m Verfahren W**
Dichtheitsprüfung DIN EN 1610 mit Wasser, als Abnahmeprüfung, des Abwasserkanales als Mischwasserkanal aus PE-HD, DN 125, Prüfung abschnittsweise,
Anzahl Haltungen '2' St, Haltungslänge bis 30 m, bis DN 200, einschl. aller erforderlichen Anlagen (Geräte und Maschinen), Abdichtungen, Verankerungen und Rohrverschlüsse, Verfahren W, Wasser liefern und schadlos beseitigen,
Gesamtanzahl zu verschließender Seitenzuläufe

'2' erschwerende Bedingungen
keine.
Menge: 10,000 m

**02.09.0041 Dichtheitsprüfung Wasser Abwasserkanal PE-HD DN150 abschnittsweise L bis 30m Verfahren W**
Dichtheitsprüfung DIN EN 1610 mit Wasser, als Abnahmeprüfung, des Abwasserkanales als Mischwasserkanal aus PE-HD, DN 150, Prüfung abschnittsweise,
Anzahl Haltungen '2' St, Haltungslänge bis 30 m, bis DN 200, einschl. aller erforderlichen Anlagen (Geräte und Maschinen), Abdichtungen, Verankerungen und Rohrverschlüsse, Verfahren W, Wasser liefern und schadlos beseitigen,
Gesamtanzahl zu verschließender Seitenzuläufe

'2' erschwerende Bedingungen
keine.
Menge: 15,000 m

**02.09.0042 Dichtheitsprüfung Wasser Abwasserkanal PE-HD DN200 abschnittsweise L bis 30m Verfahren W**
Dichtheitsprüfung DIN EN 1610 mit Wasser, als Abnahmeprüfung, des Abwasserkanales als Mischwasserkanal aus PE-HD, DN 200, Prüfung abschnittsweise,
Anzahl Haltungen '6' St, Haltungslänge bis 30 m, bis DN 200, einschl. aller erforderlichen Anlagen (Geräte und Maschinen), Abdichtungen, Verankerungen und Rohrverschlüsse, Verfahren W, Wasser liefern und schadlos beseitigen,
Gesamtanzahl zu verschließender Seitenzuläufe

'17' erschwerende Bedingungen
keine.
Menge: 95,000 m

**02.09.0043 Trasse einmessen einzeichnen in Lagepläne auf Datenträger**
Abwasserleitung, Anschlusspunkte und Leitungsverlauf
in 3 Ebenen einmessen, Bezugnehmend auf Gebäudeachsen
Einschl. Verlegetiefe und Gefälleangabe
einzeichnen in Lagepläne/Gebäudepläne auf Papier und Datenträger, Datenträgerübergabe 20 Werktage vor der Abnahme.
Menge: 1,000 psch

**02.09.0044 Opt.Inspektion Drän-Sicker-Sammelltg Kunststoff TV-Kamera ID 200mm**
Optische Inspektion der Drän-/Sicker-/Sammelleitung, DIN EN 13508-2, DWA-M 149-2, DWA-M 149-5, aus Kunststoff, vom Schacht, mit TV-Kamera mit flexiblem Schiebegestänge, mit Drehschwenkkopf, mit aufrechtem und seitenrichtigem Bild, Dokumentation wird gesondert vergütet, Innendurchmesser 200 mm, Einzellänge über 20 bis 50 m.
Einschl. Erstellen eines detailierten Berichts mit Bewertung
Menge: 135,000 m

#### 02.10 Abwasser-Schacht

*Hinweis: Schachtbauwerke*

**02.10.0001 SPR Grundleitungschacht, D= 1,0 m, T ca. 1,2 m 2 Anschlüsse**
Kanalschacht
Innendurchmesser: 1,0 m, Schachttiefe: bis ca. 1,20 m,
(gemessen von OK-Schachtdeckel bis UK-Rohrsohle)
aus Fertigbetonringen, bestehend aus:
- Schachtabdeckung
  mit eingebauten Gussring in Betonrahmen,
  Klasse: D 400; Durchmesser: 625 mm
  mit Belüftung und Schmutzfang
- Schachtausgleichsring, verschiebesicher,
- Schachtkonus, exzentrisch mit Einstiegsöffnung
  D 625 mm,
- Schachtringe, Höhe 250 - 1000 mm
- Schachtunterteil als offenes Gerinne ausgebildet

alle Anschlüsse mit gelenkigen Anschlußverbindung

Einschließlich Steigeisen in ausreichender Anzahl,
Zulauf DN 200 PP-MD
Ablauf DN 200 PP-MD, ca. 80 - 90 Grad

Arbeitsraumtiefe bis 2,0 m
Einschl Verbau
Einschl. Bettungsschicht mit Magerbeton stärke ca. 15-25 cm
Menge: 1,000 St

**02.10.0002 SPR Grundleitungschacht, D= 1,2 m, T ca. 1,70 m seitlicher Zulauf**
Kanalschacht
Innendurchmesser: 1,2 m, Schachttiefe: bis ca. 1,70 m,
(gemessen von OK-Schachtdeckel bis UK-Rohrsohle)
aus Fertigbetonringen, bestehend aus:
- Schachtabdeckung, geruchssicher
  mit eingebauten Gussring in Betonrahmen,
  Klasse:  D 400; Durchmesser: 625 mm
  mit Belüftung und Schmutzfang
- Schachtausgleichsring, verschiebesicher,
- Schachtkonus, exzentrisch mit Einstiegsöffnung
  D 625 mm,
- Schachtringe, Höhe 250 - 1000 mm
- Schachtunterteil als offenes Gerinne ausgebildet
- 1 Stück seitlicher Zulauf
- 2 Stück durchlaufende Leitung
alle Anschlüsse mit gelenkigen Anschlußverbindung

Einschließlich Steigeisen in ausreichender Anzahl,
Zulauf DN 200 PP-MD
Ablauf DN 200 PP-MD ca. 90 Grad
Zulauf Seitlich DN 200 PP-MD

Arbeitsraumtiefe bis 2,0 m
Arbeitsraum mit Verbau
Einschl Verbau
Einschl. Bettungsschicht mit Magerbeton stärke ca. 15-25 cm
Menge: 2,000 St

**02.10.0003 SPR Grundleitungschacht, D= 1,2 m, T ca. 3,1 m**
Kanalschacht
Innendurchmesser: 1,0 m, Schachttiefe: bis ca. 3,1 m,
(gemessen von OK-Schachtdeckel bis UK-Rohrsohle)
aus Fertigbetonringen, bestehend aus:
- Schachtabdeckung, geruchssicher
  mit eingebauten Gussring in Betonrahmen,
  Klasse:  D 400; Durchmesser: 625 mm
  mit Belüftung und Schmutzfang
- Schachtausgleichsring, verschiebesicher,
- Schachtkonus, exzentrisch mit Einstiegsöffnung
  D 625 mm,
- Schachtringe, Höhe 250 - 1000 mm
- Schachtunterteil als offenes Gerinne ausgebildet
- 2 Stück durchlaufende Leitung
alle Anschlüsse mit gelenkigen Anschlußverbindung

Einschließlich Steigeisen in ausreichender Anzahl,
Zulauf DN 200 PP-MD mit äusserem Absturz ca. 1,2 bis 1,6 m, mit oberen Reinigungsanschluß,
Ablauf DN 200 PP-MD ca. 25 bis 45 Grad

Arbeitsraumtiefe bis 2,0 m
Arbeitsraum mit Verbau
Einschl Verbau
Einschl. Bettungsschicht mit Magerbeton stärke ca. 15-25 cm
Menge: 1,000 St

**02.10.0004 SPR Grundleitungschacht, D= 1,2 m, T ca.1,70 m seitlicher Zulauf**
Kanalschacht
Innendurchmesser: 1,2 m, Schachttiefe: bis ca. 1,70 m,
(gemessen von OK-Schachtdeckel bis UK-Rohrsohle)
aus Fertigbetonringen, bestehend aus:
- Schachtabdeckung, geruchssicher
  mit eingebauten Gussring in Betonrahmen,
  Klasse:  D 400; Durchmesser: 625 mm
  mit Belüftung und Schmutzfang
- Schachtausgleichsring, verschiebesicher,
- Schachtkonus, exzentrisch mit Einstiegsöffnung
  D 625 mm,
- Schachtringe, Höhe 250 - 1000 mm
- Schachtunterteil als offenes Gerinne ausgebildet
- 1 Stück seitlicher Zulauf
- 2 Stück durchlaufende Leitung
alle Anschlüsse mit gelenkigen Anschlußverbindung

Einschließlich Steigeisen in ausreichender Anzahl,
Zulauf DN 200 PP-MD
Ablauf DN 200 PP-MD
Zulauf Seitlich DN 150 PP-MD

Arbeitsraumtiefe bis 2,0 m
Arbeitsraum mit Verbau
Einschl Verbau
Einschl. Bettungsschicht mit Magerbeton stärke ca. 15-25 cm
Menge: 1,000 St

**02.10.0005 SPR Grundleitungschacht, D= 1,2 m, T ca. 1,70 m seitlicher Zulauf**
Kanalschacht
Innendurchmesser: 1,2 m, Schachttiefe: bis ca. 1,70 m,
(gemessen von OK-Schachtdeckel bis UK-Rohrsohle)
aus Fertigbetonringen, bestehend aus:
- Schachtabdeckung, geruchssicher
  mit eingebauten Gussring in Betonrahmen,
  Klasse:  D 400; Durchmesser: 625 mm
  mit Belüftung und Schmutzfang
- Schachtausgleichsring, verschiebesicher,
- Schachtkonus, exzentrisch mit Einstiegsöffnung
  D 625 mm,
- Schachtringe, Höhe 250 - 1000 mm
- Schachtunterteil als offenes Gerinne ausgebildet
- 1 Stück seitlicher Zulauf
- 2 Stück durchlaufende Leitung
alle Anschlüsse mit gelenkigen Anschlußverbindung

Einschließlich Steigeisen in ausreichender Anzahl,
Zulauf DN 200 PP-MD
Ablauf DN 200 PP-MD ca. 30 Grad
Zulauf Seitlich DN 200 PP-MD ca. 240Grad

Arbeitsraumtiefe bis 2,0 m
Arbeitsraum mit Verbau
Einschl Verbau
Einschl. Bettungsschicht mit Magerbeton stärke ca. 15-25 cm
Menge: 1,000 St

**02.10.0006 Dichtheitsprüfung Wasser Schacht Beton DN1000 Zulauf bis DN200 2.Zulauf bis DN200 Ablauf bis DN200 T bis 2m Verfahren W**
Dichtheitsprüfung DIN EN 1610 mit Wasser, als Vorprüfung, des Schachtes aus Beton, DN 1000, im Regenwasserkanal mit Zu- und Ablauf, Zulauf bis DN 200, 2. Zulauf bis DN 200, Ablauf bis DN 200, Tiefe bis 2 m, mit offenem Gerinne, einschl. aller erforderlichen Anlagen (Geräte und Maschinen), Abdichtungen, Verankerungen und Rohrverschlüsse, Verfahren W, Wasser liefern und schadlos beseitigen, Einstiegsöffnung Durchmesser 625 mm.
Menge: 1,000 St

**02.10.0007 Dichtheitsprüfung Wasser Schacht Beton DN1000 Zulauf bis DN200 2.Zulauf bis DN200 Ablauf bis DN200 T bis 2m Verfahren W**
Dichtheitsprüfung DIN EN 1610 mit Wasser, als Abnahmeprüfung, des Schachtes aus Beton, DN 1000, im Regenwasserkanal mit Zu- und Ablauf, Zulauf bis DN 200, 2. Zulauf bis DN 200, Ablauf bis DN 200, Tiefe bis 2 m, mit offenem Gerinne, einschl. aller erforderlichen Anlagen (Geräte und Maschinen), Abdichtungen, Verankerungen und Rohrverschlüsse, Verfahren W, Wasser liefern und schadlos beseitigen, Einstiegsöffnung Durchmesser 625 mm.
Menge: 1,000 St

**02.10.0008 Dichtheitsprüfung Wasser Schacht Beton DN1200 Zulauf bis DN200 2.Zulauf bis DN200 Ablauf bis DN200 T bis 2m Verfahren W**
Dichtheitsprüfung DIN EN 1610 mit Wasser, als Vorprüfung, des Schachtes aus Beton, DN 1200, im Regenwasserkanal mit Zu- und Ablauf, Zulauf bis DN 200, 2. Zulauf bis DN 200, Ablauf bis DN 200, Tiefe bis 2 m, mit offenem Gerinne, einschl. aller erforderlichen Anlagen (Geräte und Maschinen), Abdichtungen, Verankerungen und Rohrverschlüsse, Verfahren W, Wasser liefern und schadlos beseitigen, Einstiegsöffnung Durchmesser 625 mm.
Menge: 4,000 St

**02.10.0009 Dichtheitsprüfung Wasser Schacht Beton DN1200 Zulauf bis DN200 2.Zulauf bis DN200 Ablauf bis DN200 T bis 2m Verfahren W**
Dichtheitsprüfung DIN EN 1610 mit Wasser, als Abnahmeprüfung, des Schachtes aus Beton, DN 1200, im Regenwasserkanal mit Zu- und Ablauf, Zulauf bis DN 200, 2. Zulauf bis DN 200, Ablauf bis DN 200, Tiefe bis 2 m, mit offenem Gerinne, einschl. aller erforderlichen Anlagen (Geräte und Maschinen), Abdichtungen, Verankerungen und Rohrverschlüsse, Verfahren W, Wasser liefern und schadlos beseitigen, Einstiegsöffnung Durchmesser 625 mm.
Menge: 4,000 St

**02.10.0010 Dichtheitsprüfung Wasser Schacht Beton DN1200 Zulauf bis DN200 2.Zulauf bis DN200 Ablauf bis DN200 T 2-4m Verfahren W**
Dichtheitsprüfung DIN EN 1610 mit Wasser, als Vorprüfung, des Schachtes aus Beton, DN 1200, im Regenwasserkanal mit Zu- und Ablauf, Zulauf bis DN 200, 2. Zulauf bis DN 200, Ablauf bis DN 200, Tiefe über 2 bis 4 m, mit offenem Gerinne, einschl. aller erforderlichen Anlagen (Geräte und Maschinen), Abdichtungen, Verankerungen und Rohrverschlüsse, Verfahren W, Wasser liefern und schadlos beseitigen, Einstiegsöffnung Durchmesser 625 mm.
Menge: 1,000 St

**02.10.0011 Dichtheitsprüfung Wasser Schacht Beton DN1200 Zulauf bis DN200 2.Zulauf bis DN200 Ablauf bis DN200 T 2-4m Verfahren W**
Dichtheitsprüfung DIN EN 1610 mit Wasser, als Abnahmeprüfung, des Schachtes aus Beton, DN 1200, im Regenwasserkanal mit Zu- und Ablauf, Zulauf bis DN 200, 2. Zulauf bis DN 200, Ablauf bis DN 200, Tiefe über 2 bis 4 m, mit offenem Gerinne, einschl. aller erforderlichen Anlagen (Geräte und Maschinen), Abdichtungen, Verankerungen und Rohrverschlüsse, Verfahren W, Wasser liefern und schadlos beseitigen, Einstiegsöffnung Durchmesser 625 mm.
Menge: 1,000 St

*Hinweis: Schachtringe und Hals-Ausgleichsringe zum anpassen*
Schachtringe und Hals-Ausgleichsringe zum anpassen der Schachttiefe / Schachtdeckel an das fertige Gelände

**02.10.0012 Abnehmen des Schtdeckels, herstellen des Höhenausgleichs**
Abnehmen des Schtdeckels, herstellen des Höhenausgleichs, setzen des Bestandsdeckels auf Geländehöhe
Menge: 5,000 St

**02.10.0013 Schachtring Beton-Stahlbetonfertigteile DN1000 H 250mm**
Schachtring aus Beton-/Stahlbetonfertigteilen DIN EN 1917, DIN 4034-1, Typ 2, rund, DN 1000, ohne Schachtunterteil, Schachtringen/Schachtrohr, Ringhöhe 250 mm
Bauteilverbindung mit Dichtungen aus Elastomeren DIN EN 681-1 und DIN 4060 als Kompressionsdichtung, Dichtungen werkseitig fest eingebaut, 2-läufiger Steiggang mit Steigeisen DIN 1211, aus Grauguss, Steigmaß 250 mm, ohne Gerinne und Auftritt, ohne Zu- und Abläufe, lichte Schachttiefe über 1,5 bis 2 m.
Menge: 2,000 St

**02.10.0014 Schachtring Beton-Stahlbetonfertigteile DN1000 H 500mm**
Schachtring aus Beton-/Stahlbetonfertigteilen DIN EN 1917, DIN 4034-1, Typ 2, rund, DN 1000, ohne Schachtunterteil, Schachtringen/Schachtrohr, Ringhöhe 500 mm
Bauteilverbindung mit Dichtungen aus Elastomeren DIN EN 681-1 und DIN 4060 als Kompressionsdichtung, Dichtungen werkseitig fest eingebaut, 2-läufiger Steiggang mit Steigeisen DIN 1211, aus Grauguss, Steigmaß 250 mm, ohne Gerinne und Auftritt, ohne Zu- und Abläufe, lichte Schachttiefe über 1,5 bis 2 m.
Menge: 1,000 St

**02.10.0015 Schachtring Beton-Stahlbetonfertigteile DN1200 H 250mm**
Schachtring aus Beton-/Stahlbetonfertigteilen DIN EN 1917, DIN 4034-1, Typ 2, rund, DN 1200, ohne Schachtunterteil, Schachtringen/Schachtrohr, Ringhöhe 250 mm
Bauteilverbindung mit Dichtungen aus Elastomeren DIN EN 681-1 und DIN 4060 als Kompressionsdichtung, Dichtungen werkseitig fest eingebaut, 2-läufiger Steiggang mit Steigeisen DIN 1211, aus Grauguss, Steigmaß 250 mm, ohne Gerinne und Auftritt, ohne Zu- und Abläufe, lichte Schachttiefe über 1,5 bis 2 m.
Menge: 3,000 St

**02.10.0016 Schachtring Beton-Stahlbetonfertigteile DN1200 H 500mm**
Schachtring aus Beton-/Stahlbetonfertigteilen DIN EN 1917, DIN 4034-1, Typ 2, rund, DN 1200, ohne Schachtunterteil, Schachtringen/Schachtrohr, Ringhöhe 500 mm
Bauteilverbindung mit Dichtungen aus Elastomeren DIN EN 681-1 und DIN 4060 als Kompressionsdichtung, Dichtungen werkseitig fest eingebaut, 2-läufiger Steiggang mit Steigeisen DIN 1211, aus Grauguss, Steigmaß 250 mm, ohne Gerinne und Auftritt, ohne Zu- und Abläufe, lichte Schachttiefe über 1,5 bis 2 m.
Menge: 4,000 St

**02.10.0017 Schachthals Ausgleichsring DN 625 H=60 mm**
Schachthals Ausgleichsring DN 625 H=60 mm
aus Beton-/Stahlbetonfertigteilen DIN EN 1917, DIN 4034-1,  Schachtringen/Schachtrohr, Auflageringen, DN 625, Bauteilverbindung mit Mörtel, handwerklich gesetzt.
ohne Steigeinrichtung, ohne Gerinne und Auftritt, ohne Zu- und Abläufe
Menge: 12,000 St

**02.10.0018 Schachthals Ausgleichsring DN 625 H=100 mm**
Schachthals Ausgleichsring DN 625 H=100 mm
aus Beton-/Stahlbetonfertigteilen DIN EN 1917, DIN 4034-1,  Schachtringen/Schachtrohr, Auflageringen, DN 625, Bauteilverbindung mit Mörtel, handwerklich gesetzt.
ohne Steigeinrichtung, ohne Gerinne und Auftritt, ohne Zu- und Abläufe
Menge: 4,000 St

#### 02.11 Zählerschacht

**02.11.0001 Schachtbauwerk Wasserzähler**
Schachtbauwerk (Monolith)
Beton: = C 35/45 DIN 1045 mit hohem Wassereindringwiderstand
Bemessen nach DIN Fachbericht 101 für Einwirkungen aus:
Straßenverkehr (max. 100 kN Radlast bzw. 120 kN + 9 kN/m2)
DIN 4085 "Berechnung des Erddrucks”.
Maße im Lichten: L/B/T = 250/150/210 cm 2tlg.
Schachthals L/B/H = 80/70/10 cm
Wand- und Bodenstärke i. M. ca. 11 cm
Wasserfangrinne im Boden
Horizontale Dichtung der beiden Schachtteile mit 2 Gummi
profi len. Zusätzliche Mörtelfuge für befahrbare Schächte
Verschiebesicherung durch 4 Dorne
Schachtabdeckung (DIN EN 124 und DIN 1229)
L/B = 80/70 cm
Material: feuerverzinktes Stahlblech
Klasse D 400 mdash; LKW-Flächen, mit Aufhaltevorrichtung, tagwasserdicht, 5-fach verriegelbar mit  Messingschrauben
1 Stück Einstiegsleiter mit Einstiegshilfe
fvz. mit Klappteil entsprechend der Empfehlung des DVGW
1 Stück feuerverzinkte Ankerschiene zur Montage des Wasserzählers mit Armaturen
1 Stück Wannenleuchte Feuchtraum
  LED-Technik, einflamig, L= 150 cm, IP44
1 Stück Schater Feuchtraum, IP44
2 Stück Steckdose 230 V Feichtraum, IP44
1 Stück Verteilerdose IP 44, 150x150
Verkabelung nach Bedarf
1 Stück Festnanschluß für Frostwächter
2 Stück Dichtungssatz gegen drückendes Wasser für Rohrleitungen AD 63-75 mm
2 Stück Kernbohrung für Dichtungssatz wie vor beschrieb. Ausführung vor Ort, nach Lage
1 Stück Kabel-Leerrohr AD 110 mit Druchführungsdichtungssatz gegen Drückendes Wasser
1 Stück Kernbohrung für ELT-Dichtungssatz wie vor beschrieb. Ausführung vor Ort, nach Lage
Einschl. aller Befestigungsmaterialien für Leitern, Zählerbügel und Elektro aus nichtrostendem Stahl.
Menge: 1,000 St

**02.11.0002 Höhenausgleichsringe für Domschacht 50 mm**
Höhenausgleichsringe für Domschacht
rechteckig, für vorgenannten Wasserzählerschacht
Ausgleichshöhe 50 mm
Menge: 1,000 St

**02.11.0003 Höhenausgleichsringe für Domschacht 75 mm**
Höhenausgleichsringe für Domschacht
rechteckig, für vorgenannten Wasserzählerschacht
Ausgleichshöhe 75 mm
Menge: 1,000 St

**02.11.0004 Höhenausgleichsringe für Domschacht 100 mm**
Höhenausgleichsringe für Domschacht
rechteckig, für vorgenannten Wasserzählerschacht
Ausgleichshöhe 100 mm
Menge: 1,000 St

**02.11.0005 Wasserzählerschacht einbau**
Wasserzählerschacht einbauen
Zählerschacht von LKW abladen
auf der Baustelle transportieren,
Transportentfernung ca. 20 m
in vorbereitete Baugrube einheben
herstellen der Bettungsschicht
auf Sandbettung ausrichten und fixiren
Kontrolle während des verfüllens der Baugrube
Setzen und ausrichten des Schachtdeckels auf Höhe fertiges Gelände
Baugrube mit Verbau
Einschl. Bettung Stärke ca 12 bis 25 cm
Bettungsfläche 4,0 x 3,0 m
Bettungsmaterial nach Herstellervorgabe
Koordineirung der Arbeiten
Abstimmung mit den Versorgungsbetrieben.
Menge: 1,000 St

**02.11.0006 Rippenrohrheizkörper / Frostwächter**
Rippenrohrheizkörper / Frostwächter
Leistung: ca.  500 W
Spannung: 230 V
Schutzart: IP 67
Rippenrohr: Edelstahl
Anschlußgehäuse: Kunststoff
Kabelzuführung: Verschraubung M 25
Thermostat, eingebaut +5°- +30°
Montage waagerecht
einschl. Montagehalter
Festanschluß
Einschl. Verkabelung und Kabellehrrohr Länge bis 3 m
Einschl. aller Befestigungsmaterialien für Frostwächter, und Elektro aus nichtrostendem Stahl.
Menge: 1,000 St

*Hinweis: Mobilkraneinsatz für das Einbringen und setzen Zählerschacht*
Mobilkraneinsatz für das Einbringen und setzen
Zählerschacht auf das Gründungspolster
Anlieferung

Grundeinsatzzeit des Mobilkrans:
Montag - Freitag: 07.00 - 18.00 Uhr
Kranausleger und Kranspitze sind nach Vorschrift
optisch zu kennzeichnen.
Sicherheitsmaßnahmen im Bereich des Aktionsradius des
Mobilkranes sind vor Leistungserbringung mit dem SiGe
Koordinator zu bestimmen. Öffentlich genutzte Bereiche
sind nach Erfordernis und in geeigneter Art und Weise
durch den AN verantwortlich zu sichern (z.B. durch ein
Absperrband)
Planungsgrundlagen Mobilkraneinsatz:
Aufstellmöglichkeiten für einen Mobilkran sind im
Vorfeld zu untersuchen.
Aufstellmöglichkeiten Mobilkran:
Die Aufstellung des Mobilkranes ist nach den Planvorgaben vorzunehmen, Änderungen bedürfen der Genehmigung durch die Bauleitung und dem AG.
Auf dem öffentlichen Gelände und bei der Aufstellfläche des Mobilkranes ist auf Revisionsschächte für Abwasser und Elektro zu achten. Vor Ort ist die Befahrung der Abdeckungen zu prüfen und bei Bedarf mit entsprechenden Schutzplatten aus Stahl zu schützen. Gleiches betrifft die Abstützung des Wagenkranes über die seitlichen Ausleger. Auch hierfür sind geeignete Stellen festzulegen und bei Bedarf mit Druckverteilungsplatten zu sichern.

Erschwerte Bedingungen bei der Aufstellung des Autokrans sind einzukalkulieren (Aufstellfläche: Baufeld, öffentlicher Grund).

**02.11.0007 Nebenleistungen für Mobilkraneinsatz**
An- und Abfahrt, Auf und Abbau, Versicherung, Ballasttransport,
inkl. Schwertransportbegleitung BF3,
inkl. Genehmigungskosten nach § 29,
inkl. Schwerguthaftungsversicherung.
inkl. An und Abfahrt
Absperr- und Sicherungsmaßnahmen für die Dauer des Kraneinsatzes im öffentlichen und nichtöffentlichen Bereich vorhalten und beseitigen.
Abstimmung und Genehmigung mit der zuständigen Straßenverkehrsbehörde, Tiefbauamt und bei Bedarf mit der Polizeibehörde.

Bei der Mobilkranzufahrt sind Wenderadien und Abmessungen des Mobilkranes über Parkflächen und Feuerwehrzufahrt vor Kraneinsatz sicherzustellen. Parkflächen sind abzusperren.

Nebenleistungen komplett
Menge: 1,000 psch

**02.11.0008 Mobilkraneinsatz 2,5 to**
Teleskop Autokran
gem. o.g. Anforderungen.
Einschl. Begleitperson und Einweiser
schwerster Hub: 2,5 to
Hubhöhe: bis 10 m
Ausladung: bis 15 m
Störkante: keine
Absetzstelle ist nicht vom Kranstandort einsehbar
Menge: 1,000 St

**02.11.0009 Mobilkraneinsatz je h**
Einsatzstunde einschl. Anfahrt
Menge: 5,000 h

#### 02.12 Wasserleitung

**Ausführungsbeschreibung 6 Verlegen von Trinkwasserleitung Erdeinbau**
*Verlegen von Trinkwasserleitung Erdeinbau*
Verlegen von Trinkwasserleitung Erdeinbau
Nachfolgende Positionen enthalten
Verlegen in hergestellten Graben auf Sandbett
Anpassen Sandbett
Einführen der Rohrleitung in das Bauwerk, beiderseits
Mitarbeit und Überwachung beim Einsanden und Verdichten
der Rohrleitung.
Verlegen Trassenwarnband
Protokollieren des Einbaus und der Grabenverfüllung

**02.12.0001 Rohr PE100 TW AD/WD 63/5,8mm**
Rohrleitung aus PE 100 RC DIN 8074 und DIN 8075, für Trinkwasser, SDR 11, Nenndruck 1,6 MPa (16 bar), Außendurchmesser 63 mm, Wanddicke 5,8 mm, mit glatten Enden, Form- und Verbindungsstücke werden gesondert
vergütet,
Verlegen im Freien
Verlegen in Graben auf Sandbett
Grabentiefe bis 1,25 m
Graben geböscht
einschl. untere Bettung, Bettungstyp 1
als Ringbund
Einschl. beiderseits Einführen in Mauerdurchführung (Kernbohrung)
Ausrichten der Rohrleitung
Unterstützen bei Einbau und Verdichten
Menge: 70,000 m

**02.12.0002 Rohr PE100 TW AD/WD 40/3,7mm**
Rohrleitung aus PE 100 RC DIN 8074 und DIN 8075, für Trinkwasser, SDR 11, Nenndruck 1,6 MPa (16 bar), Außendurchmesser 40 mm, Wanddicke 3,7 mm, mit glatten Enden, Form- und Verbindungsstücke werden gesondert
vergütet,
Verlegen im Freien
Verlegen in Graben auf Sandbett
Grabentiefe bis 1,25 m
Graben geböscht
einschl. untere Bettung, Bettungstyp 1
als Ringbund
Einschl. beiderseits Einführen in Mauerdurchführung (Kernbohrung)
Ausrichten der Rohrleitung
Unterstützen bei Einbau und Verdichten
Menge: 10,000 m

**02.12.0003 Klemmverbinder K1 Rotguss PN16 DN50 R/Rp 2**
Klemmverbinder DIN 8076 mit Außengewinde, Form K1 ohne Stützhülse, für Druckrohrleitung aus PE, aus Rotguss, Nenndruck 1,6 MPa (16 bar), DN 50 (63x5,8) R/Rp 2.
Menge: 2,000 St

**02.12.0004 Klemmverbinder K1 Rotguss PN16 DN32 R/Rp 1 1/4**
Klemmverbinder DIN 8076 mit Außengewinde, Form K1 ohne Stützhülse, für Druckrohrleitung aus PE, aus Rotguss, Nenndruck 1,6 MPa (16 bar), DN 32 (40x3,7) R/Rp 1 1/4.
Menge: 2,000 St

**02.12.0005 Kappe Rotguss TW DN 32**
Kappe, als Schraubfitting, aus Rotguss, für Rohrleitung aus PE100RC, für Trinkwasser kalt DIN 1988-200, DN 32
Menge: 2,000 St

**02.12.0006 Kappe Rotguss TW DN 50**
Kappe, als Schraubfitting, aus Rotguss, für Rohrleitung aus PE100RC, für Trinkwasser kalt DIN 1988-200, DN 50
Menge: 2,000 St

**02.12.0007 Epoxidharz-Kit Bohrlochkonservierung**
Bohrlochkonservierung
Epoxidharz bestehend aus zwei Komponenten mit Trinkwasserzulassung. Zur
Versiegelung des Betons/Bewährungsstahl
bei Kernlochbohrungen,
Alkalien- und Säurebeständigkeit.
Menge: 1,500 l

**02.12.0008 Einmessen Kennzeichnen Durchbrüche**
Einmessen und Kennzeichnen von Durchbrüchen.
Menge: 3,000 St

**02.12.0009 Kernbohrung Beton Durchm. 100-150mm T 25-30cm nicht schadstoffbelastet Geräteeinsatz mgl. Stoffe**
Kernbohrung, Untergrundfläche senkrecht, aus unbewehrtem Beton, Normalbeton, Bohrdurchmesser über 100 bis 150 mm, Bohrtiefe über 25 bis 30 cm, einschl. Lösen des Bohrkerns aus dem Gefüge, nicht schadstoffbelastet,
Abfall ist nicht gefährlich, Zuordnung LAGA Z 0 (uneingeschränkter Einbau), Wichte des Abbruchstoffes DIN EN 1991-1-1 24 kN/m3,
Geräteeinsatz ist möglich, max. Gesamtgewicht bis 5 t, Ausführung erschütterungsarm DIN 4150, lärmarm, Lärmpegel max. 80 dB(A), staubarm TRGS 559, Ausführung innerhalb des Bauwerks, Ausführung in allen Geschossen,
aufgenommene Stoffe sammeln, ohne Zerkleinerung, auf LKW des AN laden, transportieren, entsorgen, zum Lager oder zur Anlage nach Wahl des AN, Abfallschlüssel nach AVV (Abfallverzeichnis-Verordnung) 170101 Beton,
Vergütung der Entsorgung übernimmt AN.
Menge: 2,000 St

**02.12.0010 Kernbohrung Beton Durchm. 50-100mm T 25-30cm nicht schadstoffbelastet Geräteeinsatz mgl. Stoffe**
Kernbohrung, Untergrundfläche senkrecht, aus unbewehrtem Beton, Normalbeton, Bohrdurchmesser über 50 bis 100 mm, Bohrtiefe über 25 bis 30 cm, einschl. Lösen des Bohrkerns aus dem Gefüge, nicht schadstoffbelastet,
Abfall ist nicht gefährlich, Zuordnung LAGA Z 0 (uneingeschränkter Einbau), Wichte des Abbruchstoffes DIN EN 1991-1-1 24 kN/m3,
Geräteeinsatz ist möglich, max. Gesamtgewicht bis 5 t, Ausführung erschütterungsarm DIN 4150, lärmarm, Lärmpegel max. 80 dB(A), staubarm TRGS 559, Ausführung innerhalb des Bauwerks, Ausführung in allen Geschossen,
aufgenommene Stoffe sammeln, ohne Zerkleinerung, auf LKW des AN laden, transportieren, entsorgen, zum Lager oder zur Anlage nach Wahl des AN, Abfallschlüssel nach AVV (Abfallverzeichnis-Verordnung) 170101 Beton,
Vergütung der Entsorgung übernimmt AN.
Menge: 1,000 St

**02.12.0011 Mediendurchführung einfach Außenwand D 24-30cm Durchm. 100-150mm PE AD 50-63mm geschlossen**
Mediendurchführung, einfach, rund, für Trinkwasser DIN 1988-200,
in Außenwand, aus Beton, Wanddicke über 24 bis 30 cm, in vorh. Kernbohrung, Durchmesser über 100 bis 150 mm, Medienrohr aus Polyethylen PE, Außendurchmesser Medienrohr über 50 bis 63 mm, dicht gegen drückendes Wasser, geschlossene Ausführung.
Menge: 2,000 St

**02.12.0012 Mediendurchführung einfach Außenwand D 24-30cm Durchm. 100-150mm PE AD 25-50mm geschlossen**
Mediendurchführung, einfach, rund, für Trinkwasser DIN 1988-200,
in Außenwand, aus Beton, Wanddicke über 24 bis 30 cm, in vorh. Kernbohrung, Durchmesser über 100 bis 150 mm, Medienrohr aus Polyethylen PE, Außendurchmesser Medienrohr über 25 bis 50 mm, dicht gegen drückendes Wasser, geschlossene Ausführung.
Menge: 1,000 St

**02.12.0013 Trassenwarnband als Ortungsband**
Trassenwarnband Trinkwasser
als Ortungsband mit Metalleinlage
zur Markierung von Fernleitungstrassen
des Bandes ca. 40 cm über den Rohren
Aufschrift: "Achtung Trinkwasser"
Farbe: blau
Menge: 80,000 m

**Ausführungsbeschreibung 7 Hinweis**
*Vorbeschrieb Edelstahlrohr für Trinkwasser (LABS-frei)*
Anschluß in Zählerschacht herstellen

Mit den folgenden Positionen wird der Anschluss zwischen der, vom Versorger gestellten und installierten Zählergarnitur, endend mit KFR-Ventil und der in dieser Ausschreibung enthaltenen, weiterführenden PE-Erdleitung realisiert.

Edelstahl Rohrleitungssystem in den Abmessungen d = 12-108 mm aus nichtrostendem CrNiMo-Stahl, Werkstoff-Nr.: 1.4401 nach DIN EN 10088.
Systemprüfzeichen vom DVGW: DW-8501AT2552 für Trinkwasserinstallationssysteme nach DIN EN 806, DIN 1988, geprüft nach DVGW-Arbeitsblatt W 534: aktueller Fassung mit dem Nachweis der Zwangsundichtigkeit in unverpresstem Zustand, herzustellen mit folgenden Systemkomponenten:
Edelstahl-Systemrohre 1.4401 (CrNiMo-Stahl), d = 12-108 mm geprüft nach DVGW-Arbeitsblatt GW 541 und Werksnorm, erhöhter Molybdängehalt von mindestens 2,2 %, mit zusätzlich innen geglätteter Schweißnaht, lösungsgeglüht und blankgeglüht zur Erhöhung der Korrosionssicherheit, frei von lackbenetzungsstörenden Substanzen (LABS-frei bzw. silikonfrei), biegbar, Rohrenden hygienisch verschlossen, Rohrlänge 6 m.

Alle Edelstahl Systemrohre Edelstahl Pressfittings ohne Pressmuffenanschlüsse (z.B. Passbogen) werden frei von lackbenetzungsstörenden Substanzen (LABS-frei bzw. silikonfrei) ausgeliefert.

Edelstahl Pressfittings
d = 12-54 mm aus CrNiMo-Stahl, Werkstoff-Nr.: 1.4401 mit Pressindikator zur Erkennung nicht verpresster Verbindung vor der Druckprobe und Konturdichtringen aus Butylkautschuk (CIIR) schwarz. Der Dichtring erfüllt die Hygieneanforderungen wie z. B.  der KTW-Empfehlung (Kunststoffe im Trinkwasser) des Umweltbundesamtes und des DVGW Arbeitsblattes W 270. Die Fittings sind zur Verbesserung der Korrosionsbeständigkeit lösungsgeglüht und blankgeglüht.

Edelstahl Pressfittings d = 76,1-108 mm
aus CrNiMo-Stahl, Werkstoff-Nr.: 1.4401 mit Pressindikator zur Erkennung nicht verpresster Verbindung vor der Druckprobe und Rundschnurdichtring aus Butylkautschuk (CIIR) schwarz. Der Dichtring erfüllt die Hygieneanforderungen wie z. B.  der KTW-Empfehlung (Kunststoffe im Trinkwasser) des Umweltbundesamtes und des DVGW Arbeitsblattes W 270.
Die Fittings sind zur Verbesserung der Korrosionsbeständigkeit lösungsgeglüht und blankgeglüht.

Pressfittings LABS- frei (silikonfrei) sind einzeln verpackt und mit demAufdruck "LABS-frei" versehen.

Die Rohre, Fittings und Dichtungen sind zugelassen für die Desinfektion von Trinkwasser, gemäß der Liste der Aufbereitungsstoffe und Desinfektionsverfahren nach Trinkwasserverordnung

Für das ausgeschriebene Produkt liegt eine Haftungsübernahmevereinbarung zwischen dem Hersteller und dem ZVSHK bzw. dem BTGA vor.

Die Verarbeitung und Verlegung ist nach DIN EN 806, DIN EN 1717 und nationalen Ergänzungsnormen der Normenreihe DIN 1988, den herstellerspezifischen Vorschriften sowie der Einhaltung einschlägiger Normen durchzuführen. Die herstellerspezifischen Eigenschaften sind durch einen Nachweis zu bestätigen. Dichtheitsprüfung nach ZVSHK- Merkblatt, Spülen nach DIN EN 806-4 bzw. ZVSHK-Merkblatt

**02.12.0014 Rohr Stahl niro geschweißt TW AD 54mm WD 1,5mm Pressen**
Rohrleitung aus nichtrostenden Stahlrohren DVGW GW 541, geschweißt, Werkstoff-Nr 1.4401, Legierungszuschlag mind. 2,2 Gewichts-% Molybdän, für Trinkwasser DIN 1988-200, als Verteilungs- und Steigleitung, Außendurchmesser 54 mm, Wanddicke 1,5 mm, Verbindung durch Pressen, mit Verpresstkennzeichnung und Prüfsicherheit, einschl. Dichtungsmittel und Herstellen der Verbindungen, Form- und Verbindungsstücke werden gesondert vergütet, besondere Rohrbefestigungen werden gesondert vergütet, Verlegung in Gebäuden, Arbeitshöhe des Montageortes bis 3,5 m über der Standfläche des hierfür erforderlichen Gerüstes.
Menge: 2,000 m

**02.12.0015 Niro-Bogen 45-90 Grad AD 54 mm;**
Bogen, aus nichtrostendem Stahl, über 45 bis 90 Grad, für Rohrleitung aus nichtrostendem Stahl, Werkstoff-Nr 1.4401, Legierungszuschlag mind. 2,2 Gewichts-% Molybdän, für Trinkwasser DIN 1988-200, als Pressverbindung mit DVGW-Zertifizierung, mit Verpresstkennzeichnung und Prüfsicherheit, Außendurchmesser 54 mm.
Menge: 4,000 St

**02.12.0016 Niro-Muffe AD 54 mm;**
Muffe, mit Einsteckende, aus nichtrostendem Stahl, für Rohrleitung aus nichtrostendem Stahl, Werkstoff-Nr 1.4401, Legierungszuschlag mind. 2,2 Gewichts-% Molybdän, für Trinkwasser DIN 1988-200, als Pressverbindung mit DVGW-Zertifizierung, mit Verpresstkennzeichnung und Prüfsicherheit, Außendurchmesser 54 mm.
Menge: 1,000 St

**02.12.0017 Niro-Reduzierstück AD 54 x 35 mm;**
Reduzierstück, mit Einsteckende, aus nichtrostendem Stahl, für Rohrleitung aus nichtrostendem Stahl, Werkstoff-Nr 1.4401, Legierungszuschlag mind. 2,2 Gewichts-% Molybdän, für Trinkwasser DIN 1988-200, als Pressverbindung mit DVGW-Zertifizierung, mit Verpresstkennzeichnung und Prüfsicherheit, Außendurchmesser 54 mm, 2. Durchmesser 35 mm.
Menge: 1,000 St

**02.12.0018 T-Stück zylindr. IG Stahl niro TW Pressverbindung AD 54mm Rp1/2**
T-Stück, mit zylindrischem Innengewinde, aus nichtrostendem Stahl, für Rohrleitung aus nichtrostendem Stahl, Werkstoff-Nr 1.4401, Legierungszuschlag mind. 2,2 Gewichts-% Molybdän, für Trinkwasser DIN 1988-200, als Pressverbindung mit DVGW-Zertifizierung, mit Verpresstkennzeichnung und Prüfsicherheit, Außendurchmesser 54 mm, Gewindeanschluss Rp 1/2.
Menge: 1,000 St

**02.12.0019 Niro-Übergangsstück zylindr. IG AD 35 mm; Rp 1 1/4**
Übergangsstück, mit zylindrischem Innengewinde, aus nichtrostendem Stahl, für Rohrleitung aus nichtrostendem Stahl, Werkstoff-Nr 1.4401, Legierungszuschlag mind. 2,2 Gewichts-% Molybdän, für Trinkwasser DIN 1988-200, als Pressverbindung mit DVGW-Zertifizierung, mit Verpresstkennzeichnung und Prüfsicherheit, Außendurchmesser 35 mm, Gewindeanschluss Rp 1 1/4.
Menge: 2,000 St

**02.12.0020 Niro-Übergangsstück zylindr. IG AD 54 mm; Rp 2**
Übergangsstück, mit zylindrischem Innengewinde, aus nichtrostendem Stahl, für Rohrleitung aus nichtrostendem Stahl, Werkstoff-Nr 1.4401, Legierungszuschlag mind. 2,2 Gewichts-% Molybdän, für Trinkwasser DIN 1988-200, als Pressverbindung mit DVGW-Zertifizierung, mit Verpresstkennzeichnung und Prüfsicherheit, Außendurchmesser 54 mm, Gewindeanschluss Rp 2
Menge: 1,000 St

**02.12.0021 Rohrdoppelnippel Stahl niro TW AD 60,3mm 100mm**
Rohrdoppelnippel, aus nichtrostendem Stahl, Länge über 50 bis 100 mm, für Rohrleitung aus nichtrostendem Stahl, für Trinkwasser DIN 1988-200, Gewindeverbindung, Außendurchmesser 60,3 mm.
Menge: 1,000 St

**02.12.0022 Muffe zylindr. IG Stahl niro TW Gewindeverbindung AD 48,3mm**
Muffe, mit zylindrischem Innengewinde, aus nichtrostendem Stahl, für Rohrleitung aus nichtrostendem Stahl, für Trinkwasser DIN 1988-200, Gewindeverbindung, Außendurchmesser 48,3 mm.
Menge: 2,000 St

**02.12.0023 Reduziernippel kon. AG Stahl niro DN 40**
Reduziernippel, mit konischem Außengewinde, aus nichtrostendem Stahl, für Rohrleitung aus nichtrostendem Stahl, für Trinkwasser DIN 1988-200, Gewindeverbindung, DN 40
in allen Handelsausführungen
Menge: 2,000 St

**Ausführungsbeschreibung 8 Hinweis**
*Hinweis auf bestehende Montageschienen*
Rohrbefestigungen für Trinkwasserrohrleitungen
aus Edelstahl Pressystem
Als hängende, stehende oder seitliche Befestigung an
Beton Decken und Wände.
Einschl. je nach System
- Metalldübel
- Stockschrauben
- Mutter mit Beilagscheibe
- Herstellen von Bohrungen

Alle Befestigungsteile, Dübel, Muttern, Beilagscheiben,Gewindestäbe aus nichtrostendem Stahl

Dies gilt übergeordnet, d.h. für alle nachfolgend beschriebenen Befestigungen.

**02.12.0024 Rohrschelle Stahl niro L bis 0,5m DN50**
Rohraufhängung als Rohrschelle, aus nichtrostendem Stahl, mit schalldämmenden Einlagen, Anforderungen entsprechend DIN 4109-1, Länge Aufhängung bis 0,5 m, Befestigung mit Gewindestäben, mit bauaufsichtlich zugelassenen Dübeln, einschl. Bohrarbeiten, Befestigungsuntergrund Beton, Rohr aus nichtrostendem Stahl, DN 50, für Trinkwasser DIN 1988-200, Arbeitshöhe des Montageortes bis 3,5 m über der Standfläche des hierfür erforderlichen Gerüstes.
Menge: 4,000 St

**02.12.0025 Trasse einmessen einzeichnen in Lagepläne auf Datenträger**
Rohrverlegung, Anschlusspunkte und Leitungsverlauf
in 3 Ebenen einmessen, Bezugnehmend auf Gebäudeachsen
Einschl. Verlegetiefe und Gefälleangabe
einzeichnen in Lagepläne/Gebäudepläne auf Papier und Datenträger, Datenträgerübergabe 20 Werktage vor der Abnahme.
Menge: 1,000 psch

#### 02.13 Hydrantenleitung

*Hinweis: Ausführungshinweise erdverlegtes Duktiles Gußrohr*
Duktiles Gussrohr
verlegt in bauseitigen Graben abgeböscht
auf Sandbett
Verwendung als trocken Hydrantenleitung
Einschl. den notwendigen Zulassungsbescheiden.
Verlegung mit Gefälle zum Entwässerungspunkt
Einschl. Sandbettung Stärke ca. 10 bis 15 cm
Bettungsbreite ca. 60 bis 80 cm

Prüfdruck:
Vorprüfung: 16 bar
Hauptprüfung: 22 bar
Prüfmedium: Wasser

Rohrleitungsverlegung vor Ort vermessn und in Betsandsplan eingetragen

Endstücke nach Gebäudeeinführung frei verlegt

**02.13.0001 Muffendruckrohre aus duktilem Gusseisen DN 80**
Muffendruckrohre aus duktilem Gusseisen nach DIN EN 545 mit TYTON
Steckmuffen-Verbindung nach DIN 28603, inkl. TYTON-Dichtung aus EPDM und
DVGW-Baumusterprüfzertifikat nach GW 337 mit Umweltproduktdeklaration (EPD verifiziert).
Gütezeichen RAL - GZ 699 oder gleichwertig.

In Einzelbaulängen zwischen 0,75 m bis 6 m

DN 80

Auskleidung: Zementmörtel auf Basis Hochofenzement
Umhüllung: BioZinalium-Überzug bestehend aus Zink-Aluminium-Legierung (ZnAl85-15)
mit Kupfer (Cu)angereichert, mind. 400g/m² und blauer Aquacoat-Deckbeschichtung
Menge: 110,000 m

**02.13.0002 Passstück Muffendruckrohre aus duktilem Gusseisen DN 80**
Passstück Muffendruckrohre aus duktilem Gusseisen nach DIN EN 545 mit TYTON
Steckmuffen-Verbindung nach DIN 28603, inkl. TYTON-Dichtung aus EPDM und
DVGW-Baumusterprüfzertifikat nach GW 337 mit Umweltproduktdeklaration (EPDverifiziert).
Gütezeichen RAL - GZ 699 oder gleichwertig.

In Einzelbaulängen zwischen 0,75 m bis 6 m

DN 80

Auskleidung: Zementmörtel auf Basis Hochofenzement
Umhüllung: BioZinalium-Überzug bestehend aus Zink-Aluminium-Legierung (ZnAl85-15)
mit Kupfer (Cu)angereichert, mind. 400g/m² und blauer Aquacoat-Deckbeschichtung
Menge: 8,000 m

**02.13.0003 Doppelmuffenbogen (MMK-Stück) DN 80 11-45 Grad**
Doppelmuffenbogen (MMK-Stück)
aus duktilem Gusseisen nach
DIN EN 545 bzw. DIN 28650 oder Werksnorm mit TYTON-Steckmuffen-Verbindung
nach DIN 28603,
inkl. TYTON-Dichtungen aus EPDM und DVGW
Baumusterprüfzertifikat nach GW 337 mit Umweltproduktdeklaration (EPD verifiziert).
Gütezeichen RAL - GZ 699 oder gleichwertig.
Winkelgrade 11 bis 45 Grad
Einschl. Dichtring

DN 80

Auskleidung: Zementmörtel auf Basis Hochofenzement
Umhüllung: BioZinalium-Überzug bestehend aus Zink-Aluminium-Legierung (ZnAl85-15)
mit Kupfer (Cu) angereichert, mind. 400g/m² und blauer Aquacoat-Deckbeschichtung
Einschl. Beton-Wiederlager nach Hersteller und Verelegevorschrift
Menge: 6,000 St

**02.13.0004 Doppelmuffenbogen (MMK-Stück) DN 80 90 Grad**
Doppelmuffenbogen (MMK-Stück)
aus duktilem Gusseisen nach
DIN EN 545 bzw. DIN 28650 oder Werksnorm mit TYTON-Steckmuffen-Verbindung
nach DIN 28603,
inkl. TYTON-Dichtungen aus EPDM und DVGW
Baumusterprüfzertifikat nach GW 337 mit Umweltproduktdeklaration (EPD verifiziert).
Gütezeichen RAL - GZ 699 oder gleichwertig.
Winkelgrade 90 Grad
Einschl. Dichtring

DN 80

Auskleidung: Zementmörtel auf Basis Hochofenzement
Umhüllung: BioZinalium-Überzug bestehend aus Zink-Aluminium-Legierung (ZnAl85-15)
mit Kupfer (Cu) angereichert, mind. 400g/m² und blauer Aquacoat-Deckbeschichtung
Einschl. Beton-Wiederlager nach Hersteller und Verlegevorschrift
Menge: 2,000 St

**02.13.0005 Muffenbogen (MK-Stück) DN 80 11-45 Grad**
Muffenbogen (MK-Stück)
aus duktilem Gusseisen nach
mit Einsteckende
DIN EN 545 bzw. DIN 28650 oder Werksnorm mit TYTON-Steckmuffen-Verbindung
nach DIN 28603,
inkl. TYTON-Dichtungen aus EPDM und DVGW
Baumusterprüfzertifikat nach GW 337 mit Umweltproduktdeklaration (EPD verifiziert).
Gütezeichen RAL - GZ 699 oder gleichwertig.
Winkelgrade 11 bis 45 Grad
Auskleidung: Zementmörtel auf Basis Hochofenzement
Umhüllung: BioZinalium-Überzug bestehend aus Zink-Aluminium-Legierung (ZnAl85-15)
mit Kupfer (Cu) angereichert, mind. 400g/m² und blauer Aquacoat-Deckbeschichtung
Einschl. Dichtring

DN 80

Einschl Beton-Wiederlager nach Hersteller und Verlegevorschrift
Menge: 3,000 St

**02.13.0006 Muffenbogen (MK-Stück) DN 80 90 Grad**
Muffenbogen (MK-Stück)
aus duktilem Gusseisen nach
mit Einsteckende
DIN EN 545 bzw. DIN 28650 oder Werksnorm mit TYTON-Steckmuffen-Verbindung
nach DIN 28603,
inkl. TYTON-Dichtungen aus EPDM und DVGW
Baumusterprüfzertifikat nach GW 337 mit Umweltproduktdeklaration (EPD verifiziert).
Gütezeichen RAL - GZ 699 oder gleichwertig.
Winkelgrade 90 Grad
Auskleidung: Zementmörtel auf Basis Hochofenzement
Umhüllung: BioZinalium-Überzug bestehend aus Zink-Aluminium-Legierung (ZnAl85-15)
mit Kupfer (Cu) angereichert, mind. 400g/m² und blauer Aquacoat-Deckbeschichtung
Einschl. Dichtring

DN 80

Einschl Beton-Wiederlager nach Hersteller und Verlegevorschrift
Menge: 4,000 St

**02.13.0007 Doppelmuffenstück mit Flanschabzweig 90° (MMA-Stück) DN 80**
Doppelmuffenstück mit Flanschabzweig 90° (MMA-Stück)
aus duktilem Gusseisen
nach DIN EN 545 oder Werksnorm mit TYTON-Steckmuffen-Verbindung nach DIN
28603 bzw. Flansch nach DIN EN 1092-2, inkl. TYTON-Dichtungen aus EPDM und
DVGW-Baumusterprüfzertifikat nach GW 337 mit Umweltproduktdeklaration (EPD
verifiziert). Gütezeichen RAL - GZ 699 oder gleichwertig.
Auskleidung: Zementmörtel auf Basis Hochofenzement
Umhüllung: BioZinalium-Überzug bestehend aus Zink-Aluminium-Legierung (ZnAl85-15)
mit Kupfer (Cu) angereichert, mind. 400g/m² und blauer Aquacoat-Deckbeschichtung
Einschl. Dichtring

DN 80

Einschl. Beton-Wiederlager nach Hersteller und Verlegevorschrift
Menge: 2,000 St

**02.13.0008 Einflansch-Stück (F-Stück) aus duktilem Gusseisen DN 80**
Einflansch-Stück (F-Stück) aus duktilem Gusseisen nach DIN EN 545 für TYTON
Steckmuffen-Verbindung nach DIN 28603, bzw. mit Flansch nach DIN EN 1092-2
und DVGW-Baumusterprüfzertifikat nach GW 337 mit Umweltproduktdeklaration
(EPD verifiziert).
Auskleidung: Zementmörtel auf Basis Hochofenzement
Umhüllung: BioZinalium-Überzug bestehend aus Zink-Aluminium-Legierung (ZnAl85-15)
mit Kupfer (Cu) angereichert, mind. 400g/m² und blauer Aquacoat-Deckbeschichtung
Einschl. Dichtring

DN 80
Menge: 2,000 St

**02.13.0009 EU - Flanschmuffenstück DN 80**
EU - Flanschmuffenstück
SMU-Muffe, mit Schraubring,
mit Gleit- oder Dichtring
Umhüllung: BioZinalium-Überzug bestehend aus Zink-Aluminium-Legierung (ZnAl85-15)
mit Kupfer (Cu) angereichert, mind. 400g/m² und blauer Aquacoat-Deckbeschichtung
DN 80
Menge: 2,000 St

**02.13.0010 X - Blindflansch DN 80**
X -  Blindflansch
einschl. Dichtung und Edelstahlschrauben mit Muttern
Umhüllung: BioZinalium-Überzug bestehend aus Zink-Aluminium-Legierung (ZnAl85-15)
mit Kupfer (Cu) angereichert, mind. 400g/m² und blauer Aquacoat-Deckbeschichtung
DN 80
Menge: 1,000 St

**02.13.0011 XG - Blindflansch DN 80 x 1 Zoll**
XG -  Blindflansch
einschl. Dichtung und Edelstahlschrauben mit Muttern
Umhüllung: BioZinalium-Überzug bestehend aus Zink-Aluminium-Legierung (ZnAl85-15)
mit Kupfer (Cu) angereichert, mind. 400g/m² und blauer Aquacoat-Deckbeschichtung
DN 80 x 1 Zoll
Menge: 1,000 St

**02.13.0012 XG - Gewindeflansch DN 80 x 2 Zoll**
XG - Gewindeflansch
einschl. Dichtung und Edelstahlschrauben mit Muttern
Umhüllung: BioZinalium-Überzug bestehend aus Zink-Aluminium-Legierung (ZnAl85-15)
mit Kupfer (Cu) angereichert, mind. 400g/m² und blauer Aquacoat-Deckbeschichtung
DN 80 x 2 Zoll
Menge: 1,000 St

**02.13.0013 EU - Flanschmuffenstück SMU-Muffe, mit Schraubring DN 80**
EU - Flanschmuffenstück
SMU-Muffe, mit Schraubring
Umhüllung: BioZinalium-Überzug bestehend aus Zink-Aluminium-Legierung (ZnAl85-15)
mit Kupfer (Cu) angereichert, mind. 400g/m² und blauer Aquacoat-Deckbeschichtung
DN 80
Übergang von Gussrohr auf Edelstahl Pressrohr
Menge: 2,000 St

**02.13.0014 Rohrdoppelnippel Stahl niro TW Gewindeverbindung AD 33,7mm**
Rohrdoppelnippel, aus nichtrostendem Stahl, Länge über 50 bis 100 mm, für Rohrleitung aus nichtrostendem Stahl, für Trinkwasser DIN 1988-200, Gewindeverbindung, Außendurchmesser 33,7 mm.
Menge: 5,000 St

**02.13.0015 Muffe zylindr. IG Stahl niro TW Gewindeverbindung AD 33,7mm**
Muffe, mit zylindrischem Innengewinde, aus nichtrostendem Stahl, für Rohrleitung aus nichtrostendem Stahl, für Trinkwasser DIN 1988-200, Gewindeverbindung, Außendurchmesser 33,7 mm.
Menge: 2,000 St

**02.13.0016 Entleerungsarmatur Kugelhahn Rotguss PN6 DN25**
Entleerungsarmatur, als Kugelhahn, für Wasser bis 90 Grad C, mit Verschlusskappe und Kette, Gehäuse aus Rotguss, weich dichtend, mit Gewindeanschluss, Nenndruck 0,6 MPa (6 bar), DN 25.
Menge: 1,000 St

**02.13.0017 Rohrschelle Stahl verz L bis 0,5m DN50**
Rohraufhängung als Rohrschelle, aus verzinktem Stahl, mit schalldämmenden Einlagen, Anforderungen entsprechend DIN 4109-1, Länge Aufhängung bis 0,5 m, Befestigung mit Gewindestäben, mit bauaufsichtlich zugelassenen Dübeln, einschl. Bohrarbeiten, Befestigungsuntergrund Mauerwerk, Rohr aus nichtrostendem Stahl, DN 50, Arbeitshöhe des Montageortes bis 3,5 m über der Standfläche des hierfür erforderlichen Gerüstes.
Menge: 4,000 St

**02.13.0018 Einmessen Kennzeichnen Durchbrüche**
Einmessen und Kennzeichnen von Durchbrüchen.
Menge: 4,000 St

**02.13.0019 Kernbohrung Beton Durchm. 50-100mm T 20-25cm Geräteeinsatz mgl. nicht schadstoffbelastet**
Kernbohrung, Untergrundfläche aus unbewehrtem Beton / Mauerwerk, Bohrdurchmesser über 50 bis 100 mm, Bohrtiefe über 20 bis 25 cm, Wichte des Abbruchstoffes DIN EN 1991-1-1 24 kN/m3, Arbeitshöhe bis 4 m,
Geräteeinsatz ist möglich, max. Gesamtgewicht bis 150 kg, Ausführung innerhalb des Bauwerks, Ausführung im  UG-3.OG,
aufgenommene Stoffe sammeln, ohne Zerkleinerung, auf LKW des AN laden,
Abfall ist nicht gefährlich, nicht schadstoffbelastet, Zuordnung Z 0 (uneingeschränkter Einbau),
die Entsorgung ist im Einheitspreis zu berücksichtigen.
Menge: 4,000 St

**02.13.0020 Epoxidharz-Kit Bohrlochkonservierung**
Bohrlochkonservierung
Epoxidharz bestehend aus zwei Komponenten mit Trinkwasserzulassung. Zur
Versiegelung des Betons/Bewährungsstahl
bei Kernlochbohrungen,
Alkalien- und Säurebeständigkeit.
Menge: 0,500 l

**02.13.0021 Mediendurchführung einfach Außenwand D 24-30cm Durchm. 100-150mm PE AD 63-110mm geschlossen**
Mediendurchführung, einfach, rund, für Trinkwasser DIN 1988-200,
in Außenwand, aus Beton, Wanddicke über 24 bis 30 cm, in vorh. Kernbohrung, Durchmesser über 100 bis 150 mm, Medienrohr aus Polyethylen PE, Außendurchmesser Medienrohr über 63 bis 110 mm, dicht gegen drückendes Wasser, geschlossene Ausführung.
Menge: 2,000 St

**02.13.0022 Trassenwarnband als Ortungsband**
Trassenwarnband Trinkwasser
als Ortungsband mit Metalleinlage
zur Markierung von Fernleitungstrassen
des Bandes ca. 40 cm über den Rohren
Aufschrift: "Achtung Trinkwasser"
Farbe: blau
Menge: 110,000 m

*Hinweis: Schachtbauwerke*

**02.13.0023 Anschluß und Entleerschacht mit Sickerpapckung DN 1000**
Kanalschacht Als Entleerungsschacht
Innendurchmesser: 1,0 m, Schachttiefe: bis ca. 1,30 m,
(gemessen von OK-Schachtdeckel bis UK-Rohrsohle)
aus Fertigbetonringen, bestehend aus:
- Schachtabdeckung, geruchssicher
  mit eingebauten Gussring in Betonrahmen,
  Klasse:  D 400; Durchmesser: 625 mm
  mit Belüftung und Schmutzfang
- Schachtausgleichsring, verschiebesicher,
- Schachtkonus, exzentrisch mit Einstiegsöffnung
  D 625 mm,
- Schachtringe, Höhe 250 - 1000 mm
- Schachtunterteil offen als Sikerschacht
- mit Sickerpackung Stärke bis ca. 1,0 m
auf gesamter Schachtgrundfläche
- aus versickerungsfähigem Kies

Arbeitsraumtiefe bis 2,0 m
Arbeitsraum mit Verbau
Menge: 1,000 St

**02.13.0024 Edelstahl Blech**
Edelstahl Blech
Kreuzschliff
Stärke 5 mm
Breite bis ca. 200 mm
Länge bis ca. 1000 mm
mit ca. 10 Bohrungen ca. 8 mm
Kegelgesenkt
Als Abdeckblech
Menge: 1,000 St

**02.13.0025 Korrosionsschutzband**
Korrosionsschutzband
kaltverarbeitete
auf Basis von Petrolatum mit
einem innenliegenden widerstands
fähigen Polypropylen-Vlies.
dauerhaften Korrosionsschutz von
metallischen Bauteilen, Armaturen,
Flanschen, Rohrleitungen und
Rohrleitungsbauteilen.
lösemittel- und geruchsfrei.
gute Beständigkeit gegen Säuren,
Salze und alkalische Bestandteile
überlappende Umwicklung
Selbstklebend
für den Einsatz im Erdreich
Als Korrosions und Steinschutz
Doppellagig gewickelt
Dicke ca. 1,0 bis 1,3 mm
Bandbreite 50 mm
Abrechnung in Rollen
Menge: 4,000 Roll

**02.13.0026 Trasse einmessen einzeichnen in Lagepläne auf Datenträger**
Rohrverlegung, Anschlusspunkte und Leitungsverlauf
in 3 Ebenen einmessen, Bezugnehmend auf Gebäudeachsen
Einschl. Verlegetiefe und Gefälleangabe
einzeichnen in Lagepläne/Gebäudepläne auf Papier und Datenträger, Datenträgerübergabe 20 Werktage vor der Abnahme.
Menge: 1,000 psch

#### 02.14 Beton und Stahl

**02.14.0001 Ortbeton der Sauberkeitsschicht**
Ortbeton der Sauberkeitsschicht
in Einzel Kleinmengen
als Untergrund waagrecht
obere Betonfläche waagrecht, aus unbewehrten Beton als Normalbeton DIN 1045-2
Druckfestigkeitsklasse: C8/10
Expositionsklasse: X0
Konsistenzklasse: C1/F3
Größtkorn: 16 mm
Dicke: ca. 15-20 cm
Menge: 28,000 m2

**02.14.0002 Ortbeton für Fundamente**
Ortbeton für Gerätefundament
in Einzel - Kleinmengen
als Gerätefundament waagrecht
obere Betonfläche waagrecht,
aus bewehrten Beton
als Normalbeton DIN 1045-2
Druckfestigkeitsklasse: C8/10
Expositionsklasse: XC2, XA1, WF0
Konsistenzklasse: F3
Größtkorn: 16 mm
Menge: 1,500 m3

**02.14.0003 Bewehrung (Stabstahl)**
Bewehrung (Stabstahl)
Bewehrung (Stabstahl in Einzelfundament) nach Verlegeplan liefern und verlegen.
Nenndurchmesser: 8, 12, 14, 16
Betonstahl: B500A (nach DIN 488-2)
Übergreifungsstöße: l0 = 0,60m (bis ø 12mm)
l0 = 1,10m (bis ø 16mm)
bei gute Verbundbedingungen (nach DIN EN 1992-1-1)
Anstandshalter sind mit einzukalkulieren.
Menge: 40,000 kg

**02.14.0004 Einzelfundamentschalung**
Einzelfundamentschalung
als Deckschalung
im Freien
im Erdreich
im Graben geböscht
keien verlorene Schalung
Schalungshaut ohne Anforderung
nach Schalungsplan
aus Holz
mit Schalungstafeln
Kanten 45 Grad abgeschägt
Oberfläche Kellengeglätte
Abweichung Oberfläche Neigung unter 1 %
Menge: 5,000 m2

#### 02.15 Elektro Erdung

**02.15.0001 Markierung Trasse Kabelwarnband**
Markierung von Kabeltrassen
mit Kabelwarnband,
in Trassenmitte,
verlegen 40 cm über Rohr.
Menge: 760,000 m

**02.15.0002 Kabelschutzrohr aus PE DN 160 flexibel**
Kabelschutzrohr aus PE  DN 160 flexibel
Druckbeanspruchung Typ 450 und Schlagfestigkeit N nach
DIN EN 50626-1 (DIN EN 61386-24 bis 21.07.2026); unter Beachtung der EN 1610.
Menge: 410,000 m

**02.15.0003 Bogen 45 ,90 Grad**
Kabelschutzrohr PE  Bogen DN 160, Grad 45, 90
Menge: 50,000 St

**02.15.0004 Doppelsteckmuffe sanddicht**
Kabelleerohr PE  flexibel  DN 160 Doppelsteckmuffe sanddicht
Menge: 50,000 St

**02.15.0005 Passschnitte PE -Rohren herstellen**
Passschnitte Rohrleitungen aus PE -Rohren herstellen
DN 160
Menge: 75,000 St

**02.15.0006 Kabelschutzrohr aus PE DN 110 flexibel**
Kabelschutzrohr aus PE  DN 110 flexibel
DIN EN 50086-2-4  einbauen,  DIN EN 1610, DWA-A 139, ZTV A-StB 97, Verlegeanleitung A 515 und A 535
Menge: 350,000 m

**02.15.0007 Bogen 45 ,90 Grad**
Kabelschutzrohr PE  Bogen DN 110, Grad 45, 90
Menge: 50,000 St

**02.15.0008 Doppelsteckmuffe sanddicht**
Kabelleerohr PE  flexibel  DN 110 Doppelsteckmuffe sanddicht
Menge: 50,000 St

**02.15.0009 Passschnitte PE -Rohren herstellen**
Passschnitte Rohrleitungen aus PE -Rohren herstellen
DN 75-110
Menge: 75,000 St

**02.15.0010 Profilstahlkonstruktion Zur Befestigung von 4x Spiralschlauch an der Wand**
Profilstahlkonstruktion für Stütz-, Hänge-, Trag- und Sonderkonstruktion, einschl. Befestigungsmaterial inkl. Injektions,- und Klebedübel
für Kabelpritschen PVC-Kanäle, Stahlpanzerrohre, Leuchten, Befestigung von Rohren inklusiv Rohrschellen und systemgebundenem Zubehör in kaltprofiliert,
Ausführung Nichtrostender Stahl, einschl. statischer Berechnung und statischem Nachweis.
Abrechnung mit den Einheitsgewichten der zutreffenden DIN-Normen, liefern und betriebsfertig montieren.
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Menge: 1,000 psch

**02.15.0011 Kabelaufbauschacht Schacht A und B**
Schacht A und B EBA – Typzulassung bis zu einer Einbautiefe von 3,65 m
145 x 120 cm im Lichten / 165 x 140 cm Außenmaß
Beton: C35/45 DIN 1045
Unterbau bemessen nach DIN Fachbericht 101 für Einwirkungen aus:
- Straßenverkehr (max. 100 kN Radlast)
Schachtabdeckung nach DIN EN 124 und DIN 1229
Klasse B 125

Bestehend aus
1 Satz (4 Stück) Stahldollen d = 10 mm
1 Bodenplatte mit Sickerloch, 16 cm
2 Unterrahmen 40 cm hoch mit Aussparungen
5 Verschlussplatten aus Beton
1 Kabeleinführungsplatte mit 4 Muffen (DN 110)
1 Zwischenrahmen, 40 cm hoch
1 Deckenplatte mit Einstiegsöffnung 140/70 cm i. L., 16 cm hoch
Schachtabdeckung 140/70 cm im Lichten, bestehend aus:
1 Deckelrahmen mit Graugusseinfassung, 12 cm hoch
1 Deckel mit Betonfüllung in Graugusseinfassung mit Lüftungsrost
1 Deckel mit Betonfüllung in Graugusseinfassung ohne Lüftungsrost, Klasse B125

Die Fugen zwischen den Bauteilen sind Zementmörtel (MG III)
auszubilden.
Liefern und betriebsfertig mit alle Einführungsarbeiten und Vergrößerungen für Rohreinführung herstellen.
einschl. Betonbett  C12/15 Dicke 20 cm versetzen.
Kabelzugrohre einführen und fachgerecht verschliessen
Menge: 2,000 St

**02.15.0012 Kabelaufbauschacht Schacht C-E**
Schacht C; D; E
Aufbauschacht Größe V
EBA Typzulassung bis zu einer Einbautiefe von 2,70m
145x80 cm im Lichten / 165x100cm Außenmaß
Beton C35/45 Din 1045
Unterbau bemessen nach Din Fachbericht 101 für Einwirkungen aus:
Straßenverkehr (max 100kn Radlast)
Schachtabdeckung nach Din EN 124 und Din 1229 Klasse D 400

Bestehend aus:
1 Satz (4 Stück) Stahldollen d 10 mm
1 Bodenplatte, 10 cm
2 Unterrahmen 40 cm hoch mit Aussparung
6 Kabeleinführungsplatten aus Beton mit PVC-Muffen
2 Verschlussplatten aus Beton
1 Zwischenrahmen 42 cm hoch
1 Deckenplatte mit Einstigsöffnung 140/70 cm i.L. 20 cm hoch
1 Deckelrahmen in Wateenstahleinfassung 12 cm hoch 2-seitig aufdübelbar
1 Deckel mit Betonfüllung in Wateenstahleinfassung mit Lüftungsrost
1 Deckel mit Betonfüllung in Wateenstahleinassung ohne Lüftungsrost Klasse D 400
Inkl. Verschlussbecher für offene Rohreinführungen
Die Fugen zwischen den Bauteilen sind mit Zementmörtel (MG III)
Liefern und Betriebsfertig mit alle Einführungsarbeiten und Vergrößerungen herstellen.
einschl. Betonbett  C12/15 Dicke 20 cm versetzen.
Kabelzugrohre einführen und fachgerecht verschliessen
Menge: 3,000 St

**02.15.0013 Kabelaufbauschacht Schacht F**
Schacht F
Aufbauschacht
EBA Typzulassung bis zu einer Einbautiefe von 2,70m
100/80 cm im Lichten / 120x100cm Außenmaß
Beton C35/45 Din EN 1992-1-1
Unterbau bemessen nach Din Fachbericht 101 für Einwirkungen aus:
Straßenverkehr (max 100kn Radlast)
Schachtabdeckung nach Din EN 124 und Din 1229 Klasse D 400

Bestehend aus:
1 Satz (4 Stück) Stahldollen d 10 mm
1 Bodenwanne, 100/80/20 cm
2 Kastenrahmen mit Aussparung  100/80/40 cm
2 Kabeleinführungsplatten 6fach inkl. Verschlussbecher
2 Verschlussplatten aus Beton
1 Oberrahmen 100/80/17 cm hoch
1 Schachtabdeckung 70/70/12 cm i.L. Klasse D400 ohne Lüftung
Die Fugen zwischen den Bauteilen sind mit Zementmörtel (MG III)
Liefern und Betriebsfertig mit alle Einführungsarbeiten und Vergrößerungen herstellen.
einschl. Betonbett  C12/15 Dicke 20 cm versetzen.
Kabelzugrohre einführen und fachgerecht verschliessen
Menge: 1,000 St

**Ausführungsbeschreibung 9 Allgemeiner Vortext**
*Erdungsanlage*
Einbringung des Ring- und Fundamenterder im Zuge der Tiefbau- und Galabau-Arbeiten.
Die Arbeiten sind von einer Blitzschutzfachkraft oder Elektrofachkraft mit Zusatzausbildung zu überwachen.
Die Anlage ist nach den aktuell gültigen Fassungen folgender Normen zu erstellen:
DIN EN 62305, VDE 0185-305, DIN 18014, DIN VDE 0100-410, DIN VDE 0100-540
Verbindungen aller Kreuzungspunkte und Anbindungen an die Bewehrungen. Montage der Anschlussfahnen für die späteren Anbindungen der äußeren Blitzschutzanlage
(Blitzschutzklasse 3).
Montage der inneren Erdungsfestpunkte für die spätere Anbindung des Potentialausgleiches.
Alle erdfühligen bzw. aus dem Beton ins Erdreich führenden
Leitungen/Klemmen, sowie alle Anschlussfahnen und Erdungsfestpunkte, sind in NIRO V4A, Werkstoff-Nr. 1.4571 oder 1.4404 auszuführen.
Übergänge zwischen gegeneinander nicht abgedichteten Einzelfundamenten oder Betonfertigteilen sind ebenfalls in NIRO V4A zu erstellen.
Leitungen/Klemmen in Bauteilen die allseitig mindestens von
5 cm Beton umschlossen sind, werden ebenfalls in NIRO V4A ausgeführt.
Die Leistungen sind nach Baufortschritt in einzelnen Abschnitten auszuführen. Dies ist bei den Einheitspreisen zu berücksichtigen.

**02.15.0014 Erdung V4A**
Ringerder Rund-Edelstahl V4A 10mm liefern+in vorhandenen  Graben velegen
Erdungsanlage in vorhandenen 80 cm tiefen Graben einlegen, kompl. mit allen Anschluss-, Verbindungs- und Kreuzklemmen, sowie Korrosionsschutzbinde, liefern und montieren als:
Ringerder Rund-Edelstahl 10 mm ø, nicht rostend, Werkstoff Nr. 1.4571 (V4A)
Menge: 100,000 m

**02.15.0015 Tiefenerder Niro (V4A)**
Erdeinführungsstange NIRO V4A 16/1500mm mit Klemme und  Halter liefern+ montieren
Erdeinführung zum Verbinden der Ableitungsanlage mit der Erdungsanlage, kompl. mit Trenn-, Verbindungsklemme, Korrosionsschutzbinde und allem Zubehör liefern und montieren als:
Erdeinführungsstange aus Niro (V4A), 16 mm, Länge 1500 mm.
Menge: 10,000 Stk

**02.15.0016 Kabel bauseits/Leerrohr**
Kabel/Erdkabel vom AG beigestellt in Zugrohre einziehen.
Menge: 760,000 m

#### 02.16 KABELTRASSEN UND ELEKTROARBEITEN

**02.16.0001 Probebohrung für Kernbohrung d=10mm**
Probebohrung für Kernbohrung in der Wand aus Stahlbeton, Bohrdurchmesser 10mm, Bohrtiefe über 25 bis 30 cm.
Menge: 4,000 St

**02.16.0002 Kernbohrung Wand Stahlbeton Bestandsgebäude**
Kernbohrung  in der Gebäudewand aus Stahlbeton herstellen, Bohrdurchmesser 150 mm, einschl. Lösen des Bohrkerns aus dem Gefüge und Bohrkern entsorgen einschließlich Gebühren.
Durchmesser: für Rohrdichtsatz für Leerrohr DN 110.
Bohrung erfolgt bis in Tiefe von 1m.
Inkl. Beistellung Bohrwasser.
Inkl. Anzeichnen und Abstimmung mit Bauleitung der Lage der Bohrung
Menge: 4,000 St

**02.16.0003 Kunststoffflansch**
Kunststoffflansch zum nachträglichen Andübeln über Kernbohrungen bzw. zum Anschrauben auf Gehäusen. Ermöglicht den gas- und wasserdichten Anschluss von Systemabdichtungen für Kabel und Kabelschutzrohre.
Maße: Länge x Breite: 235 x 235 mm; empfohlener Achsabstand der Kernbohrungen: 250 mm; Aufbau vor der Wand inklusive Flächendichtung: 63 mm
Werkstoff: Flächendichtung: EPDM; Befestigungselemente: V4A (AISI 316L); Flansch: glasfaserverstärktes Polyamid
Lastfall: WU-Beton Beanspruchungsklasse 1; WU-Beton Beanspruchungsklasse 2; Wassereinwirkungsklasse DIN 18533 W1.1-E; Wassereinwirkungsklasse DIN 18533 W1.2-E; Wassereinwirkungsklasse DIN 18533 W2.1-E
Dichtheit: gas- und wasserdicht bis 2,5 bar
Liefern, montieren, abdichten mit Dichtmasse
Menge: 4,000 St

**02.16.0004 Systemdeckel mit Kaltschrumpftechnik**
Systemdeckel zum Einsatz in Dichtpackung und Kunststoffflansch HSI 150. Kaltschrumpfmuffen mit großem Anwendungsbereich, werkzeugloses Schrumpfen vom Systemdeckelstutzen auf das Kabelschutzrohr, besonders schonend für dünnwandige bzw. temperaturempfindliche Rohre.
Werkstoff: Systemdeckel: Polycarbonat; Spannmutter: PC/PBT Blend; Kaltschrumpfschlauch: EPDM
Systemdeckel mit Kaltschrumpftechnik für gewellte Kabelschutzrohre.
Dichtheit: gas- und wasserdicht bis 0,5 bar
Rohr(mm): 110
Eigenschaften: mechanische Fixierung (Bajonett) und Abdichtung (Spannmutter) wirken unabhängig; Bajonettsystem mit Rücksperre und Konterverschraubung (Sicherung gegen selbstständiges Öffnen)
Liefern, montieren, Anschluß des Rohres im Graben mit Durchmesser 110mm.
Menge: 4,000 St

**02.16.0005 Wurzel-/und Rhizomsperre verlegen**
Wurzel-/und Rhizomsperre  verlegen
Überlappung mindestens 50 cm Verklebung mit
Klebeband und Längenanpassung
Stärke 2,0 mm  Höhe 1500 mm
Material: PP  Einzellängen 1500 mm
Menge: 40,000 m

**02.16.0006 Markierung Trasse Kabelwarnband**
Markierung von Kabeltrassen
mit Kabelwarnband,
in Trassenmitte,
verlegen 40 cm über Rohr.
Menge: 150,000 m

**02.16.0007 Kabelschutzrohr aus PE DN 110 flexibel**
Kabelschutzrohr aus PE  DN 110 flexibel
DIN EN 50086-2-4  einbauen,  DIN EN 1610, DWA-A 139, ZTV A-StB 97, Verlegeanleitung A 515 und A 535
Menge: 150,000 m

**02.16.0008 Bogen 45 ,90 Grad**
Kabelschutzrohr PE  Bogen DN 110, Grad 45, 90
Menge: 50,000 St

**02.16.0009 Doppelsteckmuffe sanddicht**
Kabelleerohr PE  flexibel  DN 110 Doppelsteckmuffe sanddicht
Menge: 50,000 St

**02.16.0010 Passschnitte PE -Rohren herstellen**
Passschnitte Rohrleitungen aus PE -Rohren herstellen
DN 75-110
Menge: 75,000 St

**02.16.0011 Kabelschutzrohr mit Zugdraht aus PE DN 75 flexibel**
Kabelschutzrohr mit Zugdraht aus PE  DN 75 flexibel
DIN EN 50086-2-4  einbauen,  DIN EN 1610, DWA-A 139, ZTV A-StB 97, Verlegeanleitung A 515 und A 535
Menge: 50,000 m

**02.16.0012 Kabelleerohr PE flexibel Doppelsteckmuffe sanddicht**
Kabelleerohr PE  flexibel DN 75 Doppelsteckmuffe sanddicht mit Profildichtung
Menge: 25,000 St

**02.16.0013 Verschlußstopfen, wasserdicht**
Verschlußstopfen DA 75 liefern und
einbauen. WD Verschlußstopfen (Blinddeckel).
Menge: 15,000 St

**02.16.0014 Passschnitte Rohrleitungen aus PE -Rohren herstellen**
Passschnitte Rohrleitungen aus PE -Rohren herstellen
DN bis 75
Menge: 25,000 St

**02.16.0015 Kabelpaket jeder Art sichern, bis 10 Kabel**
Freigelegte Kabel jeder Art (Strom, Telekommunikation, Signal, etc.) bzw. Kabelschutzrohre sichern durch Aufhängen, Abstützen oder durch Kabelbrücke, einschl. der Erschwernisse bei Erd- und Verbauarbeiten.
Kabelpaket bis 10 Kabel bzw. Kabelschutzrohre.
Beim Verfüllen der Baugrube ordnungsgemäß verlegen, einschl. Aufnehmen und wieder Einbringen der Kabelabdecksysteme, Kabelschutzrohre, Trassenbänder, Kabeltrennsteine.
Abrechnung je lfm Kabelpaket, gemessen in der Trassenachse.
Die Koordination mit den jeweiligen Leitungsträgern obliegt dem AN.
Menge: 50,000 m

**02.16.0016 Kabelabzweigkasten**
Kabelabzweigkasten; Brkl. 60, LW 650/400/440, 2- teilig,
Mit Einführungsöffnungen stirnseitig  D=110 einschl. Oberrahmen
liefern und in Betonbett  C12/15 Dicke 20 cm versetzen.
Kabelzugrohre einführen und fachgerecht verschliessen
Menge: 5,000 St

**02.16.0017 Kabelabzweigkastenabdeckung 650 /400**
Kabelabzweigkastenabdeckung; Brkl. 60, LW 650/400 einbauen und in Mörtel MGIII Dicke 5 cm versetzen.
Menge: 5,000 St

**02.16.0018 Anschlussöffnungen für Kabelschacht**
Anschlussöffnungen für KZS an bestehenden
Kabelschacht herstellen und fachgerecht verschliessen
Menge: 10,000 St

**02.16.0019 Kabelabzweigkasten**
Kabelabzweigkasten; D 400, LW 1800/1800/1200, mehrteilig,
Mit Einführungsöffnungen 1x3 nebeneinander
stirnseitig  D=160 einschl. Oberrahmen
in Betonbett  C12/C15 Dicke 20 cm versetzen.
Kabelzugrohre einführen und fachgerecht verschliessen
Menge: 1,000 St

**02.16.0020 Einzelfundamente für Mastleuchten LPH 6 m**
Einzelfundamente für Mastleuchten LPH bis 6m.
Verdrängungsrohr PE  D=400x, H=1000 inkl.  2St PVC Rohr 110mm mit Kabeleinführmuffe in Bettung und Ummantelung aus Beton C12/15  (ca. 0,15 m3/St), Kabel einführen mit 3 m Schlaufe, obere Öffnung mit Sand 0/4 bis 20 cm unter OK, einschl. Sandverfüllung des Leuchtenmastes, mit Zementestrich bis 10 cm unter OK, einbauen  einschließlich  Erdarbeiten, überschüssiges Material geordnet entsorgen einschließlich Gebühren.
Menge: 4,000 St

**02.16.0021 Einzelfundamente für Mastleuchten LPH 10 m**
Einzelfundament der Mastleuchten LPH bis 10m.
Verdrängungsrohr PE  D=600xH=1900, inkl. 2St PVC Rohr 110mm mit
Kabeleinführmuffe, Bettung und Ummantelung aus Beton C12/C15  (ca. 0,55 m3/St), obere Öffnung mit Sand 0/4 bis 20 cm unter OK, mit Zementestrich bis
10 cm unter OK, ausbauen  einschließlich  Erdarbeiten.
Material geordnet entsorgen einschließlich Gebühren
Menge: 1,000 St

*Hinweis: Kabel & Leuchten*

**Ausführungsbeschreibung 10 Kabel allgemein**
*Nach DIN VDE 0100*
Nach DIN VDE 0100

Haupt- und Steuerkabel bzw. -leitungen sind am Anfang, an Richtungsänderungen und Ende mit serienmäßigen, maschinenbeschrifteten Bezeichnungsbändern zu versehen. Die Angaben beinhalten den Kabeltyp, die Aderzahl und den Querschnitt sowie die Ausgangs- und Zielbezeichnung. In der zugehörigen Dokumentation werden die beiden Endpunkte des Kabels vermerkt. Alle einschlägigen, anerkannten Vorschriften, Richtlinien und Normen, sind in der jeweils gültigen Ausgabe zu berücksichtigen, u.a.:

Ausgabe:
erläuternder Kurztext:
für Inhalte:

DIN VDE 0100
Errichten von Niederspannungsanlagen
Kabel und Leitungen/Prüfung von NS-Kabel

DIN VDE 0271
Starkstromkabel
Kabel und Leitungen

DIN VDE 0276
Starkstromkabel
Kabel und Leitungen

DIN VDE 0293
Kennzeichnung der Adern von Kabel und Leitungen
Kabel und Leitungen

DIN VDE 0295
Leiter für Kabel und Leiter für isolierte Starkstromanlagen
Kabel und Leitungen

DIN VDE 0298
Kabel für Starkstromanlagen
Kabel und Leitungen

DIN VDE 0472
Prüfen an Kabeln und isolierten Leitungen
Prüfen von Kabeln

Alle Kabel müssen so verlegt werden, dass sie nach Herstellung des Oberbelages eine Mindest-Überdeckung von 80 cm aufweisen.

Hinweistext Muffen Allgemein
Vorschriften, Richtlinien, Normen

Alle einschlägigen, anerkannten Vorschriften, Richtlinien und Normen, sind in der jeweils gültigen Ausgabe zu berücksichtigen, u.a.:

Ausgabe:
erläuternder Kurztext:
für Inhalte:

DIN VDE 0291
Bestimmungen für Füllmassen/Vergussmassen
Muffen

Cenelec HD 629.1 S1
Prüfanforderungen
Muffen

Sofern nicht anderweitig beschrieben, ist für die im Folgenden aufgeführten Positionen die Lieferung, die Montage und das betriebsfertige Anschließen in die Einheitspreise einzukalkulieren. Dies beinhaltet auch zur Montage benötigtes Schraub-, Klemm- und Befestigungmaterial.

Hinweistext Abzweigmuffe

einschließlich erforderlichem Anschluß und Befestigungsmaterial wie Abzweigmuffe,  Kompaktklemmringe, Einzel- klemmen etc., DIN VDE 0291, typgeprüft nach DIN VDE 0278, liefern und betriebsfertig montieren.

Hinweistext Verbindungsmuffe

einschließlich erforderlichem Anschluß und Befestigungsmaterial wie Verbindungsmuffe, Pressverbindungshülsen etc., geprüft nach DIN-IEC, liefern und betriebsfertig montieren

**02.16.0022 Erstellen Werk- und Montageplanung**
Erstellen Werk- und Montageplanung:
-mit Angabe Stromkreise
-Angaben zu Kabeltypen
-Leuchtenstandorte mit Angaben der Leuchtennummer
-Beschriftung der Kabel
Menge: 1,000 psch

**02.16.0023 Kabel NYY-J 5x4mm² in Zugrohre einziehen**
Kabel NYY-J 5x4mm²  in Zugrohre einziehen
Kabel DIN VDE 0276-603 NYY-J 5 x 4 RE, Cu-Zahl 288,
Menge: 50,000 m

**02.16.0024 Kabel NYY-J 5x6mm² in Zugrohre einziehen**
Menge: 100,000 m

**02.16.0025 Abzweigmuffe 5 Leiter bis 4 mm²**
Abzweigmuffe 5 Leiter bis 4 mm²
Abzweigmuffe 0,6/1 kV, Abzweig 30 Grad, in Schrumpftechnik, Querschnitt/ Adernzahl 'bis 10mm² / 5 einschl. systemgebundenem Zubehör.
Menge: 2,000 St

**02.16.0026 Verbindungsmuffe 5 Leiter bis 4mm**
Verbindungsmuffe 5 Leiter bis 4mm, Verbindungsmuffe 0,6/1 kV, in Schrumpftechnik,Querschnitt/ Adernzahl bis 4mm²/ 5, einschl. systemgebundenem Zubehör.
Menge: 2,000 St

**02.16.0027 Mast für Leuchten gelagert, LPH 10m, einbauen**
Leuchtenmast im Baufeld gelagert,  einbauen  LPH bis 10 m.
Leuchtenmast einschl. Leuchtenkopf und elektr. Anschlussarbeiten
Menge: 1,000 St

**02.16.0028 Säulenleuchte einbauen**
Bestehend aus Leuchtmittel, Abschluss- und Grundelement, Kabelübergangkasten, betriebsbereit aufstellen und montieren.
Leistung einschl. elektrotechnischen Arbeiten /elektrotechnische Anschlüsse.
Für eine maximale Höhe von 4500 mm über GOK.
Schutzart IP66.
Bestehend aus den folgenden Positionen:
Abschlusselement 200-2 AR - 3000K
- für Säulenleuchte
- für Platz- oder Straßenbeleuchtung
aus Aluminiumrohr ø 200 mm
Elementhöhe 1000 mm ohne Revisionstüre
Leuchtenabdeckung aus zylindrischem PMMA-Glas
Lichtverteilung: Rotationssymmetrisch
(Charakteristik: Zur Beleuchtung von Plätzen)
mit LED-Bestückung16 LED, 250 mA, 18 W(3000K)
mit elektronischem Vorschaltgerät
- mit CLM (350-500 mA, Leistung von 20-28W)
- ohne CLM (500 mA, Leistung 28W)
(220-240V/50-60Hz)
Schutzart IP65, Schutzklasse I
Ausführung wahlweise wie folgt:
mit Dimmung via DALI, StepDim und Sicherheitsbaustein für Sicherheitsbeleuchtung
==> vorverkabelt (9000 mm)
Farbe: DB 702
Grundelement 200-2 CR 03
- für Säulenleuchte 200-2
- für eine Säulen-Gesamthöhe bis max. 6000 mm
aus Aluminiumrohr ø 200 mm
Elementhöhe: 3000 mm
Befestigung über Erdstück am Mast
Erdstücklänge 800 mm mit zwei Kabel-Einführungsöffnungen
mit Revisionstür und C-Schiene für Kabelübergangskasten
Farbe: DB 702
Kabelübergangskasten EKM 2050-2D1-5S/U-6-E1
für 2 Sicherung E14
für alle Masten mit Innen-Dm. ab 89 mm
und Revisionstürengröße 270x85 mm
Klemmen  2 Erdkabel bis 4x25 oder 5x16 mm²
mit 2 Befestigungsschrauben
Schutzart IP54, Schutzklasse II
mit Erdungsseil.
Befestigung des Lichtbauelements mit dem Erdstück, einschl. Erdung/Blitzschutzanlschluss.
Erzeugnis/Typ ......................................,
(vom Bieter einzutragen)
Menge: 4,000 St

**02.16.0029 Sicherheitsbaustein in Säulenleuchte einbauen**
Sicherheitsbaustein für Sicherheitsbeleuchtung in oben beschriebenen Leuchte im  Kabelübergangskasten EKM 2051-3D1-5S/S-1R/A einbauen,
Kompakteinbaublock mit 3 Stück Sicherungssockel 16A/D01 (E14)
und 5 Schiebeklemmen
Für alle Netzformen (N), L1, L2, <L3>, PE(N)
mit eingebautem und verdrahtetem
Baustein LB1/009
2 Stück Abgangstüllen
Für alle Masten mit Innen-Dm. ab 100 mm und
Revisionstürengröße 350x85 mm
Abmessungen L x B x H:  337 x 82 x 82  mm
Klemmen für 3 Erdkabel bis 5 x 16 mm²
Mit 2 Befestigungsschrauben
Schutzart IP54, Schutzklasse II

Erzeugnis/Typ ......................................,
(vom Bieter einzutragen)
Menge: 4,000 St

**02.16.0030 Versorgungspoller einbauen**
Versorgungspoller einschl. Fundament, Kabelübergangkasten, betriebsbereit aufstellen und montieren.
Leistung einschl. elektrotechnischen Arbeiten /elektrotechnische Anschlüsse.
Abmessungen: 324-S-Bt4001
Durchmesser: 324 mm, Höhe max 120 cm
Werkstoff Stahl, feuerverzinkt und farbbeschichtet
Farben DB 702
Ausführung mit Betonfundament mit innenliegendem Flansch, Betrieb bei geschlossener Tür (mit eingebautem Schloss für
Schließzylinder), mit innenliegender LED- Beleuchtung, Integration von Stromversorgung, Steuergeräte Beregnungsanlage.
Fundament nach Herstellerangaben.
Zubehör Bodenanker mit Flansch zum Einbetonieren
einschl. Erdung/Blitzschutzanlschluss.
Erzeugnis/Typ ......................................,
(vom Bieter einzutragen)
Menge: 1,000 St

**02.16.0031 Schaltschrankanlage**
Schaltschrankanlage mit Lüftung aus Edelstahl, Pulverbeschichtet RAL 702 (nach Wahl des AG), einschl. Bestückung:  einschl. Aussparung in der Rückwand zur Einführung der vorh. Wasserleitung bzw. Wasserhahn.
Schaltschrank  H = 120 cm, B = 60 cm, T = 32 cm.
Hauptschalter 32 A mit rotem Knebel
Hauptsicherung 32 A
Sicherheitsautomat 2 A für Steuerspannung
Sicherungen 1 X 25 / Af.
1 Steuertransformator 230 / 24 V  50 VA
1 Motorbaugruppe bis 11 kW mit Nachlaufsteuerung einstellbar Handschalter EIN - O - AUS mit 1 Freigabe Toro /Druck-
steuerung 1 Baugruppe Niveausteuerung mit und Trockenlauf Funktion  Bedienungs - und Meldeleuchten in Fronttüre eingebaut. Montiert in Metallschrank mit Reiber und Kabeleinführungen mit PG Verschraubungen  Gemäß VDE und gültiger Herstellernorm, Außenfarbe DB701.
Menge: 1,000 St

#### 02.17 DRAINARBEITEN

**02.17.0001 Vertikale Dränschicht Noppenbahn D 8mm**
STLB-Bau 2022-10 010
Vertikale Dränschicht DIN 4095 aus vlieskaschierten Noppenbahnen, Schichtdicke 8 mm, Ausführung gemäß Einzelbeschreibung,
Einzelbeschreibungs-Nr 'liefern und an Bauwerken und Mauern aufstellen.'.
Menge: 150,000 m2

**02.17.0002 Vertikale Noppenbahn bauseits vorhanden**
Vertikale Dränschicht  aus Noppenbahn, Schichtdicke 5 mm, bauseits an Gebäudefassade vorhanden, säubern und fachgerecht aufstellen.
Menge: 150,000 m2

**02.17.0003 PE-Schwerschaum entlang Gebäudefassaden**
PE-Schwerschaum für den Straßen- und Pflasterbau verlegen/einlegen, einschl. Passschnitte. OK = OK Belag.
Material: NT 10/1000
Dicke 10 mm,
Höhe 1000 mm,
Einzelbeschreibungs-Nr 'liefern und an Bauwerken aufstellen'.
Menge: 50,000 m2

**02.17.0004 Dränleitung PE DN 100**
Dränleitung als Teilsickerrohr DIN 4262-1DN 100
aus PE Typ R2 in Verbundrohrbauweise außen gewellt innen glatt
Menge: 100,000 m

**02.17.0005 Abzweig PE DN 100**
Abzweig aus PE 45 Grad, DN 100, Dränleitung.
Menge: 20,000 St

**02.17.0006 Kontrollschacht aus PVC-U, 2 Anschlüsse**
Kontrollschacht aus PVC-U DN 315  ohne Sandfang
einbauen Schachtabdeckung, mit 2 Anschlüssen DN 100, Bauhöhe 250 cm.
Schachtabdeckung, tagwasserdicht, Klasse D 400 DIN EN 124-1, Abdeckung rund, Durchmesser 470 mm, aus Gusseisen DIN EN 124-2, Gussrahmen, Betonauflagering 10 cm, ohne Verschraubung, höhengerecht in WW-Schachtkopfmörtel DIN 19573 setzen.
Menge: 4,000 St

**02.17.0007 Dränschicht Kies 16/32 für Ltg.DN 100**
Dränschicht
aus Kies 16/32 für Leitung DN 100,
Höhe über Grabensohle 10 cm,
Höhe über Rohrscheitel 10 cm,
Grabenbreite 50 cm.
Menge: 20,000 m3

**02.17.0008 Auskleidung Sohle/Wand Graben Geotextil**
STLB-Bau 2022-10 010
Auskleidung der Sohle und der Wände des/der Drängrabens/Sickergruben mit geotextilem Filter, Durchlässigkeitsbeiwert kv mind. 0,1 cm/s, Überlappungsbreite 10 cm, Überdeckung der Graben-/Grubenränder mind. 30 cm, Abrechnung nach bedeckter Fläche.
Menge: 40,000 m2

**02.17.0009 Kontrollschacht aus PVC-U Bauhöhenanpassung**
Kontrollschacht aus PVC-U DN 315  Bauhöhenanpassung
Schachtrohr ablängen Bauhöhe  400 -700 mm
Menge: 10,000 St

**02.17.0010 Schachtabdeck. C250 rund Guss setzen**
Schachtabdeckung verschraubt, tagwasserdicht, Klasse C250 DIN EN 124-1, Abdeckung rund, Durchmesser 470 mm, aus Gusseisen DIN EN 124-2, Gussrahmen, Betonauflagering 10 cm, ohne Verschraubung, höhengerecht in WW-Schachtkopfmörtel DIN 19573 setzen.
Menge: 14,000 St

#### 02.18 ENTWÄSSERUNG

*Hinweis: Kunststoffrohre Regenwasser*

**02.18.0001 Abwasserkanal PP Regenwasser Steckverbindung ID DN100 SN8 Graben abgeböscht**
STLB-Bau 2022-10 009
Abwasserkanal aus PP (Polypropylen)-Rohren, für Regenwasser, mit Steckverbindung, Rohrende mit Muffe, DN/ID 100, Nenn-Ringsteifigkeit SN 8 DIN EN ISO 9969, Verlegung DIN EN 1610 in vorh. geböschtem Graben, Bettung wird gesondert vergütet.
Menge: 50,000 m

**02.18.0002 Bogen PP homogen Abwasserkanal DN100**
Bogen, Formstück aus PP (Polypropylen),  Nenn-Ringsteifigkeit SN 8 DIN EN ISO 9969, Verlegung DIN EN 1610, für Abwasserkanal, für Regenwasser, Steckverbindung, Rohrende mit Muffe und Dichtring, alle Winkel. DN/ID 100.
Menge: 15,000 St

**02.18.0003 Abzweig PP Abwasserkanal 45Grad Steckverbindung ID DN100**
STLB-Bau 2022-10 009
Abzweig, Formstück aus PP (Polypropylen), mit allgemeiner bauaufsichtlicher Zulassung, für Abwasserkanal, für Regenwasser, 45 Grad, Steckverbindung, Rohrende mit Muffe, DN/ID 100.
Menge: 15,000 St

**02.18.0004 Abzweig Reduzierung zentrisch PP Abwasserkanal 45Grad Steckverbindung ID DN150 DN200**
Abzweig mit Reduzierung, zentrisch, Formstück aus PP (Polypropylen), mit allgemeiner bauaufsichtlicher Zulassung, für Abwasserkanal, für Regenwasser, 45 Grad, Steckverbindung, Rohrende mit Muffe, DN/ID 100, 2. DN 200.
Menge: 5,000 St

**02.18.0005 Überschiebemuffe PP Abwasserkanal Steckverbindung ID DN100**
STLB-Bau 2022-10 009
Überschiebemuffe, Formstück aus PP (Polypropylen), mit allgemeiner bauaufsichtlicher Zulassung, für Abwasserkanal, für Regenwasser, Steckverbindung, Rohrende mit Muffe, DN/ID 100.
Menge: 20,000 St

**02.18.0006 Abzweig Reduzierung zentrisch PP Abwasserkanal 45Grad Steckverbindung ID DN150 DN100**
STLB-Bau 2022-10 009
Abzweig mit Reduzierung, zentrisch, Formstück aus PP (Polypropylen), mit allgemeiner bauaufsichtlicher Zulassung, für Abwasserkanal, für Regenwasser, 45 Grad, Steckverbindung, Rohrende mit Muffe, DN/ID 150, 2. DN 100.
Menge: 15,000 St

**02.18.0007 Passstück PP Abwasserkanal Schnitt auf der Baustelle Steckverbindung ID DN100**
STLB-Bau 2022-10 009
Passstück, Formstück aus PP (Polypropylen), mit allgemeiner bauaufsichtlicher Zulassung, für Abwasserkanal, für Regenwasser, auf der Baustelle schneiden, Steckverbindung, Rohrende mit Muffe, DN/ID 100.
Menge: 15,000 St

**02.18.0008 Abwasserkanal PP Regenwasser Steckverbindung ID DN150 SN8 Graben abgeböscht**
STLB-Bau 2025-04 009
Abwasserkanal aus PP (Polypropylen)-Rohren, für Regenwasser, mit Steckverbindung, Rohrende mit Muffe, DN/ID 150, Nenn-Ringsteifigkeit SN 8 DIN EN ISO 9969, Verlegung DIN EN 1610 in vorh. geböschtem Graben, Bettung wird gesondert vergütet.
Menge: 70,000 m

**02.18.0009 Bogen PP homogen Abwasserkanal DN150**
Bogen, Formstück aus PP (Polypropylen),  Nenn-Ringsteifigkeit SN 8 DIN EN ISO 9969, Verlegung DIN EN 1610, für Abwasserkanal, für Regenwasser, Steckverbindung, Rohrende mit Muffe und Dichtring, alle Winkel. DN/ID 150.
Menge: 45,000 St

**02.18.0010 Abzweig PP Abwasserkanal 45Grad Steckverbindung ID DN150 SN8**
STLB-Bau 2025-04 009
Abzweig, Formstück aus PP (Polypropylen), mit allgemeiner bauaufsichtlicher Zulassung, für Abwasserkanal, für Regenwasser, 45 Grad, Steckverbindung, Rohrende mit Muffe, DN/ID 150, Nenn-Ringsteifigkeit SN 8 DIN EN ISO 9969.
Menge: 25,000 St

**02.18.0011 Überschiebemuffe PP Abwasserkanal Steckverbindung ID DN150 SN8**
STLB-Bau 2025-04 009
Überschiebemuffe, Formstück aus PP (Polypropylen), mit allgemeiner bauaufsichtlicher Zulassung, für Abwasserkanal, für Regenwasser, Steckverbindung, Rohrende mit Muffe, DN/ID 150, Nenn-Ringsteifigkeit SN 8 DIN EN ISO 9969.
Menge: 25,000 St

**02.18.0012 Passstück PP Abwasserkanal Schnitt auf der Baustelle Steckverbindung ID DN150 SN8**
STLB-Bau 2025-04 009
Passstück, Formstück aus PP (Polypropylen), mit allgemeiner bauaufsichtlicher Zulassung, für Abwasserkanal, für Regenwasser, auf der Baustelle schneiden, Steckverbindung, Rohrende mit Muffe, DN/ID 150, Nenn-Ringsteifigkeit SN 8 DIN EN ISO 9969.
Menge: 25,000 St

**02.18.0013 Straßenkappe Tragpl. höhenverstellbar Wasserltg Absperrarmatur Gr.2**
STLB-Bau 2022-10 043
Straßenkappe einschl. Tragplatte DIN 3580-1, höhenverstellbar, einwalzen, für Absperrarmatur in Wasserleitung, DIN 4056, Größe 2, Oberflächenschutz Bitumen, heiß aufgetragen.
Menge: 5,000 St

**02.18.0014 Straßenkappe anpassen Fußgängerzone höher setzen Beton C12/15 Schalung 25-30cm**
Straßenkappe anpassen, aus Gusseisen, in Fußgängerzonen, höher setzen, mit Beton C 12/15 DIN EN 206 einschl. Schalung, verlegen in Mörtel MG III, Fugen glatt streichen, Höhenänderung über 25 bis 30 cm.
Menge: 5,000 St

**02.18.0015 Schachtanschlüsse herstellen**
Schachtanschlüsse herstellen
Rohrleitungen aus PP -Rohren herstellen
DN 150-250 an Schachtbodenleitungen
Menge: 3,000 St

*Hinweis: Schachtabdeckungen*

**02.18.0016 Schachtabdeck. C250 Durchm. 625mm quadratisch Guss setzen**
Schachtabdeckung, Klasse C 250 DIN EN 124-1, Durchmesser der Schachtöffnung 625 mm, Abdeckung quadratisch, aus Gusseisen DIN EN 124-2, mit dämpfender Einlage im Deckel und im Rahmen, mit Lüftungsöffnungen, höhengerecht in WW-Schachtkopfmörtel DIN 19573 setzen.
Menge: 4,000 St

**02.18.0017 Schachtabdeckung aufnehmen, -10cm**
Schachtabdeckung aufnehmen, aus Beton vorh. Abdeckungen aufnehmen  zur Wiederverwendung lagern und wieder einbauen auf -10 cm, höhengerecht in Mörtel versetzen Auflageringe ausbauen und geordnet entsorgen einschließlich Gebühren.
Menge: 4,000 St

**02.18.0018 Schachtabdeckung aufnehmen, +10cm, Ausgleichsring**
Schachtabdeckung aufnehmen, aus Beton, vorh. Abdeckungen aufnehmen lagern und wieder einbauen, auf +10 cm, höhengerecht in Mörtel versetzen. Auflagering einbauen
Menge: 4,000 St

**02.18.0019 Schachtabdeckung aufnehmen, +25cm, Zwischenring**
Schachtabdeckung aufnehmen,aus Beton DN1200, vorh. Abdeckung, Konus aufnehmen lagern und wieder einbauen, auf +25cm, höhengerecht  versetzen. Schachtring  25cm  DN1200 einbauen.
Menge: 4,000 St

**02.18.0020 Schachtabdeckung aufnehmen, +50cm, Zwischenring**
Schachtabdeckung aufnehmen,aus Beton DN1200, vorh. Abdeckung, Konus aufnehmen  lagern und wieder einbauen, auf  + 50cm, höhengerecht  versetzen.Schachtring  50 cm  DN1200 einbauen.
Menge: 4,000 St

**02.18.0021 Schacht umbauen aus Betonfertigteilen**
Schacht umbauen aus Betonfertigteilen
vorh. Kontrollschachtabdeckung D=60-80 cm aufnehmen, zur Wiederverwendung lagern. Vorh. Schachthals lösen und drehen und wieder einbauen. Schachtabdeckung  höhengerecht in Mörtel versetzen.
Menge: 2,000 St

**02.18.0022 Füll-/Aufbeton C 12/15**
Füll-, Aufbeton, Rohrauflager und Rohrummantelung liefern und profilgerecht einbauen; als Normalbeton C 12/15 DIN EN 206, DIN 1045-2, unterstampfen der Leitungen bis DN 500 in verbauten
oder unverbauten Gräben, auch für abschnittsweise Unterfangungen, Ausführung in Teilmengen, Abrechnung nach Lieferschein und örtlichem Aufmaß.
Menge: 5,000 m3

**02.18.0023 Schachtunterteil Beton-/Stahlbetonfertigteile DN1000 H 1000mm Lastübertragungselement Steiggang 2-läufig Steigeisen Grauguss Steigmaß 250mm Gerinne gekrümmt Beton C40/50 Zulauf DN150 Ablauf DN200 Zulauf DN150**
STLB-Bau 2023-10 009
Schachtunterteil mit Muffe (SU-M), als Beton-/Stahlbetonfertigteil DIN EN 1917, DIN 4034-1, Typ 2, rund, DN 1000, Bauhöhe 1000 mm, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN 150, Ablauf für Rohre aus PP, DN 200, mit Seitenzulauf mit gelenkiger Rohreinbindung, aus PP, DN 150.
Menge: 4,000 St

**02.18.0024 Schachtring Betonfertigteil DN1000 H 250mm Steigeisengang 2-läufig Grauguss**
STLB-Bau 2016-04 009
Schachtring mit Muffe (SR-M) DIN EN 1917, DIN V 4034-1, Typ 2, DN 1000, Bauhöhe jedoch 250 mm, Bauteilverbindung mit Dichtringen aus Elastomeren DIN EN 681-1 und DIN 4060 als Kompressionsdichtung, Dichtringe werkseitig fest eingebaut, gleichmäßige Lastübertragung in der Lagerfuge durch Zementmörtel MG III, 2-läufiger Steigeisengang mit Steigeisen DIN 1211, aus Grauguss, Steigmaß 250 mm.
Menge: 4,000 St

**02.18.0025 Schachtring Betonfertigteil DN1000 H 500mm Steigeisengang 2-läufig Grauguss**
STLB-Bau 2016-04 009
Schachtring mit Muffe (SR-M) DIN EN 1917, DIN V 4034-1, Typ 2, DN 1000, Bauhöhe 500 mm, Bauteilverbindung mit Dichtringen aus Elastomeren DIN EN 681-1 und DIN 4060 als Kompressionsdichtung, Dichtringe werkseitig fest eingebaut, gleichmäßige Lastübertragung in der Lagerfuge durch Zementmörtel MG III, 2-läufiger Steigeisengang mit Steigeisen DIN 1211, aus Grauguss, Steigmaß 250 mm.
Menge: 4,000 St

**02.18.0026 Schachthals Betonfertigteil DN1000/625 H 300mm Steigeisengang 2-läufig Grauguss**
Schachthals mit Muffe (SH-M) DIN EN 1917, DIN V 4034-1, Typ 2, DN 1000/625, Bauhöhe jedoch 300 mm, Bauteilverbindung mit Dichtringen aus Elastomeren DIN EN 681-1 und DIN 4060 als Kompressionsdichtung, Dichtringe lose mitgeliefert, bauseits auf das Spitzende aufgezogen, gleichmäßige Lastübertragung in der Lagerfuge durch Zementmörtel MG III, 2-läufiger Steigeisengang mit Steigeisen DIN 1211, aus Grauguss, Steigmaß 250 mm.
Menge: 4,000 St

**02.18.0027 Abdeckplatte AP-M DN1000 Einstieg-Durchm. 625mm**
STLB-Bau 2025-04 009
Abdeckplatte mit Muffe (AP-M) DIN EN 1917, DIN 4034-1, Typ 2, DN 1000, mit Einstiegsöffnung, Durchmesser 625 mm, mit Schubsicherung, Fugendichtung mit Dichtungen aus Elastomeren DIN EN 681-1, Dichtungen werkseitig fest eingebaut.
Menge: 4,000 St

*Hinweis: Rinnen*

**02.18.0028 Fassadenrinne, Stahl verz.**
Entwässerungsrinne für Oberflächenwasser DIN EN 1433 und DIN V 19580, begehbar, Nenngröße 100, Baulänge 1 m, aus verzinktem Stahl, als Kastenrinne, U-Querschnitt, ohne Gefälle, mit einseitiger Perforation. Abdeckung aus Gusseisen, als Längsstabrost, Kantenschutz aus verzinktem Stahl,  Arretierung, mit Anfangs- und Endstirnwand, für waagerechten Abgang, einschl.  Fundament Einkornbeton 8/16, Dicke 20 cm.
Menge: 20,000 m

**02.18.0029 Zulage zur Fassadenrinne Endstück**
Endstück  in Rinnenkörper und Abdeckung für Fassadenrinne
Menge: 4,000 St

**02.18.0030 Entwässerungsrinnen trennen**
Fassadenrinnen schneiden Unterteil und Abdeckung. Rinne aus verzinktem Stahl.
Menge: 4,000 St

**02.18.0031 Entwässerungsrinnen Winkel 45° trennen**
Fassadenrinnen  Winkel 45 °schneiden  Unterteil und Abdeckung
Menge: 4,000 St

**02.18.0032 Entwässerungsrinne B125; NW 150**
Entwässerungsrinne für Oberflächenwasser DIN EN 1433 und DIN 19580, Klasse B125, Nennweite 150 mm, aus Faserbeton, Kastenrinne, U-Querschnitt, mit Abdeckung Gitterrost, MW 30/10, aus verzinkt, mit Arretierung, einschl. Fundament und Ummantelung aus Normalbeton C 20/25 DIN EN 206, DIN 1045-2, Expositionsklasse Bewehrungskorrosion, ausgelöst durch Karbonatisierung XC4, Expositionsklasse Frostangriff mit und ohne Taumittel XF4.
Menge: 35,000 m

**02.18.0033 Entwässerungsrinne Endstück**
Endstück  in Rinnenkörper und Abdeckung für Entwässerungsrinne B125; NW 150.
Menge: 10,000 St

**02.18.0034 Zuschl.Passlä.Abd.**
Zuschlag für Passtück Entwässerungsrinnenabdeckung
Passtück werkseitig hergestellt
Ausführung Aussparung für Regenfallrohr DN 80
Abdeckung: Metallgitterrost
Allseitiger Randabschluss der Abdeckung mit einem
Profilstab.
Offene Gitterstabenden, z. B. an Schnittkanten, sind
nicht zulässig (Verletzungsgefahr!).
Menge: 10,000 St

**02.18.0035 Einlaufkasten B 125, NW 150**
Sinkkasten für Entwässerungsrinne, Klasse B125, Nennweite 150 mm, Baulänge 0,5 m, aus Faserbeton, Kastenrinne, U-Querschnitt, Leitung DN 100, mit Abdeckung aus verzinktem Stahl, als Maschenrost, MW 30/10, mit Kantenschutz aus Gusseisen, mit Arretierung, mit Anfangs- und Endstirnwand, mit Eimer aus Kunststoff, einschl. Fundament und Ummantelung aus Normalbeton C 20/25 DIN EN 206, DIN 1045-2, Expositionsklasse Bewehrungskorrosion, ausgelöst durch Karbonatisierung XC4, Expositionsklasse Frostangriff mit und ohne Taumittel XF4.
Menge: 5,000 St

**02.18.0036 Entwässerungsrinnen trennen**
oben beschriebene Entwässerungsrinne B 125; NW 150 schneiden, einschl. Unterteil und Abdeckung.
Menge: 10,000 St

**02.18.0037 Entwässerungsrinne C 250 NW 150mm**
Entwässerungsrinne für Oberflächenwasser DIN EN 1433 und DIN 19580, Klasse C 250, Nennweite 150 mm, aus faserbewehrtem Beton, Bauteillängen 500 bis 1000mm, Kastenrinne, U-Querschnitt, mit mind. 0,5 % Eigengefälle, mit Anfangs- und Endstirnwand, mit Abdeckung aus verzinktem Stahl, als Maschenrost, mit Kantenschutz aus verzinktem Stahl, mit Arretierung Schrauben, einschl. Fundament aus Normalbeton C 20/25, Dicke 20 cm, DIN EN 206, DIN 1045-2, Expositionsklasse Bewehrungskorrosion, ausgelöst durch Karbonatisierung XC4, Expositionsklasse Frostangriff mit und ohne Taumittel XF2.
Abdeckung und Zarge feuerverzinkt  gemäß DIN EN ISO 1461  Gitterrost  MW 30/10 mit .
Menge: 15,000 m

**02.18.0038 Entwässerungsrinne Endstück**
Endstück  in Rinnenkörper und Abdeckung für Entwässerungsrinne C250; NW 150.
Menge: 6,000 St

**02.18.0039 Einlaufkasten Entwässerungsrinne C 250 NW 150mm**
Einlaufkasten für Entwässerungsrinne, Klasse C 250, Nennweite 150 mm, Baulänge 0,5 m, aus faserbewehrtem Beton, Kastenrinne, U-Querschnitt, ohne Gefälle, mit Abdeckung aus verzinktem Stahl, als Maschenrost, mit Kantenschutz aus verzinktem Stahl, mit Arretierung Schrauben, mit Anfangsstirnwand, mit Eimer, einschl. Fundament aus Normalbeton  C 20/25 DIN EN 206, DIN 1045-2, Expositionsklasse Bewehrungskorrosion, ausgelöst durch Karbonatisierung XC4, Expositionsklasse Frostangriff mit und ohne Taumittel XF2.
Abdeckung und Zarge feuerverzinkt  gemäß DIN EN ISO 1461  Gitterrost  MW 30/10 mit Endstirnwand.
Kanalanschlussmöglichkeit 3- seitig mit Kunststoffeimer.
Einlaufkasten an Leitung anschließen.
Menge: 3,000 St

**02.18.0040 Entwässerungsrinnen trennen**
Entwässerungsrinnen  C 250; NW 150 schneiden  Unterteil und Abdeckung einschließlich Kaltverzinkung.
Menge: 3,000 St

**02.18.0041 Entwässerungsrinne D 400 NW 150mm**
Entwässerungsrinne für Oberflächenwasser DIN EN 1433 und DIN 19580, Klasse D 400, Nennweite 150 mm, aus faserbewehrtem Beton, Bauteillängen 500 bis 1000mm, Kastenrinne, U-Querschnitt, mit mind. 0,5 % Eigengefälle, mit Anfangs- und Endstirnwand, mit Abdeckung aus verzinktem Stahl, als Maschenrost, mit Kantenschutz aus verzinktem Stahl, mit Arretierung Schrauben, einschl. Fundament aus Normalbeton C 20/25, Dicke 20 cm, DIN EN 206, DIN 1045-2, Expositionsklasse Bewehrungskorrosion, ausgelöst durch Karbonatisierung XC4, Expositionsklasse Frostangriff mit und ohne Taumittel XF2.
Abdeckung und Zarge feuerverzinkt  gemäß DIN EN ISO 1461  Gitterrost  MW 30/10 mit .
Menge: 5,000 m

**02.18.0042 Entwässerungsrinne Endstück**
Endstück  in Rinnenkörper und Abdeckung für Entwässerungsrinne D400; NW 150.
Menge: 1,000 St

**02.18.0043 Einlaufkasten Entwässerungsrinne D 400 NW 150mm**
Einlaufkasten für Entwässerungsrinne, Klasse D 400, Nennweite 150 mm, Baulänge 0,5 m, aus faserbewehrtem Beton, Kastenrinne, U-Querschnitt, ohne Gefälle, mit Abdeckung aus verzinktem Stahl, als Maschenrost, mit Kantenschutz aus verzinktem Stahl, mit Arretierung Schrauben, mit Anfangsstirnwand, mit Eimer, einschl. Fundament aus Normalbeton  C 20/25 DIN EN 206, DIN 1045-2, Expositionsklasse Bewehrungskorrosion, ausgelöst durch Karbonatisierung XC4, Expositionsklasse Frostangriff mit und ohne Taumittel XF2.
Abdeckung und Zarge feuerverzinkt  gemäß DIN EN ISO 1461  Gitterrost  MW 30/10 mit Endstirnwand.
Kanalanschlussmöglichkeit 3- seitig mit Kunststoffeimer.
Einlaufkasten an Leitung anschließen.
Menge: 1,000 St

**02.18.0044 Entwässerungsrinnen trennen**
Entwässerungsrinnen D 400; NW 150, schneiden Unterteil und Abdeckung einschließlich Kaltverzinkung.
Menge: 1,000 St

*Hinweis: Abläufe*

**02.18.0045 Hofeinlauf 300x300 mm**
Hofeinlauf aus faserbewehrtem Beton
DN 150, D 400, 2-teilig, 300x300 mm, nach DIN  V 19580 und DIN  EN1433 Zarge und Abdeckung feuerverzinkt gemäß DIN EN ISO 1461, Rahmen mit Eimerauflage, Einschl. Eimer, Abdeckung Gitterrost MW 30/10,verschraubt, Kanalanschlussmöglichkeit 1- seitig, mit Kunststoffeimer an Leitung anschließen, versetzen auf Betonauflager, Beton C12/C15, Dicke 20 cm.
Menge: 2,000 St

**02.18.0046 Beton Straßenablauf 1a-6a-11-10b-C3 Aufsatz Straßenablauf C250 L/B 300/500mm pultförmig Rost Doppelscharnier Fußgängerbereich setzen C12/15 D 20cm**
STLB-Bau 2022-10 009
Betonteilkombination für Straßenablauf für Längsaufsatz, ohne Schlammraum, mit verzinktem Eimer, DIN 4052 - 1a - 6a - 11 - 10b - C3, mit Steckmuffe, Aufsatz für Ablauf DIN 4052, Rost aus Gusseisen, Rahmen mit Eimerauflage, Klasse C 250 DIN EN 124-1, Maße L/B 300/500 mm, pultförmig, Rost mit Doppelscharnier, mit Einlage und verkehrssicherer Arretierung gegen Herausnehmen, für Fußgängerbereiche, auf Betonauflager setzen, Beton C 12/15 DIN EN 206, Mindestdicke 20 cm, Ablauf an Leitung anschließen.
Menge: 2,000 St

**02.18.0047 Beton Straßenablauf 2a-6a-3a-5b-10a Aufsatz Straßenablauf C250 L/B 500/500mm pultförmig Rost Doppelscharnier Fußgängerbereich setzen C12/15 D 20cm**
STLB-Bau 2025-04 009
Betonteilkombination für Straßenablauf für quadratischen Aufsatz, mit Schlammraum, DIN 4052 - 2a - 6a - 3a - 5b - 10a, mit Steckmuffe, Aufsatz für Ablauf DIN 4052, Rost aus Gusseisen, Rahmen mit Eimerauflage, Klasse C 250 DIN EN 124-1, Maße L/B 500/500 mm, pultförmig, Rost mit Doppelscharnier, mit Einlage und verkehrssicherer Arretierung gegen Herausnehmen, für Fußgängerbereiche, auf Betonauflager setzen, Beton C 12/15 DIN EN 206, Dicke mind. 20 cm, Ablauf an Leitung anschließen.
Menge: 2,000 St

#### 02.19 ZISTERNE

**02.19.0001 Boden Zisterne ausheben, lagern**
Boden der Grube für Regenwasserzisterne profilgerecht ausheben,
Boden, laden, separieren, lagern und transportieren Transportentfernung bis 200 m und auf Erdmieten lagern, zur Bodenbeprobung.
Aushubtiefe bis 6,50 m, Sohlenbreite der Grube über 3,00 bis 4,0 m.
Menge: 150,000 m3

**02.19.0002 Zulage besondere Bodenschichten**
Zulage zu Erdaushubpositionen,
Anteile gemäß Bodengutachten FELS
beim Lösen der Felssteine entstehende Mehrbreiten
der Gräben und Gruben über die Regelgrabenbreite
hinausgehend werden nicht gesondert vergütet und sind
in diese Position einzurechnen.
Ausführung nach Freigabe durch die Obejektüberwachung.
Menge: 75,000 m3

**02.19.0003 Planum herstellen**
Planum herstellen, für Zisternensohle, zulässige Abweichung von der Sollhöhe +/- 2 cm.
Menge: 20,000 m2

**02.19.0004 Gründungssohle verdichten**
Gründungssohle verdichten, für Fundamente,
Verformungsmodul mind. EV2 45 MPa, Verdichtungsgrad
mind. DPr 0,92 bis 0,95.
Menge: 20,000 m2

**02.19.0005 Gründungsschicht Kiessand 15 cm**
Gründungsschicht gem. Herstellerangabe der Zisterne,
Kies-Sand-Gemisch, Stärke 15 cm, Überlappung min. 50
cm,  Verformungsmodul EV2 auf der Oberfläche mind. 120
MN/m2, einschl. Feinplanum.
Menge: 10,000 m3

**02.19.0006 Sauberkeitsschicht Splitt 2/8**
Sauberkeitsschicht gem. Herstellerangabe der Zisterne,
Splitt 2/8, Stärke 5 cm, Überlappung min. 50 cm,
einschl. Feinplanum.
Menge: 20,000 m2

**02.19.0007 Zisterne als Rundbehälter (monolitisch)**
Zisterne als Rundbehälter (monolitisch)
Großbehälteranlage als Regenwasserzisterne:
Regelwerk  DIN 1989, 1 bis 3
Expositionsklasse  XC4, (XA2),XF3;WF;WU
Lastbild / Lastklasse  SLW60/EC2 (Schwerlastwagen)
Werkstoffgüte Behälter  C35/45
Fügetechnik Falz
Innendurchmesser  2.500 mm
Außendurchmesser  2.740 mm
Außenhöhe  3.000 mm
Wandstärke  120 mm
Bodenstärke des Behälters  200 mm
Transport-/Versetzanker  3x Plattenanker RD30
Zwischenplatte Falz
(DIN4034-2) DN2500  H120mm
Aussparungen für 2 Filterkörbe
Einstiegsleiter TB 300 - aus armiertem Kunststoff
- Trittbreite:  300 mm
- Sprossen: 36 x 36 mm - trittsicher gelocht
- Holme: Rechteckprofil 60x24 mm
  (inkl. Halterungen / sonstiges Zubehör)
- Einholm-Einstieghilfe versenkbar Typ 200 für Edelstahl-Schachtleitern 1.4301(A2) mit Hülse 44x44 mm.

Einschließlich vom Hersteller:
Die prüffähige Statik für den Standardlastfall  ist  vom Hersteller zu liefern.
Die Berechnung beinhaltet den individuellen Auftriebsnachweis.

Die Anlage wird betriebsfertig inkl. aller Bauteile montiert.
Einschl. Dichtheitsprüfung vor Inbetriebnahme in Anlehnung an die DIN EN 1610 ohne Zuleitungen.
Die prüffähige Statik für den Standardlastfall  ist  vom Hersteller zu liefern.

Gesamte Behälteranlage zum Einbauort transportieren und montieren.
Abdichten und Nachbehandeln der Arbeitsfugen.
Liefern und Versetzen in vorbereitete Baugrube auf 15cm starkem, verdichteten Kiessand- Splitt- oder Schotterbett einbauen.

Erzeugnis/Typ '......................................',
(vom Bieter einzutragen)
Menge: 1,000 St

**02.19.0008 Schachtring/Aufsatzteil für o. g. Zisterne als Rundbehälter**
Schachtring/Aufsatzteil für o. g. Zisterne als Rundbehälter
einschl. Fugendichtband, Abdichten und Nachbehandeln der Arbeitsfugen:
Fügetechnik  Falz
Innendurchmesser  2.500 mm
Außenhöhe  1.000 mm
Wandstärke  120 mm

Ablauföffnung
Schachtfutter passend für Stahlbeton DN500 d3:610mm
inkl. passendem Betonspiegel
  1 ST
Zulauföffnung
Schachtfutter passend für
Stahlbeton DN500 d3:610mm
inkl. passendem Betonspiegel
  1 ST

Fugendichtband  DN2500

Erzeugnis/Typ '......................................',
(vom Bieter einzutragen)
Menge: 1,000 St

**02.19.0009 Abdeckplatte für o. g. Zisterne als Rundbehälter**
Abdeckplatte für o. g. Zisterne als Rundbehälter
einschl. Rohreinführungen, Fugendichtband, Abdichten und Nachbehandeln der Arbeitsfugen:
Fügetechnik  Falz
Innendurchmesser  2.500 mm
Nennhöhe  220 mm
Lochlage  1x800-A02 (exzentrisch)
Anzahl Einstiege  1
Fugendichtband  DN2500
1 Stück  Zulauf DN 150, Schachtfutter PP

Erzeugnis/Typ '......................................',
(vom Bieter einzutragen)
Menge: 1,000 St

**02.19.0010 Aufsetzschacht**
Aufsetzschacht
einschl. Rohreinführungen, Fugendichtband, Abdichten und Nachbehandeln der Arbeitsfugen:
Regelwerk  DIN 1989, 1 bis 3
Expositionsklasse  XC4, (XA2),XF3;WF;WU
Lastbild / Lastklasse  SLW60/EC2 (Schwerlastwagen)
Werkstoffgüte Behälter  C35/45
Schachteil ohne Boden
Abmessungen  2.000x 2.000 mm
Außenhöhe  1.750 mm
Wandstärke  120 mm
Fugendichtband  DN2000
1 Stück  Zulauf DN 150, Schachtfutter PP
1 Stück  Ablauf DN 150, Schachtfutter PP
Einstiegsleiter TB 300 - aus armiertem Kunststoff
- Trittbreite:  300 mm
- Sprossen: 36 x 36 mm - trittsicher gelocht
- Holme: Rechteckprofil 60x24 mm
  (inkl. Halterungen / sonstiges Zubehör)
- Einholm-Einstieghilfe versenkbar Typ 200 für Edelstahl-Schachtleitern 1.4301(A2) mit Hülse 44x44 mm.

Erzeugnis/Typ ......................................,
(vom Bieter einzutragen)
Menge: 1,000 St

**02.19.0011 Abdeckplatte für o. g. Aufsetzschacht**
Abdeckplatte für o. g. Aufsetzschacht
einschl. Fugendichtband, Abdichten und Nachbehandeln der Arbeitsfugen:
Fugetechnik  Falz
Abmessungen  2.000x 2.000 mm
Nennhöhe  220 mm
Lochlage  1x800-A02 (exzentrisch)
Anzahl Einstiege  1

Erzeugnis/Typ '......................................',
(vom Bieter einzutragen)
Menge: 1,000 St

**02.19.0012 Auflagering Betonfertigteil**
Auflagering zum Einbau in waagrechter Oberfläche, Betonfertigteil (AR-V) DIN EN 1917, DIN V 4034-14,D 800/1100, Bauhöhe 80-100mm
Menge: 3,000 St

**02.19.0013 Schachtabdeck. C250 Durchm. 800mm rund Guss Beton setzen**
STLB-Bau 2022-10 009
Schachtabdeckung, Klasse C 250 DIN EN 124-1, Durchmesser der Schachtöffnung 800 mm, Abdeckung rund, aus Gusseisen mit Beton DIN EN 124-2, mit dämpfender Einlage im Deckel und im Rahmen, mit Lüftungsöffnungen, höhengerecht in WW-Schachtkopfmörtel DIN 19573 setzen, mit werkseitiger Füllung.
Menge: 1,000 St

**02.19.0014 Siebschutt Zisterne und Pumpenschacht**
Einbauen als Auffüllung im  Bereich der Arbeitsräume Regenwasserzisterne bis -0,50 m Geländeoberfläche  Verdichten DPr 100%', EV2 45 MN /m2 Baustoff Siebschutt  0/40 (Nachweis Verdichtungsgrad je 200 m2 Auffüllfläche )
Menge: 120,000 m3

**02.19.0015 Abdichtung Außenwand Bodenfeuchte 2-schichtig MDS rissüberbrückend**
Abdichtung von Außenwandflächen gegen Bodenfeuchte und nichtstauendes Sickerwasser, Flächen senkrecht, Untergrund Beton, 2-schichtig, mit mineralischen Dichtungsschlämmen (MDS), rissüberbrückend, Auftragsmenge der Trockenmasse 3 kg/m2. Ausführungshöhe bis 3,0 m.
Menge: 25,000 m2

#### 02.20 RETENTIONSMULDE /FÜLLKÖRPERRIGOLE

*Hinweis: Herstellung der Rigole*
Für die Tiefbauarbeiten zur Herstellung der Rigole ist ebenfalls vorgesehen den Boden zuerst bis auf das Niveau des Erdplanums (55cm unter der geplanten Geländeoberkante) auszubauen. Anschließend wird die Rigole (einschl. Splittaufllager mit einer Dicke von 10cm) eingebaut.
Der Arbeitsraum um die Rigole beträgt zu jeder Seite 0,6m.

**02.20.0001 Boden Füllkörperrigole Boden, lagern**
Boden der Gräben der Füllkörperrigole, profilgerecht ausheben,
Aushub seitlich lagern. Aushub nach Abbrucharbeiten und Flächenabtrag
Boden, laden, separieren, lagern und transportieren Transportentfernung bis 200 m und auf Erdmieten lagern, Aushubtiefe bis 1,50 m, Sohlenbreite der Gruben über 9,0 m. Mengenermittlung nach Aufmaß.
Menge: 110,000 m3

**02.20.0002 Zulage besondere Bodenschichten**
Zulage zu Erdaushubpositionen,
Anteile gemäß Bodengutachten FELS
beim Lösen der Felssteine entstehende Mehrbreiten
der Gräben und Gruben über die Regelgrabenbreite
hinausgehend werden nicht gesondert vergütet und sind
in diese Position einzurechnen.
Ausführung nach Freigabe durch die Obejektüberwachung.
Menge: 45,000 m3

**02.20.0003 Planum herstellen für Füllkörperrigole**
Planum herstellen für Füllkörperrigole  einschließlich Verdichtung EV2 25 MN /m2  zulässige Abweichung von der Sollhöhe +/- 2 cm.
Menge: 75,000 m2

**02.20.0004 Boden aus Lagerung in Arbeitsraum Rigole einbauen**
gelagertes Erdmaterial in seitlichen Arbeitsraum von Lager aufnehmen, transportieren, einbauen und verdichten.
Grabentiefe bis 1,0 m, Breite der Grabensohle bis 0,8 m.
Boden/Fels lagert innerhalb der Baustelle, Förderweg bis 200 m.
Material nach Verlegen der Rigolen in Grube seitlich der Rigolenelemente einbauen und verdichten. Verdichten gem. Vorgaben der ZTV-E.
Menge: 25,000 m3

**02.20.0005 Splitt Auflager Rigolen einbauen verdichten D 10 cm**
Splitt, ohne RC-Baustoffe und industriell hergestellte Gesteinskörnungen, Körnung 2/8, für Auflager von Rigolenkörpern, über geamte Baugrubensohle, profielgerecht einbauen und verdichten, in Baugrube für Rigolenfüllkörper, Schichtdicke 10cm
Menge: 10,000 m3

**02.20.0006 Sickerblockrigole, V min. 17,50m³**
Sickerblockrigole, schwarz, aus PP, geeignet als Versickerungs-, Rückhalte-, Speicher-und Muldenrigole mit über 90% Speicherkapazität, mit integriertem patentierten Verbindungsadapter zur horizontalen, lagensicheren Befestigung, Bauhöhe 420 mm, Länge 1200 mm, Breite 600 mm, Lkw-befahrbar bis SLW 60 bei geeignetem Aufbau. Qualität nach DIN EN ISO 9001/2000, Volumen 292 Liter, einschl. Verbindungsadapter Blockrigole, aus PP, für Schubsicherung der einzelnen Lagen der Block-Elementen untereinander, Höhe 100 mm. Je übereinander verbautem Modul wird 1 Adapter benötigt.
Einbau und Verlegung sind entsprechend der Einbauanleitung des Herstellers auszuführen.
Menge: 60,000 St

**02.20.0007 Frontanschlussstutzen DN 200**
Frontanschlussstutzen DN 200
Abschlussplatte mit angeformtem KG-Spitzende DN 200 zum
stirn-seitigen Anschluss von Zu-/Ablauf oder Entlüftung
an eine Box-Rigole oder -Speicheranlage; für den
Anschluss von KG-Muffe DN 200; als Zusatzkomponente für
das Speicherelement; sohlgleicher Anschluss zur
optimierten TV-Inspizier- und Spülbarkeit; Befestigung
am Speicherelement ohne zusätzliche Verbindungselemente.
Menge: 4,000 St

**02.20.0008 Frontgitter**
Frontgitter wasserdurchlässige Abschlussplatte zum Verschließen der Stirnseiten einer Box-Rigole oder -Speicheranlage; als Zusatzkomponente für das Speicherelement; mit Sägematrix für den Anschluss von Zu- bzw. Ablauf oder Entlüftung, Befestigung am Speicherelement ohne zusätzliche Verbindungselemente; für den Anschluss von KG-Spitzende DN 110, 160 oder 200.
Menge: 4,000 St

**02.20.0009 Entlüftungsplatte**
Entlüftungsplatte als Zusatzkomponente für den
Speicherblock. Zur vollständigen Entlüftung und damit
kompletten Befüllung des Versickersystems, mit
Muffenanschluss für Entlüftungsrohr, mit KG-Muffe DN150.
Menge: 4,000 St

**02.20.0010 Schutzvlies GRK 3**
Geotextil, Meterware weiß, zur Ummantelung von Rigolenblöcke aus PP-Vlies, mechanisch verfestigt, GRK 3, Stempeldurchdrückkraft 1750 N, wirksame Öffnungsweite 0,12 mm, kv-Wasserdurchlässigkeit 8x10 -3 m/s,
Gewicht 200 g/m², Breite 2 m.
Einbau und Verlegung sind entsprechend der Einbauanleitung des Herstellers auszuführen.
Menge: 200,000 m2

**02.20.0011 Adapter Einlauf- und Verteilerschacht**
Adapter für den Einlauf- und Verteilerschacht, zum
Anschluss von kompatiblen Kanalrohren.
Übergangsplatte Spitzende in Schachtmuffe einsteckbar, einseitig Spitzendende für Sickerleitung, kompatiblem Kanalrohr.
Menge: 2,000 St

**02.20.0012 Rolldichtung**
Rollring für den Einlauf- und Verteilerschacht,, zum
sanddichten Anschluss von Versicker- und Transportrohr, Schachtverlängerung sowie Adapter.
Menge: 4,000 St

**02.20.0013 Einl.- und Verteilerschacht**
Einl.- u. Verteilerschacht, 3-tlg., m. geschl. Gussrost-Abdeckung schwarz, Kl. D
Einlauf- und Verteilerschacht, aus faserbewehrtem Beton mit verzinkter Stahlzarge, 3-teilig, bestehend aus Oberteil, Mittelteil mit Filterelement und Unterteil, mit geschlossenem Gussrost aus Sphäroguss EN-GJS, Belastungsklasse D mit schraublosem Schnellverschluss, 4-fache Arretierung, einseitige Kanalanschlussmöglichkeit mit integrierter KG-Muffe DN/OD 200, L/B/H 510x390x1250 mm.
Einbau und Verlegung sind entsprechend der Einbauanleitung des Herstellers auszuführen.
Menge: 2,000 St

**02.20.0014 Zwischenteil**
Einlaufkasten-Zwischenteil zur Aufstockung des Einl.- und Verteilerschachtes, L/B/H 510x390x400 mm, einschl. Höhenmäßiger Anpassungen -Passschnitte.
Einbau und Verlegung sind entsprechend der Einbauanleitung des Herstellers auszuführen.
Menge: 2,000 St

**02.20.0015 Anschluss /Kanalverbundrohr**
Seitlicher Anschluß für Kanalverbundrohre bestehend aus konischer Einschraub
krone aus PP und Anschlussdichtung aus
SBR mit Innengewinde, Bohrtoleranz
+3/-1 mm, dicht bis 0,5 bar, zum seitlichem Anschluss von Kanalrohren PP nach DIN EN 1852
und PE nach DIN 19537 an Verbundrohre, DN 160.
Menge: 4,000 St

**02.20.0016 Kanalrohr**
Hochlast-Vollwand-Kanalrohr DN 160
mit Steckmuffe und fest eingelegtem
Sicherheitsdichtsystem (mit EPDM-Dichtring),
nach DIN EN 1852-1/A1, Rohrreihe SN8
S13,3 ÖNORM EN 1852 geprüft,
hochabriebfest, ohne Zusatz von Füllstoffen.
Menge: 2,000 St

**02.20.0017 Bögen**
Hochlast-Vollwand-Kanalrohr
mit Steckmuffe und fest eingelegtem
Sicherheitsdichtsystem
(mit EPDM-Dichtring),
nach DIN EN 1852-1/A1, Rohrreihe SN8
S13,3 ÖNORM EN 1852 geprüft,
ohne Zusatz von Füllstoffen,
Werkstoff: PP; ungefüllt
Bogen DN 160, 88 Grad
Menge: 10,000 St

**02.20.0018 Muffen**
Hochlast-Vollwand-Kanalrohr
mit Steckmuffe und fest eingelegtem
Sicherheitsdichtsystem
(mit EPDM-Dichtring),
nach DIN EN 1852-1/A1, Rohrreihe SN8
S13,3 ÖNORM EN 1852 geprüft,
ohne Zusatz von Füllstoffen,
Werkstoff: PP; ungefüllt
Doppelsteckmuffe bis DN250
Menge: 10,000 St

**02.20.0019 Rückstauverschl. Kunststoff DN150**
Rückstauverschluss DN 150, freiliegend, Typ 1 montieren.
Der Rückstauverschluss für fäkalienfreies Abwasser ist mit einer mechanischen Klappe ausgestattet, die bei Rückstau selbsttätig schließt und gleichzeitig als handverriegelbarer Notverschluss dient.
Ausführung Notverschluss: ja
Mechanische Rückstauklappen: 1
Allgemeine Merkmale
Farbe: schwarz Norm: EN 13564
Nennweite (DN): 150 Außendurchmesser (DA): 160 mm
Abwasserart: fäkalienfrei
Einbausituation: freiliegende Abwasserleitung
Abmessungen Gewicht netto: 3,2 kg Gewicht brutto: 3,97 kg
Gefällesprung: 8 mm
Länge: 523 mm Breite: 216 mm Höhe: 306 mm
Abdeckungsart: Verriegelungsdeckel Verriegelung
Deckel: Einhandverschluss
Menge: 1,000 St

**02.20.0020 Optische Inspektion der Rigole**
Optische Inspektion der Rigole aus Rigolenfüllkörpern

Optische Inspektion der Anlage mittels
Farbkamera auf selbstfahrendem Wagen ausführen.

Es handelt sich um eine TV-Inspektion im Rahmen der
Bauabnahme oder um eine Wiederholungsprüfung gemäß
Eigenüberwachungsverordnung. Die Anlage wird im
betriebsüblichen Zustand inspiziert und muss vor der
Untersuchung nicht gereinigt werden.

Ein Lageplan der Gesamtanlage mit allen kalkulationsrelevanten Maßangaben liegt der Ausschreibung bei.

Die Untersuchung erfolgt über den Inspektionstunnel der
Anlage. Die zu inspizierenden Tunnel mit Inspektionsschächten sind im Lageplan eindeutig bezeichnet.
Die Bezeichnungen sind für die Untersuchungen/Doku-
mentation verbindlich zu übernehmen.

Bei mehrlagigen Anlagen ist die unterste Blocklage zu
untersuchen.

Zielsetzung der Inspektion ist die Überprüfung der
bautechnischen Schadfreiheit aller Anlagenkomponenten und deren Tragstrukturen (Geotextilien, Blöcke
usw.), des korrekten und lagetreuen Anlageaufbaus sowie
des Verschmutzungszustandes, insbesondere im Bereich
aller versickerungsrelevanten Außenflächen.

Alle Schäden bzw. Zustände sind exakt einzumessen
(Stationierung) und zu beschreiben. Sämtliche Untersuchungsergebnisse (Filme, Untersuchungsberichte
digitale Daten) sind in einer Dokumentation zusammenzufassen und 2-fach zu übergeben. Hierbei sind die
Schadens- Zustandsfotos in die Protokolle zu
integrieren.
Die Dokumentation besteht aus folgenden Teilen:

Filme:
Aufzeichnung der gesamten TV-Untersuchung digital. Der
Film der Befahrung muss in der Auflösung und Qualität
mindestens dem DVD Standard entsprechen und den
jeweiligen Schaden bzw. Zustand umfassend erkennen
lassen. Datenformat und Datenträger sind mit dem AG
abzustimmen.

Austauschdatensätze:
Die Inspektionsergebnisse sind digital zu erfassen und
zum Übertrag in Datenverarbeitungssysteme mittels
Austauschformaten zur Verfügung zu stellen.
Datenformat und Datenträger sind mit dem AG abzustimmen.

Untersuchungsberichte:
Erstellung von Haltungsberichten und maßstabsgerechten
Haltungsgraphiken für jedes untersuchte Element (Tunnel). Die Berichte sind sowohl in Papierform als auch
digital zu dokumentieren. Datenformat und Datenträger
sind mit dem AG abzustimmen.

Die Dokumentation ist einzurechnen und wird nicht
gesondert vergütet.

Inspektion des Tunnels mittels lenkbarem, selbstfahrenden Kamerawagen mit ferngesteuert verstellbarer Objektivhöhe, Kamera dreh- und schwenkbar mit
optischem Zoom und integrierter Beleuchtung muss
mindestens den äquivalenten Anforderungen für Kanalrohre DN 200 entsprechen.

Der Auftragnehmer hat sich vor und während der Inspektionsarbeiten davon zu überzeugen, dass ein Festsetzen
bzw. eine Beschädigung seiner Geräte durch eventuelle
Hindernisse, Lageversätze usw. ausgeschlossen werden
kann. Die Digitalkonfiguration des Inspektionssystems
ist entsprechend vorzusehen.

Mindestens die nachfolgend aufgeführten Bestandteile
der Anlage sind zu inspizieren:

Inspektionstunnel:
Die Objektivhöhe ist je nach Bauart der Kamera möglichst hoch im oberen  Drittel des Tunnelquerschnitts
einzustellen. Die Kamera muss während der Befahrung
in Tunnelachse mittig geführt werden.

Blockseitenflächen und Sohlflächen:
Aufzunehmen sind
- seitlich die kompletten Außenflächen der Blöcke mit
  der Abdichtung bzw. den versickerungswirksamen
  Teilen des Geotextils,
- alle Tragstrukturen (Tragsäulen, Aussteifungen usw.),
- die Aufstandsfläche der Anlage mit der Abdichtung
  bzw. den versickerungswirksamen Teilen des
  Geotextils, insbesondere im Hinblick auf
  Ablagerungen sowie
- die Lage der Blöcke zueinander.

Die An- und Abfahrten sind einzurechnen und werden
nicht gesondert vergütet.
Menge: 1,000 St

#### 02.21 RETENTIONSMULDE /FÜLLKÖRPERRIGOLE

*Hinweis: Herstellung der Rigole*
Für die Tiefbauarbeiten zur Herstellung der Rigole ist ebenfalls vorgesehen den Boden zuerst bis auf das Niveau des Erdplanums (55cm unter der geplanten Geländeoberkante) auszubauen. Anschließend wird die Rigole (einschl. Splittaufllager mit einer Dicke von 10cm) eingebaut.
Der Arbeitsraum um die Rigole beträgt zu jeder Seite 0,6m.

**02.21.0001 Boden Füllkörperrigole Boden, lagern**
Boden der Gräben der Füllkörperrigole, profilgerecht ausheben,
Aushub seitlich lagern. Aushub nach Abbrucharbeiten und Flächenabtrag
Boden, laden, separieren, lagern und transportieren Transportentfernung bis 200 m und auf Erdmieten lagern, Aushubtiefe bis 1,50 m, Sohlenbreite der Gruben über 9,0 m. Mengenermittlung nach Aufmaß.
Menge: 65,000 m3

**02.21.0002 Zulage besondere Bodenschichten**
Zulage zu Erdaushubpositionen,
Anteile gemäß Bodengutachten FELS
beim Lösen der Felssteine entstehende Mehrbreiten
der Gräben und Gruben über die Regelgrabenbreite
hinausgehend werden nicht gesondert vergütet und sind
in diese Position einzurechnen.
Ausführung nach Freigabe durch die Obejektüberwachung.
Menge: 45,000 m3

**02.21.0003 Planum herstellen für Füllkörperrigole**
Planum herstellen für Füllkörperrigole  einschließlich Verdichtung EV2 25 MN /m2  zulässige Abweichung von der Sollhöhe +/- 2 cm.
Menge: 50,000 m2

**02.21.0004 Boden aus Lagerung in Arbeitsraum Rigole einbauen**
gelagertes Erdmaterial in seitlichen Arbeitsraum von Lager aufnehmen, transportieren, einbauen und verdichten.
Grabentiefe bis 1,0 m, Breite der Grabensohle bis 0,8 m.
Boden/Fels lagert innerhalb der Baustelle, Förderweg bis 200 m.
Material nach Verlegen der Rigolen in Grube seitlich der Rigolenelemente einbauen und verdichten. Verdichten gem. Vorgaben der ZTV-E.
Menge: 15,000 m3

**02.21.0005 Splitt Auflager Rigolen einbauen verdichten D 10 cm**
Splitt, ohne RC-Baustoffe und industriell hergestellte Gesteinskörnungen, Körnung 2/8, für Auflager von Rigolenkörpern, über geamte Baugrubensohle, profielgerecht einbauen und verdichten, in Baugrube für Rigolenfüllkörper, Schichtdicke 10cm
Menge: 5,000 m3

**02.21.0006 Sickerblockrigole, V min. 38,8m³**
Sickerblockrigole, schwarz, aus PP, geeignet als Versickerungs-, Rückhalte-, Speicher-und Muldenrigole mit über 90% Speicherkapazität, mit integriertem patentierten Verbindungsadapter zur horizontalen, lagensicheren Befestigung, Bauhöhe 420 mm, Länge 1200 mm, Breite 600 mm, Lkw-befahrbar bis SLW 60 bei geeignetem Aufbau. Qualität nach DIN EN ISO 9001/2000, Volumen 292 Liter, einschl. Verbindungsadapter Blockrigole, aus PP, für Schubsicherung der einzelnen Lagen der Block-Elementen untereinander, Höhe 100 mm. Je übereinander verbautem Modul wird 1 Adapter benötigt.
Einbau und Verlegung sind entsprechend der Einbauanleitung des Herstellers auszuführen.
Menge: 88,000 St

**02.21.0007 Frontanschlussstutzen DN 200**
Frontanschlussstutzen DN 200
Abschlussplatte mit angeformtem KG-Spitzende DN 200 zum
stirn-seitigen Anschluss von Zu-/Ablauf oder Entlüftung
an eine Box-Rigole oder -Speicheranlage; für den
Anschluss von KG-Muffe DN 200; als Zusatzkomponente für
das Speicherelement; sohlgleicher Anschluss zur
optimierten TV-Inspizier- und Spülbarkeit; Befestigung
am Speicherelement ohne zusätzliche Verbindungselemente.
Menge: 4,000 St

**02.21.0008 Frontgitter**
Frontgitter wasserdurchlässige Abschlussplatte zum Verschließen der Stirnseiten einer Box-Rigole oder -Speicheranlage; als Zusatzkomponente für das Speicherelement; mit Sägematrix für den Anschluss von Zu- bzw. Ablauf oder Entlüftung, Befestigung am Speicherelement ohne zusätzliche Verbindungselemente; für den Anschluss von KG-Spitzende DN 110, 160 oder 200.
Menge: 4,000 St

**02.21.0009 Entlüftungsplatte**
Entlüftungsplatte als Zusatzkomponente für den
Speicherblock. Zur vollständigen Entlüftung und damit
kompletten Befüllung des Versickersystems, mit
Muffenanschluss für Entlüftungsrohr, mit KG-Muffe DN150.
Menge: 1,000 St

**02.21.0010 Schutzvlies GRK 3**
Geotextil, Meterware weiß, zur Ummantelung von Rigolenblöcke aus PP-Vlies, mechanisch verfestigt, GRK 3, Stempeldurchdrückkraft 1750 N, wirksame Öffnungsweite 0,12 mm, kv-Wasserdurchlässigkeit 8x10 -3 m/s,
Gewicht 200 g/m², Breite 2 m.
Einbau und Verlegung sind entsprechend der Einbauanleitung des Herstellers auszuführen.
Menge: 150,000 m2

**02.21.0011 Adapter Einlauf- und Verteilerschacht**
Adapter für den Einlauf- und Verteilerschacht, zum
Anschluss von kompatiblen Kanalrohren.
Übergangsplatte Spitzende in Schachtmuffe einsteckbar, einseitig Spitzendende für Sickerleitung, kompatiblem Kanalrohr.
Menge: 2,000 St

**02.21.0012 Rolldichtung**
Rollring für den Einlauf- und Verteilerschacht,, zum
sanddichten Anschluss von Versicker- und Transportrohr, Schachtverlängerung sowie Adapter.
Menge: 4,000 St

**02.21.0013 Einl.- und Verteilerschacht**
Einl.- u. Verteilerschacht, 3-tlg., m. geschl. Gussrost-Abdeckung schwarz, Kl. D
Einlauf- und Verteilerschacht, aus faserbewehrtem Beton mit verzinkter Stahlzarge, 3-teilig, bestehend aus Oberteil, Mittelteil mit Filterelement und Unterteil, mit geschlossenem Gussrost aus Sphäroguss EN-GJS, Belastungsklasse D mit schraublosem Schnellverschluss, 4-fache Arretierung, einseitige Kanalanschlussmöglichkeit mit integrierter KG-Muffe DN/OD 200, L/B/H 510x390x1250 mm.
Einbau und Verlegung sind entsprechend der Einbauanleitung des Herstellers auszuführen.
Menge: 2,000 St

**02.21.0014 Zwischenteil**
Einlaufkasten-Zwischenteil zur Aufstockung des Einl.- und Verteilerschachtes, L/B/H 510x390x400 mm, einschl. Höhenmäßiger Anpassungen -Passschnitte.
Einbau und Verlegung sind entsprechend der Einbauanleitung des Herstellers auszuführen.
Menge: 2,000 St

**02.21.0015 Anschluss /Kanalverbundrohr**
Seitlicher Anschluß für Kanalverbundrohre bestehend aus konischer Einschraub
krone aus PP und Anschlussdichtung aus
SBR mit Innengewinde, Bohrtoleranz
+3/-1 mm, dicht bis 0,5 bar, zum seitlichem Anschluss von Kanalrohren PP nach DIN EN 1852
und PE nach DIN 19537 an Verbundrohre, DN 160.
Menge: 4,000 St

**02.21.0016 Kanalrohr**
Hochlast-Vollwand-Kanalrohr DN 160
mit Steckmuffe und fest eingelegtem
Sicherheitsdichtsystem (mit EPDM-Dichtring),
nach DIN EN 1852-1/A1, Rohrreihe SN8
S13,3 ÖNORM EN 1852 geprüft,
hochabriebfest, ohne Zusatz von Füllstoffen.
Menge: 2,000 St

**02.21.0017 Bögen**
Hochlast-Vollwand-Kanalrohr
mit Steckmuffe und fest eingelegtem
Sicherheitsdichtsystem
(mit EPDM-Dichtring),
nach DIN EN 1852-1/A1, Rohrreihe SN8
S13,3 ÖNORM EN 1852 geprüft,
ohne Zusatz von Füllstoffen,
Werkstoff: PP; ungefüllt
Bogen DN 160, 88 Grad
Menge: 10,000 St

**02.21.0018 Muffen**
Hochlast-Vollwand-Kanalrohr
mit Steckmuffe und fest eingelegtem
Sicherheitsdichtsystem
(mit EPDM-Dichtring),
nach DIN EN 1852-1/A1, Rohrreihe SN8
S13,3 ÖNORM EN 1852 geprüft,
ohne Zusatz von Füllstoffen,
Werkstoff: PP; ungefüllt
Doppelsteckmuffe bis DN250
Menge: 10,000 St

**02.21.0019 Rückstauverschl. Kunststoff DN150**
Rückstauverschluss DN 150, freiliegend, Typ 1 montieren.
Der Rückstauverschluss für fäkalienfreies Abwasser ist mit einer mechanischen Klappe ausgestattet, die bei Rückstau selbsttätig schließt und gleichzeitig als handverriegelbarer Notverschluss dient.
Ausführung Notverschluss: ja
Mechanische Rückstauklappen: 1
Allgemeine Merkmale
Farbe: schwarz Norm: EN 13564
Nennweite (DN): 150 Außendurchmesser (DA): 160 mm
Abwasserart: fäkalienfrei
Einbausituation: freiliegende Abwasserleitung
Abmessungen Gewicht netto: 3,2 kg Gewicht brutto: 3,97 kg
Gefällesprung: 8 mm
Länge: 523 mm Breite: 216 mm Höhe: 306 mm
Abdeckungsart: Verriegelungsdeckel Verriegelung
Deckel: Einhandverschluss
Menge: 1,000 St

**02.21.0020 Optische Inspektion der Rigole**
Optische Inspektion der Rigole aus Rigolenfüllkörpern

Optische Inspektion der Anlage mittels
Farbkamera auf selbstfahrendem Wagen ausführen.

Es handelt sich um eine TV-Inspektion im Rahmen der
Bauabnahme oder um eine Wiederholungsprüfung gemäß
Eigenüberwachungsverordnung. Die Anlage wird im
betriebsüblichen Zustand inspiziert und muss vor der
Untersuchung nicht gereinigt werden.

Ein Lageplan der Gesamtanlage mit allen kalkulationsrelevanten Maßangaben liegt der Ausschreibung bei.

Die Untersuchung erfolgt über den Inspektionstunnel der
Anlage. Die zu inspizierenden Tunnel mit Inspektionsschächten sind im Lageplan eindeutig bezeichnet.
Die Bezeichnungen sind für die Untersuchungen/Doku-
mentation verbindlich zu übernehmen.

Bei mehrlagigen Anlagen ist die unterste Blocklage zu
untersuchen.

Zielsetzung der Inspektion ist die Überprüfung der
bautechnischen Schadfreiheit aller Anlagenkomponenten und deren Tragstrukturen (Geotextilien, Blöcke
usw.), des korrekten und lagetreuen Anlageaufbaus sowie
des Verschmutzungszustandes, insbesondere im Bereich
aller versickerungsrelevanten Außenflächen.

Alle Schäden bzw. Zustände sind exakt einzumessen
(Stationierung) und zu beschreiben. Sämtliche Untersuchungsergebnisse (Filme, Untersuchungsberichte
digitale Daten) sind in einer Dokumentation zusammenzufassen und 2-fach zu übergeben. Hierbei sind die
Schadens- Zustandsfotos in die Protokolle zu
integrieren.
Die Dokumentation besteht aus folgenden Teilen:

Filme:
Aufzeichnung der gesamten TV-Untersuchung digital. Der
Film der Befahrung muss in der Auflösung und Qualität
mindestens dem DVD Standard entsprechen und den
jeweiligen Schaden bzw. Zustand umfassend erkennen
lassen. Datenformat und Datenträger sind mit dem AG
abzustimmen.

Austauschdatensätze:
Die Inspektionsergebnisse sind digital zu erfassen und
zum Übertrag in Datenverarbeitungssysteme mittels
Austauschformaten zur Verfügung zu stellen.
Datenformat und Datenträger sind mit dem AG abzustimmen.

Untersuchungsberichte:
Erstellung von Haltungsberichten und maßstabsgerechten
Haltungsgraphiken für jedes untersuchte Element (Tunnel). Die Berichte sind sowohl in Papierform als auch
digital zu dokumentieren. Datenformat und Datenträger
sind mit dem AG abzustimmen.

Die Dokumentation ist einzurechnen und wird nicht
gesondert vergütet.

Inspektion des Tunnels mittels lenkbarem, selbstfahrenden Kamerawagen mit ferngesteuert verstellbarer Objektivhöhe, Kamera dreh- und schwenkbar mit
optischem Zoom und integrierter Beleuchtung muss
mindestens den äquivalenten Anforderungen für Kanalrohre DN 200 entsprechen.

Der Auftragnehmer hat sich vor und während der Inspektionsarbeiten davon zu überzeugen, dass ein Festsetzen
bzw. eine Beschädigung seiner Geräte durch eventuelle
Hindernisse, Lageversätze usw. ausgeschlossen werden
kann. Die Digitalkonfiguration des Inspektionssystems
ist entsprechend vorzusehen.

Mindestens die nachfolgend aufgeführten Bestandteile
der Anlage sind zu inspizieren:

Inspektionstunnel:
Die Objektivhöhe ist je nach Bauart der Kamera möglichst hoch im oberen  Drittel des Tunnelquerschnitts
einzustellen. Die Kamera muss während der Befahrung
in Tunnelachse mittig geführt werden.

Blockseitenflächen und Sohlflächen:
Aufzunehmen sind
- seitlich die kompletten Außenflächen der Blöcke mit
  der Abdichtung bzw. den versickerungswirksamen
  Teilen des Geotextils,
- alle Tragstrukturen (Tragsäulen, Aussteifungen usw.),
- die Aufstandsfläche der Anlage mit der Abdichtung
  bzw. den versickerungswirksamen Teilen des
  Geotextils, insbesondere im Hinblick auf
  Ablagerungen sowie
- die Lage der Blöcke zueinander.

Die An- und Abfahrten sind einzurechnen und werden
nicht gesondert vergütet.
Menge: 1,000 St

*Hinweis: Rasenmulden*

**02.21.0021 Planum herstellen Mulde**
Planum  herstellen  Mulde
Muldenbreite bis 2,55 m
Muldentiefe bis 45 cm
Menge: 120,000 m2

**02.21.0022 Mulde räumen nachprofilieren**
Mulde räumen und nachprofilieren,
Muldenbreite bis 2,55 m
Muldentiefe bis 25 cm
Räumgut und Boden, anfallende Stoffe geordnet entsorgen einschließlich Gebühren.
Menge: 120,000 m2

**02.21.0023 Rasentragschichtgemisch für Rigolenmulde**
Rasentragschichtgemisch für Rigolenmulde herstellen. Mischungsverhältnis nach Eignungsprüfung.
KF-Wert = 10^-4.Mischungsbestandteile Sand 0/2 schluffarm, Oberboden bauseits gelagert,  im Verhältnis 30:70, Massenermittlung nach angedeckter Fläche x Schichtstärke 30 cm. Die erforderlichen Untersuchungen Nachweis KF-Wert  sind in den EP einzukalkulieren.
Menge: 40,000 m3

*Hinweis: Rinnen*

**02.21.0024 Entwässerungsrinne C NW 150mm Beton U-Kastenrinne Abdeck. Stahl verz Arretierung Fundament Ummantelung Beton C20/25 XC4 XF4**
Entwässerungsrinne für Oberflächenwasser DIN EN 1433 und DIN 19580, Klasse C, Nennweite 150 mm, aus Beton, Kastenrinne, U-Querschnitt, mit Abdeckung aus verzinktem Stahl, Abdeckung Gitterrost, MW 30/10, mit Kantenschutz aus verzinktem Stahl, mit Arretierung, einschl. Fundament und Ummantelung aus Normalbeton C 20/25 DIN EN 206, DIN 1045-2, Expositionsklasse XC4 (Bewehrungskorrosion durch Karbonatisierung, wechselnd nass und trocken), Expositionsklasse XF4 (Frostangriff, hohe Wassersättigung mit Taumittel).
Menge: 20,000 m

**02.21.0025 Entwässerungsrinnen trennen**
Entwässerungsrinnen  C 250; NW 150 schneiden  Unterteil und Abdeckung einschließlich Kaltverzinkung.
Menge: 2,000 St

**02.21.0026 Filtersubstratrinne zur Niederschlagswasserbehandlung**
Filtersubstratrinne Typ 020 NW 200,  aus faserbewehrtem Beton, Belastungsklasse D 400, nach DIN 19580/EN 1433, Nennweite 200, mit allgemeiner bauaufsichtlicher Zulassung Zul.-Nr. Z-84.2-7, hohe Ausführung mit Retentionsvolumen 15 l/m, CE-konform, mit verzinkter Stahlzarge und schraublosem Schnellverschluss SIDE-LOCK, 8-fach Arretierung je Meter, ohne Querstege in der Rinnenleitung, inkl. Drainagerohr DN 100 mit Geotextil ummantelt und Verbindungselement; mit 2 Stück Gussrosten aus Sphäroguss EN-GJS, schwarz, SW 2 x 140/20, mit horizontaler Schubsicherung, Belastungsklasse  D 400 nach DIN 19580/EN 1433, CE-konform, Baulänge je 500 mm, Einlegetiefe Rost 40 mm, optional verschraubbar, L/B/H 1000x290x400 mm;
inkl. Filtersubstrat Carbotec 60, mit hohem reaktivem Karbonatgehalt und spezieller Sieblinie zum Erhalt der Reinigungsleistung auch für Regenereignisse oberhalb 100 l/(s*ha) (vgl. Ö-Norm, DIBt); inkl. Bohrungen und Doppelmuffen an den Abgangspunkten, Ausführung als Mittelelement, einschl. Fundament und Ummantelung nach Herstellerangaben aus Normalbeton C 20/25 DIN EN 206, DIN 1045-2, Expositionsklasse Bewehrungskorrosion, ausgelöst durch Karbonatisierung XC4, Expositionsklasse Frostangriff mit und ohne Taumittel XF4.
Menge: 10,000 m

**02.21.0027 Zulage Stirnwand**
Zulage zur Substratrinne
Stirnwand geschlossen, Edeltahl V2A,  in Rinnenkörper und Abdeckung.
Menge: 2,000 St

**02.21.0028 Filtersubstratrinne Anfangselement L 100 cm**
Filtersubstratrinne Typ 020 NW 200,  aus faserbewehrtem Beton, Belastungsklasse D 400, nach DIN 19580/EN 1433, Nennweite 200, mit allgemeiner bauaufsichtlicher Zulassung Zul.-Nr. Z-84.2-7, hohe Ausführung mit Retentionsvolumen 15 l/m, CE-konform, mit verzinkter Stahlzarge und schraublosem Schnellverschluss SIDE-LOCK, 8-fach Arretierung je Meter, ohne Querstege in der Rinnenleitung, inkl. Drainagerohr DN 100 mit Geotextil ummantelt und Verbindungselement; mit 2 Stück Gussrosten aus Sphäroguss EN-GJS, schwarz, SW 2 x 140/20, mit horizontaler Schubsicherung, Belastungsklasse  D 400 nach DIN 19580/EN 1433, CE-konform, inkl. Filtersubstrat Carbotec 60, mit hohem reaktivem Karbonatgehalt und spezieller Sieblinie zum Erhalt der Reinigungsleistung auch für Regenereignisse oberhalb 100 l/(s*ha) (vgl. Ö-Norm, DIBt); inkl. Bohrungen und Doppelmuffen an den Abgangspunkten, Ausführung als Anfangselement, einschl. Fundament und Ummantelung nach Herstellerangaben aus Normalbeton C 20/25 DIN EN 206, DIN 1045-2, Expositionsklasse Bewehrungskorrosion, ausgelöst durch Karbonatisierung XC4, Expositionsklasse Frostangriff mit und ohne Taumittel XF4.
Menge: 1,000 St

**02.21.0029 Filtersubstratrinne Endelement L 100 cm**
Filtersubstratrinne Typ 020 NW 200,  aus faserbewehrtem Beton, Belastungsklasse D 400, nach DIN 19580/EN 1433, Nennweite 200, mit allgemeiner bauaufsichtlicher Zulassung Zul.-Nr. Z-84.2-7, hohe Ausführung mit Retentionsvolumen 15 l/m, CE-konform, mit verzinkter Stahlzarge und schraublosem Schnellverschluss SIDE-LOCK, 8-fach Arretierung je Meter, ohne Querstege in der Rinnenleitung, inkl. Drainagerohr DN 100 mit Geotextil ummantelt und Verbindungselement; mit 2 Stück Gussrosten aus Sphäroguss EN-GJS, schwarz, SW 2 x 140/20, mit horizontaler Schubsicherung, Belastungsklasse  D 400 nach DIN 19580/EN 1433, CE-konform, inkl. Filtersubstrat Carbotec 60, mit hohem reaktivem Karbonatgehalt und spezieller Sieblinie zum Erhalt der Reinigungsleistung auch für Regenereignisse oberhalb 100 l/(s*ha) (vgl. Ö-Norm, DIBt); inkl. Bohrungen und Doppelmuffen an den Abgangspunkten, Ausführung als Endelement mit Leitungsanschluß DN 150, einschl. Fundament und Ummantelung nach Herstellerangaben aus Normalbeton C 20/25 DIN EN 206, DIN 1045-2, Expositionsklasse Bewehrungskorrosion, ausgelöst durch Karbonatisierung XC4, Expositionsklasse Frostangriff mit und ohne Taumittel XF4.
Menge: 1,000 St

**02.21.0030 Zulage zur Entwässerungsrinne Böschungsstück**
Zulage zur Entwässerungsrinne NW 150, Böschungsstück
werkseitig hergestellte Böschungswinkel 45°, Rinnenunterteil und Abdeckung, Bauteillänge 100 cm.
Menge: 1,000 St

**02.21.0031 Rasentragschicht für Rigolenmulden einbauen**
Rasentragschicht für Rigolenmulden einbauen
Schichtdicke 30 cm, zulässige Abweichung von der Nennhöhe +/- 20 mm. Flächenneigung bis 1:3.
Menge: 120,000 m2

*Hinweis: Schachtabdeckungen*

**02.21.0032 Schachtabdeck. C250 Durchm. 625mm quadratisch Guss Beton setzen**
Schachtabdeckung, Klasse C 250 DIN EN 124-1, Durchmesser der Schachtöffnung 625 mm, Abdeckung quadratisch, aus Gusseisen mit Beton DIN EN 124-2, mit dämpfender Einlage im Deckel und im Rahmen, mit Lüftungsöffnungen, höhengerecht in WW-Schachtkopfmörtel DIN 19573 setzen, mit werkseitiger Füllung.
Menge: 9,000 St

**02.21.0033 Schachtabdeck. C250 Durchm. 625mm quadratisch Guss setzen**
Schachtabdeckung, Klasse C 250 DIN EN 124-1, Durchmesser der Schachtöffnung 625 mm, Abdeckung quadratisch, aus Gusseisen DIN EN 124-2, mit dämpfender Einlage im Deckel und im Rahmen, mit Lüftungsöffnungen, höhengerecht in WW-Schachtkopfmörtel DIN 19573 setzen.
Menge: 5,000 St

**02.21.0034 Schachtabdeckung aufnehmen, -10cm**
Schachtabdeckung aufnehmen, aus Beton vorh. Abdeckungen aufnehmen  zur Wiederverwendung lagern und wieder einbauen auf -10 cm, höhengerecht in Mörtel versetzen Auflageringe ausbauen und geordnet entsorgen einschließlich Gebühren.
Menge: 5,000 St

**02.21.0035 Schachtabdeckung aufnehmen, +10cm, Ausgleichsring**
Schachtabdeckung aufnehmen, aus Beton, vorh. Abdeckungen aufnehmen lagern und wieder einbauen, auf +10 cm, höhengerecht in Mörtel versetzen. Auflagering einbauen
Menge: 5,000 St

**02.21.0036 Schachtabdeckung aufnehmen, +25cm, Zwischenring**
Schachtabdeckung aufnehmen,aus Beton DN1200, vorh. Abdeckung, Konus aufnehmen lagern und wieder einbauen, auf +25cm, höhengerecht  versetzen. Schachtring  25cm  DN1200 einbauen.
Menge: 2,000 St

**02.21.0037 Schachtabdeckung aufnehmen, +50cm, Zwischenring**
Schachtabdeckung aufnehmen,aus Beton DN1200, vorh. Abdeckung, Konus aufnehmen  lagern und wieder einbauen, auf  + 50cm, höhengerecht  versetzen.Schachtring  50 cm  DN1200 einbauen.
Menge: 3,000 St

**02.21.0038 Schacht umbauen aus Betonfertigteilen**
Schacht umbauen aus Betonfertigteilen
vorh. Kontrollschachtabdeckung D=60-80 cm aufnehmen, zur Wiederverwendung lagern. Vorh. Schachthals lösen und drehen und wieder einbauen. Schachtabdeckung  höhengerecht in Mörtel versetzen.
Menge: 1,000 St

**02.21.0039 Füll-/Aufbeton C 12/15**
Füll-, Aufbeton, Rohrauflager und Rohrummantelung liefern und profilgerecht einbauen; als Normalbeton C 12/15 DIN EN 206, DIN 1045-2, unterstampfen der Leitungen bis DN 500 in verbauten
oder unverbauten Gräben, auch für abschnittsweise Unterfangungen, Ausführung in Teilmengen, Abrechnung nach Lieferschein und örtlichem Aufmaß.
Menge: 5,000 m3

**02.21.0040 Schachtunterteil Beton-/Stahlbetonfertigteile DN1000 H 1000mm Lastübertragungselement Steiggang 2-läufig Steigeisen Grauguss Steigmaß 250mm Gerinne gekrümmt Beton C40/50 Zulauf DN150 Ablauf DN200 Zulauf DN150**
STLB-Bau 2023-10 009
Schachtunterteil mit Muffe (SU-M), als Beton-/Stahlbetonfertigteil DIN EN 1917, DIN 4034-1, Typ 2, rund, DN 1000, Bauhöhe 1000 mm, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN 150, Ablauf für Rohre aus PP, DN 200, mit Seitenzulauf mit gelenkiger Rohreinbindung, aus PP, DN 150.
Menge: 2,000 St

**02.21.0041 Schachtring Betonfertigteil DN1000 H 250mm Steigeisengang 2-läufig Grauguss**
STLB-Bau 2016-04 009
Schachtring mit Muffe (SR-M) DIN EN 1917, DIN V 4034-1, Typ 2, DN 1000, Bauhöhe jedoch 250 mm, Bauteilverbindung mit Dichtringen aus Elastomeren DIN EN 681-1 und DIN 4060 als Kompressionsdichtung, Dichtringe werkseitig fest eingebaut, gleichmäßige Lastübertragung in der Lagerfuge durch Zementmörtel MG III, 2-läufiger Steigeisengang mit Steigeisen DIN 1211, aus Grauguss, Steigmaß 250 mm.
Menge: 2,000 St

**02.21.0042 Schachtring Betonfertigteil DN1000 H 500mm Steigeisengang 2-läufig Grauguss**
STLB-Bau 2016-04 009
Schachtring mit Muffe (SR-M) DIN EN 1917, DIN V 4034-1, Typ 2, DN 1000, Bauhöhe 500 mm, Bauteilverbindung mit Dichtringen aus Elastomeren DIN EN 681-1 und DIN 4060 als Kompressionsdichtung, Dichtringe werkseitig fest eingebaut, gleichmäßige Lastübertragung in der Lagerfuge durch Zementmörtel MG III, 2-läufiger Steigeisengang mit Steigeisen DIN 1211, aus Grauguss, Steigmaß 250 mm.
Menge: 2,000 St

**02.21.0043 Schachthals Betonfertigteil DN1000/625 H 300mm Steigeisengang 2-läufig Grauguss**
Schachthals mit Muffe (SH-M) DIN EN 1917, DIN V 4034-1, Typ 2, DN 1000/625, Bauhöhe jedoch 300 mm, Bauteilverbindung mit Dichtringen aus Elastomeren DIN EN 681-1 und DIN 4060 als Kompressionsdichtung, Dichtringe lose mitgeliefert, bauseits auf das Spitzende aufgezogen, gleichmäßige Lastübertragung in der Lagerfuge durch Zementmörtel MG III, 2-läufiger Steigeisengang mit Steigeisen DIN 1211, aus Grauguss, Steigmaß 250 mm.
Menge: 2,000 St

**02.21.0044 Abdeckplatte AP-M DN1000 Einstieg-Durchm. 625mm**
STLB-Bau 2025-04 009
Abdeckplatte mit Muffe (AP-M) DIN EN 1917, DIN 4034-1, Typ 2, DN 1000, mit Einstiegsöffnung, Durchmesser 625 mm, mit Schubsicherung, Fugendichtung mit Dichtungen aus Elastomeren DIN EN 681-1, Dichtungen werkseitig fest eingebaut.
Menge: 2,000 St

#### 02.22 WURZELRAUMERWEITERUNG / BAUMRIGOLE

**02.22.0001 Baumstandorte zur Wurzelraumerweiterung**
Baumstandorte als Rigole zur Wurzelraumerweiterung
Substrat für die Baumpflanzung  auf Löß/Lava/Bims/Sand-Basis
gemäß den Empfehlungen für Baumpflanzungen Teil 2
Pflanzgrubenbauweise 2 (Ausgabe 2010), Vorgaben der Düngemittelverordnung und gütegesichert nach RAL-GZ 250-7 in homogener Mischung Körnung 0/32
einbauen unterhalb der Deck-und Tragschicht einbauen
Schichtdicke 100 cm
Einbau lageweise und verdichten  EV2=>45-70 MN/m²
Abrechnung im verdichteten Zustand
Menge pro Baumstandort: ca 12 m³
Baumstandort: ca.4,00x3,00m
Menge: 100,000 m3

**02.22.0002 Verdichtbares Baumsubstrat einbauen**
Verdichtbares Baumsubstrat einbauen
Verformungsmodul auf der Oberfläche mind. EV2 45-70 MN/m2
Lava Körnung 16/32, Schichtdicke bis 30 cm
Menge: 20,000 m3

**02.22.0003 Belüftungsbohrungen**
Entwässerungsbohrungen
im Sohlbereich von Bäumen
Bohrlöcher Durchmesser 15 cm
Tiefe bis 1,50 m
einschl. Verfüllung der Bohrlöcher mit  Lava 16/32
Abrechnung nach Stück Bohrung
Ausführung nur nach gesonderter Anweisung der
Bauleitung
Menge: 7,000 St

**02.22.0004 Wurzel-/und Rhizomsperre verlegen**
Wurzel-/und Rhizomsperre  verlegen
Überlappung mindestens 50 cm Verklebung mit
Klebeband und Längenanpassung
Stärke 2,0 mm  Höhe 1500 mm
Material: PP  Einzellängen 1500 mm
Menge: 30,000 m

#### 02.23 BETONFERTIGTEILE

*Hinweis: Einzelfundamente*
aus Beton

**02.23.0001 Ortbeton Fundament Stahlbeton C25/30**
Ortbeton Fundamente, als Stahlbeton, Normalbeton C 25/C30 XC2,XF1,WF, DIN EN 206-1, DIN 1045-2, Breite von 50 cm, Dicke bis 80 cm,  Abscheiben der Betonoberfläche auf der Wandoberseite ,Unter-und Oberseite horizontal einschließlich Nachbehandlung  gemäß ZTV'S durchführen. Ausführung und Massen entsprechend den Vorgaben in den ZTV'S Liefern, Einbauen, Verdichten des Betons.
Menge: 15,000 m3

**02.23.0002 Ortbeton Einzelfundament unbewehrt C12/15 0,25-0,5m3**
Ortbeton Einzelfundament, obere Betonfläche abgetreppt, als unbewehrter Beton, Normalbeton C 12/15 DIN EN 206-1, DIN 1045-2, Einzelvolumen über 0,25 bis 0,5 m3.
Menge: 25,000 m3

**02.23.0003 Dränbeton**
Dränbetontragschicht, natürliche Gesteinskörnung, C 16/20,
Einzelfundament, obere Betonfläche eben, als Schutzbeton, Einzelvolumen über 0,25 bis 0,5 m3.
Menge: 25,000 m3

**02.23.0004 Schalung Betonfundamente**
Schalung Betonfundamente
Schalungshaut für Betonflächen ohne Anforderung, Fundamenthöhen bis 100 cm einschließlich Herstellen von allen erforderlichen Aussparungen Einlegearbeiten für Leerrohre und sonstigen, Einbauteilen.
Menge: 60,000 m2

**02.23.0005 Fundament für Anschlusssäule**
Anschlusssäulen-Fundament
Beton C20/C25 40x40x80cm
Einlage mittig 1 x Leerrohr DN 75 für Kabeleinführung.
Einbauen  einschließlich  Erdarbeiten
Überschüssiges Material geordnet entsorgen einschließlich Gebühren
Menge: 8,000 St

**02.23.0006 Fundament für Stelen/Wegeleitsystem, einschl. Schalung.**
Fundament/Köcherfundament für Wegeleitsystem, einschl. Schalung.
Aushub innerhalb Baufeld einplanieren.
Beton C20/25, 2mal 100x100x80 cm, auf STS 10 cm stark.
Bewehrung: unten 2 Lagen R 188 kreuzweise Ringbewehrung Köcher R 188, und Durchmesser 10, Betondeckung min. 3 cm.
Einlage zur Aufnahme der Stelenstützen: 2mal KG Rohr DN 200
Einlage mittig 1 x Leerrohr DN 75 für Kabeleinführung.
Abscheiben der Betonoberfläche auf der
Wandoberseite, Unter-und Oberseite horizontal
einschließlich Nachbehandlung  gemäß ZTV'S
durchführen.
Menge: 3,000 St

**02.23.0007 Fundament für Einspeisschrank-Löschwasser, einschl. Schalung.**
Fundament für Einspeiseschrank-Löschwasser, einschl. Schalung.
Aushub innerhalb Baufeld einplanieren.
Beton C20/25, 75x35x80 cm, auf STS 10 cm stark.
Einlage mittig 1 x Leerrohr DN 110 für Kabeleinführung.
Abscheiben der Betonoberfläche auf der
Wandoberseite, Unter-und Oberseite horizontal
einschließlich Nachbehandlung  gemäß ZTV'S
durchführen.
Menge: 2,000 St

**Ausführungsbeschreibung 11 Betonfertigteile**
*Sitzstufen*
Sitzstufe gem. Detailplan Stufen + Sitzstufen Außenraum Mensa Typ D und E
als Betonfertigteile wie folgt:
Die in den  nachfolgend  Positionen  beschriebenen Betonfertigteile sind einschließlich:

Normalbeton C 45/55 DIN EN 206-1, glattgeschalt. Vorderkanten mit Fase 3 cm; Kopf und Vorderseite sichtbar, Seitenwange Anfangs- und Endstück sichtbar.
Oberfläche: Rutschklasse R 11, mit Hartgesteinsvorsatz mit feinkörniger Mischungsrezeptur, Oberfläche wie Pflasterbelag HAUPTBELAG
Farbe BEIGE.
Abmessungen pro Einzelteil LxBxH: 200 & 236 x 32 x 53 cm
Einbauhöhe: 45 cm über OK Belag
Ausgleichsschicht Monokornbeton 2/8; Dicke 5 cm
Häftschlämme auftragen, vollflächig, satt auftragen (frisch in frisch).

Fundament
Höhe 80 cm
Drainbeton 2/22: 65 cm
STS/FSS 0/45:15 cm

mögl. Versetzart:
Gewicht <= 4 t  mit Vakuum-Hebegerät
Gewicht >= 4 t Aussparungen für Versetzgurte an der Fertigteilunterseite.

Fundament, Schalung, Schubsicherung und Mörtel sind in die nachstehenden Positionen einzukalkulieren.
Werkstattzeichnungen mit der Einteilung von eventuellen Fugen und Segmentierungen sind vor Ausführung zur Freigabe vorzulegen.
Ausführungsplanung wird digital zur Verfügung gestellt.

**02.23.0008 Sitzmauer/Tribünen Seitenwangen links sichtbar TYP D**
Sitzmauer Typ D Kopf, Vorderseite, Seitenwangen links sichtbar, als Betonfertigteil gem. Ausführungsbeschreibung.
Länge:  200cm
Breite:  32 cm
Höhe:  53 cm
Menge: 4,000 St

**02.23.0009 Sitzmauer/Tribünen TYP D**
Sitzmauer Typ D Kopf, Vorderseite sichtbar, als Betonfertigteil gem. Ausführungsbeschreibung.
Länge:  200cm
Breite:  32 cm
Höhe:  53 cm
Menge: 20,000 St

**02.23.0010 Sitzmauer/Tribünen TYP E**
Sitzmauer Typ E Kopf, Vorderseite sichtbar, als Betonfertigteil gem. Ausführungsbeschreibung.
Länge:  236cm
Breite:  32 cm
Höhe:  53 cm
Menge: 5,000 St

**02.23.0011 Fugenausbildung Vertikalfugen**
Fugenausbildung  Vertikalfugen abkleben
Fertigteilfugen abkleben mit  selbstklebender Belagmasse und witterungsbeständiger Aluminiumfolie Breite 100 mm Abrechnung nach  Mauerhöhe
Menge: 20,000 m

**Ausführungsbeschreibung 12 Treppenanlage**
*Treppenanlage Blockstufen*
Blockstufen für Treppenanlage
gem. Detailplan Stufen + Sitzstufen Außenraum Mensa (Typ A, B und C) und Detailplan Stufen Bushalt (Typ F bis M)
als Betonfertigteile wie folgt:
Die in den  nachfolgend  Positionen  beschriebenen Betonfertigteile sind einschließlich:

Normalbeton C 45/55 DIN EN 206-1, glattgeschalt. Vorderkanten mit Fase 3 cm; Kopf und Vorderseite sichtbar, Seitenwange Anfangs- und Endstück sichtbar.
Oberfläche: Rutschklasse R 11, mit Hartgesteinsvorsatz mit feinkörniger Mischungsrezeptur, Oberfläche wie Pflasterbelag HAUPTBELAG
Farbe BEIGE.
Blockstufen mit an der Unterseite angeordneten Schubnuten zur Verhinderung einer horizontalen Verschiebung.
Abmessungen pro Einzelteil LxBxH:
siehe Position x siehe Position x 31 und 32 cm
Ausgleichsschicht Monokornbeton 2/8; Dicke 5 cm
Häftschlämme auftragen, vollflächig, satt auftragen (frisch in frisch).

Fundament
Höhe 100 cm
Drainbeton 2/22: 80 cm
STS/FSS 0/45:20 cm

mögl. Versetzart:
Gewicht <= 4 t  mit Vakuum-Hebegerät
Gewicht >= 4 t Aussparungen für Versetzgurte an der Fertigteilunterseite.

Fundament, Schalung, Schubsicherung und Mörtel sind in die nachstehenden Positionen einzukalkulieren.
Einschl. Schubsicherung Betonblockstufen:
Edelstahldübel auf Stufenunterseite Einzellänge 150 mm, D 12 mm
2 St pro Stufe, eingeklebt für die Antrittsstufe und jede 2. Stufenreihe
Einbindetiefe in Stufe 50 mm, in Betonbettung 100 mm.
Werkstattzeichnungen mit der Einteilung von eventuellen Fugen und Segmentierungen sind vor Ausführung zur Freigabe vorzulegen.
Ausführungsplanung wird digital zur Verfügung gestellt.

**02.23.0012 Blockstufe Typ A als Betonfertigteil, Beton C45/55**
Blockstufe als Betonfertigteil, Typ A gem. Ausführungsbeschreibung, Beton C45/55 DIN 1045, für Stufenanlage, Tritt- und Vorderseite und Kopf rechts sichtbar, Kanten gefast, Steigungsverhältnis 16/32 cm.
Fertigungsmaß:
Länge 200cm
Höhe 21 cm
Breite 32 cm
Menge: 8,000 St

**02.23.0013 Blockstufe Typ B als Betonfertigteil, Beton C45/55**
Blockstufe als Betonfertigteil, Typ B gem. Ausführungsbeschreibung, Beton C45/55 DIN 1045, für Stufenanlage, Tritt- und Vorderseite und Kopf rechts sichtbar, Kanten gefast, Steigungsverhältnis 16/32 cm.
Fertigungsmaß:
Länge 200cm
Höhe 37 cm
Breite 32 cm
Menge: 4,000 St

**02.23.0014 Blockstufe Typ C als Betonfertigteil, Beton C45/55**
Blockstufe als Betonfertigteil, Typ C gem. Ausführungsbeschreibung, Beton C45/55 DIN 1045, für Stufenanlage, Tritt- und Vorderseite und Kopf rechts sichtbar, Kanten gefast, Steigungsverhältnis 16/32 cm.
Fertigungsmaß:
Längen 213-253cm
Höhe 21 cm
Breite 32 cm
Kopf rechts sichtbar und schräg: Winkelangaben 96,46 und 83,54 °
Menge: 12,000 St

**02.23.0015 Blockstufe Typ F & K als Betonfertigteil, Beton C45/55**
Blockstufe als Betonfertigteil, Typ F & K  gem. Ausführungsbeschreibung, Beton C45/55 DIN 1045, für Stufenanlage, Tritt- und Vorderseite sichtbar, Kanten gefast, Steigungsverhältnis 17/31 cm.
Fertigungsmaß:
Länge 100 cm
Höhe 22 cm
Breite 31 cm
Menge: 8,000 St

**02.23.0016 Blockstufe Typ G als Betonfertigteil, Beton C45/55 RADIAL**
Blockstufe als Betonfertigteil, Typ G gem. Ausführungsbeschreibung, Beton C45/55 DIN 1045, für Stufenanlage, Tritt- und Vorderseite und Kopf rechts sichtbar, Kanten gefast, Steigungsverhältnis 17/31 cm.
Fertigungsmaß:
Radius aussen 159 cm
Höhe 22 cm
Breite 31 cm
Menge: 1,000 St

**02.23.0017 Blockstufe Typ H als Betonfertigteil, Beton C45/55 RADIAL**
Blockstufe als Betonfertigteil, Typ H gem. Ausführungsbeschreibung, Beton C45/55 DIN 1045, für Stufenanlage, Tritt- und Vorderseite sichtbar, Kanten gefast, Steigungsverhältnis 17/31 cm.
Fertigungsmaß:
Radius aussen 118 cm
Höhe 22 cm
Breite 31 cm
Menge: 1,000 St

**02.23.0018 Blockstufe Typ I als Betonfertigteil, Beton C45/55 RADIAL**
Blockstufe als Betonfertigteil, Typ I gem. Ausführungsbeschreibung, Beton C45/55 DIN 1045, für Stufenanlage, Tritt- und Vorderseite sichtbar, Kanten gefast, Steigungsverhältnis 17/31 cm.
Fertigungsmaß:
Radius aussen 97 cm
Höhe 22 cm
Breite 31 cm
Menge: 1,000 St

**02.23.0019 Blockstufe Typ J als Betonfertigteil, Beton C45/55 RADIAL**
Blockstufe als Betonfertigteil, Typ J gem. Ausführungsbeschreibung, Beton C45/55 DIN 1045, für Stufenanlage, Tritt- und Vorderseite sichtbar, Kanten gefast, Steigungsverhältnis 17/31 cm.
Fertigungsmaß:
Radius aussen 66 cm
Höhe 22 cm
Breite 31 cm
Menge: 1,000 St

**02.23.0020 Blockstufe Typ L als Betonfertigteil, Beton C45/55**
Blockstufe als Betonfertigteil, Typ L gem. Ausführungsbeschreibung, Beton C45/55 DIN 1045, für Stufenanlage, Tritt- und Vorderseite sichtbar, Kanten gefast, Steigungsverhältnis 17/31 cm.
Fertigungsmaß:
Länge 88 cm
Höhe 22 cm
Breite 31 cm
Menge: 2,000 St

**02.23.0021 Blockstufe Typ M als Betonfertigteil, Beton C45/55 RADIAL**
Blockstufe als Betonfertigteil, Typ M gem. Ausführungsbeschreibung, Beton C45/55 DIN 1045, für Stufenanlage, Tritt- und Vorderseite sichtbar, Kanten gefast, Steigungsverhältnis 17/31 cm.
Fertigungsmaß:
Radius aussen 81 cm
Höhe 22 cm
Breite 31 cm
Menge: 1,000 St

**02.23.0022 Blockstufe Typ N als Betonfertigteil, Beton C45/55**
Blockstufe als Betonfertigteil, Typ N  gem. Ausführungsbeschreibung, Beton C45/55 DIN 1045, für Stufenanlage, Tritt- und Vorderseite sichtbar, Kanten gefast, Steigungsverhältnis 17/31 cm.
Fertigungsmaß:
Länge 119 cm
Höhe 22 cm
Breite 31 cm
Menge: 4,000 St

**02.23.0023 Blockstufe Typ O als Betonfertigteil, Beton C45/55**
Blockstufe als Betonfertigteil, Typ O  gem. Ausführungsbeschreibung, Beton C45/55 DIN 1045, für Stufenanlage, Tritt- und Vorderseite sichtbar, Kanten gefast, Steigungsverhältnis 16/32 cm.
Fertigungsmaß:
Länge 187,5 cm
Höhe 21 cm
Breite 32 cm
Menge: 18,000 St

**02.23.0024 Zulage Treppenmarkierung für Stufen als Betonfertigteil**
Zulage Treppenmarkierung für Stufen als Betonfertigteil L = 2,0 m.
Kontaktstreifen
Farbe: Anthrazit  gesandet,
Querschnitt:  5x8cm,
witterungs- und tausalzbeständig
Positionierung: direkt an Stufenvorderkante Auftritt.
Menge: 16,000 m

**02.23.0025 Schnitt Blockstufe, Schnitttiefe bis 15 cm**
Blockstufe aus Beton schneiden Schnitttiefe bis 15 cm.
Menge: 10,000 St

**Ausführungsbeschreibung 13 Mauerscheiben/L-Stein**
Die in den  nachfolgend aufgeführten Positionen beschriebenen Betonfertigteile sind einschließlich Bewehrung anzubieten .
Dem AN werden hierfür die Ausführungszeichnungen digital zur Verfügung gestellt. Lastfall p bis 5,0 kN/m2
Die Mauerscheiben sind bei Lagerung auf der Baustelle vor Verunreinigung  durch  Dritte zu schützen. Eventuell notwendige Reinigungsmassnahmen  werden nicht  gesondert vergütet.
Leistung einschl. Bettung (Ausgleichsschicht, Betonfundament (Bettung aus Beton C20/25,  STS) frostsicher versetzen nach Herstellerangaben.

**02.23.0026 Einf.L-Stein 80/99**
Einfassung aus L-Steinen als Betonfertigteil, Betongüte C45/C55 DIN 1045,
Expositionsklassen XC4,XD3,XF2,
Maße Höhe 80 cm, Fußbreite 40 cm, Bauteillänge 99cm, Wandstärke 12 cm, Sichtflächen Sichtbeton 1 Ansichtsfläche.
Menge: 11,000 St

**02.23.0027 Einf.L-Stein 80 Aussenecke 90° einteilig**
Einfassung aus L-Steinen, Aussenecke 90° einteilig, als Betonfertigteil, Betongüte C45/C55 DIN 1045,Expositionsklassen XC4,XD3,XF2
Maße Höhe 80 cm, Fußlänge 49 cm, Bauteillänge je 49 cm, Wandstärke 12 cm, Sichtflächen Sichtbeton SB 3, 1 Ansichtsfläche Sichtkanten gefast, liefern und einbauen.
Einschl. Fundamente und Bewehrung gem. Ausführungsbeschreibung.
Menge: 1,000 St

**02.23.0028 Einf.L-Stein 80/49**
Einfassung aus L-Steinen als Betonfertigteil, Betongüte C45/C55 DIN 1045,
Expositionsklassen XC4,XD3,XF2,
Maße Höhe 80 cm, Fußbreite 40 cm, Bauteillänge 49cm, Wandstärke 12 cm, Sichtflächen Sichtbeton 1 Ansichtsfläche.
Menge: 1,000 St

**02.23.0029 Passstück herstellen bis 105 cm**
Passstück in Mauerscheibe herstellen in Wand- und Fußteil  Mauerscheiben bis 105 cm.
Menge: 1,000 St

**02.23.0030 Fugenausbildung Vertikalfugen**
Fugenausbildung Vertikalfugen abkleben
Fertigteilfugen abkleben mit  selbstklebender Belagmasse
und witterungsbeständiger Aluminiumfolie
Breite 100 mm
Abrechnung nach  Mauerhöhe
Menge: 15,000 m

#### 02.24 BELAGSARBEITEN

**02.24.0001 Kontrollprüfung Unterbau/Planum Verformungsmodul statischer Lastplattendruckversuch**
STLB-Bau 2021-04 080
Kontrollprüfung ZTV E-StB auf besondere Anordnung des AG für Unterbau/Planum, Prüfung für Verformungsmodul, mit statischem Lastplattendruckversuch DIN 18134, Ausführung gemäß Einzelbeschreibung,
Einzelbeschreibungs-Nr '- schriftliche Dokumentation und Auswertung.
- Die Messergebnisse und Protokolle der Prüfungen sind der örtlichen Bauleitung zu übergeben'.
Menge: 8,000 St

**02.24.0002 Probefeld Belagsaufbau, Geotextil**
Probefeld herstellen, einschl. Kontrollprüfung ZTVT-StB für Verformungsmodul
'Plattendruckversuch' STS/FSS Schicht.
Für den gesamten Belagsaufbau zur Sicherstellung der Verdichtungswerte.
Abmessungen: 3x3 m

Belagsaufbau:
-Erdplanum
-Geotextil Geotextilklasse 3  150 g/m2
-Schottertragschicht, Belastungsklasse RStO 12 Bk03, Verdichtungsgrad mind. DPr 1, Verformungsmodul EV2 auf der Oberfläche mind. 120 MPa, aus Baustoffgemisch für Schottertragschicht, ohne RC-Baustoffe, Körnung 0/45, Schichtdicke bis 20 cm.
-Frostschutzschicht ZTV SoB-StB, Belastungsklasse RStO 12 Bk03, Verdichtungsgrad mind. DPr 1,03, Verformungsmodul EV2 auf der Oberfläche mind. 100 MPa, aus Baustoffgemisch für Frostschutzschicht, ohne RC-Baustoffe, Körnung 0/45, Schichtdicke bis 25 cm.
Menge: 2,000 St

**02.24.0003 Probefeld Belagsaufbau, Geogitter**
Probefeld herstellen, einschl. Kontrollprüfung ZTVT-StB für Verformungsmodul
'Plattendruckversuch' STS/FSS Schicht.
Für den gesamten Belagsaufbau zur Sicherstellung der Verdichtungswerte.
Abmessungen: 3x3 m

Belagsaufbau:
-Erdplanum
-Geogitter TL Geok E-StB,
-Schottertragschicht, Belastungsklasse RStO 12 Bk03, Verdichtungsgrad mind. DPr 1, Verformungsmodul EV2 auf der Oberfläche mind. 120 MPa, aus Baustoffgemisch für Schottertragschicht, ohne RC-Baustoffe, Körnung 0/45, Schichtdicke bis 20 cm.
-Frostschutzschicht ZTV SoB-StB, Belastungsklasse RStO 12 Bk03, Verdichtungsgrad mind. DPr 1,03, Verformungsmodul EV2 auf der Oberfläche mind. 100 MPa, aus Baustoffgemisch für Frostschutzschicht, ohne RC-Baustoffe, Körnung 0/45, Schichtdicke bis 25 cm
Menge: 2,000 St

**02.24.0004 Filter-/Trennschicht Geotextil**
Filter-/Trennschicht aus Geotextilien TL Geok E-StB, in Verkehrsflächen, Überlappungsbreite mind. 50 cm, seitlicher Überstand mind. 50 cm, abgerechnet wird die abgedeckte Fläche.
Anforderungen :
Stempeldrückkraft >=1,5 KN
Geotextilklasse 3  150 g/m2
Bahnen nach den Vorschriften des Herstellers verbinden.
Menge: 1000,000 m2

**02.24.0005 Filter-/Trennschicht Geogitter**
Filter-/Trennschicht aus Geogitter TL Geok E-StB,  in Verkehrsflächen, Überlappungsbreite mind. 50 cm, seitlicher Überstand mind. 50 cm, abgerechnet wird die abgedeckte Fläche.
Anforderungen
Flächengewicht gesamt >=500g/m2
Flächengewicht Vlies 200 g/m2
Stempeldrückkraft 7,5 kN
Höchstzugkraft längs/quer 7%
Geotextilrobustheitsklasse V
Bahnen nach den Vorschriften des Herstellers verbinden.
Menge: 300,000 m2

**02.24.0006 FSS Bk1,0 DPr1,03 EV2 100MPa 0/45 D 35cm**
Frostschutzschicht ZTV SoB-StB, Belastungsklasse RStO 12 Bk0,3 Verdichtungsgrad mind. DPr 1,03, Verformungsmodul EV2 auf der Oberfläche mind. 100 MPa, aus Baustoffgemisch für Frostschutzschicht, mit RC-Baustoffe, Körnung 0/45, Feinanteil < 0,063 mm Kategorie UF 3, im eingebauten Zustand < 3 % Feinanteile,Wasserdurchlässigkeit kf ≥ 5,4 x 10-5 m/s Schichtdicke bis 35 cm,  Nachweis Lieferschein.
Menge: 350,000 m3

**02.24.0007 Zulage für Arbeiten überdachte Bereiche**
Zulage für Arbeiten in  überdachten Bereichen,
LH 2,20 -  2,80 m
Menge: 50,000 m2

**02.24.0008 STS DPr1 EV2 120MPa 0/45**
Schottertragschicht, Belastungsklasse RStO 12 Bk0,3
Verdichtungsgrad mind. DPr 103, Verformungsmodul EV2 mind. 120 MPa,
Baustoffgemisch für Schottertragschicht, mit RC-Baustoffe, Körnung 0/32
Feinanteil < 0,063 mm Kategorie UF 3, im eingebauten Zustand < 3 % Feinanteile, Sandgehalt 0/2 zwischen 30 und 40% Wasserdurchlässigkeit kf ≥ 5,4 x 10-5 m/s (Nachweis über Infiltrationsmessungen)
Schichtdicke 15 -20 cm, Nachweis Lieferschein
Menge: 260,000 m3

**02.24.0009 Zulage für Arbeiten überdachte Bereiche**
Zulage für Arbeiten in  überdachten Bereichen,
LH 2,20 -  2,80 m
Menge: 50,000 m2

**02.24.0010 Dränschicht Platten Festkörperdrainage HDPE 12 mm**
Dränschicht für Plattenbelag überbaute Flächen Festkörperdrainagen aus  Kunststoff (Recycling HDPE) Dicke 12  mm.  FKD 12, mit aufkaschiertem Filtervlies liefern und in überdachten Bereichen einbauen.
Menge: 100,000 m2

**02.24.0011 TS Dränbeton C12/15, D 15cm**
Dränbetontragschicht gemäß Merkblatt für versickerungsfähige Verkehrsflächen M VV, natürliche Gesteinskörnung, C 12/15, Belastungsklasse RStO 12/24  Dicke 15 cm, einschl. feuchthalten und entsprechenden Schutzmaßnahmen mit Schutzfolien, und tagesweise abstellen.
Menge: 50,000 m2

**Ausführungsbeschreibung 14 Asphaltarbeiten gem. RStO 12**
*Hinweis:*
Hinweis:
Der Einbau der nachstehenden Asphaltarbeiten-Positionen muss in mehrere Abschnitten (max. drei) ausgeführt werden. Eine zusätzliche Abrechnung der Baustelleneinrichtung der Asphaltkolonne wird nicht vergütet und ist in die Einheitspreise einzukalkulieren.
*Anpassungen Günterslebener Straße*

**02.24.0012 Asphalttragschicht Bk1,8 AC32TN Bindem. 50/70 D 10cm**
Asphalttragschicht ZTV Asphalt-StB, Belastungsklasse RStO 12 Bk1,8, Mischgutart AC 32 T N, natürliche Gesteinskörnung TL Gestein, Bindemittel Straßenbaubitumen 50/70 TL Bitumen-StB und DIN EN 12591, Schichtdicke 10 cm, Einbaudicke gemäß TPD-StB durch Nivellement, Ausführung gemäß Einzelbeschreibung,
Einzelbeschreibungs-Nr 'Einzelflächen > 5 m2  Breiten >0,5 m, auch Einzelflächen und Streifen'.
Menge: 100,000 m2

**02.24.0013 Unterlage reinigen Tragschicht bit. Wasser/Druckluft Trocknen**
Reinigen der Unterlage für Tragschichten mit bitumenhaltigen Bindemitteln, für das Aufsprühen von bitumenhaltigem Bindemitteln, durch Entfernen der Schmutzschicht, mit Wasser, Druckluft und nachträglichem Trocknen mit Gerät, anfallende Stoffe laden und entsorgen einschl. Gebühren.
Menge: 100,000 m2

**02.24.0014 Bitumenhaltiges Bindem. aufsprühen 0,25-0,35kg/m2 C60BP4-S frisch Asphalttragschicht**
STLB-Bau 2021-04 080
Bitumenhaltiges Bindemittel aufsprühen, ZTV Asphalt-StB, 0,25 bis 0,35 kg/m2, polymermodifizierte Bitumenemulsion C60BP4-S TL BE-StB und DIN EN 13808, ganzflächig, auf frischen Asphalttragschichten, für den Einbau von Asphaltbinderschichten.
Menge: 100,000 m2

**02.24.0015 Asphaltbetondeckschicht AC11DS D 4cm 25/55-55**
STLB-Bau 2021-04 080
Asphaltdeckschicht aus Asphaltbeton, ZTV Asphalt-StB, in Fahrbahnen, Mischgutart AC 11 D S, natürliche Gesteinskörnung TL Gestein, Schichtdicke 4 cm, Bindemittel polymermodifiziertes Bitumen 25/55-55 A TL Bitumen-StB und DIN EN 14023, Einbaudicke gemäß TPD-StB durch Nivellement, Einbau zwischen Randeinfassungen, Ausführung gemäß Einzelbeschreibung,
Einzelbeschreibungs-Nr 'auch Einzelflächen und Streifen'.
Menge: 100,000 m2

**02.24.0016 Anschluss Deckschicht D 4cm**
STLB-Bau 2021-04 080
Anschluss ZTV Fug-StB an Deckschicht, Dicke der Deckschicht 4 cm, anschmelzbares Fugenband, Breite mind. 10 mm, ankleben.
Menge: 25,000 m

**Ausführungsbeschreibung 15 Platten und Pflasterbeläge aus Beton**
*Pflaster*
Flächenbefestigung zur Behandlung, Versickerung und Verdunstung von Niederschlagsabflüssen, mit allgemeiner Bauartgenehmigung Nr. Z-84.1-29 (vormals abZ Nr. Z-84.1-14), mit Pflastersteinen aus Beton gemäß DIN EN 1338, oder vergleichbar.
Der feinporige Kernbeton speichert je nach Steingröße und -dicke
bis zu 50% der jährlichen Niederschlagsmenge und ermöglicht über die Fugen eine entsprechend hohe Verdunstungsrate an die Umgebungsluft.
Produkte aus TÜV zertifizierter, CO2-neutraler Produktion, Cradle to Cradle Gold-Zertifikat,
Produkt- und Umweltdeklaration (EPD).
Die Versickerung von Niederschlagsabflüssen mit gesichertem Schadstoffrückhalt erfolgt über die Fuge.
Erforderliche Wasserdurchlässigkeit kf ≥ 5,4 x 10-5 m/s, der Nachweis hat über Infiltrationsmessungen zu erfolgen.
Spezifische Versickerungsrate dauerhaft ≥ 270 l/(s x ha),
ansetzbarer Abflussbeiwert Ψ = 0,0.
Geeignet für ein spezielles Reinigungsverfahren zur Gewährleistung der dauerhaften Wasserdurchlässigkeit.
Für Planung, Lieferung, Einbau, Wartung und Reinigung des Flächenbelages gelten die Hinweise der allgemeinen Bauartgenehmigung (aBG) Nr. Z-84.1-29, des DIBt Berlin.

Liefern und verlegen in profilgerechter Lage gemäß den Vorgaben der ATV DIN 18318 und der allgemeinen Bauartgenehmigung aBG Nr. Z-84.1-29 des DIBt Berlin inkl. mitgelieferte, einbaufertige GDM.FUGE aBG Nr. Z-84.1-29.
Die Verlegung mit unmittelbarem Kontakt Stein-zu-Stein ist nicht zulässig.
Abweichung der Oberfläche von der Sollhöhe ±20 mm,
Abweichung von der Ebenheit nach TP Eben bei 4 m Messstrecke ≤ 10 mm,
Querneigung gemäß Merkblatt für versickerungsfähige Verkehrsflächen (MVV) ≥ 1,0 % ≤ 5,0 %.

Einschließlich Herstellung der Bettung
Gemisch aus natürlicher Gesteinskörnung gemäß den Bestimmungen der allgemeinen Bauartgenehmigung.
Korngruppe 0/5 mit beim DIBt hinterlegter Zusammensetzung und hinterlegten Eigenschaften.
Bettungsmaterial entspricht den Anforderungen der DIN EN 13242, TL Gestein-StB 04 Anhang H und TL Pflaster-StB 06
Die Leistungen des Bettungsmaterials müssen auf der Grundlage von DIN EN 13242 durch den Hersteller wie folgt erklärt sein:
- CE-Kennzeichnung gemäß DIN EN 13242, Anhang ZA, Abschnitt ZA.3
  einschließlich Hersteller/Lieferwerk
- Stoffliche Kennzeichnung (Basalt, Diabas, Granit, Grauwacke oder Porphyr)
- Korngruppe 0/5
Bettungsdicke nach Verdichtung
gemäß ATV DIN  18318: 4 cm ± 1 cm

Einschließlich Verfugung
Mitgeliefertes Baustoffgemisch aus natürlichen Gesteinskörnungen.
Werkseitig gemischt gemäß den Bestimmungen der aBG.
Gesteinskörnung 0-4 mm entspricht den Anforderungen der TL Gestein-StB 04 und DIN EN 13285.

Hinweis zum Rastermaß Aufgrund zulässiger Maßtoleranzen bei den Steinen können sich geringfügig andere Rastermaße ergeben. Um Anarbeiten zu vermeiden, ist unter Beachtung der geforderten Verlegebreite der genaue Abstand der Randeinfassungen durch Auslegen einzelner Steinzeilen vor Beginn der Verlegearbeiten zu ermitteln (s. auch ZTV Pflaster-StB).

Betonplatten/-pflasterbeläge Fuge 8,5 mm VZ4;VZ5,VZ8
Oberflächen:
50% gestrahlt, 25% natur, 25 % gebürstet
Farbe: Beige

Dicke: 8 und 10 cm
Abmessungen 40x20cm/20x20 cm im Läuferverband verlegt. Anfangsstein 20/20 cm.

PRODUKTMERKMALE
Versickerung von Niederschlagswasser über die Fuge.
Flächenbezogener Fugenanteil  ≥ 5 % ≤ 10 %.
Regenerierbares System, daher mittlerer Abflussbeiwert bis 270 l/(sxha) von Ψm = 0,0 ansetzbar.
Grundwasserschutz durch Niederschlagswasserbehandlung.
Durchgangswerte 0,15 / 0,25 (Typ D11 / D12).
Belebung des Kleinklimas durch hohe Verdunstungsrate.

Material
Vorsatzbeton aus hochfester Quarzkörnung und UV-beständigen Eisenoxidfarben.
Kernbeton mit hochfesten Quarz-, Granit- oder Basaltzuschlägen, ohne Einsatz von Kalkgestein.
Mit hohem Anteil an Feinporen zur Zwischenspeicherung und Verdunstung von Niederschlagswasser.
Hydrothermale Nachbehandlung im Produktionsprozess zur Qualitätssicherung.

Witterungswiderstand
Masseverlust nach Frost-Tausalzprüfung ≤ 0,1 kg/m²,
normative Zuordnung: Klasse 3, Kennzeichnung D,
SOLL gem. DIN EN 1338 Masseverlust ≤1,0 kg/m².

Abriebwiderstand
≤ 18,5 mm normative Zuordnung: Klasse 3, Kennzeichnung I,
SOLL gem. DIN EN 1338 ≤ 20 mm.

Festigkeit/Spaltzugfestigkeit
Anforderungen für Pflastersteine aus Beton gemäß DIN EN 1338:
Tchar ≥ 4,5 MPa, Einzelwert ≥ 4,0 MPa, Bruchlast ≥ 500 N/mm
SOLL gem. DIN EN 1338: Tchar ≥ 3,6 MPa, Einzelwert ≥ 2,9 MPa, Bruchlast ≥ 250 N/mm.

Maximale Differenzen bei Messung der Diagonalen
Anforderungen für Pflastersteine aus Beton gemäß DIN EN 1338 sowie TL Pflaster-StB:
Klasse 2, Kennzeichnung K
Diagonale > 300 mm, maximale Differenz 2 mm
SOLL gem. DIN EN 1338 bzw. TL-Pflaster-StB:
Klasse 2, Kennzeichnung K
Diagonale > 300 mm, maximale Differenz 3 mm

Nachhaltigkeit & Ressourcenschutz
Produkte aus vom TÜV-Rheinland unabhängig zertifizierter CO2-neutraler Produktion.
Globales Erwärmungspotenzial im Bereich A3 (Herstellung):
7,66E-1 [kg CO2-Äq] oder kleiner.
Nachweis durch eine zum Zeitpunkt des Angebotes mind. noch 1 Jahr gültige EPD.
Firmenspezifische, transparente, geprüfte und verifizierte Produkt- und Umweltdeklaration:
Typ III Umweltlabel nach ISO 14025 und EN 15804)
Umwelteinflüsse und Ökobilanzdaten nach ISO 14040 ff..
Der Nachweis ist vor Bestellung der Produkte unaufgefordert vorzulegen.
Eine umfassende Dokumentation ist auf Verlangen des Auftraggebers vorzulegen.
Kompensationsprojekt im GOLD-Standard über myCLIMATE.
Cradle to Cradle Gold-Zertifikat
80 % der Rohstoffe aus einem Umkreis < 30 km
ca. 4 % hochwertiges Betonrecycling im Kernbeton (sofern produktbezogen kein höherer Wert angegeben)
Mit 100 % erneuerbarer Energie gefertigt.

Nachweise
Bei Angebotsabgabe ist der Nachweis der Eignung nach straßenbautechnischen Vorgaben zu führen (siehe Regelwerke FGSV).
Qualitätsanforderungen sind jederzeit mit Prüfzeugnissen des Herstellers durch den Bieter nachzuweisen.

Angebotenes Erzeugnis (
vom Bieter einzutragen) '........................................'

**02.24.0017 Pflaster 40/20/8 und 20/20/8 cm**
Platten/Pflaster verlegen entsprechend Ausführungsbeschreibung
Rastermaß: 40x20x8 cm, 20x20x8 cm
Menge: 400,000 m2

**02.24.0018 Pflasterdecke anpassen schneiden T bis 8cm Nassschneidegerät**
Pflasterdecke anpassen durch Schneiden, Tiefe bis 8 cm, mit Nassschneidegerät, Ausführung gemäß Einzelbeschreibung,
Einzelbeschreibungs-Nr ' 'Anschluss für Pflasterdecke gem. ZTV Pflaster-StB, kleinstes zulässiges Steinformat 1/2 Stein des Ausgangformates' '.
Menge: 280,000 m

**02.24.0019 Pflaster 40/20/10 und 20/20/10 cm**
Platten/Pflaster verlegen entsprechend Ausführungsbeschreibung
Rastermaß: 40x20x10 cm, 20x20x10 cm
Menge: 600,000 m2

**02.24.0020 Pflasterdecke anpassen schneiden T bis 10cm Nassschneidegerät**
STLB-Bau 2022-10 080
Pflasterdecke anpassen durch Schneiden, Tiefe bis 10 cm, mit Nassschneidegerät, Ausführung gemäß Einzelbeschreibung,
Einzelbeschreibungs-Nr ' 'Anschluss für Pflasterdecke gem. ZTV Pflaster-StB, kleinstes zulässiges Steinformat 1/2 Stein des Ausgangformates' '.
Menge: 425,000 m

**02.24.0021 Kernlochbohrung Pflasterdecke für Poller-Bodenhülse**
Kernlochbohrung in  Pflasterdecke, aus Betonpflaster, Dicke bis 100 mm, für PollerBodenhülse, rund, Durchmesser 76 mm, Herstellen und entsorgen der Bohrkerne. Nach dem Einbau ist die Pflasterfugen ein zu  schlämmen mit Fugenmörtel MG III. Die Belagsfläche ist gegen Verschmutzungen zu schützen.
Menge: 5,000 St

**02.24.0022 Kernlochbohrung Pflasterdecke Leuchtenmast**
Kernlochbohrung in  Pflasterdecke, aus Betonpflaster, Dicke bis 100 mm, für Leuchtenmast, rund, Durchmesser über 25 bis 30 cm, Herstellen und entsorgen der Bohrkerne. Nach dem Einbau ist die Pflasterfugen ein zu  schlämmen mit Fugenmörtel MG III.
Die Belagsfläche ist gegen Verschmutzungen zu schützen.
Menge: 5,000 St

**02.24.0023 Kernlochbohrung Pflasterdecke Fahrradbügel-Bodenhülse**
Kernlochbohrung in  Pflasterdecke, aus Betonpflaster, Dicke bis 100 mm, für Fahrradbügel-Bodenhülse, rund, Durchmesser bis 10 cm, Herstellen und entsorgen der Bohrkerne. Nach dem Einbau ist die Pflasterfugen ein zu schlämmen mit Fugenmörtel MG III.
Die Belagsfläche ist gegen Verschmutzungen zu schützen.
Menge: 10,000 St

**02.24.0024 Leitstreifen Beton 30/30cm D 12cm Rippenstruktur Bettung,**
Leitstreifen gem. Ausführungsbeschreibung aus taktilen Bodenindikatoren DIN 32984, aus Beton, Maße 30/30 cm, Dicke 12 cm, mit Rippenstruktur AR 43 mm, Bettung aus Baustoffgemisch Körnung 0/5 aus natürlichen gebrochenen Gesteinskörnungen, TL Pflaster-StB Kategorie GU, Dicke 3 bis 5 cm, Fugenmaterial als  gebrochene Gesteinskörnung 0/4 einschlämmen,
Pflaster bauseits gelagert.
Menge: 2,000 m

**02.24.0025 Aufmerksamkeitsfeld Beton 30/30cm D 12cm Noppenstruktur**
Aufmerksamkeitsfeld gem. Ausführungsbeschreibung aus taktilen Bodenindikatoren DIN 32984, aus Beton, Maße 30/30 cm, Dicke 12 cm, mit Noppenstruktur, Bettung aus Baustoffgemisch Körnung 0/5 aus natürlichen gebrochenen Gesteinskörnungen, TL Pflaster-StB Kategorie GU, Dicke 3 bis 5 cm, Fugenmaterial gebrochene Gesteinskörnung 0/4 m einschlämmen,
Pflaster bauseits gelagert.
Menge: 2,000 m2

*Hinweis: Begrünbare Flächenbefestigungen*

**02.24.0026 Betonrasenfugenpflaster mit 3cm Rasenfuge**
Rasenpflasterdecke aus Pflastersteinen aus Beton DIN 18501, gefast,
Format  40/20, 20/20/8cm mit  3 cm  Rasenfuge als durchgehende Längsrasenfuge,  in Stellplatzflächen Bettung aus Brechsand-Lava-Splitt-Gemisch 0/5,Dicke 3 bis 5 cm,  einschließlich Rasenfugenverfüllung  Fugen und Kammern verfüllen mit Rasengittererde gemäß TLB  1,5 Kg /m3 Terracottem beimischen, Einschlämmen mit Wasser 2 Arbeitsgänge bis zum oberflächengleichen Substratanschluss  und Ansaat  Saatgutmischung RSM 5.1 - Parkplatz  Variante 1 Menge 25 g/m2. Farbton: beige, Oberfläche: gestrahlt.
Menge: 300,000 m2

**02.24.0027 Stellplatzeinteilung dunkelgrau**
Pflasterstein als Stellplatzeinteilung, Ausführung/Verlegung der Stellplatzeinteilung im Betonrasenfugenpflaster der Stellplätze, wie in Pos. zuvor beschrieben:
entsprechend der Ausführungsbeschreibung. jedoch Farbe: dunkelgrau.
Menge: 15,000 St

**02.24.0028 Anschluss Rasenfugenstein 8 cm, Schnittkanten Nassschneidegerät**
Anschluss für Plattendecke ZTV Pflaster-StB, aus Rasenfugenstein, Herstellen von Schnittkanten, mit Nassschneidegerät Steinstärke 8 cm kleinstes zulässiges Steinformat 1/2 Stein des Ausgangformates.
Menge: 125,000 m

*Hinweis: Traufstreifen*

**02.24.0029 Horizontale Filterschicht Geotextil**
Horizontale Filterschicht aus Geotextilien, Überlappungsbreite mind. 10 cm, Stempeldurchdrückkraft 500 bis 1000 N, wirksame Öffnungsweite (DW) 0,05 bis 0,1 mm. Unkrauthemmer
Menge: 80,000 m2

**02.24.0030 Splittflächen Traufbereich Basaltsplitt Körnung 8-16 mm Einbaustärke 10 cm**
Menge: 80,000 m2

*Hinweis: Einfassungen Stahlband*

**02.24.0031 Einfassung von Wegen, Bandstahl 150 mm gerade**
Einfassung von Wegen, Bandstahl  Werksoff S235 JR. Flachstahl 8 x 150 mm, verzinkt mit Aufstandsfüßen aus aufgespreiztem, angeschweißtem Flachstahl 130 x 80 mm, Abstand 1,50 m, Stöße mit angeschweißten Laschen, unsichtbar verschraubt, einschließlich Passtücke herstellen und Beton C20/25, ca. 25x25x25cm pro Befestigungspunkt.
Menge: 100,000 m

**02.24.0032 Einfassung von Wegen, Bandstahl 100 mm gerade**
Einfassung von Wegen, Bandstahl  Werksoff S235 JR feuerverzinkt gemäß DIN EN ISO 1461. Flachstahl 8 x 100 mm, Sichtbare Oberkanten (2-seitig) gerundet min. 3 mm, verzinkt mit Aufstandsfüßen aus aufgespreiztem, angeschweißtem Flachstahl 130 x 80 mm, Abstand 1,50 m, Stöße mit angeschweißten Laschen, unsichtbar verschraubt, einschließlich Passtücke herstellen und Beton C20/25, ca. 25x25x25cm pro Befestigungspunkt.
Menge: 50,000 m

*Hinweis: Einfassungen Pflaster*

**02.24.0033 Pflasterstreifen einzeilig Betonpflaster 20/20/10**
Pflasterstreifen als Steinpflaster ZTV Pflaster-StB, Ausführung der Pflasterstreifen nach Anzahl der Zeilen, einzeilig, Pflastersteine aus Beton DIN EN 1338, Pflastertyp: gem. Ausführungsbesschreibung  "Pflaster/Hauptbelag", Maße L/B 200/200 mm, Dicke 100 mm, Fundament (mit Schalung) ohne Rückenstütze aus Beton mit einer Zusammensetzung C 20/25 DIN EN 206-1 und DIN 1045-2, Dicke 20 cm, Pflasterfugen einschlämmen mit Fugenmörtel MG III.
Vor versetzen der Pflastersteine ist die Pflastersteinunterseite mit Haftschlämme einstreichen (frisch in frisch). Einbau mit Gefälle gem. Lageplan zwischen den Entwässerungspunkten.
Menge: 75,000 m

*Hinweis: Einfassung Bordstein Beton*

**02.24.0034 Betonbord TB8/30 Fundament Rückenstütze 2seitig C20/25 D 20cm**
STLB-Bau 2023-10 080
Bordstein aus Beton, DIN EN 1340, Maße DIN 483, Form TB 8/30, Witterungswiderstand A, Abriebwiderstand F, Biegezugfestigkeit S, mit Fundament und 2-seitiger Rückenstütze aus Beton mit einer Zusammensetzung C 20/25 DIN EN 206 und DIN 1045-2, Bettungsdicke 20 cm, Breite der Rückenstütze 10 cm.
Menge: 25,000 m

**02.24.0035 Betonbord TB8/50 als Anfahrschwelle, Fundament Rückstütze C20/25 D 20cm**
Anfahrschwelle / einzelne Bordstein aus Beton, DIN EN 1340, Maße DIN 483, Form TB 8/50, 7 cm über OK Belag Parkplatz, Witterungswiderstand A, Abriebwiderstand F, Biegezugfestigkeit S, mit Fundament und 2-seitiger Rückenstütze aus Beton mit einer Zusammensetzung C 20/25 DIN EN 206 und DIN 1045-2, Bettungsdicke 20 cm, Breite der Rückenstütze 10 cm. Gem. Lageplan.
Menge: 5,000 m

**02.24.0036 Tiefbordstein, sämtliche Formate trennen, ablängen.**
Tiefbordstein TB 10/30, sämtliche Formate  trennen, ablängen.
Menge: 5,000 St

**02.24.0037 Betonbord HB15/30 Fundament Rückenstütze 2seitig C20/25 D 20cm**
STLB-Bau 2021-04 080
Bordstein aus Beton, DIN EN 1340, Maße DIN 483, Form HB 15/30, Witterungswiderstand D, Abriebwiderstand I, Biegezugfestigkeit U, mit Fundament und 2-seitiger Rückenstütze aus Beton mit einer Zusammensetzung C 20/25 DIN EN 206 und DIN 1045-2, Bettungsdicke 20 cm, Breite der Rückenstütze 10 cm.
Menge: 15,000 m

**02.24.0038 Betonbord Übergang HB 15/30 auf RB 15/22 Fundament Rückenstütze 2seitig C20/25 D 20cm**
STLB-Bau 2021-04 080
Bordstein aus Beton als Übergangsstein, Form HB 15/30 auf RB 15/22, Übergangslänge 1 m, Farbton grau, Witterungswiderstand D, Abriebwiderstand I, Biegezugfestigkeit U, mit Fundament und 2-seitiger Rückenstütze aus Beton mit einer Zusammensetzung C 20/25 DIN EN 206 und DIN 1045-2, Bettungsdicke 20 cm, Breite der Rückenstütze 10 cm.
Menge: 5,000 m

**02.24.0039 Bordsteinpassstück Bordstein Beton**
STLB-Bau 2021-04 080
Bordsteinpassstück herstellen, Betonbordstein, DIN EN 1340, Maße DIN 483, Form HB 15/30.
Menge: 5,000 St

**02.24.0040 Betonbord RB15/22 Fundament Rückenstütze 2seitig C20/25 D 20cm**
STLB-Bau 2021-04 080
Bordstein aus Beton, DIN EN 1340, Maße DIN 483, Form RB 15/22, Witterungswiderstand D, Abriebwiderstand I, Biegezugfestigkeit U, mit Fundament und 2-seitiger Rückenstütze aus Beton mit einer Zusammensetzung C 20/25 DIN EN 206 und DIN 1045-2, Bettungsdicke 20 cm, Breite der Rückenstütze 10 cm.
Menge: 15,000 m

**02.24.0041 Betonbord RB15/22 Absenk. Fundament Rückstütze C20/25 D 20cm**
Bordstein aus Beton, DIN EN 1340, Maße DIN 483, Form RB 15/22, Farbton grau, Witterungswiderstand D, Abriebwiderstand I, Biegezugfestigkeit U, einschl. Absenkungen, mit Fundament und 2-seitiger Rückenstütze aus Beton mit einer Zusammensetzung C 20/25 DIN EN 206 und DIN 1045-2, Bettungsdicke 20 cm, Breite der Rückenstütze 10 cm.
Menge: 5,000 m

**02.24.0042 Bordsteinpassstück Bordstein Beton**
STLB-Bau 2021-04 080
Bordsteinpassstück herstellen, Betonbordstein, DIN EN 1340, Maße DIN 483, Form RB 15/22.
Menge: 5,000 St

**02.24.0043 Naturbord B6 Granit gelagert einbauen**
gelagerter Bordstein aus Naturstein versetzen, DIN EN 1343, Maße DIN 482, Form B 6 mit Fase 2/2, Breite 180 mm, Granit, Oberfläche behandelt, zulässige Abweichung von Gesamtbreite und -höhe Klasse H 2, zulässige Abweichung für Anlauf Klasse D 2, Beständigkeit Frost-Tau-wechsel  F1,  mit Fundament und 2-seitiger Rückenstütze aus Beton mit einer Zusammensetzung C 20/25 DIN EN 206 und DIN 1045-2, Bettungsdicke 20 cm, Breite der Rückenstütze 10 cm, Kurven mit geraden Bordsteinen ausführen, Länge 250 bis 500 mm.
Menge: 15,000 m

**02.24.0044 Naturbord B6 Granit Fund. Rückstütze C20/25 D 20cm**
Bordstein aus Naturstein, DIN EN 1343, Maße DIN 482, Form B 6 mit Fase 2/2, Breite 180 mm, Granit, Oberfläche behandelt, zulässige Abweichung von Gesamtbreite und -höhe Klasse H 2, zulässige Abweichung für Anlauf Klasse D 2, Beständigkeit Frost-Tau-wechsel  F1,  mit Fundament und 2-seitiger Rückenstütze aus Beton mit einer Zusammensetzung C 20/25 DIN EN 206 und DIN 1045-2, Bettungsdicke 20 cm, Breite der Rückenstütze 10 cm, Kurven mit geraden Bordsteinen ausführen, Länge 250 bis 500 mm.
Menge: 15,000 m

**02.24.0045 Naturbord B6 Granit Absenk. Fund. Rückstütze C20/25 D 20cm**
Bordstein aus Naturstein, DIN EN 1343, Maße DIN 482,  Form B 6 mit Fase 2/2, Breite 180 mm, Granit, Oberfläche bearbeitet, zulässige Abweichung von Gesamtbreite und -höhe Klasse H 2, zulässige Abweichung für Anlauf Klasse D 2, Beständigkeit Frost-Tau-wechsel  F1, einschl. Absenkungen, mit Fundament und 2-seitiger Rückenstütze aus Beton mit einer Zusammensetzung C 20/25 DIN EN 206 und DIN 1045-2, Bettungsdicke 20 cm, Breite der Rückenstütze 10 cm, Kurven mit geraden Bordsteinen ausführen, Länge mind. 250 mm.
Menge: 10,000 m

**02.24.0046 Bordsteinpassstück Bordstein Naturstein**
STLB-Bau 2021-04 080
Bordsteinpassstück herstellen, Naturbordstein, DIN EN 1343, Maße DIN 482, Form B 6, Breite 120 mm.
Menge: 10,000 St

#### 02.25 BELAGSARBEITEN Sport -/Spiel

**02.25.0001 Planum Spielplatzflächen Abweichung +/-2cm**
Planum herstellen, für Spielplatzflächen, zulässige Abweichung von der Sollhöhe +/- 2 cm, Verformungsmodul mind. EV2 45 MPa.
Das Planum ist gem. den Gefälleangaben der Lagepläne mit herzustellen.
Menge: 25,000 m2

**02.25.0002 Geotextilien Bewehrung 150g/m²**
Geotextilien TL Geotex E-StB,
als 'Bodenstabilisierung,
Anforderungen :
Stempeldrückkraft >=1,5 KN
Geotextilklasse 3  150 g/m2
Überlappung mind. 50 cm, Bahnen nach den Vorschriften des Herstellers
verbinden, abgerechnet wird die abgedeckte Fläche.
Menge: 25,000 m2

**Ausführungsbeschreibung 16 Spielplätze Fallschutz**
*Stoßdämpfender Spielplatzboden, DIN EN 1177, 2008-08*
In den nachstehenden Positionen wird der Fallschutzbelag für die Spielplätze/Spielpunkte gem. Lageplan beschrieben. Hier ist der Einbau unter den Spielgeräte mit einzukalkulieren.

**02.25.0003 Ungebundene Tragschicht Kunststofffläche Schotter-Splitt-Sand-Gemisch D 300mm EV2 60N/mm2**
Ungebundene Tragschicht für Kunststoffflächen und wasserdurchlässige Beläge DIN V 18035-6, Schotter-Splitt-Sand-Gemisch, Körnung 0/32, Schichtdicke 300 mm, Verformungsmodul mind. EV2 60 N/mm2, zulässige Abweichung von der Nennhöhe +/- 15 mm, Ebenheit, Spalt unter 4-m-Latte bis 20 mm.
Menge: 10,000 m3

**02.25.0004 Feinplanum als Ausgleichs- und Verkeilschicht nach DIN V 18035-6**
Feinplanum als Ausgleichs- und Verkeilschicht nach DIN V 18035-6 liefern und einbauen.Material: Edelsplitt 2/5, Schichtdicke: 20 mm
Frostwiderstand: gemäß DIN 4226-1Gefälle: ca. 1 %
Nennhöhenabweichung: ± 20 mm bei 4 Meter Messpunktabstand
Menge: 25,000 m2

**02.25.0005 Schutzmaßnahmen**
Schutzmaßnahmen
Abkleben der Randeinfassungen mit Klebeband und Folie.
Nach Beendigung der Arbeiten ist das eingesetzte Klebeband und Folienmaterial aufzunehmen und zu entsorgen. Die Entsorgungskosten sind in den Einheitspreis einzurechnen.
Folienbreite :  1,5 Meter
Menge: 25,000 m

**02.25.0006 Fallschutzbelag Kunststoffbelag beige Schütt-/Gießverfahren D 100mm/**
Fallschutzbelag DIN EN 1177 aus
Kunststoffbelag DIN 18035-6,Tabelle 4 wasserdurchlässig,
Belagstyp B, schüttbeschichteter Belag,
Gesamtdicke 100 mm,
Elastische Tragschicht mit entsprechendem Bindemittel  aus Recyclinggranulat  1-4 mm
Schichtdicke 85 mm,
Nutzschicht mit entsprechendem licht echtem Bindemittel mit farbigem EPDM-Granulat 1-3
Schichtdicke in mm '10-15'
Farbton: beige
Menge: 25,000 m2

*Hinweis: Einfassungen Stahlband*

**02.25.0007 Einfassung von Spielplatzbeläge, Bandstahl 100 mm gerade**
Einfassung von Wegen, Bandstahl  Werksoff ST 37 feuerverzinkt gemäß DIN EN ISO 1461. Flachstahl 6 x 100 mm, verzinkt mit Aufstandsfüßen aus aufgespreiztem, angeschweißtem Flachstahl 130 x 80 mm, Abstand 1,50 m, Stöße mit angeschweißten Laschen,  unsichtbar verschraubt, einschließlich Passtücke herstellen (Kaltverzinkung) und Beton C20/25, ca. 25x25x25cm pro Befestigungspunkt.
Menge: 2,000 m

#### 02.26 VEGETATIONSTECHNIK

**02.26.0001 Fläche planieren Ab/Auftr.bis 10cm bis 1:4**
Bearbeitungsfläche unter Massenausgleich planieren,
Ab-/Auftragsdicke bis 10 cm, Bodengruppe 3-5 DIN 18915.
Flächenneigung : eben bis 1:4
Menge: 50,000 m2

**02.26.0002 Auflockern Baugrund Untergrundlockerung T 30cm bis 1:4**
Auflockern des Baugrundes vor Auftrag der Vegetationstragschicht, durch Untergrundlockerung, Tiefe 30 cm, Bodengruppe 3 DIN 18915.
Flächenneigung :  bis 1:4
Menge: 50,000 m2

**02.26.0003 Oberboden liefern auftragen D 30cm, eben bis 1:4**
Oberboden gesiebt liefern, profilgerecht auftragen, Auftragsdicke 30 cm, Bodengruppe 4 DIN 18915, Neigung der Fläche  bis 1:4, Abrechnung nach Wiegescheinen.
Menge: 20,000 m3

**02.26.0004 Dränschicht Schüttstoffe Dachbegrünung Lava D 10cm**
Dränschicht für Dachbegrünung mit Schüttstoffen, Lava, Körnung 2/8, Vol.-masse trocken über 950 bis 1100 kg/m3, Vol.-masse bei max. Wasserkapazität max. 1350 kg/m3, Schichtdicke 10 cm.
Anforderungen entsprechend FLL  Richtlinien für Dachbegrünungen
Ausgabe 2018  Tabelle 17.
Menge: 30,000 m2

**02.26.0005 Vegetationstragschicht Baumbeet/Hochbeet**
Vegetationstragschicht für Vegetationsflächen Intensivbegrünungen einbauen.
Anforderungen entsprechend FLL  Richtlinien für Dachbegrünungen  Ausgabe 2018  Tabelle 18. Ein entsprechender Nachweis ist vor der Materiallieferung vorzulegen. Einbau erfolgt im Baumbeet/Hochbeet.
Substrat ohne Recyclingstoffe
Bodenverbesserungsstoff Terracottem einarbeiten
Menge 5 kg /m3
Ein entsprechender Nachweis Substrat FLL und Bodenverbesserungsstoff  ist vor der Materiallieferung vorzulegen.
Schichthöhe 30-50 cm
Gewicht wassergesättigt: bis 1300 kg/m³
Menge: 20,000 m3

**02.26.0006 Baumstandorte zur Wurzelraumerweiterung**
Baumsubstrat, gem. ZTV-Vegtra-Mü „A“ 2016 und gem. FLL - Empfehlungen f. Baumpflanzung, PG-Bauweise 1 (2010) Verwendung nicht überbaubares Vegetationssubstrat für den einschichtigen Einbau, mit dauerhafter Stabilität gegen Verrüttlungen; durchwurzelbar bis mindestens 200 cm Tiefe liefern und fachgerecht verdichtungsfrei einbauen entspr. den ZTV-Vegtra-Mü 2016, sowie den FLL Baumpflanzempfehlungen 2010, Bauweise 1.
Eigenschaften:
- Verdichtungsgrad 85 % DPr; verdichtungsstabil,
-korngestuft Körnung 0/16 - 0/32 mm
-Korngrößenverteilung: gemäß Sieblinienband A
-Schlämmkorngehalt(d 35 Masse-% Gesamtporenvolumen: > 45 Volumen-% Luftgehalt bei WKmax: > 10 Volumen-%
-max. Wasserkapazität: > 35 Volumen-%
-Wasserdurchlässigkeit mod. kF: 0,001 – 0,01 cm/s
-Wassergehalt bei Lieferung: < wPr(=ca. 20 Masse-%)
-pH-Wert: 6,5 - 7,9 Salzgehalt in wässr. Lösung < 200 mg/100g TM
-Salzgehalt in Gipslösung < 100 mg/100g TM
-Anteil an organ. Substanz 2,5 -4 Masse-%
-Schüttdichte lieferfeucht: 1,0 – 1,1 to/m³ (DIN 1097-3)
-Substrat ohne Recyclingstoffe
Die Eignung ist durch einen aktuellen geeigneten Prüfbericht eines vom AG anerkannten Prüfinstituts nachzuweisen.
Menge: 20,000 m3

**02.26.0007 Bodenverbesserung Vegetationsschicht, Sand Stoff aufbringen 75 kg/m2**
Bodenverbesserung der Vegetationstragschicht,  Kiessand, Körnung 0/8, aufbringen, Einarbeiten wird gesondert vergütet, Schichtdicke 5 cm, 75 kg/m2.
Flächenneigung : eben bis 1:4
Menge: 50,000 m2

**02.26.0008 Bodenverbesserung Rasen-/Pflanzflächen Copolymer**
Bodenverbesserung der Vegetationstragschicht
für Rasen- und Pflanzflächen,
Mischung aus
Wasserspeicher,  NPK Düngermischung, Wurzelwachstumsaktivator.
Zusammensetzung:
wasserspeichernde Polymere  39,50%
Dünger  10,50%
Gesamtstickstoff  4,50%
P2O5  1,00%
K2O  5,50%
Spurennährstoffe
Wurzelwachstumsaktivatoren
Mineralisches Trägermaterial
aufbringen, einarbeiten wird gesondert vergütet,
Menge ca. 100 g/m2.
Menge: 50,000 m2

**02.26.0009 VTS lockern fräsen Tiefe 20 cm, Fläche eben bis 1:4**
Vegetationstragschicht lockern und Bodenverbesserungsstoffe einarbeiten, fräsen, Tiefe 20 cm, Steine ab 5 cm Durchmesser, Fremdkörper und schwer verrottbare Pflanzenteile ablesen ,nach Stoffen getrennt laden, zur Deponie nach Wahl des Bieters transportieren und entsorgen, Fläche bis 1:4, einschl. Deponiegebühr. Bodengruppe 3+4 DIN 18915.
Menge: 50,000 m2

**02.26.0010 Stoffe Lava 2-8mm**
Stoffe, Lava, Körnung 2-8 mm, 15l/m² für spätere Rasenspielflächen liefern und abstreuen.
Menge: 30,000 m2

**02.26.0011 Feinplanum Rasen/Wiesenflächen Anschlüsse oberflächengleich**
Feinplanum für Rasen/Wiesenfläche Anschlüsse an Kanten, Wege- und Platzbeläge oberflächengleich Höhenlage gemäß Angabe Ausführungsplanung
Anforderungen  Ebenflächigkeit
DIN 18035 Teil 4 Meßstrecke 4 m <=30mm
Flächenneigung  bis 1:4
Menge: 50,000 m2

**02.26.0012 Rasen ansäen Gebrauchsrasen RSM2.3 25g/m2**
STLB-Bau 2021-04 003
Rasen ansäen, Gebrauchsrasen, RSM Rasen 2.3 Gebrauchsrasen - Spielrasen, Saatgutmenge 25 g/m2, die Saatgutmischung ist mit Gräsersorten auszustatten, die in der RSM/FLL in die höchste Eignungsstufe eingeordnet sind, Nachweis der Beschaffenheit durch Vorlage des Mischungsnummernbescheides.
Menge: 50,000 m2

#### 02.27 PFLANZENLIEFERUNG / PFLANZARBEIT

**Ausführungsbeschreibung 17 Hinweis**
*Standardbesch Richtlinie Pflanzgruben*
STLB-Bau 2021-04 003
Für die Herstellung der Pflanzgruben gelten die FLL-Empfehlungen für Baumpflanzungen - Teil 2: Standortvorbereitungen für Neupflanzungen; Pflanzgruben und Wurzelraumerweiterung, Bauweisen und Substrate.
*Standardbesch Regelung Pflanzlieferung*
STLB-Bau 2021-04 003
Allgemeine Regelung für die Pflanzenlieferung. Gehölze müssen den Gütebestimmungen für Baumschulpflanzen der FLL entsprechen. Stauden müssen den Gütebestimmungen für Stauden der FLL entsprechen.
*Standardbesch Richtlinie Pflanzarbeiten*
STLB-Bau 2021-04 003
Für die Ausführung der Pflanzarbeiten gelten die FLL-Empfehlungen für Baumpflanzungen - Teil 1: Planung, Pflanzarbeiten, Pflege.

**02.27.0001 Vegetationstragschicht lockern T 5cm**
Vegetationstragschicht lockern, Lockerungstiefe 5 cm.
Menge: 50,000 m2

**02.27.0002 Feinplanum Pflanzfläche**
Feinplanum für Pflanzfläche, zulässige Abweichung von der Ebenheit 3 cm, Anschlüsse an Kanten, Wege- und Platzbeläge oberflächengleich, Steine von mehr als 5 cm Durchmesser und schwer verrottbare Pflanzenteile ablesen, anfallende Stoffe geordnet entsorgen einschließlich Gebühren Bodengruppe 3-5  DIN 18915.
Menge: 50,000 m2

**02.27.0003 Splittflächen Lava**
Splittflächen Staudenflächen Lava Körnung 2/8 mm Einbaustärke  5-10 cm
Menge: 50,000 m2

*Hinweis: Bäume STU 20-25*

**02.27.0004 Pfl.-Grube ausheb 150 cm x 150 cm Tiefe 200 cm**
Pflanzgrube  ausheben,
Pflanzgrube 150 cm x 150 cm, Tiefe 200 cm,
Aushub lagern Entsorgung wird gesondert vergütet,
Sohle 15 cm tief lockern und mit dem Substrat zu verzahnen,
Verfestigung an den  Pflanzgrubenwänden beseitigen
Bodengruppe 4-7 DIN 18915,
Boden lösen, laden, fördern, auf Erdmieten lagern, zur Bodenbeprobung.
Menge: 30,000 m3

**02.27.0005 Pflanzgraben B 80cm T 50cm lösen planieren BG4**
Pflanzgraben ausheben, Breite 80 cm, Tiefe 50 cm, Aushub seitlich planieren, Sohle 10 cm tief lockern, Bodengruppe 3-5 DIN 18915.
Menge: 15,000 m

**02.27.0006 Pflanzgräben verfüllen Bauweise bodennah**
Pflanzgräben  verfüllen Bauweise bodennah
Oberboden  vom AN geliefert, Bodengruppe 4-7
Lava, Körnung 2-16
Sand, Körnung 1-3
Volumenverhältnis 50:30:20
1,5 kg /m3 Terra Cottem
Schichtdicke 50 cm.
Pflanzgrabenbreite 80 cm
Menge: 20,000 m3

**02.27.0007 Pfl-Grube füllen oberer Teil Bauweise bodennah**
Pflanzgruben  verfüllen Bauweise bodennah im oberen Teil
mit Gemisch aus Oberboden vom AN geliefert
Bodengruppe 4-7
Lava, Körnung 2-16
Sand, Körnung 1-3
Volumenverhältnis 50:30:20
1,5 kg / m3  = 3,5 kg je Baumgrube
Schichtdicke 50 cm.
Pflanzgrube 150 cm x 150 cm.
Gießmuldenausbildung  Wurzelballenbereich überlappend
Menge: 10,000 m3

**02.27.0008 Pflanzgrube verfüllen 150x150 Schroppen**
Pflanzgrube verfüllen
im unteren Teil
mit Gesteinsschroppen Körnung 64 X
Pflanzgrube  150 x 150 cm,
Schichtdicke 50 cm.
Ausführung Anweisung der Bauleitung
Menge: 8,000 St

**02.27.0009 Belüftungsbohrungen**
STLB-Bau 2008-4 3
Entwässerungsbohrungen
im Sohlbereich von Bäumen
Bohrlöcher Durchmesser 15 cm
Tiefe bis 1,50 m
einschl. Verfüllung der Bohrlöcher mit Kies 8/16
Abrechnung nach Stück Bohrung
Ausführung nur nach gesonderter Anweisung der
Bauleitung
Menge: 8,000 St

**02.27.0010 Unterflur-Anker Dreipunkt bis 7,00 m**
Unterflur-Baumverankerung
als Dreipunktverankerung,
für Baumhöhe: bis 7,0 m

Erzeugnis
'....................................',
(vom Bieter einzutragen)
Menge: 8,000 St

**02.27.0011 Verdunst.-Schutz Stamm Stamm-H.bis 2,5 m**
Verdunstungsschutz
an Stamm
mit Schilfrohrmatte/Tonkinmatte  Überlappung 1/3
2-fach Bindung Draht im unteren und oberen Drittel,
Stammdurchmesser 35-40 cm,
Stammhöhe bis 2,5 m,
Menge: 8,000 St

**02.27.0012 Stammschutzmanschette aus HDPE,h=ca.20 cm zum Schutz der**
Stammschutzmanschette aus HDPE,h=ca.20 cm zum Schutz der
Baumrinde vor mechanischen Beschädigungen bei Pflege-
und Mäharbeiten. UV-beständig, reißfest, flexibel,
beliebig erweiterbar durch das Verbinden mehrerer
Manschetten für stärkere Stammdurchmesser, geschlitzt
für optimale Belüftung des Stammes. Einfache Anbringung
und wieder verwertbar.
Menge: 8,000 St

*Hinweis: Baumpflanzungen*

**02.27.0013 Quercus cerris Sol Baum 4xv mDb StU. 25-30cm br 200-300cm h 450-500cm liefern einpflanzen**
STLB-Bau 2025-04 004
Quercus cerris (Zerr-Eiche) Sol Baum 4xv mDb, StU. 25 bis 30 cm, br 200 bis 300 cm, h 450 bis 500 cm, Substrateigenschaft gemäß FLL-Empfehlungen für Baumpflanzungen - Teil 2, Pflanzgrubenbauweise 1 (nicht überbaubar), liefern und einpflanzen.
Menge: 1,000 St

**02.27.0014 Parrotia persica Sol Baum 5xv mDb br 100-150cm StU. 25-30cm liefern einpflanzen**
Parrotia persica (Parrotie) Sol Baum 5xv mDb, br 100 bis 150 cm, StU. 25 bis 30 cm, Substrateigenschaft gemäß FLL-Empfehlungen für Baumpflanzungen - Teil 2, Pflanzgrubenbauweise 1 (nicht überbaubar), liefern und einpflanzen.
Menge: 7,000 St

*Hinweis: Stauden*

**02.27.0015 Staudenmischpflanzung liefern und einpflanzen**
Staudenmischpflanzung liefern und einpflanzen
Zusammensetzung:

Gerüstbildner:  St/10m²
Eremurus robustus  1
Festuca  mairei  2
Gaura lindheimereii  1
Verbascum bombyciferum  1

Gruppenstauden:  St/10m²
Achillea fillipendulina Coronation Gold  2
Anaphalis triplinervis  2
Aster amellus  2
Aster linosyris  2
Euphorbia polychroma  2
Inula ensifolia  4
Knautia macedonica  2
Linum perenne  3
Lychnis coronaria  2
Phlomis russeliana  2
Sedum telephium  3

Bodendecker:  St/10m²
Calamintha nepeta  3
Geranium renardii  6
Geranium sanguineum  5
Hieracium pilosella  5
Thymus serphyllum  4
Veronica peduncularis  6

Zwiebeln:  St/10m²
Anemone blanda  35
Corocus tommasinianus  35
Muscari latifolia  40
Tulipa praestans  40
Menge: 30,000 m2

**02.27.0016 Splittflächen als Pflanzflächenabdeckung Basaltsplitt**
Splittflächen als Pflanzflächenabdeckung Basalt Körnung 5-8 mm,
Einbaustärke  5 cm.
Menge: 30,000 m2

*Hinweis: Hecken & Sträucher*

**02.27.0017 Carpinus betulus He 3xv mB geschn. h- 175-200cm liefern einpflanzen**
Carpinus betulus (Hainbuche), einreihige Hecke, 2xv mB geschn., h- 175 bis 200 cm, Substrateigenschaft gemäß FLL-Empfehlungen für Baumpflanzungen - Teil 2: Standortvorbereitungen für Neupflanzungen; Pflanzgruben und Wurzelraumerweiterung, Bauweisen und Substrate - Ausgabe 2004 - Tabelle 1, Pflanzgrubenbauweise 1, liefern und einpflanzen.
Menge: 50,000 St

#### 02.28 FERTIGSTELLUNGSPFLEGE, DIN 18916 / 18917 Zeitraum/ Dauer eine komplette Vegetationsperiode

*Hinweis: Standardbeschr.*
Für die Ausführung der Pflegearbeiten als Fertigstellungspflege gelten DIN 18916/18917, die erforderlichen Teilleistungen sind ohne besondere Anordnung rechtzeitig auszuführen, die Ausführung jeder Teilleistung ist dem AG spätestens 1Tag nach Abschluß anzuzeigen. Die vorgesehenen Pflegeleistungen sind durchschnittliche Regelannahmen.

**02.28.0001 Lockern Gehölzfläche, Baumscheiben 5 Arbeitsgänge**
Lockern der Pflanzfläche, unerwünschten Aufwuchs abtrennen, auf Gehölzflächen und Baumscheiben. Bearbeitungstiefe der jeweiligen Pflanzenart anpassen, Abfall und Steine ab 5 cm Durchmesser entfernen und geordnet entsorgen einschließlich Gebühren, 5 Arbeitsgänge a  50 m2
Menge: 250,000 m2

**02.28.0002 Bewässerungssäcke**
Bewässerungssack für StU bis 35 cm einbauen
4 St Bewässerungssack
PE mit eingearbeitetem Nylongewebe, schwarze Polypropylenhenkel
Reissverschluss.
Versickerungsschicht
2 m2/Baum Lava 2/8 Schichtdicke 5 cm
Menge: 8,000 St

**02.28.0003 Wässern Pflanzung Großbäume 200 l /St 10 Arbeitsgänge**
Wässern der Pflanzung, Bäume, Wasser liefern, Mindestwassermenge je Arbeitsgang/St 200 l, in 3 Arbeitsschritten/ Arbeitsgang 10 Arbeitsgänge a 8 St. Abrechnung nach bewässerten Einheiten.
Menge: 80,000 St

**02.28.0004 Wässern Pflanzung Heckenpflanzung Hecke 30 l 20 Arbeitsgänge**
Wässern der Pflanzung, Heckenpflanzung  Wasser liefern, Mindestwassermenge je Arbeitsgang/m, 30 l, 20 Arbeitsgänge a 15 m
Menge: 300,000 m

**02.28.0005 Wässern Pflanzung Pflanzung15l l/m2 10 Arbeitsgänge**
Wässern der Pflanzung, Wasser liefern, Mindestwassermenge je Arbeitsgang 15 l/m2, 10 Arbeitsgänge a 30 m2
Menge: 300,000 m2

**02.28.0006 Wässern Rasen/Wiesen, 20l/m2 10 Arbeitsgänge**
Wässern der Rasen- und Wiesenflächen, Wasser liefern, Menge je Arbeitsgang ca. 20 l/m2, 10 Arbeitsgänge a  50m2
Menge: 500,000 m2

**02.28.0007 Formhecke, einreihig schneiden, Schnitt: 2 Seiten und oben und Köpfe, 2 Schnitte**
Formhecke, einreihig schneiden, Schnitt: 2 Seiten und oben und Köpfe,
1 Schnitt a 15 m, Schnitthöhe 1,50 m, Schnittgut geordnet entsorgen einschließlich Gebühren
Menge: 15,000 m

**02.28.0008 Pflege der Pflanzung, Staudenmischpflanzung 3 Arbeitsgänge**
Pflege der Pflanzung, Staudenmischpflanzung,
unerwünschten Aufwuchs abtrennen,
ausdauernde Wurzeln ausgraben,
Laub, abgestorbene Pflanzenteile, Unrat und
Steine ab 5 cm Durchmesser aufsammeln,
anfallende Stoffe geordnet entsorgen einschließlich Gebühren

3 Arbeitsgänge a 30 m2
Arbeitsgang 1 Ende April / Anfang Mai
Arbeitsgang 2 Ende Juni / Anfang Juli
Arbeitsgang 3 Oktober
Menge: 90,000 m2

**02.28.0009 Pflege der Pflanzung, Rückschnitt Staudenmischpflanzung 1 Arbeitsgang**
Pflege der Pflanzung,  Rückschnitt Staudenmischpflanzung,
Rückschnitt komplett
Schnittgut geordnet entsorgen einschließlich Gebühren
1 Arbeitsgang a 30 m2
Mitte Februar
Menge: 30,000 m2

**02.28.0010 Mähen Spiel-/Gebrauchsrasen H 6-10cm H 4cm 10 Schnitte**
Mähen von Spiel-/ Gebrauchsrasen, Wuchshöhe 6 bis 10 cm, Schnitthöhe 4 cm, 10 Schnitte  a 50 m2, Schnittfolge in der Regel vierzehntägig, Schnittgut geordnet entsorgen einschließlich Gebühren
Menge: 500,000 m2

**02.28.0011 Mähen Spiel-/Gebrauchsrasen H 6-10cm H 4cm 5 Schnitte / begrünte Beläge**
Mähen von Spiel-/ Gebrauchsrasen in Belagsflächen (Rasengitter, Rasenpflaster, Rasenwaben), Wuchshöhe 6 bis 10 cm, Schnitthöhe 4 cm, 5 Schnitte  a  300 m2, Schnittfolge in der Regel vierzehntägig, Schnittgut geordnet entsorgen einschließlich Gebühren.
Menge: 1500,000 m2

**02.28.0012 Düngen Rasenfläche Gebrauchsrasen 40g/m2 mineral.Dünger**
Düngen der Rasenfläche, Gebrauchsrasen, Menge ca. 40 g/m2, mineralischer Dünger, Nährstoffgehalt 32:0:0. 1 Arbeitsgänge a 400 m2  Zeitpunkt  April /Mai Vorsaison
Menge: 2,000 kg

**02.28.0013 Düngen Rasenfläche Gebrauchsrasen 50g/m2 mineral.Dünger**
Düngen der Rasenfläche, Gebrauchsrasen, Menge ca. 50 g/m2, mineralischer Dünger, Nährstoffgehalt 10:5:20:4. 1 Arbeitsgänge a 400 m2 m2  Zeitpunkt  August Nachsaison
Menge: 3,000 kg

**02.28.0014 Düngen Pflanzfläche 50g/m2**
Düngen der Pflanzfläche mit mineralischem Dünger
Menge:  50 g/m2
Menge: 2,000 kg

#### 02.29 SPIEL- & SPORTGERÄTE

**02.29.0001 Boulderanlage nach DIN EN 1176-1 „Spielplatzgerate“ und**
Boulderanlage nach DIN EN 1176-1 „Spielplatzgerate“  und
Kletterwandnorm DIN EN 12572-3 liefern und einbauen.
Kletterfläche:  ca. 5 x 1,85 m = 9,25 m²
Klettergriffe:  Raster 20 x 20 cm auf der gesamten Anlage; Polyurethan (PU),
Schul-Klettergriffset Mittel A (ca. 50 St)
Montage an vorhanden Betonmauer B = 25 cm (statische Freigabe liegt vor.) . Lieferung einschl. Montage und TÜV-Abnahme-
Kletterpaneele mit Quarz-Sand-Harz, witterungsbeständig, 21 mm stark,  einschl. TÜV zulassung, 3-fach beschichtet, Griff-Befestigungsmöglichkeiten rostfrei (V2A), emissionsfrei, schmutzabweisend, Brandschutzklasse B 2.

Einschließlich Werkstattzeichnungen mit der Einteilung von eventuellen Fugen und Segmentierungen sind vor Ausführung vorzulegen.

angebotenes Produkt:

Erzeugnis/Typ ......................................,
(vom Bieter einzutragen)
Menge: 50,000 St

#### 02.30 AUSSTATTUNG

**02.30.0001 Fahrgastinformationssystem einbauen**
Fahrgastinformationssystem einbauen
einschließlich Fundament 0,80x0,60x0,60 m
Beton C20/25
systembedingter Bodenhülse d=76mm mit Verdrehsicherung für Mast d=76 mm feuerverzinkt gemäß DIN EN ISO 1461
komplett mit Klemmleisten und Schraube vormontiert und Erdarbeiten überschüssiges Bodenmaterial geordnet entsorgen einschließlich Gebühren
Stelenabmessungen mit integriertem Mast: Höhe: 2.600 mm Breite: 500 mm.

Konstruktion: Das Konstruktionsprinzip des Informationssystems besteht aus einem mittig angeordnetem Mast aus Stahlrundrohr D=76 mm, an dem Abstandhalter aus Aluminium befestigt werden. Diese Abstandhalter fixieren die seitlichen Schildhalterungen, welche die Schildbreiten bestimmen.  Die Schildhalterungen  dienen  zur Aufnahme des Schildprofils. Ein Klemmmechanismus hält das Schild in der Basiskonstruktion. Dabei werden die Schilder über den Mast gespannt und erhalten so Ihre systemtypische Wölbung. Der direkte Kontakt zum Mast dient gleichzeitig als Vandalismusschutz.  Der Vandalismusschutz wird erweitert durch Styroporkerne im Hohlraum der Schildeinheit. Durch die Styroporkerne wird ein sehr hoher Vandalismusschutz erreicht. Die Schilder werden durch seitlich angebrachte Abdeckungen gesichert. Die Abdeckungen haben eine systemtypische, unverlierbare Spezial-Verriegelung die nur mittels Spezialwerkzeug entfernt werden kann. Eine Befestigung der Abdeckung mit Klettband ist ausgeschlossen. Im montierten Zustand sind keine scharfen Kanten von innen nach außen zugänglich. Alle Stoßfugen bieten keine Angriffspunkte zum Ausheben der Schildprofile, jedes Schildprofil ist bei mutwilliger Beschädigung bzw. Änderung der Beschriftung einzeln austauschbar.
Aufbau der Stelen (beidseitig gleich): von oben nach unten H-Schild, 400 mm HB-Schild, 200 mm 4x LR-Schild, je 100 mm 1 x Fahrgastinformation  A3 quer übereinander, je 400 mm 3x Fußschild, je 400 mm

Material und Oberfläche: Die  gesamte Schildfläche wird aus Aluminium AlMg1 gefertigt. Die Oberfläche ist pulverbeschichtet in DB 702  staubgrau mit  Anti-Graffiti-Lack Schutz.

Mast: d=67 mm feuerverzinkt gemäß DIN EN ISO 1461
Bedruckung: Die Aufbringung der Informationen (Haltestellenbezeichnung und Linie-Richtungsangaben) auf das Schildprofil erfolgt im Siebdruckverfahren, einfarbig schwarz.  Das H-Zeichen ist reflektierende Folie Typ 1.

Werkstattzeichnungen mit der Einteilung von eventuellen Fugen und Segmentierungen sind min. 4 Wochen vor Ausführung dem AG vorzulegen.

angebotenes Produkt:

Erzeugnis/Typ '......................................',
(vom Bieter einzutragen)
Menge: 1,000 St

**02.30.0002 Baumscheibenabd. Gitterrost MW 30/10, 180x180cm verzinkt**
Baumscheibenabdeckung,Werkstoff Stahl St-37-2 Oberfläche feuerverzinkt gemäß DIN EN ISO 1461.Radlast 50KN
Außenabmessungen 180x180 cm, Innen-Öffnung 600x600 cm, Einfassungsrahmen 50mm hoch, 2 Segmente aus Gitterrost MW 30x10 mm mit Öffnung für 1x Baumbewässerungs- und Belüftungseinrichtung einschließlich Fundament Betonkantenstein 10/30/100 Beton C12/C15 Dicke 20 cm  umlaufend 2,00x2,00 m und Erdarbeiten überschüssiges Erdmaterial geordnet entsorgen einschließlich Gebühren.
einschl. Rasenfugenverfüllung:  Verfüllen mit Rasentragschicht gemäß TLB, Bettung aus Brechsand-Lava-Splitt-Gemisch 0/5,Dicke 3 bis 5 cm, Fugen einsäen RSM 5.1, V1 25 g /m2.
Menge: 7,000 St

**02.30.0003 Fahrradparker**
Fahrradanlehnbügel
Montage ortsfest  einschließlich  Fundament Beton C20/25,  30x30x70 cm
FH -20 cm  FH Belag  2 St je Anlehnbügel und Erdarbeiten
überschüssiges Erdmaterial geordnet entsorgen einschließlich Gebühren.
Anlehnbügel aus Stahl-Rundrohr von Ø 42 mm, als "kopfstehendes U" im Radius gebogen,  feuerverzinkt und pulverbeschichtet DB 702.
Länge: 700 mm, 700 cm über GOK. Fundament nach Herstellerangaben, Einbautiefe 350 mm.

angebotenes Produkt:

Erzeugnis/Typ ......................................,
(vom Bieter einzutragen)
Menge: 3,000 St

**02.30.0004 Abfallbehälter**
Abfallbehälter aus Edelstahl ohne Aschereinsatz und Deckel mit Überdachung, Fassungsvermögen 37 l,  Durchmesser 355 mm Höhe  660 mm Oberflächenbehandlung  pulverbeschichtet  DB 702.  , Müllbehälter zum Einbetonieren. Einbautiefe 250 mm einschl. Fundament C20/C25 50x50x80 cm und Erdarbeiten überschüssiges Material geordnet entsorgen einschließlich Gebühren

angebotenes Produkt:

Erzeugnis/Typ ......................................,
(vom Bieter einzutragen)
Menge: 2,000 St

**02.30.0005 Lichtschächte reinigen Räumgut bergen**
Lichtschächte reinigen durch Bergen sperrigen Räumgutes/Baumüll, als Vorlauf für optische Inspektion, Abfall aufsaugen/aufnehmen, Schachtboden reinigen, anfallende Stoffe geordnet entsorgen einschließlich Gebühren.
Lichtschachtabdeckung nach der Reinigung wieder fachgerecht einbauen und verschließen.
Abmessungen:
185 x 75 cm
Tiefe:  90 cm
Menge: 1,000 St

**02.30.0006 Lichtschächte reinigen Räumgut bergen**
Lichtschächte reinigen durch Bergen sperrigen Räumgutes/Baumüll, als Vorlauf für optische Inspektion, Abfall aufsaugen/aufnehmen, Schachtboden reinigen, anfallende Stoffe geordnet entsorgen einschließlich Gebühren.
Lichtschachtabdeckung nach der Reinigung wieder fachgerecht einbauen und verschließen.
Abmessungen:
90 x 75 cm
Tiefe:  90 cm
Menge: 1,000 St

**02.30.0007 Kies Lichtschächte**
Kiesschüttung in vorh. Lichtschächte liefern und einbauen.
Körnung 16/32mm,
Schütthöhe 10cm.
Einschl. Unterlage aus Filtervlies sowie Planie.
Leistung einschl. vorhandene Schachtabdeckungen öffnen und schließen.
Abmessungen:
Breite: 280 cm
Tiefe:  90 cm
Menge: 4,000 m2

*Hinweis: Lichtschachterhöhung*

**02.30.0008 Lichtschachtabdeckung-Erhöhung 185x75 + 50 cm**
Lichtschachtabdeckung mit Sicherungsketten liefern und einbauen
Werkstoff ST 37 feuerverzinkt gemäß DIN EN ISO 1461; Klasse A
Abmessungen: Länge ca. 185cm, Breite 90 cm,
Erhöhung: + 50 cm gegenüber Bestand

Gitterroste als Pressroste einschl. Sicherung und Sicherungsketten
Tragstab: 30x3mm glatt gebeizt
Rutschhemmung R11
Maschenweite: 30/10

Ausgleichsrahmen für den Höhenausgleich:
3-teiliger Flachstahl s = 6 mm, Höhe 750 mm zur Montage an der
Lichtschachtwand (Innenseite/Beton). Ausgleichsrahmen mit innenliegendem Auflager für Lichtschtabdeckung (Gitterrost), Flachstahl 30/6, mit angeschweißtem Auflager Flachstahl 100/6 mm (4 Stück).
Fixierung des Ausgleichsrahmen an Schacht wand: Hochleistungsanker
FZA 18x80 M 10 I A4, Anzahl 2 Stück alle 25 cm.

Gitterrostauflage entlang des Gebäudes mittels Querstrebe:
Stahlrohr/Trägerrohr 80/40 mm, Länge bis 1850 mm, mit angeschweißter Fußplatte 80/80/8 mm, 2 Stück (linke und rechts), zur Montage an Ausgleichsrahmen.

Sämtliche Verbindungsschrauben und Hochleistungsanker aus Edelstahl.
Werkstattzeichnungen mit der Einteilung von eventuellen Fugen und Segmentierungen sind min. 4 Wochen vor Ausführung dem AG vorzulegen, einschl. maßnehmen vor Ort.
Menge: 1,000 St

**02.30.0009 Lichtschachtabdeckung-Erhöhung 90x75 + 30 cm**
Lichtschachtabdeckung mit Sicherungsketten liefern und einbauen
Werkstoff ST 37 feuerverzinkt gemäß DIN EN ISO 1461; Klasse A
Abmessungen: Länge ca. 90cm, Breite 75 cm,
Erhöhung: + 30 cm gegenüber Bestand

Gitterroste als Pressroste einschl. Sicherung und Sicherungsketten
Tragstab: 30x3mm glatt gebeizt
Rutschhemmung R11
Maschenweite: 30/10

Ausgleichsrahmen für den Höhenausgleich:
3-teiliger Flachstahl s = 6 mm, Höhe 450 mm zur Montage an der
Lichtschachtwand (Innenseite/Beton). Ausgleichsrahmen mit innenliegendem Auflager für Lichtschtabdeckung (Gitterrost), Flachstahl 30/6, mit angeschweißtem Auflager Flachstahl 100/6 mm (3 Stück).
Fixierung des Ausgleichsrahmen an Schacht wand: Hochleistungsanker
FZA 18x80 M 10 I A4, Anzahl 2 Stück alle 25 cm.

Gitterrostauflage entlang des Gebäudes mittels Querstrebe:
Stahlrohr/Trägerrohr 80/40 mm, Länge bis 900 mm, mit angeschweißter Fußplatte 80/80/8 mm, 2 Stück (linke und rechts), zur Montage an Ausgleichsrahmen.

Sämtliche Verbindungsschrauben und Hochleistungsanker aus Edelstahl.
Werkstattzeichnungen mit der Einteilung von eventuellen Fugen und Segmentierungen sind min. 4 Wochen vor Ausführung dem AG vorzulegen, einschl. maßnehmen vor Ort.
Menge: 1,000 St

**02.30.0010 Schild Hier gilt die StVO**
Schild, Aluminium weiß reflektierend, 330 x 600 x2 mm, einseitig, gerundete Ecken, Montage an vorh. Stahlrundrohr-Pfosten, Durchmesser 60,3 mm, einschl. Befestigungsmaterial, mit Rohrschelle aus verzinktem Stahl.
Text: Hier gilt die StVO (VZ 2803).
Menge: 1,000 St

**02.30.0011 Kombi-Schild Hier gilt die StVO 10km/h**
Schild, Aluminium weiß reflektierend, 900 x 600 x2 mm, einseitig, gerundete Ecken, Montage an vorh. Stahlrundrohr-Pfosten, Durchmesser 60,3 mm, einschl. Befestigungsmaterial, mit Rohrschelle aus verzinktem Stahl.
Text: Hier gilt die StVO 10 km/h.

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Menge: 1,000 St

**02.30.0012 Schild Feuerwehr-Zufahrt gem. DIN 4066**
Schild, Aluminium weiß reflektierend, 210 x 594 x 2 mm, einseitig, gerundete Ecken, Montage an vorh. Stahlrundrohr-Pfosten, Durchmesser 60,3 mm, einschl. Befestigungsmaterial, mit Rohrschelle aus verzinktem Stahl.
Text: Feuerwehrzufahrt Halteverbot nach StVO (gem. DIN 4066).
Menge: 1,000 St

**02.30.0013 Schild Feuerwehr-Aufstellflächen**
Schild, Aluminium weiß reflektierend, 500 x 500 x 2 mm, einseitig, gerundete Ecken, Montage an vorh. Stahlrundrohr-Pfosten, Durchmesser 60,3 mm, einschl. Befestigungsmaterial, mit Rohrschelle aus verzinktem Stahl.
Text: Symbol und Text

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Menge: 1,000 St

**02.30.0014 Rohrpfosten Stahl verz Durchm. 60,3mm WD 3,2mm L 3m**
Rohrpfosten zur Befestigung von Verkehrszeichen/Hinweisschild ZTV VZ, aus verzinktem Stahl, Durchmesser 60,3 mm, Wanddicke 3,2 mm, Länge 3 m, mit Bodenhülse, einschließlich Einbau in Fundament C 20/25 Maße 40/40/80 cm, einschl. Erdarbeiten, überschüssigen Boden im Baustellenbereich einbauen.
Bodenhülse aus Guss, einschl.  Gewinde-und Klemmring.
Menge: 1,000 St

**02.30.0015 Rohrpfosten Stahl verz Durchm. 60,3mm WD 3,2mm L 2m**
Rohrpfosten zur Befestigung von Verkehrszeichen/Hinweisschild ZTV VZ, aus verzinktem Stahl, Durchmesser 60,3 mm, Wanddicke 3,2 mm, Länge 2 m, mit Bodenhülse, einschließlich Einbau in Fundament C 20/25 Maße 40/40/80 cm, einschl. Erdarbeiten, überschüssigen Boden im Baustellenbereich einbauen.
Bodenhülse aus Guss, einschl.  Gewinde-und Klemmring.
Menge: 1,000 St

#### 02.31 STUNDENLOHNARBEITEN

**Ausführungsbeschreibung 18 Stundenlohnarbeiten**
Vergütet werden Stundenlohnarbeiten, die auf Weisung des Auftraggebers ausgeführt und anerkannt wurden.

1. Löhne

1.1 Die Stundenlohnverrechnungssätze für die jeweiligen Arbeitskräfte sind unaufgegliedert anzubieten. Anzubieten ist für die jeweilige Arbeitskraft (Lohn- u. Berufsgruppe) ein Verrechnungssatz, der sämtliche Aufwendungen enthält, wie z.B. Lohn- u. Gehaltskosten (Tariflöhne einschl. etwaiger Lohnzulagen, Lohnzuschläge und vermögenswirksamer Leistungen), die Lohn- u. Gehaltsnebenkosten (z.B. Auslösungen, Wegegelder, Wegzeitenentschädigung, Fahrtkostenerstattung, etc.) die Sozialkassenbeiträge, ggf. Winterbauumlage, die Gemein kostenanteile sowie Gewinn, jedoch ohne Umsatzsteuer. Die Vergütung für nicht angebotene Lohngruppen wird auf der Grundlage des Tariflohnes zzgl. Gesamtunternehmerzuschlag ermittelt. (Der Gesamtunternehmerzuschlag wird ermittelt als Mittelwert der angebotenen Lohngruppen). Vergütet wird nur der tatsächlich am Ausführungsort geleistete Zeitaufwand, d.h. An- und Abfahrtszeiten sowie Fahrtkosten werden nicht berücksichtigt.

1.2 Für die Vergütung von Zeit- und Erschwerniszuschlägen sind die tariflichen Rahmenbestimmungen für den jeweiligen Leistungsbereich anzuwenden. Die Zeitzuschläge (Mehr-, Spät-, Nacht-, Sonntags- und Feiertagsarbeit) werden nur vergütet, wenn diese vom Auftraggeber ausdrücklich gefordert wurden. Sie werden auf der Basis des tatsächlich ausbezahlten und nach- gewiesenen Lohnes (ohne Lohnnebenkosten) berechnet. Hierzu sind vom AN auf Verlangen des AG Gehaltsnachweise der Arbeiter vorzulegen, für die Zeit- und Erschwerniszuschläge geltend gemacht werden.

2. Geräte

2.1 Kleingeräte Die Kosten für den Einsatz von Kleingeräten bis 800 Euro netto Anschaffungswert entsprechend § 6 Abs. 2 EStG (Einkommen- steuerrichtlinien) einschl. Zubehör, Betriebsstoffen sowie die Kosten für die Instandhaltung (z.B. Schärfen von Werkzeugen, etc.) im normalen Rahmen werden nicht vergütet. Sie sind bei öffentlichen Aufträgen mit dem Unternehmerzuschlag abgegolten.

2.2 Geräte über 800 Euro Anschaffungswert Die Kosten für die Vorhaltung von Geräten über 800 Euro Anschaffungswert hinaus (siehe 3.1) bzw. von KFZ, LKW etc. sind vom AN auf der Vergleichsbasis der BGL 2020 (Baugeräteliste) zu ermitteln. Die Geräte-Kenn-Nr. aus der BGL des zum Vergleich angesetzten Gerätes ist zur Plausibilitätsprüfung anzugeben.

3.Sonstiges

3.1 Für die Ausführung von untergeordneten Leistungen, wie z.B. Stemm-, Reinigungsarbeiten etc., wird nur der Lohn eines Bauwerkers/ Helfer vergütet, auch wenn vom Auftragnehmer höher qualifiziertes Personal eingesetzt wird.

3.2  Stunden von aufsichtsführendem Personal (Bauleiter, Montageinspektor etc.)  für Besprechungen, Aufmass u. Abrechnung usw. werden nicht gesondert vergütet. Diese Kosten sind mit den angebotenen Stundenlohnsätzen abgegolten.

Die nachstehenden EP der Verrechnungssätze gelten unabhängig von der abgerechneten Stundenzahl.

Die Stundenlohnarbeiten bedürfen der vorherigen Genehmigung durch die Objektüberwachung (OÜ).

Von der OÜ nicht unterschriebene Stundenlohnzettel (Rapporte) werden nicht anerkannt.
Stundenlohnzettel (Rapporte) sind zeitnah innerhalb einer Woche nach Erbringung der OÜ zur Prüfungvorzulegen.

Stundenlohnarbeiten sind beim Planer vor Ausführung schriftlich anzumelden.
Werden Stundenlohnarbeiten, ohne schriftliche Information gegenüber den Planern und im Besonderen gegenüber der Bauleitung seitens des AN ausgeführt, werden keine Kosten seitens des AG gegenüber dem AN geleistet.
Stundenlohnarbeiten müssen innerhalb 24h nach Ausführung den Planern schriftlich vorliegen (e-mail od. FAX). Sollte der Eingang zu einem späteren Zeitpunkt erfolgen werden Geldforderungen seitens des AN, daraus resultierend, strikt zurückgewiesen.

**02.31.0001 Vorarbeiter**
Menge: 40,000 h

**02.31.0002 Facharbeiter**
Menge: 40,000 h

**02.31.0003 Arbeiter**
Menge: 40,000 h

**02.31.0004 Maschinenfahrer**
Maschinenführer/Fahrer
Menge: 80,000 h

**02.31.0005 LKW mit Fahrer bis 7,5 t**
LKW einschl. Fahrer,
Nutzlast bis 7,5 t,
Menge: 10,000 h

**02.31.0006 LKW mit Fahrer über 12 t**
LKW einschl. Fahrer,
Nutzlast über 12 t,
Menge: 10,000 h

**02.31.0007 Radlader 88 - 120 kW**
Radlader ohne Fahrer,
Motorleistung 88 bis 120 kW,
Menge: 20,000 h

**02.31.0008 Hydraulikbagger Bereifung**
Hydraulikbagger ohne Fahrer,
Fahrwerk mit Bereifung,
Menge: 20,000 h

**02.31.0009 Kehrmaschine**
Stellen und Vorhalten einer Kehrmaschine mit Bedienung,
Arbeitsbreite mindestens 2,0 m
Menge: 20,000 h

**02.31.0010 Saugbagger**
Stellen und Vorhalten eines Saugbaggers mit Bedienung,
Fassungsvermögen bis 10 m3
Ausleger mindestens 11 m
Saugleistung ca. 40 kg und ca. 25 cm Durchmesser
Menge: 10,000 h

**02.31.0011 Pumpe Zubehör Bedienungspersonal einsetzen 2-4kW**
Pumpe einschl. Zubehör, mit Bedienungspersonal, auf Anordnung des AG einsetzen, als Tauchpumpe, Leistung 2 bis 4 kW.
Menge: 5,000 h

**02.31.0012 Bohrhammer Werkzeug einsetzen ohne Bedienungspersonal 1-2kW**
Bohrhammer einschl. Werkzeug, auf Anordnung des AG einsetzen,
ohne Bedienungspersonal, Leistung 1 bis 2 kW.
Menge: 10,000 h

**02.31.0013 Kompressor einsetzen ohne Bedienungspersonal 3-5m3/min**
Kompressor, auf Anordnung des AG einsetzen, ohne Bedienungspersonal, Leistung 3 bis 5 m3/min, ein Bohrhammer, schallgedämmt.
Menge: 5,000 h

**02.31.0014 Minibagger einsetzen ohne Fahrer**
Minibagger, auf Anordnung des AG einsetzen, ohne  Fahrer, Fahrwerk mit Ketten.
Menge: 5,000 h

**02.31.0015 Rüttelpl. einsetzen ohne Bedienungspersonal 10-12kN**
Rüttelplatte, auf Anordnung des AG einsetzen, ohne Bedienungspersonal, Wuchtkraft 10 bis 12 kN.
Menge: 5,000 h

**02.31.0016 Trennschleifer Trennscheiben einsetzen ohne Bedienungspersonal Stein**
Trennschleifer einschl. Trennscheiben, auf Anordnung des AG einsetzen, ohne Bedienungspersonal, Handgerät, für Stein.
Menge: 5,000 h

**02.31.0017 Vibrationsstampfer einsetzen ohne Bedienungspersonal**
Vibrationsstampfer, auf Anordnung des AG einsetzen,
ohne  Bedienungspersonal.
Menge: 5,000 h

**02.31.0018 Baustelle räumen und wiedereinrichten**
Baustelle räumen und wiedereinrichten
Baustelle räumen bei längeren baubedingten Stillstandszeiten
Dauer > 5 Tage und Wiedereinrichtung
Menge: 1,000 St

**02.31.0019 Stillstandszeiten**
Stillstandszeiten
baubedingt >5 Tage Gesamtdauer
Menge: 1,000 d
